# SALTOKI_OCT2022

- Propiedad del archivo: RIB Spain
- Formato: FIEBDC-3/2016
- Programa: Presto 20.01
- Tipo: lista de precios
- Fecha de los precios: 13/10/2022
- Código: SALTOKI

## 97 PARTIDAS PRESUPUESTARIAS PRESSMAN

### 97018 SISTEMA SUELO RADIANTE PRESSMAN

#### 9701800 PRESSMAN SISTEMA SUELO RADIANTE

##### 970180000 PRESSMAN PLACAS SUELO RADIANTE

**U970180000012** PS PLACA SUELO RADIANTE T45 1,32X0,96M ALTURA 45MM
Precio: 35.18
Suministro e instalación de placa de suelo radiante Pressman de nopas de poliestireno expandido (EPS), formada por termoplaca vaporizada y microfundida por sus caras externas. Dimensiones 1,32x0,96 m y altura total de 45mm.Área de la placa de 1,267 m². Altura panel de 45 mm. Densidad de la placa 40 kg/m². Paso entre nopas de 6-12-18 cm. Diámetro de tubos 16,18 y 20mm. Conductividad Térmica según DIN 52612 de 0,032 W/K m. Resistencia térmica según UNE-EN 1264:2022 de 0,46 m2 K/W. Resistencia a compresión según EN 826 mayor de 300kPa. Espesor efectivo segun UNE-EN 1264:2022 de 15mm. Clase al fuego E según UNE-EN 13501.. Incluso accesorio, pequeño material, mano de obra de instalación y pruebas.

| Código | Ud | Descripción | Rendimiento | Precio | Importe |
|---|---|---|---|---|---|
| D0180000005 |  | PS PLACA SUELO RADIANTE T45 1,32X0,96M ALTURA 45MM (material) | 1 | 25.604 | 25.60 |
| D%N00011000 | % | Medios auxiliares (14/10/2022) | 10 % | 25.60 | 2.56 |
| D8989898003 |  | mano de obra (mano de obra) | 0.2 | 30 | 6.00 |
| D%N00020300 | % | COSTES INDIRECTOS (14/10/2022) | 3 % | 34.16 | 1.02 |
|  |  | Total |  |  | 35.18 |

**U970180000013** PS PLACA SUELO RADIANTE T55 TAC 1,32X0,96M E.55MM R=0,75
Precio: 40.73
Suministro e instalación de placa de suelo radiante Pressman de nopas compuesta por dos capas de poliestireno expandido (EPS), una capa EPS1 de 15/45mm de espesor y densidad de 40 kg/m3y otra placa EPS2 de espesor 10mm y densidad de 20kg/m3. Formada por termoplaca vaporizada y microfundida por sus caras externas. Dimensiones 1,32x0,96 m.Área de la placa de 1,267 m². Altura total de 55mm. Paso entre nopas de 6-12-18 cm. Diámetro de tubos 16,18 y 20mm. Conductividad Térmica según DIN 52612 de 0,032 W/K m capa EPS1 y de 0,036 W/K m capa EPS2. Resistencia térmica total de la placa según UNE-EN 1264:2022 de 0,75 m2 K/W. Resistencia a compresión según EN 826 mayor de 300kPa. Espesor efectivo segun UNE-EN 1264:2022 de 25mm. Ensayo acústico de atenuación al ruido de impacto con valor de 28 dB.Clase al fuego E según UNE-EN 13501.. Incluso accesorio, pequeño material, mano de obra de instalación y pruebas.

| Código | Ud | Descripción | Rendimiento | Precio | Importe |
|---|---|---|---|---|---|
| D0180000025 |  | PS PLACA SUELO RADIANTE T55 TAC 1,32X0,96M E.55MM R=0,75 (material) | 1 | 30.492 | 30.49 |
| D%N00011000 | % | Medios auxiliares | 10 % | 30.49 | 3.05 |
| D8989898003 |  | mano de obra | 0.2 | 30 | 6.00 |
| D%N00020300 | % | COSTES INDIRECTOS | 3 % | 39.54 | 1.19 |
|  |  | Total |  |  | 40.73 |

**U970180000016** PS PLACA SUELO RAD L25 ALU E.25 1,00X0,50M R=0,83
Precio: 21.97
Suministro e instalación de placa Lisa para suelo radiante Pressman modelo L25 ALU, fabricada en neopor expandido de alta densidad cubierto por lámina de aluminio de 0,25mm de espesor para realizar las funciones de barrera de vapor y mejorar la difusión del calor a traves de la losa. Dimensiones 1000x500 mm. Altura total del panel: 25 mm. Densidad de la placa 20 Kg/m3, conductividad térmica según DIN 52612 de 0,030 W/mK. Resistencia térmica de 0,83m2K/W. Densidad a la compresión según EN 826 mayor de 200 Kpa y reaccion al fuego según EN 13501-1 Clase E. Serigrafía de 5, 10, y 15 cm. Área de la placa de 0,5 m2.. Incluso accesorio, pequeño material, mano de obra de instalación y pruebas.

| Código | Ud | Descripción | Rendimiento | Precio | Importe |
|---|---|---|---|---|---|
| D0180000050 |  | PS PLACA SUELO RAD L25 ALU E.25 1,00X0,50M R=0,83 (material) | 1 | 13.936 | 13.94 |
| D%N00011000 | % | Medios auxiliares | 10 % | 13.94 | 1.39 |
| D8989898003 |  | mano de obra | 0.2 | 30 | 6.00 |
| D%N00020300 | % | COSTES INDIRECTOS | 3 % | 21.33 | 0.64 |
|  |  | Total |  |  | 21.97 |

**U970180000017** PS PLACA S.RADIANTE TERMOCONF TT32 NEOPOR E.32MM 1,40X0,8M
Precio: 17.97
Suministro e instalación de placa para suelo radiante termoconformada PRESSMAN formada por material aislante Neopor y de un termoconformado superior de PS de 2mm con función de barrera antivapor para tubos de 16mm de diámetro. Dimensiones 1.400x800mm y altura total de 32mm. Densidad de placa de 30kg/m3. Espesor efectivo según UNE-EN 1264:2022 de 10mm. Separación de tubos 5-10-15-20-25mm. Resistencia térmica según UNE 1264:2022 de 0,33 m2 K/W. Conductividad Térmica según DIN 52612 de 0,030 W/K m. Resistencia a compresión según EN 826 mayor de 100kPa. Clase al fuego E según UNE-EN 13501.. Incluso accesorio, pequeño material, mano de obra de instalación y pruebas.

| Código | Ud | Descripción | Rendimiento | Precio | Importe |
|---|---|---|---|---|---|
| D0180000040 |  | PS PLACA S.RADIANTE TERMOCONF TT32 NEOPOR E.32MM 1,40X0,8M (material) | 1 | 13.143 | 13.14 |
| D%N00011000 | % | Medios auxiliares | 10 % | 13.14 | 1.31 |
| D8989898003 |  | mano de obra | 0.1 | 30 | 3.00 |
| D%N00020300 | % | COSTES INDIRECTOS | 3 % | 17.45 | 0.52 |
|  |  | Total |  |  | 17.97 |

**U970180000018** PS PLACA S.RADIANTE TERMOCONF TT46 EPS 1,40X0,8M R=0,75
Precio: 22.66
Suministro e instalación de placa para suelo radiante termoconformada PRESSMAN formada por material aislante de EPS y de un termoconformado superior de PS de 2mm con función de barrera antivapor para tubos de 16mm de diámetro. Dimensiones 1.400x800mm y altura total de 46,50mm. Densidad de placa de 22kg/m3. Espesor efectivo según UNE-EN 1264:2022 de 25,50 mm. Separación de tubos 5-10-15-20-25mm. Resistencia térmica según UNE 1264:2022 de 0,75 m2 K/W. Conductividad Térmica según DIN 52612 de 0,034 W/K m. Resistencia a compresión según EN 826 mayor de 100kPa. Clase al fuego E según UNE-EN 13501.. Incluso accesorio, pequeño material, mano de obra de instalación y pruebas.

| Código | Ud | Descripción | Rendimiento | Precio | Importe |
|---|---|---|---|---|---|
| D0180000030 |  | PS PLACA S.RADIANTE TERMOCONF TT46 EPS 1,40X0,8M R=0,75 (material) | 1 | 17.271 | 17.27 |
| D%N00011000 | % | Medios auxiliares | 10 % | 17.27 | 1.73 |
| D8989898003 |  | mano de obra | 0.1 | 30 | 3.00 |
| D%N00020300 | % | COSTES INDIRECTOS | 3 % | 22.00 | 0.66 |
|  |  | Total |  |  | 22.66 |

**U970180000019** PS PLACA S.RADIANTE TF45 TAC 1,32X0,96M E.45MM R=0,75
Precio: 25.9
Suministro e instalación de placa de suelo radiante Pressman de nopas de poliestireno expandido (EPS)con recubrimiento plástico de film retractilado. Dimensiones 1,32x0,96 m y altura total de 45mm.Área de la placa de 1,267 m². Densidad de la placa 22 kg/m². Paso entre nopas de 6-12-18 cm. Diámetro de tubos 16 mm. Conductividad Térmica según DIN 52612 de 0,036 W/K m. Resistencia térmica según UNE-EN 1264:2022 de 0,75 m2 K/W. Resistencia a compresión según EN 826 mayor de 100kPa. Espesor efectivo segun UNE-EN 1264:2022 de 27 mm. Ensayo acústico de atenuación al ruido de impacto con valor mayor de 23dB.Clase al fuego E según UNE-EN 13501.. Incluso accesorio, pequeño material, mano de obra de instalación y pruebas.

| Código | Ud | Descripción | Rendimiento | Precio | Importe |
|---|---|---|---|---|---|
| D0180000045 |  | PS PLACA S.RADIANTE TF45 TAC 1,32X0,96M E.45MM R=0,75 (material) | 1 | 17.407 | 17.41 |
| D%N00011000 | % | Medios auxiliares | 10 % | 17.41 | 1.74 |
| D8989898003 |  | mano de obra | 0.2 | 30 | 6.00 |
| D%N00020300 | % | COSTES INDIRECTOS | 3 % | 25.15 | 0.75 |
|  |  | Total |  |  | 25.9 |

**U970180000020** PS PLACA S.RADIANTE TF65 TAC 1,32X0,96M E.65MM R=1,30
Precio: 36.79
Suministro e instalación de placa de suelo radiante Pressman de nopas de poliestireno expandido (EPS)con recubrimiento plástico de film retractilado. Dimensiones 1,32x0,96 m y altura total de 65mm.Área de la placa de 1,267 m². Densidad de la placa 22 kg/m². Paso entre nopas de 6-12-18 cm. Diámetro de tubos 16 mm. Conductividad Térmica según DIN 52612 de 0,036 W/K m. Resistencia térmica según UNE-EN 1264:2022 de 1,30 m2 K/W. Resistencia a compresión según EN 826 mayor de 100kPa. Espesor efectivo segun UNE-EN 1264:2022 de 47 mm. Ensayo acústico de atenuación al ruido de impacto con valor mayor de 25 dB.Clase al fuego E según UNE-EN 13501.. Incluso accesorio, pequeño material, mano de obra de instalación y pruebas.

| Código | Ud | Descripción | Rendimiento | Precio | Importe |
|---|---|---|---|---|---|
| D0180000060 |  | PS PLACA S.RADIANTE TF65 TAC 1,32X0,96M E.65MM R=1,30 (material) | 1 | 27.021 | 27.02 |
| D%N00011000 | % | Medios auxiliares | 10 % | 27.02 | 2.70 |
| D8989898003 |  | mano de obra | 0.2 | 30 | 6.00 |
| D%N00020300 | % | COSTES INDIRECTOS | 3 % | 35.72 | 1.07 |
|  |  | Total |  |  | 36.79 |

**U970180000021** PS PLACA S.RAD. LISA EN ROLLO L31 ROL TAC 10X1M E.31 R=0,75
Precio: 129.1
Suministro e instalación de placa Lisa en rollo para suelo radiante Pressman modelo L31 ROL TAC, fabricada en Poliestireno Expandido (EPS) de 20kg/m3 de densidad. Cubierta por lámina aluminizada de HDPE Termo-reflectante para realizar las funciones de barrera de vapor y mejorar la difusión del calor a traves de la losa y serigrafiada cada 5cm. Unión de los rollos por solape pegado de la lámina termo-reflectante. Dimensiones 10.000x1.000 mm (10m2). Altura total del panel: 31 mm. Conductividad térmica según DIN 5261 de 0,041 W/mK. Resistencia térmica según UNE-EN 1264:2022 de 0,75 m2 K/W. Ensayo acústico de atenuación al ruido de impacto con valor de 24 dB.Resistencia la compresión según EN 826 mayor de 50 Kpa y reaccion al fuego según EN 13501-1 Clase E. Área del rollo de 10 m2.. Incluso accesorio, pequeño material, mano de obra de instalación y pruebas.

| Código | Ud | Descripción | Rendimiento | Precio | Importe |
|---|---|---|---|---|---|
| D0180000090 |  | PS PLACA S.RAD. LISA EN ROLLO L31 ROL TAC 10X1M E.31 R=0,75 (material) | 1 | 105.755 | 105.76 |
| D%N00011000 | % | Medios auxiliares | 10 % | 105.76 | 10.58 |
| D8989898003 |  | mano de obra | 0.3 | 30 | 9.00 |
| D%N00020300 | % | COSTES INDIRECTOS | 3 % | 125.34 | 3.76 |
|  |  | Total |  |  | 129.1 |

**U970180000023** PS PLACA S.RAD. LISA EN ROLLO V31 ROL TAC 10X1M E.31 R=0,75
Precio: 140.29
Suministro e instalación de placa Lisa en rollo con autofijación textil del tubo, para suelo radiante Pressman modelo V31 ROL TAC, fabricada en Poliestireno Expandido (EPS) de 20kg/m3 de densidad. Cubierta por lámina de autofijación textil para la fijación del tubo, serigrafiada cada 5cm. Unión de los rollos por solape pegado de la lámina de autofijación. Dimensiones 10.000x1.000 mm (10m2). Altura total del panel: 31 mm. Conductividad térmica según DIN 5261 de 0,041 W/mK. Resistencia térmica según UNE-EN 1264:2022 de 0,75 m2 K/W. Ensayo acústico de atenuación al ruido de impacto con valor de 24 dB.Resistencia la compresión según EN 826 mayor de 50 Kpa y reaccion al fuego según EN 13501-1 Clase E. Área del rollo de 10 m2.. Incluso accesorio, pequeño material, mano de obra de instalación y pruebas.

| Código | Ud | Descripción | Rendimiento | Precio | Importe |
|---|---|---|---|---|---|
| D0180000080 |  | PS PLACA S.RAD. LISA EN ROLLO V31 ROL TAC 10X1M E.31 R=0,75 (material) | 1 | 115.635 | 115.64 |
| D%N00011000 | % | Medios auxiliares | 10 % | 115.64 | 11.56 |
| D8989898003 |  | mano de obra | 0.3 | 30 | 9.00 |
| D%N00020300 | % | COSTES INDIRECTOS | 3 % | 136.20 | 4.09 |
|  |  | Total |  |  | 140.29 |

**U970180000025** PS PLACA S.RADIANTE T74 TAC 1,32X0,96M E.74MM R=1,27
Precio: 39.7
Suministro e instalación de placa de suelo radiante Pressman de nopas compuesta por dos capas de poliestireno expandido (EPS), una capa EPS1de 45mm de espesor y densidad de 40 kg/m3 y otra placa EPS2 de espesor 29mm y densidad de 20kg/m3. Formada por termoplaca vaporizada y microfundida por sus caras externas. Dimensiones 1,32x0,96 m.Área de la placa de 1,267 m². Altura total de 74mm. Paso entre nopas de 6-12-18 cm. Diámetro de tubos 16,18 y 20mm. Conductividad Térmica según DIN 52612 de 0,032 W/K m capa EPS1 y de 0,036 W/K m capa EPS2. Resistencia térmica total de la placa según UNE-EN 1264:2022 de 1,27 m2 K/W. Resistencia a compresión según EN 826 mayor de 300kPa. Espesor efectivo segun UNE-EN 1264:2022 de 44 mm. Ensayo acústico de atenuación al ruido de impacto con valor mayor de 29dB. Clase al fuego E según UNE-EN 13501.. Incluso accesorio, pequeño material, mano de obra de instalación y pruebas.

| Código | Ud | Descripción | Rendimiento | Precio | Importe |
|---|---|---|---|---|---|
| D0180000065 |  | PS PLACA S.RADIANTE T74 TAC 1,32X0,96M E.74MM R=1,27 (material) | 1 | 29.575 | 29.58 |
| D%N00011000 | % | Medios auxiliares | 10 % | 29.58 | 2.96 |
| D8989898003 |  | mano de obra | 0.2 | 30 | 6.00 |
| D%N00020300 | % | COSTES INDIRECTOS | 3 % | 38.54 | 1.16 |
|  |  | Total |  |  | 39.7 |

**U970180000026** PS PLACA S.RADIANTE TF72 1,32X0,96M E.72MM R=1,50
Precio: 35.05
Suministro e instalación de placa de suelo radiante Pressman de nopas de poliestireno expandido (EPS)con recubrimiento plástico de film retractilado. Dimensiones 1,32x0,96 m y altura total de 72mm.Área de la placa de 1,267 m². Densidad de la placa 22 kg/m². Paso entre nopas de 6-12-18 cm. Diámetro de tubos 16,18 y 20mm. Conductividad Térmica según DIN 52612 de 0,036 W/K m. Resistencia térmica según UNE-EN 1264:2022 de 1,50 m2 K/W. Resistencia a compresión según EN 826 mayor de 100kPa. Espesor efectivo segun UNE-EN 1264:2022 de 54 mm. Clase al fuego E según UNE-EN 13501.. Incluso accesorio, pequeño material, mano de obra de instalación y pruebas.

| Código | Ud | Descripción | Rendimiento | Precio | Importe |
|---|---|---|---|---|---|
| D0180000061 |  | PS PLACA S.RADIANTE TF72 1,32X0,96M E.72MM R=1,50 (material) | 1 | 25.48 | 25.48 |
| D%N00011000 | % | Medios auxiliares | 10 % | 25.48 | 2.55 |
| D8989898003 |  | mano de obra | 0.2 | 30 | 6.00 |
| D%N00020300 | % | COSTES INDIRECTOS | 3 % | 34.03 | 1.02 |
|  |  | Total |  |  | 35.05 |

**U970180000027** PS PLACA S.RADIANTE T82 1,32X0,96M E.82MM R=1,50
Precio: 43.98
Suministro e instalación de placa de suelo radiante Pressman de nopas compuesta por dos capas de poliestireno expandido (EPS), una capa EPS1de 45mm de espesor y densidad de 40 kg/m3 y otra placa EPS2 de espesor 37mm y densidad de 20kg/m3. Formada por termoplaca vaporizada y microfundida por sus caras externas. Dimensiones 1,32x0,96 m.Área de la placa de 1,267 m². Altura total de 82mm. Paso entre nopas de 6-12-18 cm. Diámetro de tubos 16,18 y 20mm. Conductividad Térmica según DIN 52612 de 0,032 W/K m capa EPS1 y de 0,036 W/K m capa EPS2. Resistencia térmica total de la placa según UNE-EN 1264:2022 de 1,50 m2 K/W. Resistencia a compresión según EN 826 mayor de 300kPa. Espesor efectivo segun UNE-EN 1264:2022 de 52 mm. Clase al fuego E según UNE-EN 13501.. Incluso accesorio, pequeño material, mano de obra de instalación y pruebas.

| Código | Ud | Descripción | Rendimiento | Precio | Importe |
|---|---|---|---|---|---|
| D0180000066 |  | PS PLACA S.RADIANTE T82 1,32X0,96M E.82MM R=1,50 (material) | 1 | 33.358 | 33.36 |
| D%N00011000 | % | Medios auxiliares | 10 % | 33.36 | 3.34 |
| D8989898003 |  | mano de obra | 0.2 | 30 | 6.00 |
| D%N00020300 | % | COSTES INDIRECTOS | 3 % | 42.70 | 1.28 |
|  |  | Total |  |  | 43.98 |

**U970180000082** PS PLACA S.RAD. LISA EN ROLLO V52 ROL TAC 6X1M E.52 R=1,25
Precio: 111.13
Suministro e instalación de placa Lisa en rollo con autofijación textil del tubo, para suelo radiante Pressman modelo V52 ROL TAC, fabricada en Poliestireno Expandido (EPS) de 20kg/m3 de densidad. Cubierta por lámina de autofijación textil para la fijación del tubo, serigrafiada cada 5cm. Unión de los rollos por solape pegado de la lámina de autofijación. Dimensiones 6.000x1.000 mm (6m2). Altura total del panel: 52 mm. Conductividad térmica según DIN 52612 de 0,041 W/mK. Resistencia térmica según UNE-EN 1264:2022 de 1,25 m2 K/W. Ensayo acústico de atenuación al ruido de impacto con valor de 28 dB.Resistencia la compresión según EN 826 de 50 Kpa y reaccion al fuego según EN 13501-1 Clase E. Serigrafía de 5, 10, y 15 cm. Área del rollo de 6 m2.. Incluso accesorio, pequeño material, mano de obra de instalación y pruebas.

| Código | Ud | Descripción | Rendimiento | Precio | Importe |
|---|---|---|---|---|---|
| D0180000082 |  | PS PLACA S.RAD. LISA EN ROLLO V52 ROL TAC 6X1M E.52 R=1,25 (material) | 1 | 89.902 | 89.90 |
| D%N00011000 | % | Medios auxiliares | 10 % | 89.90 | 8.99 |
| D8989898003 |  | mano de obra | 0.3 | 30 | 9.00 |
| D%N00020300 | % | COSTES INDIRECTOS | 3 % | 107.89 | 3.24 |
|  |  | Total |  |  | 111.13 |

**U970180000092** PS PLACA S.RAD. LISA EN ROLLO L52 ROL TAC 6X1M E.52 R=1,25
Precio: 104.37
Suministro e instalación de placa Lisa en rollo para suelo radiante Pressman modelo L52 ROL TAC, fabricada en Poliestireno Expandido (EPS) de 20kg/m3 de densidad. Cubierta por lámina aluminizada de HDPE Termo-reflectante para realizar las funciones de barrera de vapor y mejorar la difusión del calor a traves de la losa y serigrafiada cada 5 cm. Unión de los rollos por solape pegado de la lámina termo-reflectante. Dimensiones 6.000x1.000 mm (6m2). Altura total del panel: 52 mm. Conductividad térmica según DIN 52612 de 0,041 W/mK. Resistencia térmica según UNE-EN 1264:2022 de 1,25 m2 K/W. Ensayo acústico de atenuación al ruido de impacto con valor de 28 dB. Resistencia la compresión según EN 826 de 50 Kpa y reaccion al fuego según EN 13501-1 Clase E. Serigrafía de 5, 10, y 15 cm. Área del rollo de 6 m2.. Incluso accesorio, pequeño material, mano de obra de instalación y pruebas.

| Código | Ud | Descripción | Rendimiento | Precio | Importe |
|---|---|---|---|---|---|
| D0180000092 |  | PS PLACA S.RAD. LISA EN ROLLO L52 ROL TAC 6X1M E.52 R=1,25 (material) | 1 | 83.941 | 83.94 |
| D%N00011000 | % | Medios auxiliares | 10 % | 83.94 | 8.39 |
| D8989898003 |  | mano de obra | 0.3 | 30 | 9.00 |
| D%N00020300 | % | COSTES INDIRECTOS | 3 % | 101.33 | 3.04 |
|  |  | Total |  |  | 104.37 |

##### 970180010 PRESSMAN TUBERÍA SUELO RADIANTE

**U970180010501** PRESSMAN ROLLO 120M PERT-EVOH Ø16X1,8MM BARRERA ANTIOXIGENO
Precio: 158.03
Suministro e instalación de rollo de polietileno resistente a temperatura (PE-RT) Pressman, con barrera antioxigeno de 120m de longitud. diámetro 16x1,8mm de espesor. Tubería PE-RT según UNE EN ISO 22391. protección contra oxigeno según UNE 1264-4 con una permeabilidad al O2 (40ºC)<0.1 g/m3.d. Incluso accesorio, pequeño material, mano de obra de instalación y pruebas.

| Código | Ud | Descripción | Rendimiento | Precio | Importe |
|---|---|---|---|---|---|
| D0180010501 |  | WFT ROLLO 120M EVOH Ø16X1,8MM BARRERA ANTIOXIGENO (material) | 1 | 121.009 | 121.01 |
| D%N00010200 | % | Medios auxiliares (14/10/2022) | 2 % | 121.01 | 2.42 |
| D8989898003 |  | mano de obra | 1 | 30 | 30.00 |
| D%N00020300 | % | COSTES INDIRECTOS | 3 % | 153.43 | 4.60 |
|  |  | Total |  |  | 158.03 |

**U970180010502** PRESSMAN ROLLO 120M PERT-EVOH Ø20X1,9MM BARRERA ANTIOXIGENO
Precio: 204.31
Suministro e instalación de rollo de polietileno resistente a temperatura (PE-RT) Pressman, con barrera antioxigeno de 120m de longitud. diámetro 20x1,9mm de espesor. Tubería PE-RT según UNE EN ISO 22391. protección contra oxigeno según UNE 1264-4 con una permeabilidad al O2 (40ºC)<0.1 g/m3.d. Incluso accesorio, pequeño material, mano de obra de instalación y pruebas.

| Código | Ud | Descripción | Rendimiento | Precio | Importe |
|---|---|---|---|---|---|
| D0180010502 |  | WFT ROLLO 120M EVOH Ø20X1,9MM BARRERA ANTIOXIGENO (material) | 1 | 165.06 | 165.06 |
| D%N00010200 | % | Medios auxiliares | 2 % | 165.06 | 3.30 |
| D8989898003 |  | mano de obra | 1 | 30 | 30.00 |
| D%N00020300 | % | COSTES INDIRECTOS | 3 % | 198.36 | 5.95 |
|  |  | Total |  |  | 204.31 |

**U970180010511** PRESSMAN ROLLO 200M PERT-EVOH Ø16X1,8MM BARRERA ANTIOXIGENO
Precio: 242.78
Suministro e instalación de rollo de polietileno resistente a temperatura (PE-RT) Pressman, con barrera antioxigeno de 200m de longitud. diámetro 16x1,8mm de espesor. Tubería PE-RT según UNE EN ISO 22391. protección contra oxigeno según UNE 1264-4 con una permeabilidad al O2 (40ºC)<0.1 g/m3.d. Incluso accesorio, pequeño material, mano de obra de instalación y pruebas.

| Código | Ud | Descripción | Rendimiento | Precio | Importe |
|---|---|---|---|---|---|
| D0180010511 |  | WFT ROLLO 200M EVOH Ø16X1,8MM BARRERA ANTIOXIGENO (material) | 1 | 201.684 | 201.68 |
| D%N00010200 | % | Medios auxiliares | 2 % | 201.68 | 4.03 |
| D8989898003 |  | mano de obra | 1 | 30 | 30.00 |
| D%N00020300 | % | COSTES INDIRECTOS | 3 % | 235.71 | 7.07 |
|  |  | Total |  |  | 242.78 |

**U970180010512** PRESSMAN ROLLO 200M PERT-EVOH Ø20X1,9MM BARRERA ANTIOXIGENO
Precio: 319.2
Suministro e instalación de rollo de polietileno resistente a temperatura (PE-RT) Pressman, con barrera antioxigeno de 200m de longitud. diámetro 20X1,9mm de espesor. Tubería PE-RT según UNE EN ISO 22391. protección contra oxigeno según UNE 1264-4 con una permeabilidad al O2 (40ºC)<0.1 g/m3.d. Incluso accesorio, pequeño material, mano de obra de instalación y pruebas.

| Código | Ud | Descripción | Rendimiento | Precio | Importe |
|---|---|---|---|---|---|
| D0180010512 |  | WFT ROLLO 200M EVOH Ø20X1,9MM BARRERA ANTIOXIGENO (material) | 1 | 274.414 | 274.41 |
| D%N00010200 | % | Medios auxiliares | 2 % | 274.41 | 5.49 |
| D8989898003 |  | mano de obra | 1 | 30 | 30.00 |
| D%N00020300 | % | COSTES INDIRECTOS | 3 % | 309.90 | 9.30 |
|  |  | Total |  |  | 319.2 |

**U970180010521** PRESSMAN ROLLO 400M PERT-EVOH Ø16X1,8MM BARRERA ANTIOXIGENO
Precio: 533.1
Suministro e instalación de rollo de polietileno resistente a temperatura (PE-RT) Pressman, con barrera antioxigeno de 400m de longitud. diámetro 16x1,8mm de espesor. Tubería PE-RT según UNE EN ISO 22391. protección contra oxigeno según UNE 1264-4 con una permeabilidad al O2 (40ºC)<0.1 g/m3.d. Incluso accesorio, pequeño material, mano de obra de instalación y pruebas.

| Código | Ud | Descripción | Rendimiento | Precio | Importe |
|---|---|---|---|---|---|
| D0180010521 |  | WFT ROLLO 400M EVOH Ø16X1,8MM BARRERA ANTIOXIGENO (material) | 1 | 403.368 | 403.37 |
| D%N00010600 | % | Medios auxiliares (14/10/2022) | 6 % | 403.37 | 24.20 |
| D8989898003 |  | mano de obra | 3 | 30 | 90.00 |
| D%N00020300 | % | COSTES INDIRECTOS | 3 % | 517.57 | 15.53 |
|  |  | Total |  |  | 533.1 |

**U970180010532** PRESSMAN ROLLO 500M PERT-EVOH Ø20X1,9MM BARRERA ANTIOXIGENO
Precio: 855.85
Suministro e instalación de rollo de polietileno resistente a temperatura (PE-RT) Pressman, con barrera antioxigeno de 500m de longitud. diámetro 20X1,9mm de espesor. Tubería PE-RT según UNE EN ISO 22391. protección contra oxigeno según UNE 1264-4 con una permeabilidad al O2 (40ºC)<0.1 g/m3.d. Incluso accesorio, pequeño material, mano de obra de instalación y pruebas.

| Código | Ud | Descripción | Rendimiento | Precio | Importe |
|---|---|---|---|---|---|
| D0180010532 |  | WFT ROLLO 500M EVOH Ø20X1,9MM BARRERA ANTIOXIGENO (material) | 1 | 686.035 | 686.04 |
| D%N00010800 | % | Medios auxiliares (14/10/2022) | 8 % | 686.04 | 54.88 |
| D8989898003 |  | mano de obra | 3 | 30 | 90.00 |
| D%N00020300 | % | COSTES INDIRECTOS | 3 % | 830.92 | 24.93 |
|  |  | Total |  |  | 855.85 |

**U970180010541** PRESSMAN ROLLO 600M PERT-EVOH Ø16X1,8MM BARRERA ANTIOXIGENO
Precio: 778.23
Suministro e instalación de rollo de polietileno resistente a temperatura (PE-RT) Pressman, con barrera antioxigeno de 600m de longitud. diámetro 16x1,8mm de espesor. Tubería PE-RT según UNE EN ISO 22391. protección contra oxigeno según UNE 1264-4 con una permeabilidad al O2 (40ºC)<0.1 g/m3.d. Incluso accesorio, pequeño material, mano de obra de instalación y pruebas.

| Código | Ud | Descripción | Rendimiento | Precio | Importe |
|---|---|---|---|---|---|
| D0180010541 |  | WFT ROLLO 600M EVOH Ø16X1,8MM BARRERA ANTIOXIGENO (material) | 1 | 605.052 | 605.05 |
| D%N00011000 | % | Medios auxiliares | 10 % | 605.05 | 60.51 |
| D8989898003 |  | mano de obra | 3 | 30 | 90.00 |
| D%N00020300 | % | COSTES INDIRECTOS | 3 % | 755.56 | 22.67 |
|  |  | Total |  |  | 778.23 |

**U970180010553** PS ROLLO 120M PE-RT EVOH AUTOFIJACION KLETT VELKRO Ø16X1,8
Precio: 261.39
Suministro e instalación de rollo de polietileno resistente a temperatura (PE-RT) Pressman, con autofijación textil Klett Pressman, con barrera antioxigeno EVOH de 120m de longitud. diámetro 16x1,8mm de espesor. Fijación a placa aislante por lámina textil de autofijación compuesta de polipropileno con microganchos. Tubería PE-RT según UNE EN ISO 22391. protección contra oxigeno según UNE 1264-4 con una permeabilidad al O2 (40ºC)<0.1 g/m3.d. Incluso accesorio, pequeño material, mano de obra de instalación y pruebas.

| Código | Ud | Descripción | Rendimiento | Precio | Importe |
|---|---|---|---|---|---|
| D0180010241 |  | PS ROLLO 120M PE-RT EVOH AUTOFIJACION KLETT VELKRO Ø16X1,8 (material) | 1 | 237.902 | 237.90 |
| D%N00010100 | % | Medios auxiliares (14/10/2022) | 1 % | 237.90 | 2.38 |
| D8989898003 |  | mano de obra | 0.45 | 30 | 13.50 |
| D%N00020300 | % | COSTES INDIRECTOS | 3 % | 253.78 | 7.61 |
|  |  | Total |  |  | 261.39 |

**U970180010554** PS ROLLO 200M PE-RT EVOH AUTOFIJACION KLETT VELKRO Ø16X1,8
Precio: 426.4
Suministro e instalación de rollo de polietileno resistente a temperatura (PE-RT) Pressman, con autofijación textil Klett , con barrera antioxigeno EVOH de 200m de longitud. diámetro 16x1,8mm de espesor. Fijación a placa aislante por lámina textil de autofijación compuesta de polipropileno con microganchos. Tubería PE-RT según UNE EN ISO 22391. protección contra oxigeno según UNE 1264-4 con una permeabilidad al O2 (40ºC)<0.1 g/m3.d. Incluso accesorio, pequeño material, mano de obra de instalación y pruebas.

| Código | Ud | Descripción | Rendimiento | Precio | Importe |
|---|---|---|---|---|---|
| D0180010242 |  | PS ROLLO 200M PE-RT EVOH AUTOFIJACION KLETT VELKRO Ø16X1,8 (material) | 1 | 396.508 | 396.51 |
| D%N00010100 | % | Medios auxiliares | 1 % | 396.51 | 3.97 |
| D8989898003 |  | mano de obra | 0.45 | 30 | 13.50 |
| D%N00020300 | % | COSTES INDIRECTOS | 3 % | 413.98 | 12.42 |
|  |  | Total |  |  | 426.4 |

**U970180010555** PS ROLLO 600M PE-RT EVOH AUTOFIJACION KLETT VELKRO Ø16X1,8
Precio: 1289.88
Suministro e instalación de rollo de polietileno resistente a temperatura (PE-RT) Pressman, con autofijación textil Klett , con barrera antioxigeno EVOH de 600m de longitud. diámetro 16x1,8mm de espesor. Fijación a placa aislante por lámina textil de autofijación compuesta de polipropileno con microganchos. Tubería PE-RT según UNE EN ISO 22391. protección contra oxigeno según UNE 1264-4 con una permeabilidad al O2 (40ºC)<0.1 g/m3.d. Incluso accesorio, pequeño material, mano de obra de instalación y pruebas.

| Código | Ud | Descripción | Rendimiento | Precio | Importe |
|---|---|---|---|---|---|
| D0180010243 |  | PS ROLLO 600M PE-RT EVOH AUTOFIJACION KLETT VELKRO Ø16X1,8 (material) | 1 | 1189.524 | 1189.52 |
| D%N00010200 | % | Medios auxiliares | 2 % | 1189.52 | 23.79 |
| D8989898003 |  | mano de obra | 1.3 | 30 | 39.00 |
| D%N00020300 | % | COSTES INDIRECTOS | 3 % | 1252.31 | 37.57 |
|  |  | Total |  |  | 1289.88 |

**U970180010556** PS ROLLO 200M MULTICAPA AUTOFIJACION KLETT Ø16X2,0MM
Precio: 538.66
Suministro e instalación de rollo de Multicapa PERT-AL-PERT con autofijación textil Klett Pressman de 200m, de diámetro 16 y 2mm de espesor apto para instalaciones con temperaturas de 95ºC, y capaz de soportar 110ºC en momentos punta. Fijación por lámina textil de autofijación compuesta de polipropileno con microganchos.Tubería formada por 5 capas. Capa interior polietileno resistente a temperatura (PE-RT), capa de adhesivo con punto de fusión >120 ºC, capa intermedia de aluminio solapada y soldada, capa de adhesivo con punto de fusión >120 ºC, y capa exterior de polietileno resistenta a temperatura (PE-RT). Permeabilidad al O2<0.001 g/m3.d. Incluso accesorio, pequeño material, mano de obra de instalación y pruebas.

| Código | Ud | Descripción | Rendimiento | Precio | Importe |
|---|---|---|---|---|---|
| D0180010250 |  | PS ROLLO 200M MULTICAPA AUTOFIJACION KLETT Ø16X2,0MM (material) | 1 | 504.427 | 504.43 |
| D%N00010100 | % | Medios auxiliares | 1 % | 504.43 | 5.04 |
| D8989898003 |  | mano de obra | 0.45 | 30 | 13.50 |
| D%N00020300 | % | COSTES INDIRECTOS | 3 % | 522.97 | 15.69 |
|  |  | Total |  |  | 538.66 |

**U970180010557** PS ROLLO 500M MULTICAPA AUTOFIJACION KLETT Ø16X2,0MM
Precio: 1380.9
Suministro e instalación de rollo de Multicapa PERT-AL-PERT con autofijación textil Klett Pressman de 500m, de diámetro 16 y 2mm de espesor apto para instalaciones con temperaturas de 95ºC, y capaz de soportar 110ºC en momentos punta. Fijación por lámina textil de autofijación compuesta de polipropileno con microganchos.Tubería formada por 5 capas. Capa interior polietileno resistente a temperatura (PE-RT), capa de adhesivo con punto de fusión >120 ºC, capa intermedia de aluminio solapada y soldada, capa de adhesivo con punto de fusión >120 ºC, y capa exterior de polietileno resistenta a temperatura (PE-RT). Permeabilidad al O2<0.001 g/m3.d. Incluso accesorio, pequeño material, mano de obra de instalación y pruebas.

| Código | Ud | Descripción | Rendimiento | Precio | Importe |
|---|---|---|---|---|---|
| D0180010251 |  | PS ROLLO 500M MULTICAPA AUTOFIJACION KLETT Ø16X2,0MM (material) | 1 | 1276.156 | 1276.16 |
| D%N00010200 | % | Medios auxiliares | 2 % | 1276.16 | 25.52 |
| D8989898003 |  | mano de obra | 1.3 | 30 | 39.00 |
| D%N00020300 | % | COSTES INDIRECTOS | 3 % | 1340.68 | 40.22 |
|  |  | Total |  |  | 1380.9 |

##### 970180015 PRESSMAN BANDA PERIMETRAL

**U970180015001** ROLLO 50M ZOCALO PERIMETRAL PRESSMAN PARA SUELO RADIANTE
Precio: 14.76
Suministro e instalación de zócalo perimetral Pressman enrollo de 50m para suelo radiante, de espuma de poliestireno con autoadhesivo de fijación y faldón de plástico. Espesor del zócalo 8mm compresible hasta 2 mm. Altura del zócalo 150mm.. Incluso accesorio, pequeño material, mano de obra de instalación y pruebas.

| Código | Ud | Descripción | Rendimiento | Precio | Importe |
|---|---|---|---|---|---|
| D0180015000 |  | ROLLO 50M ZOCALO PERIMETRAL PRESSMAN PARA SUELO RADIANTE (material) | 0.2 | 63.768 | 12.75 |
| D%N00011000 | % | Medios auxiliares | 10 % | 12.75 | 1.28 |
| D8989898003 |  | mano de obra | 0.01 | 30 | 0.30 |
| D%N00020300 | % | COSTES INDIRECTOS | 3 % | 14.33 | 0.43 |
|  |  | Total |  |  | 14.76 |

##### 970180020 PRESSMAN COLECTORES INOX Y KITS DE COLECTORES CON GRUPO DE MEZCLA PARA SUELO RADIANTE

**U970180020012** KIT COLECTOR PRESSMAN 2 SAL+GRUPO MEZCLA PUNTO FIJO+ARM 9KW
Precio: 562.64
Suministro e instalación de armario para suelo radiante Pressman, realizado en chapa galvanizada lacada en blanco, hasta 9kW (1000 L/hora), de instalación empotrada y altura de colocación regulable. incluyendo colector de acero inoxidable premontado de 2 vias marca Pressman para aplicaciones en circuitos de suelo radiante y grupo de mezcla a punto fijo compuesto por bomba Wilo Yonos RS 15/6, termómetro y valvula mezcladora termostática con rango de regulación entre 20 y 45ºC. Incorpora dos colectores de 2 vias (ida y retorno) fabricados integramente en acero inoxidable de diámetro DN32 con conexiones de 1". Cada uno de ellos dispone de llave de corte a la entrada y termometro. Cada una de las vias del colector de ida incorpora un caudalimetro para el ajuste de la instalación y el de retorno esta preparado para incorporar cabezales termoeléctricos de corte. Las tomas para cada uno de los anillos es de 3/4" tipo eurocono.. Incluso accesorio, pequeño material, mano de obra de instalación y pruebas.

| Código | Ud | Descripción | Rendimiento | Precio | Importe |
|---|---|---|---|---|---|
| D0180020402 |  | KIT COLECTOR WAFT 2 SAL+GRUPO MEZCLA PUNTO FIJO+ARM 9KW (material) | 1 | 420.21 | 420.21 |
| D%N00012000 | % | Medios auxiliares (14/10/2022) | 20 % | 420.21 | 84.04 |
| D8989898003 |  | mano de obra | 1.4 | 30 | 42.00 |
| D%N00020300 | % | COSTES INDIRECTOS | 3 % | 546.25 | 16.39 |
|  |  | Total |  |  | 562.64 |

**U970180020013** KIT COLECTOR PRESSMAN 3 SAL+GRUPO MEZCLA PUNTO FIJO+ARM 9KW
Precio: 590.39
Suministro e instalación de armario para suelo radiante Pressman, realizado en chapa galvanizada lacada en blanco, hasta 9kW (1000 L/hora), de instalación empotrada y altura de colocación regulable. incluyendo colector de acero inoxidable premontado de 3 vias marca Pressman para aplicaciones en circuitos de suelo radiante y grupo de mezcla a punto fijo compuesto por bomba Wilo Yonos RS 15/6, termómetro y valvula mezcladora termostática con rango de regulación entre 20 y 45ºC. Incorpora dos colectores de 3 vias (ida y retorno) fabricados integramente en acero inoxidable de diámetro DN32 con conexiones de 1". Cada uno de ellos dispone de llave de corte a la entrada y termometro. Cada una de las vias del colector de ida incorpora un caudalimetro para el ajuste de la instalación y el de retorno esta preparado para incorporar cabezales termoeléctricos de corte. Las tomas para cada uno de los anillos es de 3/4" tipo eurocono.. Incluso accesorio, pequeño material, mano de obra de instalación y pruebas.

| Código | Ud | Descripción | Rendimiento | Precio | Importe |
|---|---|---|---|---|---|
| D0180020403 |  | KIT COLECTOR WAFT 3 SAL+GRUPO MEZCLA PUNTO FIJO+ARM 9KW (material) | 1 | 442.656 | 442.66 |
| D%N00012000 | % | Medios auxiliares | 20 % | 442.66 | 88.53 |
| D8989898003 |  | mano de obra | 1.4 | 30 | 42.00 |
| D%N00020300 | % | COSTES INDIRECTOS | 3 % | 573.19 | 17.20 |
|  |  | Total |  |  | 590.39 |

**U970180020014** KIT COLECTOR PRESSMAN 4 SAL+GRUPO MEZCLA PUNTO FIJO+ARM 9KW
Precio: 618.02
Suministro e instalación de armario para suelo radiante Pressman, realizado en chapa galvanizada lacada en blanco, hasta 9kW (1000 L/hora), de instalación empotrada y altura de colocación regulable. incluyendo colector de acero inoxidable premontado de 4 vias marca Pressman para aplicaciones en circuitos de suelo radiante y grupo de mezcla a punto fijo compuesto por bomba Wilo Yonos RS 15/6, termómetro y valvula mezcladora termostática con rango de regulación entre 20 y 45ºC. Incorpora dos colectores de 4 vias (ida y retorno) fabricados integramente en acero inoxidable de diámetro DN32 con conexiones de 1". Cada uno de ellos dispone de llave de corte a la entrada y termometro. Cada una de las vias del colector de ida incorpora un caudalimetro para el ajuste de la instalación y el de retorno esta preparado para incorporar cabezales termoeléctricos de corte. Las tomas para cada uno de los anillos es de 3/4" tipo eurocono.. Incluso accesorio, pequeño material, mano de obra de instalación y pruebas.

| Código | Ud | Descripción | Rendimiento | Precio | Importe |
|---|---|---|---|---|---|
| D0180020404 |  | KIT COLECTOR WAFT 4 SAL+GRUPO MEZCLA PUNTO FIJO+ARM 9KW (material) | 1 | 465.018 | 465.02 |
| D%N00012000 | % | Medios auxiliares | 20 % | 465.02 | 93.00 |
| D8989898003 |  | mano de obra | 1.4 | 30 | 42.00 |
| D%N00020300 | % | COSTES INDIRECTOS | 3 % | 600.02 | 18.00 |
|  |  | Total |  |  | 618.02 |

**U970180020015** KIT COLECTOR PRESSMAN 5 SAL+GRUPO MEZCLA PUNTO FIJO+ARM 9KW
Precio: 658.65
Suministro e instalación de armario para suelo radiante Pressman, realizado en chapa galvanizada lacada en blanco, hasta 9kW (1000 L/hora), de instalación empotrada y altura de colocación regulable. incluyendo colector de acero inoxidable premontado de 5 vias marca Pressman para aplicaciones en circuitos de suelo radiante y grupo de mezcla a punto fijo compuesto por bomba Wilo Yonos RS 15/6, termómetro y valvula mezcladora termostática con rango de regulación entre 20 y 45ºC. Incorpora dos colectores de 5 vias (ida y retorno) fabricados integramente en acero inoxidable de diámetro DN32 con conexiones de 1". Cada uno de ellos dispone de llave de corte a la entrada y termometro. Cada una de las vias del colector de ida incorpora un caudalimetro para el ajuste de la instalación y el de retorno esta preparado para incorporar cabezales termoeléctricos de corte. Las tomas para cada uno de los anillos es de 3/4" tipo eurocono.. Incluso accesorio, pequeño material, mano de obra de instalación y pruebas.

| Código | Ud | Descripción | Rendimiento | Precio | Importe |
|---|---|---|---|---|---|
| D0180020405 |  | KIT COLECTOR WAFT 5 SAL+GRUPO MEZCLA PUNTO FIJO+ARM 9KW (material) | 1 | 497.892 | 497.89 |
| D%N00012000 | % | Medios auxiliares | 20 % | 497.89 | 99.58 |
| D8989898003 |  | mano de obra | 1.4 | 30 | 42.00 |
| D%N00020300 | % | COSTES INDIRECTOS | 3 % | 639.47 | 19.18 |
|  |  | Total |  |  | 658.65 |

**U970180020016** KIT COLECTOR PRESSMAN 6 SAL+GRUPO MEZCLA PUNTO FIJO+ARM 9KW
Precio: 686.33
Suministro e instalación de armario para suelo radiante Pressman, realizado en chapa galvanizada lacada en blanco, hasta 9kW (1000 L/hora), de instalación empotrada y altura de colocación regulable. incluyendo colector de acero inoxidable premontado de 6 vias marca Pressman para aplicaciones en circuitos de suelo radiante y grupo de mezcla a punto fijo compuesto por bomba Wilo Yonos RS 15/6, termómetro y valvula mezcladora termostática con rango de regulación entre 20 y 45ºC. Incorpora dos colectores de 6 vias (ida y retorno) fabricados integramente en acero inoxidable de diámetro DN32 con conexiones de 1". Cada uno de ellos dispone de llave de corte a la entrada y termometro. Cada una de las vias del colector de ida incorpora un caudalimetro para el ajuste de la instalación y el de retorno esta preparado para incorporar cabezales termoeléctricos de corte. Las tomas para cada uno de los anillos es de 3/4" tipo eurocono.. Incluso accesorio, pequeño material, mano de obra de instalación y pruebas.

| Código | Ud | Descripción | Rendimiento | Precio | Importe |
|---|---|---|---|---|---|
| D0180020406 |  | KIT COLECTOR WAFT 6 SAL+GRUPO MEZCLA PUNTO FIJO+ARM 9KW (material) | 1 | 520.278 | 520.28 |
| D%N00012000 | % | Medios auxiliares | 20 % | 520.28 | 104.06 |
| D8989898003 |  | mano de obra | 1.4 | 30 | 42.00 |
| D%N00020300 | % | COSTES INDIRECTOS | 3 % | 666.34 | 19.99 |
|  |  | Total |  |  | 686.33 |

**U970180020017** KIT COLECTOR PRESSMAN 7 SAL+GRUPO MEZCLA PUNTO FIJO+ARM 9KW
Precio: 713.99
Suministro e instalación de armario para suelo radiante Pressman, realizado en chapa galvanizada lacada en blanco, hasta 9kW (1000 L/hora), de instalación empotrada y altura de colocación regulable. incluyendo colector de acero inoxidable premontado de 7 vias marca Pressman para aplicaciones en circuitos de suelo radiante y grupo de mezcla a punto fijo compuesto por bomba Wilo Yonos RS 15/6, termómetro y valvula mezcladora termostática con rango de regulación entre 20 y 45ºC. Incorpora dos colectores de 7 vias (ida y retorno) fabricados integramente en acero inoxidable de diámetro DN32 con conexiones de 1". Cada uno de ellos dispone de llave de corte a la entrada y termometro. Cada una de las vias del colector de ida incorpora un caudalimetro para el ajuste de la instalación y el de retorno esta preparado para incorporar cabezales termoeléctricos de corte. Las tomas para cada uno de los anillos es de 3/4" tipo eurocono.. Incluso accesorio, pequeño material, mano de obra de instalación y pruebas.

| Código | Ud | Descripción | Rendimiento | Precio | Importe |
|---|---|---|---|---|---|
| D0180020407 |  | KIT COLECTOR WAFT 7 SAL+GRUPO MEZCLA PUNTO FIJO+ARM 9KW (material) | 1 | 542.664 | 542.66 |
| D%N00012000 | % | Medios auxiliares | 20 % | 542.66 | 108.53 |
| D8989898003 |  | mano de obra | 1.4 | 30 | 42.00 |
| D%N00020300 | % | COSTES INDIRECTOS | 3 % | 693.19 | 20.80 |
|  |  | Total |  |  | 713.99 |

**U970180020018** KIT COLECTOR PRESSMAN 8 SAL+GRUPO MEZCLA PUNTO FIJO+ARM 9KW
Precio: 761.85
Suministro e instalación de armario para suelo radiante Pressman, realizado en chapa galvanizada lacada en blanco, hasta 9kW (1000 L/hora), de instalación empotrada y altura de colocación regulable. incluyendo colector de acero inoxidable premontado de 8 vias marca Pressman para aplicaciones en circuitos de suelo radiante y grupo de mezcla a punto fijo compuesto por bomba Wilo Yonos RS 15/6, termómetro y valvula mezcladora termostática con rango de regulación entre 20 y 45ºC. Incorpora dos colectores de 8 vias (ida y retorno) fabricados integramente en acero inoxidable de diámetro DN32 con conexiones de 1". Cada uno de ellos dispone de llave de corte a la entrada y termometro. Cada una de las vias del colector de ida incorpora un caudalimetro para el ajuste de la instalación y el de retorno esta preparado para incorporar cabezales termoeléctricos de corte. Las tomas para cada uno de los anillos es de 3/4" tipo eurocono.. Incluso accesorio, pequeño material, mano de obra de instalación y pruebas.

| Código | Ud | Descripción | Rendimiento | Precio | Importe |
|---|---|---|---|---|---|
| D0180020408 |  | KIT COLECTOR WAFT 8 SAL+GRUPO MEZCLA PUNTO FIJO+ARM 9KW (material) | 1 | 581.382 | 581.38 |
| D%N00012000 | % | Medios auxiliares | 20 % | 581.38 | 116.28 |
| D8989898003 |  | mano de obra | 1.4 | 30 | 42.00 |
| D%N00020300 | % | COSTES INDIRECTOS | 3 % | 739.66 | 22.19 |
|  |  | Total |  |  | 761.85 |

**U970180020019** KIT COLECTOR PRESSMAN 9 SAL+GRUPO MEZCLA PUNTO FIJO+ARM 9KW
Precio: 789.52
Suministro e instalación de armario para suelo radiante Pressman, realizado en chapa galvanizada lacada en blanco, hasta 9kW (1000 L/hora), de instalación empotrada y altura de colocación regulable. incluyendo colector de acero inoxidable premontado de 9 vias marca Pressman para aplicaciones en circuitos de suelo radiante y grupo de mezcla a punto fijo compuesto por bomba Wilo Yonos RS 15/6, termómetro y valvula mezcladora termostática con rango de regulación entre 20 y 45ºC. Incorpora dos colectores de 9 vias (ida y retorno) fabricados integramente en acero inoxidable de diámetro DN32 con conexiones de 1". Cada uno de ellos dispone de llave de corte a la entrada y termometro. Cada una de las vias del colector de ida incorpora un caudalimetro para el ajuste de la instalación y el de retorno esta preparado para incorporar cabezales termoeléctricos de corte. Las tomas para cada uno de los anillos es de 3/4" tipo eurocono.. Incluso accesorio, pequeño material, mano de obra de instalación y pruebas.

| Código | Ud | Descripción | Rendimiento | Precio | Importe |
|---|---|---|---|---|---|
| D0180020409 |  | KIT COLECTOR WAFT 9 SAL+GRUPO MEZCLA PUNTO FIJO+ARM 9KW (material) | 1 | 603.768 | 603.77 |
| D%N00012000 | % | Medios auxiliares | 20 % | 603.77 | 120.75 |
| D8989898003 |  | mano de obra | 1.4 | 30 | 42.00 |
| D%N00020300 | % | COSTES INDIRECTOS | 3 % | 766.52 | 23.00 |
|  |  | Total |  |  | 789.52 |

**U970180020020** KIT COLECTOR PRESSMAN 10SAL+GRUPO MEZCLA PUNTO FIJO+ARM 9KW
Precio: 814.44
Suministro e instalación de armario para suelo radiante Pressman, realizado en chapa galvanizada lacada en blanco, hasta 9kW (1000 L/hora), de instalación empotrada y altura de colocación regulable. incluyendo colector de acero inoxidable premontado de 10 vias marca Pressman para aplicaciones en circuitos de suelo radiante y grupo de mezcla a punto fijo compuesto por bomba Wilo Yonos RS 15/6, termómetro y valvula mezcladora termostática con rango de regulación entre 20 y 45ºC. Incorpora dos colectores de 10 vias (ida y retorno) fabricados integramente en acero inoxidable de diámetro DN32 con conexiones de 1". Cada uno de ellos dispone de llave de corte a la entrada y termometro. Cada una de las vias del colector de ida incorpora un caudalimetro para el ajuste de la instalación y el de retorno esta preparado para incorporar cabezales termoeléctricos de corte. Las tomas para cada uno de los anillos es de 3/4" tipo eurocono.. Incluso accesorio, pequeño material, mano de obra de instalación y pruebas.

| Código | Ud | Descripción | Rendimiento | Precio | Importe |
|---|---|---|---|---|---|
| D0180020410 |  | KIT COLECTOR WAFT 10SAL+GRUPO MEZCLA PUNTO FIJO+ARM 9KW (material) | 1 | 623.928 | 623.93 |
| D%N00012000 | % | Medios auxiliares | 20 % | 623.93 | 124.79 |
| D8989898003 |  | mano de obra | 1.4 | 30 | 42.00 |
| D%N00020300 | % | COSTES INDIRECTOS | 3 % | 790.72 | 23.72 |
|  |  | Total |  |  | 814.44 |

**U970180020021** KIT COLECTOR PRESSMAN 11SAL+GRUPO MEZCLA PUNTO FIJO+ARM 9KW
Precio: 842.1
Suministro e instalación de armario para suelo radiante Pressman, realizado en chapa galvanizada lacada en blanco, hasta 9kW (1000 L/hora), de instalación empotrada y altura de colocación regulable. incluyendo colector de acero inoxidable premontado de 11 vias marca Pressman para aplicaciones en circuitos de suelo radiante y grupo de mezcla a punto fijo compuesto por bomba Wilo Yonos RS 15/6, termómetro y valvula mezcladora termostática con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020411 |  | KIT COLECTOR WAFT 11SAL+GRUPO MEZCLA PUNTO FIJO+ARM 9KW (material) | 1 | 646.308 | 646.31 |
| D%N00012000 | % | Medios auxiliares | 20 % | 646.31 | 129.26 |
| D8989898003 |  | mano de obra | 1.4 | 30 | 42.00 |
| D%N00020300 | % | COSTES INDIRECTOS | 3 % | 817.57 | 24.53 |
|  |  | Total |  |  | 842.1 |

**U970180020022** KIT COLECTOR PRESSMAN 12SAL+GRUPO MEZCLA PUNTO FIJO+ARM 9KW
Precio: 850.48
Suministro e instalación de armario para suelo radiante Pressman, realizado en chapa galvanizada lacada en blanco, hasta 9kW (1000 L/hora), de instalación empotrada y altura de colocación regulable. incluyendo colector de acero inoxidable premontado de 12 vias marca Pressman para aplicaciones en circuitos de suelo radiante y grupo de mezcla a punto fijo compuesto por bomba Wilo Yonos RS 15/6, termómetro y valvula mezcladora termostática con rango de regulación entre 20 y 45ºC. Incorpora dos colectores de 12 vias (ida y retorno) fabricados integramente en acero inoxidable de diámetro DN32 con conexiones de 1". Cada uno de ellos dispone de llave de corte a la entrada y termometro. Cada una de las vias del colector de ida incorpora un caudalimetro para el ajuste de la instalación y el de retorno esta preparado para incorporar cabezales termoeléctricos de corte. Las tomas para cada uno de los anillos es de 3/4" tipo eurocono.. Incluso accesorio, pequeño material, mano de obra de instalación y pruebas.

| Código | Ud | Descripción | Rendimiento | Precio | Importe |
|---|---|---|---|---|---|
| D0180020412 |  | KIT COLECTOR WAFT 12SAL+GRUPO MEZCLA PUNTO FIJO+ARM 9KW (material) | 1 | 653.094 | 653.09 |
| D%N00012000 | % | Medios auxiliares | 20 % | 653.09 | 130.62 |
| D8989898003 |  | mano de obra | 1.4 | 30 | 42.00 |
| D%N00020300 | % | COSTES INDIRECTOS | 3 % | 825.71 | 24.77 |
|  |  | Total |  |  | 850.48 |

**U970180020023** KIT COLECTOR PRESSMAN 2 SAL+GRUPO MEZCLA PUNTO FIJO+ARM 15KW
Precio: 601.87
Suministro e instalación de armario para suelo radiante Pressman, realizado en chapa galvanizada lacada en blanco, hasta 15W (1600 L/hora), de instalación empotrada y altura de colocación regulable. incluyendo colector de acero inoxidable premontado de 2 vias marca Pressman para aplicaciones en circuitos de suelo radiante y grupo de mezcla a punto fijo compuesto por bomba Wilo Yonos RS 15/7,5, termómetro y valvula mezcladora termostática con rango de regulación entre 20 y 45ºC. Incorpora dos colectores de 2 vias (ida y retorno) fabricados integramente en acero inoxidable de diámetro DN32 con conexiones de 1". Cada uno de ellos dispone de llave de corte a la entrada y termometro. Cada una de las vias del colector de ida incorpora un caudalimetro para el ajuste de la instalación y el de retorno esta preparado para incorporar cabezales termoeléctricos de corte. Las tomas para cada uno de los anillos es de 3/4" tipo eurocono.. Incluso accesorio, pequeño material, mano de obra de instalación y pruebas.

| Código | Ud | Descripción | Rendimiento | Precio | Importe |
|---|---|---|---|---|---|
| D0180020422 |  | KIT COLECTOR WAFT 2 SAL+GRUPO MEZCLA PUNTO FIJO+ARM 15KW (material) | 1 | 451.95 | 451.95 |
| D%N00012000 | % | Medios auxiliares | 20 % | 451.95 | 90.39 |
| D8989898003 |  | mano de obra | 1.4 | 30 | 42.00 |
| D%N00020300 | % | COSTES INDIRECTOS | 3 % | 584.34 | 17.53 |
|  |  | Total |  |  | 601.87 |

**U970180020024** KIT COLECTOR PRESSMAN 3 SAL+GRUPO MEZCLA PUNTO FIJO+ARM 15KW
Precio: 629.62
Suministro e instalación de armario para suelo radiante Pressman, realizado en chapa galvanizada lacada en blanco, hasta 15W (1600 L/hora), de instalación empotrada y altura de colocación regulable. incluyendo colector de acero inoxidable premontado de 3 vias marca Pressman para aplicaciones en circuitos de suelo radiante y grupo de mezcla a punto fijo compuesto por bomba Wilo Yonos RS 15/7,5, termómetro y valvula mezcladora termostática con rango de regulación entre 20 y 45ºC. Incorpora dos colectores de 3 vias (ida y retorno) fabricados integramente en acero inoxidable de diámetro DN32 con conexiones de 1". Cada uno de ellos dispone de llave de corte a la entrada y termometro. Cada una de las vias del colector de ida incorpora un caudalimetro para el ajuste de la instalación y el de retorno esta preparado para incorporar cabezales termoeléctricos de corte. Las tomas para cada uno de los anillos es de 3/4" tipo eurocono.. Incluso accesorio, pequeño material, mano de obra de instalación y pruebas.

| Código | Ud | Descripción | Rendimiento | Precio | Importe |
|---|---|---|---|---|---|
| D0180020423 |  | KIT COLECTOR WAFT 3 SAL+GRUPO MEZCLA PUNTO FIJO+ARM 15KW (material) | 1 | 474.396 | 474.40 |
| D%N00012000 | % | Medios auxiliares | 20 % | 474.40 | 94.88 |
| D8989898003 |  | mano de obra | 1.4 | 30 | 42.00 |
| D%N00020300 | % | COSTES INDIRECTOS | 3 % | 611.28 | 18.34 |
|  |  | Total |  |  | 629.62 |

**U970180020025** KIT COLECTOR PRESSMAN 4 SAL+GRUPO MEZCLA PUNTO FIJO+ARM 15KW
Precio: 657.25
Suministro e instalación de armario para suelo radiante Pressman, realizado en chapa galvanizada lacada en blanco, hasta 15W (1600 L/hora), de instalación empotrada y altura de colocación regulable. incluyendo colector de acero inoxidable premontado de 4 vias marca Pressman para aplicaciones en circuitos de suelo radiante y grupo de mezcla a punto fijo compuesto por bomba Wilo Yonos RS 15/7,5, termómetro y valvula mezcladora termostática con rango de regulación entre 20 y 45ºC. Incorpora dos colectores de 4 vias (ida y retorno) fabricados integramente en acero inoxidable de diámetro DN32 con conexiones de 1". Cada uno de ellos dispone de llave de corte a la entrada y termometro. Cada una de las vias del colector de ida incorpora un caudalimetro para el ajuste de la instalación y el de retorno esta preparado para incorporar cabezales termoeléctricos de corte. Las tomas para cada uno de los anillos es de 3/4" tipo eurocono.. Incluso accesorio, pequeño material, mano de obra de instalación y pruebas.

| Código | Ud | Descripción | Rendimiento | Precio | Importe |
|---|---|---|---|---|---|
| D0180020424 |  | KIT COLECTOR WAFT 4 SAL+GRUPO MEZCLA PUNTO FIJO+ARM 15KW (material) | 1 | 496.758 | 496.76 |
| D%N00012000 | % | Medios auxiliares | 20 % | 496.76 | 99.35 |
| D8989898003 |  | mano de obra | 1.4 | 30 | 42.00 |
| D%N00020300 | % | COSTES INDIRECTOS | 3 % | 638.11 | 19.14 |
|  |  | Total |  |  | 657.25 |

**U970180020026** KIT COLECTOR PRESSMAN 5 SAL+GRUPO MEZCLA PUNTO FIJO+ARM 15KW
Precio: 697.89
Suministro e instalación de armario para suelo radiante Pressman, realizado en chapa galvanizada lacada en blanco, hasta 15W (1600 L/hora), de instalación empotrada y altura de colocación regulable. incluyendo colector de acero inoxidable premontado de 5 vias marca Pressman para aplicaciones en circuitos de suelo radiante y grupo de mezcla a punto fijo compuesto por bomba Wilo Yonos RS 15/7,5, termómetro y valvula mezcladora termostática con rango de regulación entre 20 y 45ºC. Incorpora dos colectores de 5 vias (ida y retorno) fabricados integramente en acero inoxidable de diámetro DN32 con conexiones de 1". Cada uno de ellos dispone de llave de corte a la entrada y termometro. Cada una de las vias del colector de ida incorpora un caudalimetro para el ajuste de la instalación y el de retorno esta preparado para incorporar cabezales termoeléctricos de corte. Las tomas para cada uno de los anillos es de 3/4" tipo eurocono.. Incluso accesorio, pequeño material, mano de obra de instalación y pruebas.

| Código | Ud | Descripción | Rendimiento | Precio | Importe |
|---|---|---|---|---|---|
| D0180020425 |  | KIT COLECTOR WAFT 5 SAL+GRUPO MEZCLA PUNTO FIJO+ARM 15KW (material) | 1 | 529.632 | 529.63 |
| D%N00012000 | % | Medios auxiliares | 20 % | 529.63 | 105.93 |
| D8989898003 |  | mano de obra | 1.4 | 30 | 42.00 |
| D%N00020300 | % | COSTES INDIRECTOS | 3 % | 677.56 | 20.33 |
|  |  | Total |  |  | 697.89 |

**U970180020027** KIT COLECTOR PRESSMAN 6 SAL+GRUPO MEZCLA PUNTO FIJO+ARM 16KW
Precio: 725.55
Suministro e instalación de armario para suelo radiante Pressman, realizado en chapa galvanizada lacada en blanco, hasta 15W (1600 L/hora), de instalación empotrada y altura de colocación regulable. incluyendo colector de acero inoxidable premontado de 6 vias marca Pressman para aplicaciones en circuitos de suelo radiante y grupo de mezcla a punto fijo compuesto por bomba Wilo Yonos RS 15/7,5, termómetro y valvula mezcladora termostática con rango de regulación entre 20 y 45ºC. Incorpora dos colectores de 6 vias (ida y retorno) fabricados integramente en acero inoxidable de diámetro DN32 con conexiones de 1". Cada uno de ellos dispone de llave de corte a la entrada y termometro. Cada una de las vias del colector de ida incorpora un caudalimetro para el ajuste de la instalación y el de retorno esta preparado para incorporar cabezales termoeléctricos de corte. Las tomas para cada uno de los anillos es de 3/4" tipo eurocono.. Incluso accesorio, pequeño material, mano de obra de instalación y pruebas.

| Código | Ud | Descripción | Rendimiento | Precio | Importe |
|---|---|---|---|---|---|
| D0180020426 |  | KIT COLECTOR WAFT 6 SAL+GRUPO MEZCLA PUNTO FIJO+ARM 16KW (material) | 1 | 552.018 | 552.02 |
| D%N00012000 | % | Medios auxiliares | 20 % | 552.02 | 110.40 |
| D8989898003 |  | mano de obra | 1.4 | 30 | 42.00 |
| D%N00020300 | % | COSTES INDIRECTOS | 3 % | 704.42 | 21.13 |
|  |  | Total |  |  | 725.55 |

**U970180020028** KIT COLECTOR PRESSMAN 7 SAL+GRUPO MEZCLA PUNTO FIJO+ARM 15KW
Precio: 753.22
Suministro e instalación de armario para suelo radiante Pressman, realizado en chapa galvanizada lacada en blanco, hasta 15W (1600 L/hora), de instalación empotrada y altura de colocación regulable. incluyendo colector de acero inoxidable premontado de 7 vias marca Pressman para aplicaciones en circuitos de suelo radiante y grupo de mezcla a punto fijo compuesto por bomba Wilo Yonos RS 15/7,5, termómetro y valvula mezcladora termostática con rango de regulación entre 20 y 45ºC. Incorpora dos colectores de 7 vias (ida y retorno) fabricados integramente en acero inoxidable de diámetro DN32 con conexiones de 1". Cada uno de ellos dispone de llave de corte a la entrada y termometro. Cada una de las vias del colector de ida incorpora un caudalimetro para el ajuste de la instalación y el de retorno esta preparado para incorporar cabezales termoeléctricos de corte. Las tomas para cada uno de los anillos es de 3/4" tipo eurocono.. Incluso accesorio, pequeño material, mano de obra de instalación y pruebas.

| Código | Ud | Descripción | Rendimiento | Precio | Importe |
|---|---|---|---|---|---|
| D0180020427 |  | KIT COLECTOR WAFT 7 SAL+GRUPO MEZCLA PUNTO FIJO+ARM 15KW (material) | 1 | 574.404 | 574.40 |
| D%N00012000 | % | Medios auxiliares | 20 % | 574.40 | 114.88 |
| D8989898003 |  | mano de obra | 1.4 | 30 | 42.00 |
| D%N00020300 | % | COSTES INDIRECTOS | 3 % | 731.28 | 21.94 |
|  |  | Total |  |  | 753.22 |

**U970180020029** KIT COLECTOR PRESSMAN 8 SAL+GRUPO MEZCLA PUNTO FIJO+ARM 15KW
Precio: 801.07
Suministro e instalación de armario para suelo radiante Pressman, realizado en chapa galvanizada lacada en blanco, hasta 15W (1600 L/hora), de instalación empotrada y altura de colocación regulable. incluyendo colector de acero inoxidable premontado de 8 vias marca Pressman para aplicaciones en circuitos de suelo radiante y grupo de mezcla a punto fijo compuesto por bomba Wilo Yonos RS 15/7,5, termómetro y valvula mezcladora termostática con rango de regulación entre 20 y 45ºC. Incorpora dos colectores de 8 vias (ida y retorno) fabricados integramente en acero inoxidable de diámetro DN32 con conexiones de 1". Cada uno de ellos dispone de llave de corte a la entrada y termometro. Cada una de las vias del colector de ida incorpora un caudalimetro para el ajuste de la instalación y el de retorno esta preparado para incorporar cabezales termoeléctricos de corte. Las tomas para cada uno de los anillos es de 3/4" tipo eurocono.. Incluso accesorio, pequeño material, mano de obra de instalación y pruebas.

| Código | Ud | Descripción | Rendimiento | Precio | Importe |
|---|---|---|---|---|---|
| D0180020428 |  | KIT COLECTOR WAFT 8 SAL+GRUPO MEZCLA PUNTO FIJO+ARM 15KW (material) | 1 | 613.122 | 613.12 |
| D%N00012000 | % | Medios auxiliares | 20 % | 613.12 | 122.62 |
| D8989898003 |  | mano de obra | 1.4 | 30 | 42.00 |
| D%N00020300 | % | COSTES INDIRECTOS | 3 % | 777.74 | 23.33 |
|  |  | Total |  |  | 801.07 |

**U970180020030** KIT COLECTOR PRESSMAN 9 SAL+GRUPO MEZCLA PUNTO FIJO+ARM 15KW
Precio: 828.75
Suministro e instalación de armario para suelo radiante Pressman, realizado en chapa galvanizada lacada en blanco, hasta 15W (1600 L/hora), de instalación empotrada y altura de colocación regulable. incluyendo colector de acero inoxidable premontado de 9 vias marca Pressman para aplicaciones en circuitos de suelo radiante y grupo de mezcla a punto fijo compuesto por bomba Wilo Yonos RS 15/7,5, termómetro y valvula mezcladora termostática con rango de regulación entre 20 y 45ºC. Incorpora dos colectores de 9 vias (ida y retorno) fabricados integramente en acero inoxidable de diámetro DN32 con conexiones de 1". Cada uno de ellos dispone de llave de corte a la entrada y termometro. Cada una de las vias del colector de ida incorpora un caudalimetro para el ajuste de la instalación y el de retorno esta preparado para incorporar cabezales termoeléctricos de corte. Las tomas para cada uno de los anillos es de 3/4" tipo eurocono.. Incluso accesorio, pequeño material, mano de obra de instalación y pruebas.

| Código | Ud | Descripción | Rendimiento | Precio | Importe |
|---|---|---|---|---|---|
| D0180020429 |  | KIT COLECTOR WAFT 9 SAL+GRUPO MEZCLA PUNTO FIJO+ARM 15KW (material) | 1 | 635.508 | 635.51 |
| D%N00012000 | % | Medios auxiliares | 20 % | 635.51 | 127.10 |
| D8989898003 |  | mano de obra | 1.4 | 30 | 42.00 |
| D%N00020300 | % | COSTES INDIRECTOS | 3 % | 804.61 | 24.14 |
|  |  | Total |  |  | 828.75 |

**U970180020031** KIT COLECTOR PRESSMAN 10SAL+GRUPO MEZCLA PUNTO FIJO+ARM 15KW
Precio: 853.66
Suministro e instalación de armario para suelo radiante Pressman, realizado en chapa galvanizada lacada en blanco, hasta 15W (1600 L/hora), de instalación empotrada y altura de colocación regulable. incluyendo colector de acero inoxidable premontado de 10 vias marca Pressman para aplicaciones en circuitos de suelo radiante y grupo de mezcla a punto fijo compuesto por bomba Wilo Yonos RS 15/7,5, termómetro y valvula mezcladora termostática con rango de regulación entre 20 y 45ºC. Incorpora dos colectores de 10 vias (ida y retorno) fabricados integramente en acero inoxidable de diámetro DN32 con conexiones de 1". Cada uno de ellos dispone de llave de corte a la entrada y termometro. Cada una de las vias del colector de ida incorpora un caudalimetro para el ajuste de la instalación y el de retorno esta preparado para incorporar cabezales termoeléctricos de corte. Las tomas para cada uno de los anillos es de 3/4" tipo eurocono.. Incluso accesorio, pequeño material, mano de obra de instalación y pruebas.

| Código | Ud | Descripción | Rendimiento | Precio | Importe |
|---|---|---|---|---|---|
| D0180020430 |  | KIT COLECTOR WAFT 10SAL+GRUPO MEZCLA PUNTO FIJO+ARM 15KW (material) | 1 | 655.668 | 655.67 |
| D%N00012000 | % | Medios auxiliares | 20 % | 655.67 | 131.13 |
| D8989898003 |  | mano de obra | 1.4 | 30 | 42.00 |
| D%N00020300 | % | COSTES INDIRECTOS | 3 % | 828.80 | 24.86 |
|  |  | Total |  |  | 853.66 |

**U970180020032** KIT COLECTOR PRESSMAN 11SAL+GRUPO MEZCLA PUNTO FIJO+ARM 15KW
Precio: 881.33
Suministro e instalación de armario para suelo radiante Pressman, realizado en chapa galvanizada lacada en blanco, hasta 15W (1600 L/hora), de instalación empotrada y altura de colocación regulable. incluyendo colector de acero inoxidable premontado de 11 vias marca Pressman para aplicaciones en circuitos de suelo radiante y grupo de mezcla a punto fijo compuesto por bomba Wilo Yonos RS 15/7,5, termómetro y valvula mezcladora termostática con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020431 |  | KIT COLECTOR WAFT 11SAL+GRUPO MEZCLA PUNTO FIJO+ARM 15KW (material) | 1 | 678.048 | 678.05 |
| D%N00012000 | % | Medios auxiliares | 20 % | 678.05 | 135.61 |
| D8989898003 |  | mano de obra | 1.4 | 30 | 42.00 |
| D%N00020300 | % | COSTES INDIRECTOS | 3 % | 855.66 | 25.67 |
|  |  | Total |  |  | 881.33 |

**U970180020033** KIT COLECTOR PRESSMAN 12SAL+GRUPO MEZCLA PUNTO FIJO+ARM 15KW
Precio: 889.84
Suministro e instalación de armario para suelo radiante Pressman, realizado en chapa galvanizada lacada en blanco, hasta 15W (1600 L/hora), de instalación empotrada y altura de colocación regulable. incluyendo colector de acero inoxidable premontado de 12 vias marca Pressman para aplicaciones en circuitos de suelo radiante y grupo de mezcla a punto fijo compuesto por bomba Wilo Yonos RS 15/7,5, termómetro y valvula mezcladora termostática con rango de regulación entre 20 y 45ºC. Incorpora dos colectores de 12 vias (ida y retorno) fabricados integramente en acero inoxidable de diámetro DN32 con conexiones de 1". Cada uno de ellos dispone de llave de corte a la entrada y termometro. Cada una de las vias del colector de ida incorpora un caudalimetro para el ajuste de la instalación y el de retorno esta preparado para incorporar cabezales termoeléctricos de corte. Las tomas para cada uno de los anillos es de 3/4" tipo eurocono.. Incluso accesorio, pequeño material, mano de obra de instalación y pruebas.

| Código | Ud | Descripción | Rendimiento | Precio | Importe |
|---|---|---|---|---|---|
| D0180020432 |  | KIT COLECTOR WAFT 12SAL+GRUPO MEZCLA PUNTO FIJO+ARM 15KW (material) | 1 | 684.93 | 684.93 |
| D%N00012000 | % | Medios auxiliares | 20 % | 684.93 | 136.99 |
| D8989898003 |  | mano de obra | 1.4 | 30 | 42.00 |
| D%N00020300 | % | COSTES INDIRECTOS | 3 % | 863.92 | 25.92 |
|  |  | Total |  |  | 889.84 |

**U970180020034** KIT COLECTOR PRESSMAN 2 SAL+GRUPO MEZCLA CLIMATICO+ARM 11KW
Precio: 532.84
Suministro e instalación de armario para suelo radiante Pressman, realizado en chapa galvanizada lacada en blanco, hasta 11kW (1200 L/hora), de instalación empotrada y altura de colocación regulable. incluyendo colector de acero inoxidable premontado de 2 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020442 |  | KIT COLECTOR WAFT 2 SAL+GRUPO MEZCLA CLIMATICO+ARM 11KW (material) | 1 | 396.102 | 396.10 |
| D%N00012000 | % | Medios auxiliares | 20 % | 396.10 | 79.22 |
| D8989898003 |  | mano de obra | 1.4 | 30 | 42.00 |
| D%N00020300 | % | COSTES INDIRECTOS | 3 % | 517.32 | 15.52 |
|  |  | Total |  |  | 532.84 |

**U970180020035** KIT COLECTOR PRESSMAN 3 SAL+GRUPO MEZCLA CLIMATICO+ARM 11KW
Precio: 560.59
Suministro e instalación de armario para suelo radiante Pressman, realizado en chapa galvanizada lacada en blanco, hasta 11kW (1200 L/hora), de instalación empotrada y altura de colocación regulable. incluyendo colector de acero inoxidable premontado de 3 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020443 |  | KIT COLECTOR WAFT 3 SAL+GRUPO MEZCLA CLIMATICO+ARM 11KW (material) | 1 | 418.548 | 418.55 |
| D%N00012000 | % | Medios auxiliares | 20 % | 418.55 | 83.71 |
| D8989898003 |  | mano de obra | 1.4 | 30 | 42.00 |
| D%N00020300 | % | COSTES INDIRECTOS | 3 % | 544.26 | 16.33 |
|  |  | Total |  |  | 560.59 |

**U970180020036** KIT COLECTOR PRESSMAN 4 SAL+GRUPO MEZCLA CLIMATICO+ARM 11KW
Precio: 588.22
Suministro e instalación de armario para suelo radiante Pressman, realizado en chapa galvanizada lacada en blanco, hasta 11kW (1200 L/hora), de instalación empotrada y altura de colocación regulable. incluyendo colector de acero inoxidable premontado de 4 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020444 |  | KIT COLECTOR WAFT 4 SAL+GRUPO MEZCLA CLIMATICO+ARM 11KW (material) | 1 | 440.91 | 440.91 |
| D%N00012000 | % | Medios auxiliares | 20 % | 440.91 | 88.18 |
| D8989898003 |  | mano de obra | 1.4 | 30 | 42.00 |
| D%N00020300 | % | COSTES INDIRECTOS | 3 % | 571.09 | 17.13 |
|  |  | Total |  |  | 588.22 |

**U970180020037** KIT COLECTOR PRESSMAN 5 SAL+GRUPO MEZCLA CLIMATICO+ARM 11KW
Precio: 628.86
Suministro e instalación de armario para suelo radiante Pressman, realizado en chapa galvanizada lacada en blanco, hasta 11kW (1200 L/hora), de instalación empotrada y altura de colocación regulable. incluyendo colector de acero inoxidable premontado de 5 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020445 |  | KIT COLECTOR WAFT 5 SAL+GRUPO MEZCLA CLIMATICO+ARM 11KW (material) | 1 | 473.784 | 473.78 |
| D%N00012000 | % | Medios auxiliares | 20 % | 473.78 | 94.76 |
| D8989898003 |  | mano de obra | 1.4 | 30 | 42.00 |
| D%N00020300 | % | COSTES INDIRECTOS | 3 % | 610.54 | 18.32 |
|  |  | Total |  |  | 628.86 |

**U970180020038** KIT COLECTOR PRESSMAN 6 SAL+GRUPO MEZCLA CLIMATICO+ARM 11KW
Precio: 656.52
Suministro e instalación de armario para suelo radiante Pressman, realizado en chapa galvanizada lacada en blanco, hasta 11kW (1200 L/hora), de instalación empotrada y altura de colocación regulable. incluyendo colector de acero inoxidable premontado de 6 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020446 |  | KIT COLECTOR WAFT 6 SAL+GRUPO MEZCLA CLIMATICO+ARM 11KW (material) | 1 | 496.17 | 496.17 |
| D%N00012000 | % | Medios auxiliares | 20 % | 496.17 | 99.23 |
| D8989898003 |  | mano de obra | 1.4 | 30 | 42.00 |
| D%N00020300 | % | COSTES INDIRECTOS | 3 % | 637.40 | 19.12 |
|  |  | Total |  |  | 656.52 |

**U970180020039** KIT COLECTOR PRESSMAN 7 SAL+GRUPO MEZCLA CLIMATICO+ARM 11KW
Precio: 684.2
Suministro e instalación de armario para suelo radiante Pressman, realizado en chapa galvanizada lacada en blanco, hasta 11kW (1200 L/hora), de instalación empotrada y altura de colocación regulable. incluyendo colector de acero inoxidable premontado de 7 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020447 |  | KIT COLECTOR WAFT 7 SAL+GRUPO MEZCLA CLIMATICO+ARM 11KW (material) | 1 | 518.556 | 518.56 |
| D%N00012000 | % | Medios auxiliares | 20 % | 518.56 | 103.71 |
| D8989898003 |  | mano de obra | 1.4 | 30 | 42.00 |
| D%N00020300 | % | COSTES INDIRECTOS | 3 % | 664.27 | 19.93 |
|  |  | Total |  |  | 684.2 |

**U970180020040** KIT COLECTOR PRESSMAN 8 SAL+GRUPO MEZCLA CLIMATICO+ARM 11KW
Precio: 732.04
Suministro e instalación de armario para suelo radiante Pressman, realizado en chapa galvanizada lacada en blanco, hasta 11kW (1200 L/hora), de instalación empotrada y altura de colocación regulable. incluyendo colector de acero inoxidable premontado de 8 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020448 |  | KIT COLECTOR WAFT 8 SAL+GRUPO MEZCLA CLIMATICO+ARM 11KW (material) | 1 | 557.274 | 557.27 |
| D%N00012000 | % | Medios auxiliares | 20 % | 557.27 | 111.45 |
| D8989898003 |  | mano de obra | 1.4 | 30 | 42.00 |
| D%N00020300 | % | COSTES INDIRECTOS | 3 % | 710.72 | 21.32 |
|  |  | Total |  |  | 732.04 |

**U970180020041** KIT COLECTOR PRESSMAN 9 SAL+GRUPO MEZCLA CLIMATICO+ARM 11KW
Precio: 759.72
Suministro e instalación de armario para suelo radiante Pressman, realizado en chapa galvanizada lacada en blanco, hasta 11kW (1200 L/hora), de instalación empotrada y altura de colocación regulable. incluyendo colector de acero inoxidable premontado de 9 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020449 |  | KIT COLECTOR WAFT 9 SAL+GRUPO MEZCLA CLIMATICO+ARM 11KW (material) | 1 | 579.66 | 579.66 |
| D%N00012000 | % | Medios auxiliares | 20 % | 579.66 | 115.93 |
| D8989898003 |  | mano de obra | 1.4 | 30 | 42.00 |
| D%N00020300 | % | COSTES INDIRECTOS | 3 % | 737.59 | 22.13 |
|  |  | Total |  |  | 759.72 |

**U970180020042** KIT COLECTOR PRESSMAN 10SAL+GRUPO MEZCLA CLIMATICO+ARM 11KW
Precio: 784.63
Suministro e instalación de armario para suelo radiante Pressman, realizado en chapa galvanizada lacada en blanco, hasta 11kW (1200 L/hora), de instalación empotrada y altura de colocación regulable. incluyendo colector de acero inoxidable premontado de 10 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020450 |  | KIT COLECTOR WAFT 10SAL+GRUPO MEZCLA CLIMATICO+ARM 11KW (material) | 1 | 599.82 | 599.82 |
| D%N00012000 | % | Medios auxiliares | 20 % | 599.82 | 119.96 |
| D8989898003 |  | mano de obra | 1.4 | 30 | 42.00 |
| D%N00020300 | % | COSTES INDIRECTOS | 3 % | 761.78 | 22.85 |
|  |  | Total |  |  | 784.63 |

**U970180020043** KIT COLECTOR PRESSMAN 11SAL+GRUPO MEZCLA CLIMATICO+ARM 11KW
Precio: 812.3
Suministro e instalación de armario para suelo radiante Pressman, realizado en chapa galvanizada lacada en blanco, hasta 11kW (1200 L/hora), de instalación empotrada y altura de colocación regulable. incluyendo colector de acero inoxidable premontado de 11 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020451 |  | KIT COLECTOR WAFT 11SAL+GRUPO MEZCLA CLIMATICO+ARM 11KW (material) | 1 | 622.2 | 622.20 |
| D%N00012000 | % | Medios auxiliares | 20 % | 622.20 | 124.44 |
| D8989898003 |  | mano de obra | 1.4 | 30 | 42.00 |
| D%N00020300 | % | COSTES INDIRECTOS | 3 % | 788.64 | 23.66 |
|  |  | Total |  |  | 812.3 |

**U970180020044** KIT COLECTOR PRESSMAN 12SAL+GRUPO MEZCLA CLIMATICO+ARM 11KW
Precio: 934.07
Suministro e instalación de armario para suelo radiante Pressman, realizado en chapa galvanizada lacada en blanco, hasta 11kW (1200 L/hora), de instalación empotrada y altura de colocación regulable. incluyendo colector de acero inoxidable premontado de 12 vias marca Pressman para aplicaciones en circuitos de suelo radiante y grupo de mezcla climático compuesto por bomba Wilo Yonos RS 15/6, termómetro y valvula mezcladora con servomotor de 3 puntos con rango de regulación entre 20 y 45ºC. Incorpora dos colectores de 12 vias (ida y retorno) fabricados integramente en acero inoxidable de diámetro DN32 con conexiones de 1". Cada uno de ellos dispone de llave de corte a la entrada y termometro. Cada una de las vias del colector de ida incorpora un caudalimetro para el ajuste de la instalación y el de retorno esta preparado para incorporar cabezales termoeléctricos de corte. Las tomas para cada uno de los anillos es de 3/4" tipo eurocono.. Incluso accesorio, pequeño material, mano de obra de instalación y pruebas.

| Código | Ud | Descripción | Rendimiento | Precio | Importe |
|---|---|---|---|---|---|
| D0180020452 |  | KIT COLECTOR WAFT 12SAL+GRUPO MEZCLA CLIMATICO+ARM 11KW (material) | 1 | 720.72 | 720.72 |
| D%N00012000 | % | Medios auxiliares | 20 % | 720.72 | 144.14 |
| D8989898003 |  | mano de obra | 1.4 | 30 | 42.00 |
| D%N00020300 | % | COSTES INDIRECTOS | 3 % | 906.86 | 27.21 |
|  |  | Total |  |  | 934.07 |

**U970180020045** KIT COLECTOR PRESSMAN 2 SAL+GRUPO MEZCLA CLIMATICO+ARM 17KW
Precio: 579.27
Suministro e instalación de armario para suelo radiante Pressman, realizado en chapa galvanizada lacada en blanco, hasta 17W (1800 L/hora), de instalación empotrada y altura de colocación regulable. incluyendo colector de acero inoxidable premontado de 2 vias marca Pressman para aplicaciones en circuitos de suelo radiante y rupo de mezcla climático compuesto por bomba Wilo Yonos RS 15/7,5, termómetro y valvula mezcladora con servomotor de 3 puntos con rango de regulación entre 20 y 45ºC. Incorpora dos colectores de 2 vias (ida y retorno) fabricados integramente en acero inoxidable de diámetro DN32 con conexiones de 1". Cada uno de ellos dispone de llave de corte a la entrada y termometro. Cada una de las vias del colector de ida incorpora un caudalimetro para el ajuste de la instalación y el de retorno esta preparado para incorporar cabezales termoeléctricos de corte. Las tomas para cada uno de los anillos es de 3/4" tipo eurocono.. Incluso accesorio, pequeño material, mano de obra de instalación y pruebas.

| Código | Ud | Descripción | Rendimiento | Precio | Importe |
|---|---|---|---|---|---|
| D0180020462 |  | KIT COLECTOR WAFT 2 SAL+GRUPO MEZCLA CLIMATICO+ARM 17KW (material) | 1 | 433.668 | 433.67 |
| D%N00012000 | % | Medios auxiliares | 20 % | 433.67 | 86.73 |
| D8989898003 |  | mano de obra | 1.4 | 30 | 42.00 |
| D%N00020300 | % | COSTES INDIRECTOS | 3 % | 562.40 | 16.87 |
|  |  | Total |  |  | 579.27 |

**U970180020046** KIT COLECTOR PRESSMAN 3 SAL+GRUPO MEZCLA CLIMATICO+ARM 17KW
Precio: 607.01
Suministro e instalación de armario para suelo radiante Pressman, realizado en chapa galvanizada lacada en blanco, hasta 17W (1800 L/hora), de instalación empotrada y altura de colocación regulable. incluyendo colector de acero inoxidable premontado de 3 vias marca Pressman para aplicaciones en circuitos de suelo radiante y rupo de mezcla climático compuesto por bomba Wilo Yonos RS 15/7,5, termómetro y valvula mezcladora con servomotor de 3 puntos con rango de regulación entre 20 y 45ºC. Incorpora dos colectores de 3 vias (ida y retorno) fabricados integramente en acero inoxidable de diámetro DN32 con conexiones de 1". Cada uno de ellos dispone de llave de corte a la entrada y termometro. Cada una de las vias del colector de ida incorpora un caudalimetro para el ajuste de la instalación y el de retorno esta preparado para incorporar cabezales termoeléctricos de corte. Las tomas para cada uno de los anillos es de 3/4" tipo eurocono.. Incluso accesorio, pequeño material, mano de obra de instalación y pruebas.

| Código | Ud | Descripción | Rendimiento | Precio | Importe |
|---|---|---|---|---|---|
| D0180020463 |  | KIT COLECTOR WAFT 3 SAL+GRUPO MEZCLA CLIMATICO+ARM 17KW (material) | 1 | 456.114 | 456.11 |
| D%N00012000 | % | Medios auxiliares | 20 % | 456.11 | 91.22 |
| D8989898003 |  | mano de obra | 1.4 | 30 | 42.00 |
| D%N00020300 | % | COSTES INDIRECTOS | 3 % | 589.33 | 17.68 |
|  |  | Total |  |  | 607.01 |

**U970180020047** KIT COLECTOR PRESSMAN 4 SAL+GRUPO MEZCLA CLIMATICO+ARM 17KW
Precio: 634.67
Suministro e instalación de armario para suelo radiante Pressman, realizado en chapa galvanizada lacada en blanco, hasta 17W (1800 L/hora), de instalación empotrada y altura de colocación regulable. incluyendo colector de acero inoxidable premontado de 4 vias marca Pressman para aplicaciones en circuitos de suelo radiante y rupo de mezcla climático compuesto por bomba Wilo Yonos RS 15/7,5, termómetro y valvula mezcladora con servomotor de 3 puntos con rango de regulación entre 20 y 45ºC. Incorpora dos colectores de 4 vias (ida y retorno) fabricados integramente en acero inoxidable de diámetro DN32 con conexiones de 1". Cada uno de ellos dispone de llave de corte a la entrada y termometro. Cada una de las vias del colector de ida incorpora un caudalimetro para el ajuste de la instalación y el de retorno esta preparado para incorporar cabezales termoeléctricos de corte. Las tomas para cada uno de los anillos es de 3/4" tipo eurocono.. Incluso accesorio, pequeño material, mano de obra de instalación y pruebas.

| Código | Ud | Descripción | Rendimiento | Precio | Importe |
|---|---|---|---|---|---|
| D0180020464 |  | KIT COLECTOR WAFT 4 SAL+GRUPO MEZCLA CLIMATICO+ARM 17KW (material) | 1 | 478.476 | 478.48 |
| D%N00012000 | % | Medios auxiliares | 20 % | 478.48 | 95.70 |
| D8989898003 |  | mano de obra | 1.4 | 30 | 42.00 |
| D%N00020300 | % | COSTES INDIRECTOS | 3 % | 616.18 | 18.49 |
|  |  | Total |  |  | 634.67 |

**U970180020048** KIT COLECTOR PRESSMAN 5 SAL+GRUPO MEZCLA CLIMATICO+ARM 17KW
Precio: 675.29
Suministro e instalación de armario para suelo radiante Pressman, realizado en chapa galvanizada lacada en blanco, hasta 17W (1800 L/hora), de instalación empotrada y altura de colocación regulable. incluyendo colector de acero inoxidable premontado de 5 vias marca Pressman para aplicaciones en circuitos de suelo radiante y rupo de mezcla climático compuesto por bomba Wilo Yonos RS 15/7,5, termómetro y valvula mezcladora con servomotor de 3 puntos con rango de regulación entre 20 y 45ºC. Incorpora dos colectores de 5 vias (ida y retorno) fabricados integramente en acero inoxidable de diámetro DN32 con conexiones de 1". Cada uno de ellos dispone de llave de corte a la entrada y termometro. Cada una de las vias del colector de ida incorpora un caudalimetro para el ajuste de la instalación y el de retorno esta preparado para incorporar cabezales termoeléctricos de corte. Las tomas para cada uno de los anillos es de 3/4" tipo eurocono.. Incluso accesorio, pequeño material, mano de obra de instalación y pruebas.

| Código | Ud | Descripción | Rendimiento | Precio | Importe |
|---|---|---|---|---|---|
| D0180020465 |  | KIT COLECTOR WAFT 5 SAL+GRUPO MEZCLA CLIMATICO+ARM 17KW (material) | 1 | 511.35 | 511.35 |
| D%N00012000 | % | Medios auxiliares | 20 % | 511.35 | 102.27 |
| D8989898003 |  | mano de obra | 1.4 | 30 | 42.00 |
| D%N00020300 | % | COSTES INDIRECTOS | 3 % | 655.62 | 19.67 |
|  |  | Total |  |  | 675.29 |

**U970180020049** KIT COLECTOR PRESSMAN 6 SAL+GRUPO MEZCLA CLIMATICO+ARM 17KW
Precio: 702.96
Suministro e instalación de armario para suelo radiante Pressman, realizado en chapa galvanizada lacada en blanco, hasta 17W (1800 L/hora), de instalación empotrada y altura de colocación regulable. incluyendo colector de acero inoxidable premontado de 6 vias marca Pressman para aplicaciones en circuitos de suelo radiante y rupo de mezcla climático compuesto por bomba Wilo Yonos RS 15/7,5, termómetro y valvula mezcladora con servomotor de 3 puntos con rango de regulación entre 20 y 45ºC. Incorpora dos colectores de 6 vias (ida y retorno) fabricados integramente en acero inoxidable de diámetro DN32 con conexiones de 1". Cada uno de ellos dispone de llave de corte a la entrada y termometro. Cada una de las vias del colector de ida incorpora un caudalimetro para el ajuste de la instalación y el de retorno esta preparado para incorporar cabezales termoeléctricos de corte. Las tomas para cada uno de los anillos es de 3/4" tipo eurocono.. Incluso accesorio, pequeño material, mano de obra de instalación y pruebas.

| Código | Ud | Descripción | Rendimiento | Precio | Importe |
|---|---|---|---|---|---|
| D0180020466 |  | KIT COLECTOR WAFT 6 SAL+GRUPO MEZCLA CLIMATICO+ARM 17KW (material) | 1 | 533.736 | 533.74 |
| D%N00012000 | % | Medios auxiliares | 20 % | 533.74 | 106.75 |
| D8989898003 |  | mano de obra | 1.4 | 30 | 42.00 |
| D%N00020300 | % | COSTES INDIRECTOS | 3 % | 682.49 | 20.47 |
|  |  | Total |  |  | 702.96 |

**U970180020050** KIT COLECTOR PRESSMAN 7 SAL+GRUPO MEZCLA CLIMATICO+ARM 17KW
Precio: 730.62
Suministro e instalación de armario para suelo radiante Pressman, realizado en chapa galvanizada lacada en blanco, hasta 17W (1800 L/hora), de instalación empotrada y altura de colocación regulable. incluyendo colector de acero inoxidable premontado de 7 vias marca Pressman para aplicaciones en circuitos de suelo radiante y rupo de mezcla climático compuesto por bomba Wilo Yonos RS 15/7,5, termómetro y valvula mezcladora con servomotor de 3 puntos con rango de regulación entre 20 y 45ºC. Incorpora dos colectores de 7 vias (ida y retorno) fabricados integramente en acero inoxidable de diámetro DN32 con conexiones de 1". Cada uno de ellos dispone de llave de corte a la entrada y termometro. Cada una de las vias del colector de ida incorpora un caudalimetro para el ajuste de la instalación y el de retorno esta preparado para incorporar cabezales termoeléctricos de corte. Las tomas para cada uno de los anillos es de 3/4" tipo eurocono.. Incluso accesorio, pequeño material, mano de obra de instalación y pruebas.

| Código | Ud | Descripción | Rendimiento | Precio | Importe |
|---|---|---|---|---|---|
| D0180020467 |  | KIT COLECTOR WAFT 7 SAL+GRUPO MEZCLA CLIMATICO+ARM 17KW (material) | 1 | 556.122 | 556.12 |
| D%N00012000 | % | Medios auxiliares | 20 % | 556.12 | 111.22 |
| D8989898003 |  | mano de obra | 1.4 | 30 | 42.00 |
| D%N00020300 | % | COSTES INDIRECTOS | 3 % | 709.34 | 21.28 |
|  |  | Total |  |  | 730.62 |

**U970180020051** KIT COLECTOR PRESSMAN 8 SAL+GRUPO MEZCLA CLIMATICO+ARM 17KW
Precio: 778.48
Suministro e instalación de armario para suelo radiante Pressman, realizado en chapa galvanizada lacada en blanco, hasta 17W (1800 L/hora), de instalación empotrada y altura de colocación regulable. incluyendo colector de acero inoxidable premontado de 8 vias marca Pressman para aplicaciones en circuitos de suelo radiante y rupo de mezcla climático compuesto por bomba Wilo Yonos RS 15/7,5, termómetro y valvula mezcladora con servomotor de 3 puntos con rango de regulación entre 20 y 45ºC. Incorpora dos colectores de 8 vias (ida y retorno) fabricados integramente en acero inoxidable de diámetro DN32 con conexiones de 1". Cada uno de ellos dispone de llave de corte a la entrada y termometro. Cada una de las vias del colector de ida incorpora un caudalimetro para el ajuste de la instalación y el de retorno esta preparado para incorporar cabezales termoeléctricos de corte. Las tomas para cada uno de los anillos es de 3/4" tipo eurocono.. Incluso accesorio, pequeño material, mano de obra de instalación y pruebas.

| Código | Ud | Descripción | Rendimiento | Precio | Importe |
|---|---|---|---|---|---|
| D0180020468 |  | KIT COLECTOR WAFT 8 SAL+GRUPO MEZCLA CLIMATICO+ARM 17KW (material) | 1 | 594.84 | 594.84 |
| D%N00012000 | % | Medios auxiliares | 20 % | 594.84 | 118.97 |
| D8989898003 |  | mano de obra | 1.4 | 30 | 42.00 |
| D%N00020300 | % | COSTES INDIRECTOS | 3 % | 755.81 | 22.67 |
|  |  | Total |  |  | 778.48 |

**U970180020052** KIT COLECTOR PRESSMAN 9 SAL+GRUPO MEZCLA CLIMATICO+ARM 17KW
Precio: 806.16
Suministro e instalación de armario para suelo radiante Pressman, realizado en chapa galvanizada lacada en blanco, hasta 17W (1800 L/hora), de instalación empotrada y altura de colocación regulable. incluyendo colector de acero inoxidable premontado de 9 vias marca Pressman para aplicaciones en circuitos de suelo radiante y rupo de mezcla climático compuesto por bomba Wilo Yonos RS 15/7,5, termómetro y valvula mezcladora con servomotor de 3 puntos con rango de regulación entre 20 y 45ºC. Incorpora dos colectores de 9 vias (ida y retorno) fabricados integramente en acero inoxidable de diámetro DN32 con conexiones de 1". Cada uno de ellos dispone de llave de corte a la entrada y termometro. Cada una de las vias del colector de ida incorpora un caudalimetro para el ajuste de la instalación y el de retorno esta preparado para incorporar cabezales termoeléctricos de corte. Las tomas para cada uno de los anillos es de 3/4" tipo eurocono.. Incluso accesorio, pequeño material, mano de obra de instalación y pruebas.

| Código | Ud | Descripción | Rendimiento | Precio | Importe |
|---|---|---|---|---|---|
| D0180020469 |  | KIT COLECTOR WAFT 9 SAL+GRUPO MEZCLA CLIMATICO+ARM 17KW (material) | 1 | 617.226 | 617.23 |
| D%N00012000 | % | Medios auxiliares | 20 % | 617.23 | 123.45 |
| D8989898003 |  | mano de obra | 1.4 | 30 | 42.00 |
| D%N00020300 | % | COSTES INDIRECTOS | 3 % | 782.68 | 23.48 |
|  |  | Total |  |  | 806.16 |

**U970180020053** KIT COLECTOR PRESSMAN 10SAL+GRUPO MEZCLA CLIMATICO+ARM 17KW
Precio: 831.08
Suministro e instalación de armario para suelo radiante Pressman, realizado en chapa galvanizada lacada en blanco, hasta 17W (1800 L/hora), de instalación empotrada y altura de colocación regulable. incluyendo colector de acero inoxidable premontado de 10 vias marca Pressman para aplicaciones en circuitos de suelo radiante y rupo de mezcla climático compuesto por bomba Wilo Yonos RS 15/7,5, termómetro y valvula mezcladora con servomotor de 3 puntos con rango de regulación entre 20 y 45ºC. Incorpora dos colectores de 10 vias (ida y retorno) fabricados integramente en acero inoxidable de diámetro DN32 con conexiones de 1". Cada uno de ellos dispone de llave de corte a la entrada y termometro. Cada una de las vias del colector de ida incorpora un caudalimetro para el ajuste de la instalación y el de retorno esta preparado para incorporar cabezales termoeléctricos de corte. Las tomas para cada uno de los anillos es de 3/4" tipo eurocono.. Incluso accesorio, pequeño material, mano de obra de instalación y pruebas.

| Código | Ud | Descripción | Rendimiento | Precio | Importe |
|---|---|---|---|---|---|
| D0180020470 |  | KIT COLECTOR WAFT 10SAL+GRUPO MEZCLA CLIMATICO+ARM 17KW (material) | 1 | 637.386 | 637.39 |
| D%N00012000 | % | Medios auxiliares | 20 % | 637.39 | 127.48 |
| D8989898003 |  | mano de obra | 1.4 | 30 | 42.00 |
| D%N00020300 | % | COSTES INDIRECTOS | 3 % | 806.87 | 24.21 |
|  |  | Total |  |  | 831.08 |

**U970180020054** KIT COLECTOR PRESSMAN 11SAL+GRUPO MEZCLA CLIMATICO+ARM 17KW
Precio: 858.73
Suministro e instalación de armario para suelo radiante Pressman, realizado en chapa galvanizada lacada en blanco, hasta 17W (1800 L/hora), de instalación empotrada y altura de colocación regulable. incluyendo colector de acero inoxidable premontado de 11 vias marca Pressman para aplicaciones en circuitos de suelo radiante y rupo de mezcla climático compuesto por bomba Wilo Yonos RS 15/7,5, termómetro y valvula mezcladora con servomotor de 3 puntos con rango de regulación entre 20 y 45ºC. Incorpora dos colectores de 11 vias (ida y retorno) fabricados integramente en acero inoxidable de diámetro DN32 con conexiones de 1". Cada uno de ellos dispone de llave de corte a la entrada y termometro. Cada una de las vias del colector de ida incorpora un caudalimetro para el ajuste de la instalación y el de retorno esta preparado para incorporar cabezales termoeléctricos de corte. Las tomas para cada uno de los anillos es de 3/4" tipo eurocono.. Incluso accesorio, pequeño material, mano de obra de instalación y pruebas.

| Código | Ud | Descripción | Rendimiento | Precio | Importe |
|---|---|---|---|---|---|
| D0180020471 |  | KIT COLECTOR WAFT 11SAL+GRUPO MEZCLA CLIMATICO+ARM 17KW (material) | 1 | 659.766 | 659.77 |
| D%N00012000 | % | Medios auxiliares | 20 % | 659.77 | 131.95 |
| D8989898003 |  | mano de obra | 1.4 | 30 | 42.00 |
| D%N00020300 | % | COSTES INDIRECTOS | 3 % | 833.72 | 25.01 |
|  |  | Total |  |  | 858.73 |

**U970180020056** COLECTOR INOX PRESSMAN 2 SALIDAS 3/4 5L/MIN 1-DN32
Precio: 164.07
Suministro e instalación de colector de acero inoxidable premontado de 2 vías marca Pressman, para aplicaciones en circuitos de suelo radiante. Incorpora dos colectores de dos vías (ida y retorno) fabricados integramente en acero inoxidable de diámetro DN32 con conexiones de 1". Cada uno de ellos dispone de llave de corte a la entrada y termometro. Cada una de las vías del colector de ida incorpora un caudalimetro para el ajuste de la instalación y el de retorno esta preparado para incorporar cabezales termoeléctricos de corte. Las tomas para cada uno de los anillos es de 3/4" tipo eurocono.. Incluso accesorio, pequeño material, mano de obra de instalación y pruebas.

| Código | Descripción | Rendimiento | Precio | Importe |
|---|---|---|---|---|
| D0180020002 | COLECTOR INOX WAFT 2 SALIDAS 3/4 5L/MIN 1-DN32 C/CONEXIONES (material) | 1 | 149.07 | 149.07 |
| D8989898003 | mano de obra | 0.5 | 30 | 15.00 |
|  | Total |  |  | 164.07 |

**U970180020057** COLECTOR INOX PRESSMAN 3 SALIDAS 3/4 5L/MIN 1-DN32
Precio: 190.11
Suministro e instalación de colector de acero inoxidable premontado de 3 vías marca Pressman, para aplicaciones en circuitos de suelo radiante. Incorpora dos colectores de tres vías (ida y retorno) fabricados integramente en acero inoxidable de diámetro DN32 con conexiones de 1". Cada uno de ellos dispone de llave de corte a la entrada y termometro. Cada una de las vías del colector de ida incorpora un caudalimetro para el ajuste de la instalación y el de retorno esta preparado para incorporar cabezales termoeléctricos de corte. Las tomas para cada uno de los anillos es de 3/4" tipo eurocono.. Incluso accesorio, pequeño material, mano de obra de instalación y pruebas.

| Código | Descripción | Rendimiento | Precio | Importe |
|---|---|---|---|---|
| D0180020003 | COLECTOR INOX WAFT 3 SALIDAS 3/4 5L/MIN 1-DN32 C/CONEXIONES (material) | 1 | 175.11 | 175.11 |
| D8989898003 | mano de obra | 0.5 | 30 | 15.00 |
|  | Total |  |  | 190.11 |

**U970180020058** COLECTOR INOX PRESSMAN 4 SALIDAS 3/4 5L/MIN 1-DN32
Precio: 216.06
Suministro e instalación de colector de acero inoxidable premontado de 4 vías marca Pressman, para aplicaciones en circuitos de suelo radiante. Incorpora dos colectores de cuatro vías (ida y retorno) fabricados integramente en acero inoxidable de diámetro DN32 con conexiones de 1". Cada uno de ellos dispone de llave de corte a la entrada y termometro. Cada una de las vías del colector de ida incorpora un caudalimetro para el ajuste de la instalación y el de retorno esta preparado para incorporar cabezales termoeléctricos de corte. Las tomas para cada uno de los anillos es de 3/4" tipo eurocono.. Incluso accesorio, pequeño material, mano de obra de instalación y pruebas.

| Código | Descripción | Rendimiento | Precio | Importe |
|---|---|---|---|---|
| D0180020004 | COLECTOR INOX WAFT 4 SALIDAS 3/4 5L/MIN 1-DN32 C/CONEXIONES (material) | 1 | 201.06 | 201.06 |
| D8989898003 | mano de obra | 0.5 | 30 | 15.00 |
|  | Total |  |  | 216.06 |

**U970180020059** COLECTOR INOX PRESSMAN 5 SALIDAS 3/4 5L/MIN 1-DN32
Precio: 237
Suministro e instalación de colector de acero inoxidable premontado de 5 vías marca Pressman, para aplicaciones en circuitos de suelo radiante. Incorpora dos colectores de cinco vías (ida y retorno) fabricados integramente en acero inoxidable de diámetro DN32 con conexiones de 1". Cada uno de ellos dispone de llave de corte a la entrada y termometro. Cada una de las vías del colector de ida incorpora un caudalimetro para el ajuste de la instalación y el de retorno esta preparado para incorporar cabezales termoeléctricos de corte. Las tomas para cada uno de los anillos es de 3/4" tipo eurocono.. Incluso accesorio, pequeño material, mano de obra de instalación y pruebas.

| Código | Descripción | Rendimiento | Precio | Importe |
|---|---|---|---|---|
| D0180020005 | COLECTOR INOX WAFT 5 SALIDAS 3/4 5L/MIN 1-DN32 C/CONEXIONES (material) | 1 | 222 | 222.00 |
| D8989898003 | mano de obra | 0.5 | 30 | 15.00 |
|  | Total |  |  | 237 |

**U970180020060** COLECTOR INOX PRESSMAN 6 SALIDAS 3/4 5L/MIN 1-DN32
Precio: 266.25
Suministro e instalación de colector de acero inoxidable premontado de 6 vías marca Pressman, para aplicaciones en circuitos de suelo radiante. Incorpora dos colectores de seis vías (ida y retorno) fabricados integramente en acero inoxidable de diámetro DN32 con conexiones de 1". Cada uno de ellos dispone de llave de corte a la entrada y termometro. Cada una de las vías del colector de ida incorpora un caudalimetro para el ajuste de la instalación y el de retorno esta preparado para incorporar cabezales termoeléctricos de corte. Las tomas para cada uno de los anillos es de 3/4" tipo eurocono.. Incluso accesorio, pequeño material, mano de obra de instalación y pruebas.

| Código | Descripción | Rendimiento | Precio | Importe |
|---|---|---|---|---|
| D0180020006 | COLECTOR INOX WAFT 6 SALIDAS 3/4 5L/MIN 1-DN32 C/CONEXIONES (material) | 1 | 251.25 | 251.25 |
| D8989898003 | mano de obra | 0.5 | 30 | 15.00 |
|  | Total |  |  | 266.25 |

**U970180020061** COLECTOR INOX PRESSMAN 7 SALIDAS 3/4 5L/MIN 1-DN32
Precio: 292.2
Suministro e instalación de colector de acero inoxidable premontado de 7 vías marca Pressman, para aplicaciones en circuitos de suelo radiante. Incorpora dos colectores de siete vías (ida y retorno) fabricados integramente en acero inoxidable de diámetro DN32 con conexiones de 1". Cada uno de ellos dispone de llave de corte a la entrada y termometro. Cada una de las vías del colector de ida incorpora un caudalimetro para el ajuste de la instalación y el de retorno esta preparado para incorporar cabezales termoeléctricos de corte. Las tomas para cada uno de los anillos es de 3/4" tipo eurocono.. Incluso accesorio, pequeño material, mano de obra de instalación y pruebas.

| Código | Descripción | Rendimiento | Precio | Importe |
|---|---|---|---|---|
| D0180020007 | COLECTOR INOX WAFT 7 SALIDAS 3/4 5L/MIN 1-DN32 C/CONEXIONES (material) | 1 | 277.2 | 277.20 |
| D8989898003 | mano de obra | 0.5 | 30 | 15.00 |
|  | Total |  |  | 292.2 |

**U970180020062** COLECTOR INOX PRESSMAN 8 SALIDAS 3/4 5L/MIN 1-DN32
Precio: 319.02
Suministro e instalación de colector de acero inoxidable premontado de 8 vías marca Pressman, para aplicaciones en circuitos de suelo radiante. Incorpora dos colectores de ocho vías (ida y retorno) fabricados integramente en acero inoxidable de diámetro DN32 con conexiones de 1". Cada uno de ellos dispone de llave de corte a la entrada y termometro. Cada una de las vías del colector de ida incorpora un caudalimetro para el ajuste de la instalación y el de retorno esta preparado para incorporar cabezales termoeléctricos de corte. Las tomas para cada uno de los anillos es de 3/4" tipo eurocono.. Incluso accesorio, pequeño material, mano de obra de instalación y pruebas.

| Código | Descripción | Rendimiento | Precio | Importe |
|---|---|---|---|---|
| D0180020008 | COLECTOR INOX WAFT 8 SALIDAS 3/4 5L/MIN 1-DN32 C/CONEXIONES (material) | 1 | 304.02 | 304.02 |
| D8989898003 | mano de obra | 0.5 | 30 | 15.00 |
|  | Total |  |  | 319.02 |

**U970180020063** COLECTOR INOX PRESSMAN 9 SALIDAS 3/4 5L/MIN 1-DN32
Precio: 345
Suministro e instalación de colector de acero inoxidable premontado de 9 vías marca Pressman, para aplicaciones en circuitos de suelo radiante. Incorpora dos colectores de nueve vías (ida y retorno) fabricados integramente en acero inoxidable de diámetro DN32 con conexiones de 1". Cada uno de ellos dispone de llave de corte a la entrada y termometro. Cada una de las vías del colector de ida incorpora un caudalimetro para el ajuste de la instalación y el de retorno esta preparado para incorporar cabezales termoeléctricos de corte. Las tomas para cada uno de los anillos es de 3/4" tipo eurocono.. Incluso accesorio, pequeño material, mano de obra de instalación y pruebas.

| Código | Descripción | Rendimiento | Precio | Importe |
|---|---|---|---|---|
| D0180020009 | COLECTOR INOX WAFT 9 SALIDAS 3/4 5L/MIN 1-DN32 C/CONEXIONES (material) | 1 | 330 | 330.00 |
| D8989898003 | mano de obra | 0.5 | 30 | 15.00 |
|  | Total |  |  | 345 |

**U970180020064** COLECTOR INOX PRESSMAN 10 SALIDAS 3/4 5L/MIN 1-DN32
Precio: 368.37
Suministro e instalación de colector de acero inoxidable premontado de 10 vías marca Pressman, para aplicaciones en circuitos de suelo radiante. Incorpora dos colectores de diez vías (ida y retorno) fabricados integramente en acero inoxidable de diámetro DN32 con conexiones de 1". Cada uno de ellos dispone de llave de corte a la entrada y termometro. Cada una de las vías del colector de ida incorpora un caudalimetro para el ajuste de la instalación y el de retorno esta preparado para incorporar cabezales termoeléctricos de corte. Las tomas para cada uno de los anillos es de 3/4" tipo eurocono.. Incluso accesorio, pequeño material, mano de obra de instalación y pruebas.

| Código | Descripción | Rendimiento | Precio | Importe |
|---|---|---|---|---|
| D0180020010 | COLECTOR INOX WAFT 10 SALIDAS 3/4 5L/MIN 1-DN32 C/CONEXIONES (material) | 1 | 353.37 | 353.37 |
| D8989898003 | mano de obra | 0.5 | 30 | 15.00 |
|  | Total |  |  | 368.37 |

**U970180020065** COLECTOR INOX PRESSMAN 11 SALIDAS 3/4 5L/MIN 1-DN32
Precio: 394.35
Suministro e instalación de colector de acero inoxidable premontado de 11 vías marca Pressman, para aplicaciones en circuitos de suelo radiante. Incorpora dos colectores de once vías (ida y retorno) fabricados integramente en acero inoxidable de diámetro DN32 con conexiones de 1". Cada uno de ellos dispone de llave de corte a la entrada y termometro. Cada una de las vías del colector de ida incorpora un caudalimetro para el ajuste de la instalación y el de retorno esta preparado para incorporar cabezales termoeléctricos de corte. Las tomas para cada uno de los anillos es de 3/4" tipo eurocono.. Incluso accesorio, pequeño material, mano de obra de instalación y pruebas.

| Código | Descripción | Rendimiento | Precio | Importe |
|---|---|---|---|---|
| D0180020011 | COLECTOR INOX WAFT 11 SALIDAS 3/4 5L/MIN 1-DN32 C/CONEXIONES (material) | 1 | 379.35 | 379.35 |
| D8989898003 | mano de obra | 0.5 | 30 | 15.00 |
|  | Total |  |  | 394.35 |

**U970180020066** COLECTOR INOX PRESSMAN 12 SALIDAS 3/4 5L/MIN 1-DN32
Precio: 427.29
Suministro e instalación de colector de acero inoxidable premontado de 12 vías marca Pressman, para aplicaciones en circuitos de suelo radiante. Incorpora dos colectores de doce vías (ida y retorno) fabricados integramente en acero inoxidable de diámetro DN32 con conexiones de 1". Cada uno de ellos dispone de llave de corte a la entrada y termometro. Cada una de las vías del colector de ida incorpora un caudalimetro para el ajuste de la instalación y el de retorno esta preparado para incorporar cabezales termoeléctricos de corte. Las tomas para cada uno de los anillos es de 3/4" tipo eurocono.. Incluso accesorio, pequeño material, mano de obra de instalación y pruebas.

| Código | Descripción | Rendimiento | Precio | Importe |
|---|---|---|---|---|
| D0180020012 | COLECTOR INOX WAFT 12 SALIDAS 3/4 5L/MIN 1-DN32 C/CONEXIONES (material) | 1 | 412.29 | 412.29 |
| D8989898003 | mano de obra | 0.5 | 30 | 15.00 |
|  | Total |  |  | 427.29 |

##### 970180025 PRESSMAN COLECTORES PLÁSTICOS DE TECNOPOLÍMERO PARA SUELO RADIANTE

**U970180025001** COLECTOR PLASTICO PRESSMAN 2 SALIDAS 3/4 EUROCONO 4L/MIN
Precio: 206.46
Suministro e instalación de colector de plástico reforzado con fibra de vidrio premontado de dos vías marca Pressman, para aplicaciones en circuitos de suelo radiante. Incorpora dos colectores de dos vías (ida y retorno) de diámetro DN32 con conexiones de 1". Cada uno de ellos dispone de llave de corte a la entrada y termómetro. Cada una de las vías del colector de ida incorpora un caudalimetro para el ajuste de la instalación y el de retorno esta preparado para incorporar cabezales termoeléctricos de corte de M 30x1,5. Las tomas para cada uno de los anillos es de 3/4" tipo eurocono.. Incluso accesorio, pequeño material, mano de obra de instalación y pruebas.

| Código | Ud | Descripción | Rendimiento | Precio | Importe |
|---|---|---|---|---|---|
| D0180025002 |  | COLECTOR PLASTICO WAFT 2 SALIDAS 3/4 EUROCONO 4L/MIN 1-DN32 (material) | 1 | 132.036 | 132.04 |
| D%N00012000 | % | Medios auxiliares | 20 % | 132.04 | 26.41 |
| D8989898003 |  | mano de obra | 1.4 | 30 | 42.00 |
| D%N00020300 | % | COSTES INDIRECTOS | 3 % | 200.45 | 6.01 |
|  |  | Total |  |  | 206.46 |

**U970180025002** COLECTOR PLASTICO PRESSMAN 3 SALIDAS 3/4 EUROCONO 4L/MIN
Precio: 231.44
Suministro e instalación de colector de plástico reforzado con fibra de vidrio premontado de tres vías marca Pressman, para aplicaciones en circuitos de suelo radiante. Incorpora dos colectores de tres vías (ida y retorno) de diámetro DN32 con conexiones de 1". Cada uno de ellos dispone de llave de corte a la entrada y termómetro. Cada una de las vías del colector de ida incorpora un caudalimetro para el ajuste de la instalación y el de retorno esta preparado para incorporar cabezales termoeléctricos de corte de M 30x1,5. Las tomas para cada uno de los anillos es de 3/4" tipo eurocono.. Incluso accesorio, pequeño material, mano de obra de instalación y pruebas.

| Código | Ud | Descripción | Rendimiento | Precio | Importe |
|---|---|---|---|---|---|
| D0180025003 |  | COLECTOR PLASTICO WAFT 3 SALIDAS 3/4 EUROCONO 4L/MIN 1-DN32 (material) | 1 | 152.25 | 152.25 |
| D%N00012000 | % | Medios auxiliares | 20 % | 152.25 | 30.45 |
| D8989898003 |  | mano de obra | 1.4 | 30 | 42.00 |
| D%N00020300 | % | COSTES INDIRECTOS | 3 % | 224.70 | 6.74 |
|  |  | Total |  |  | 231.44 |

**U970180025003** COLECTOR PLASTICO PRESSMAN 4 SALIDAS 3/4 EUROCONO 4L/MIN
Precio: 256.34
Suministro e instalación de colector de plástico reforzado con fibra de vidrio premontado de cuatro vías marca Pressman, para aplicaciones en circuitos de suelo radiante. Incorpora dos colectores de cuatro vías (ida y retorno) de diámetro DN32 con conexiones de 1". Cada uno de ellos dispone de llave de corte a la entrada y termómetro. Cada una de las vías del colector de ida incorpora un caudalimetro para el ajuste de la instalación y el de retorno esta preparado para incorporar cabezales termoeléctricos de corte de M 30x1,5. Las tomas para cada uno de los anillos es de 3/4" tipo eurocono.. Incluso accesorio, pequeño material, mano de obra de instalación y pruebas.

| Código | Ud | Descripción | Rendimiento | Precio | Importe |
|---|---|---|---|---|---|
| D0180025004 |  | COLECTOR PLASTICO WAFT 4 SALIDAS 3/4 EUROCONO 4L/MIN 1-DN32 (material) | 1 | 172.386 | 172.39 |
| D%N00012000 | % | Medios auxiliares | 20 % | 172.39 | 34.48 |
| D8989898003 |  | mano de obra | 1.4 | 30 | 42.00 |
| D%N00020300 | % | COSTES INDIRECTOS | 3 % | 248.87 | 7.47 |
|  |  | Total |  |  | 256.34 |

**U970180025004** COLECTOR PLASTICO PRESSMAN 5 SALIDAS 3/4 EUROCONO 4L/MIN
Precio: 279.53
Suministro e instalación de colector de plástico reforzado con fibra de vidrio premontado de cinco vías marca Pressman, para aplicaciones en circuitos de suelo radiante. Incorpora dos colectores de cinco vías (ida y retorno) de diámetro DN32 con conexiones de 1". Cada uno de ellos dispone de llave de corte a la entrada y termómetro. Cada una de las vías del colector de ida incorpora un caudalimetro para el ajuste de la instalación y el de retorno esta preparado para incorporar cabezales termoeléctricos de corte de M 30x1,5. Las tomas para cada uno de los anillos es de 3/4" tipo eurocono.. Incluso accesorio, pequeño material, mano de obra de instalación y pruebas.

| Código | Ud | Descripción | Rendimiento | Precio | Importe |
|---|---|---|---|---|---|
| D0180025005 |  | COLECTOR PLASTICO WAFT 5 SALIDAS 3/4 EUROCONO 4L/MIN 1-DN32 (material) | 1 | 191.16 | 191.16 |
| D%N00012000 | % | Medios auxiliares | 20 % | 191.16 | 38.23 |
| D8989898003 |  | mano de obra | 1.4 | 30 | 42.00 |
| D%N00020300 | % | COSTES INDIRECTOS | 3 % | 271.39 | 8.14 |
|  |  | Total |  |  | 279.53 |

**U970180025005** COLECTOR PLASTICO PRESSMAN 6 SALIDAS 3/4 EUROCONO 4L/MIN
Precio: 304.43
Suministro e instalación de colector de plástico reforzado con fibra de vidrio premontado de seis vías marca Pressman, para aplicaciones en circuitos de suelo radiante. Incorpora colectores de seis vías (ida y retorno) de diámetro DN32 con conexiones de 1". Cada uno de ellos dispone de llave de corte a la entrada y termómetro. Cada una de las vías del colector de ida incorpora un caudalimetro para el ajuste de la instalación y el de retorno esta preparado para incorporar cabezales termoeléctricos de corte de M 30x1,5. Las tomas para cada uno de los anillos es de 3/4" tipo eurocono.. Incluso accesorio, pequeño material, mano de obra de instalación y pruebas.

| Código | Ud | Descripción | Rendimiento | Precio | Importe |
|---|---|---|---|---|---|
| D0180025006 |  | COLECTOR PLASTICO WAFT 6 SALIDAS 3/4 EUROCONO 4L/MIN 1-DN32 (material) | 1 | 211.302 | 211.30 |
| D%N00012000 | % | Medios auxiliares | 20 % | 211.30 | 42.26 |
| D8989898003 |  | mano de obra | 1.4 | 30 | 42.00 |
| D%N00020300 | % | COSTES INDIRECTOS | 3 % | 295.56 | 8.87 |
|  |  | Total |  |  | 304.43 |

**U970180025006** COLECTOR PLASTICO PRESSMAN 7 SALIDAS 3/4 EUROCONO 4L/MIN
Precio: 329.34
Suministro e instalación de colector de plástico reforzado con fibra de vidrio premontado de siete vías marca Pressman, para aplicaciones en circuitos de suelo radiante. Incorpora dos colectores de siete vías (ida y retorno) de diámetro DN32 con conexiones de 1". Cada uno de ellos dispone de llave de corte a la entrada y termómetro. Cada una de las vías del colector de ida incorpora un caudalimetro para el ajuste de la instalación y el de retorno esta preparado para incorporar cabezales termoeléctricos de corte de M 30x1,5. Las tomas para cada uno de los anillos es de 3/4" tipo eurocono.. Incluso accesorio, pequeño material, mano de obra de instalación y pruebas.

| Código | Ud | Descripción | Rendimiento | Precio | Importe |
|---|---|---|---|---|---|
| D0180025007 |  | COLECTOR PLASTICO WAFT 7 SALIDAS 3/4 EUROCONO 4L/MIN 1-DN32 (material) | 1 | 231.462 | 231.46 |
| D%N00012000 | % | Medios auxiliares | 20 % | 231.46 | 46.29 |
| D8989898003 |  | mano de obra | 1.4 | 30 | 42.00 |
| D%N00020300 | % | COSTES INDIRECTOS | 3 % | 319.75 | 9.59 |
|  |  | Total |  |  | 329.34 |

**U970180025007** COLECTOR PLASTICO PRESSMAN 8 SALIDAS 3/4 EUROCONO 4L/MIN
Precio: 355.06
Suministro e instalación de colector de plástico reforzado con fibra de vidrio premontado de ocho vías marca Pressman, para aplicaciones en circuitos de suelo radiante. Incorpora dos colectores de ocho vías (ida y retorno) de diámetro DN32 con conexiones de 1". Cada uno de ellos dispone de llave de corte a la entrada y termómetro. Cada una de las vías del colector de ida incorpora un caudalimetro para el ajuste de la instalación y el de retorno esta preparado para incorporar cabezales termoeléctricos de corte de M 30x1,5. Las tomas para cada uno de los anillos es de 3/4" tipo eurocono.. Incluso accesorio, pequeño material, mano de obra de instalación y pruebas.

| Código | Ud | Descripción | Rendimiento | Precio | Importe |
|---|---|---|---|---|---|
| D0180025008 |  | COLECTOR PLASTICO WAFT 8 SALIDAS 3/4 EUROCONO 4L/MIN 1-DN32 (material) | 1 | 252.27 | 252.27 |
| D%N00012000 | % | Medios auxiliares | 20 % | 252.27 | 50.45 |
| D8989898003 |  | mano de obra | 1.4 | 30 | 42.00 |
| D%N00020300 | % | COSTES INDIRECTOS | 3 % | 344.72 | 10.34 |
|  |  | Total |  |  | 355.06 |

**U970180025008** COLECTOR PLASTICO PRESSMAN 9 SALIDAS 3/4 EUROCONO 4L/MIN
Precio: 379.96
Suministro e instalación de colector de plástico reforzado con fibra de vidrio premontado de nueve vías marca Pressman, para aplicaciones en circuitos de suelo radiante. Incorpora dos colectores de nueve vías (ida y retorno) de diámetro DN32 con conexiones de 1". Cada uno de ellos dispone de llave de corte a la entrada y termómetro. Cada una de las vías del colector de ida incorpora un caudalimetro para el ajuste de la instalación y el de retorno esta preparado para incorporar cabezales termoeléctricos de corte de M 30x1,5. Las tomas para cada uno de los anillos es de 3/4" tipo eurocono.. Incluso accesorio, pequeño material, mano de obra de instalación y pruebas.

| Código | Ud | Descripción | Rendimiento | Precio | Importe |
|---|---|---|---|---|---|
| D0180025009 |  | COLECTOR PLASTICO WAFT 9 SALIDAS 3/4 EUROCONO 4L/MIN 1-DN32 (material) | 1 | 272.412 | 272.41 |
| D%N00012000 | % | Medios auxiliares | 20 % | 272.41 | 54.48 |
| D8989898003 |  | mano de obra | 1.4 | 30 | 42.00 |
| D%N00020300 | % | COSTES INDIRECTOS | 3 % | 368.89 | 11.07 |
|  |  | Total |  |  | 379.96 |

**U970180025009** COLECTOR PLASTICO PRESSMAN 10 SALIDAS 3/4 EUROCONO 4L/MIN
Precio: 402.39
Suministro e instalación de colector de plástico reforzado con fibra de vidrio premontado de diez vías marca Pressman, para aplicaciones en circuitos de suelo radiante. Incorpora dos colectores de diez vías (ida y retorno) de diámetro DN32 con conexiones de 1". Cada uno de ellos dispone de llave de corte a la entrada y termómetro. Cada una de las vías del colector de ida incorpora un caudalimetro para el ajuste de la instalación y el de retorno esta preparado para incorporar cabezales termoeléctricos de corte de M 30x1,5. Las tomas para cada uno de los anillos es de 3/4" tipo eurocono.. Incluso accesorio, pequeño material, mano de obra de instalación y pruebas.

| Código | Ud | Descripción | Rendimiento | Precio | Importe |
|---|---|---|---|---|---|
| D0180025010 |  | COLECTOR PLASTICO WAFT 10 SALIDAS 3/4 EUROCONO 4L/MIN 1-DN32 (material) | 1 | 290.556 | 290.56 |
| D%N00012000 | % | Medios auxiliares | 20 % | 290.56 | 58.11 |
| D8989898003 |  | mano de obra | 1.4 | 30 | 42.00 |
| D%N00020300 | % | COSTES INDIRECTOS | 3 % | 390.67 | 11.72 |
|  |  | Total |  |  | 402.39 |

**U970180025010** COLECTOR PLASTICO PRESSMAN 11 SALIDAS 3/4 EUROCONO 4L/MIN
Precio: 427.29
Suministro e instalación de colector de plástico reforzado con fibra de vidrio premontado de once vías marca Pressman, para aplicaciones en circuitos de suelo radiante. Incorpora dos colectores de once vías (ida y retorno) de diámetro DN32 con conexiones de 1". Cada uno de ellos dispone de llave de corte a la entrada y termómetro. Cada una de las vías del colector de ida incorpora un caudalimetro para el ajuste de la instalación y el de retorno esta preparado para incorporar cabezales termoeléctricos de corte de M 30x1,5. Las tomas para cada uno de los anillos es de 3/4" tipo eurocono.. Incluso accesorio, pequeño material, mano de obra de instalación y pruebas.

| Código | Ud | Descripción | Rendimiento | Precio | Importe |
|---|---|---|---|---|---|
| D0180025011 |  | COLECTOR PLASTICO WAFT 11 SALIDAS 3/4 EUROCONO 4L/MIN 1-DN32 (material) | 1 | 310.704 | 310.70 |
| D%N00012000 | % | Medios auxiliares | 20 % | 310.70 | 62.14 |
| D8989898003 |  | mano de obra | 1.4 | 30 | 42.00 |
| D%N00020300 | % | COSTES INDIRECTOS | 3 % | 414.84 | 12.45 |
|  |  | Total |  |  | 427.29 |

**U970180025011** COLECTOR PLASTICO PRESSMAN 12 SALIDAS 3/4 EUROCONO 4L/MIN
Precio: 452.19
Suministro e instalación de colector de plástico reforzado con fibra de vidrio premontado de doce vías marca Pressman, para aplicaciones en circuitos de suelo radiante. Incorpora dos colectores de doce vías (ida y retorno) de diámetro DN32 con conexiones de 1". Cada uno de ellos dispone de llave de corte a la entrada y termómetro. Cada una de las vías del colector de ida incorpora un caudalimetro para el ajuste de la instalación y el de retorno esta preparado para incorporar cabezales termoeléctricos de corte de M 30x1,5. Las tomas para cada uno de los anillos es de 3/4" tipo eurocono.. Incluso accesorio, pequeño material, mano de obra de instalación y pruebas.

| Código | Ud | Descripción | Rendimiento | Precio | Importe |
|---|---|---|---|---|---|
| D0180025012 |  | COLECTOR PLASTICO WAFT 12 SALIDAS 3/4 EUROCONO 4L/MIN 1-DN32 (material) | 1 | 330.852 | 330.85 |
| D%N00012000 | % | Medios auxiliares | 20 % | 330.85 | 66.17 |
| D8989898003 |  | mano de obra | 1.4 | 30 | 42.00 |
| D%N00020300 | % | COSTES INDIRECTOS | 3 % | 439.02 | 13.17 |
|  |  | Total |  |  | 452.19 |

##### 970180030 PRESSMAN ARMARIOS PARA COLECTORES

**U970180030009** ARMARIO EMPOTRABLE COLECTOR PRESSMAN NEW 400MM SUELO
Precio: 99.96
Suministro e instalación de armario de chapa galvanizada empotrable lacado blanco para colector de suelo radiante Pressman. Medidas: Ancho 400mm, altura regulable 690-790mm, profundidad regulable 110-160mm y posibilidad de entrada de tubos por ambos laterales. Válido para instalación de los colectores Pressman de 2 a 4 salidas en inox y plástico. Incluso accesorio, pequeño material, mano de obra de instalación y pruebas.

| Código | Descripción | Rendimiento | Precio | Importe |
|---|---|---|---|---|
| D0180030000 | ARMARIO EMPOTRABLE COLECTOR WAFT NEW 400MM SUELO RADIANTE (material) | 1 | 84.96 | 84.96 |
| D8989898003 | mano de obra | 0.5 | 30 | 15.00 |
|  | Total |  |  | 99.96 |

**U970180030010** ARMARIO EMPOTRABLE COLECTOR PRESSMAN NEW 530MM SUELO
Precio: 109.17
Suministro e instalación de armario de chapa galvanizada empotrable lacado blanco para colector de suelo radiante Pressman. Medidas: Ancho 530mm, altura regulable 690-790mm, profundidad regulable 110-160mm y posibilidad de entrada de tubos por ambos laterales. Válido para instalación de los colectores Pressman de 5 y 6 salidas en inox y plástico.. Incluso accesorio, pequeño material, mano de obra de instalación y pruebas.

| Código | Descripción | Rendimiento | Precio | Importe |
|---|---|---|---|---|
| D0180030005 | ARMARIO EMPOTRABLE COLECTOR WAFT NEW 530MM SUELO RADIANTE (material) | 1 | 94.17 | 94.17 |
| D8989898003 | mano de obra | 0.5 | 30 | 15.00 |
|  | Total |  |  | 109.17 |

**U970180030011** ARMARIO EMPOTRABLE COLECTOR PRESSMAN NEW 680MM SUELO
Precio: 123.33
Suministro e instalación de armario de chapa galvanizada empotrable lacado blanco para colector de suelo radiante Pressman. Medidas: Ancho 680mm, altura regulable 690-790mm, profundidad regulable 110-160mm y posibilidad de entrada de tubos por ambos laterales. Válido para instalación de los colectores Pressman de 7 a 9 salidas en inox y plástico.. Incluso accesorio, pequeño material, mano de obra de instalación y pruebas.

| Código | Descripción | Rendimiento | Precio | Importe |
|---|---|---|---|---|
| D0180030010 | ARMARIO EMPOTRABLE COLECTOR WAFT NEW 680MM SUELO RADIANTE (material) | 1 | 108.33 | 108.33 |
| D8989898003 | mano de obra | 0.5 | 30 | 15.00 |
|  | Total |  |  | 123.33 |

**U970180030012** ARMARIO EMPOTRABLE COLECTOR PRESSMAN NEW 830MM SUELO
Precio: 137.49
Suministro e instalación de armario de chapa galvanizada empotrable lacado blanco para colector de suelo radiante Pressman. Medidas: Ancho 830mm, altura regulable 690-790mm, profundidad regulable 110-160mm y posibilidad de entrada de tubos por ambos laterales. Válido para instalación de los colectores Pressman de 10 a 12 salidas en inox y plástico.. Incluso accesorio, pequeño material, mano de obra de instalación y pruebas.

| Código | Descripción | Rendimiento | Precio | Importe |
|---|---|---|---|---|
| D0180030015 | ARMARIO EMPOTRABLE COLECTOR WAFT NEW 830MM SUELO RADIANTE (material) | 1 | 122.49 | 122.49 |
| D8989898003 | mano de obra | 0.5 | 30 | 15.00 |
|  | Total |  |  | 137.49 |

**U970180030013** ARMARIO EMPOTRABLE COLECTOR PRESSMAN NEW 1030MM SUELO
Precio: 155.88
Suministro e instalación de armario de chapa galvanizada empotrable lacado blanco para colector de suelo radiante Pressman. Medidas: Ancho 1030mm, altura regulable 690-790mm, profundidad regulable 110-160mm y posibilidad de entrada de tubos por ambos laterales. Válido para instalación de los colectores Pressman de 12 salidas en inox y plástico. Incluso accesorio, pequeño material, mano de obra de instalación y pruebas.

| Código | Descripción | Rendimiento | Precio | Importe |
|---|---|---|---|---|
| D0180030020 | ARMARIO EMPOTRABLE COLECTOR WAFT NEW 1030MM SUELO RADIANTE (material) | 1 | 140.88 | 140.88 |
| D8989898003 | mano de obra | 0.5 | 30 | 15.00 |
|  | Total |  |  | 155.88 |

**U970180030014** ARMARIO EMP COLECTOR PRESSMAN 400MM P/SEÑALES SUELO
Precio: 97.2
Suministro e instalación de armario de chapa galvanizada empotrable lacado blanco para colector de suelo radiante Pressman. Medidas: Ancho 400mm, altura regulable 772-872mm, profundidad regulable 110-160mm y posibilidad de entrada de tubos por ambos laterales. Válido para instalación de los colectores Pressman de 2 a 4 salidas en inox y plástico. Incluso accesorio, pequeño material, mano de obra de instalación y pruebas.

| Código | Descripción | Rendimiento | Precio | Importe |
|---|---|---|---|---|
| D0180030025 | PS ARMARIO EMP COLECTOR 400MM P/SEÑALES SUELO RADIANTE (material) | 1 | 82.2 | 82.20 |
| D8989898003 | mano de obra | 0.5 | 30 | 15.00 |
|  | Total |  |  | 97.2 |

**U970180030015** ARMARIO EMP COLECTOR PRESSMAN 530MM P/SEÑALES SUELO
Precio: 106.2
Suministro e instalación de armario de chapa galvanizada empotrable lacado blanco para colector de suelo radiante Pressman. Medidas: Ancho 530mm, altura regulable 772-872mm, profundidad regulable 110-160mm y posibilidad de entrada de tubos por ambos laterales. Válido para instalación de los colectores Pressman de 5 y 6 salidas en inox y plástico.. Incluso accesorio, pequeño material, mano de obra de instalación y pruebas.

| Código | Descripción | Rendimiento | Precio | Importe |
|---|---|---|---|---|
| D0180030030 | PS ARMARIO EMP COLECTOR 530MM P/SEÑALES SUELO RADIANTE (material) | 1 | 91.2 | 91.20 |
| D8989898003 | mano de obra | 0.5 | 30 | 15.00 |
|  | Total |  |  | 106.2 |

**U970180030016** ARMARIO EMP COLECTOR PRESSMAN 680MM P/SEÑALES SUELO
Precio: 120
Suministro e instalación de armario de chapa galvanizada empotrable lacado blanco para colector de suelo radiante Pressman. Medidas: Ancho 680mm, altura regulable 772-872mm, profundidad regulable 110-160mm y posibilidad de entrada de tubos por ambos laterales. Válido para instalación de los colectores Pressman de 7 a 9 salidas en inox y plástico.. Incluso accesorio, pequeño material, mano de obra de instalación y pruebas.

| Código | Descripción | Rendimiento | Precio | Importe |
|---|---|---|---|---|
| D0180030035 | PS ARMARIO EMP COLECTOR 680MM P/SEÑALES SUELO RADIANTE (material) | 1 | 105 | 105.00 |
| D8989898003 | mano de obra | 0.5 | 30 | 15.00 |
|  | Total |  |  | 120 |

**U970180030017** ARMARIO EMP COLECTOR PRESSMAN 830MM P/SEÑALES SUELO
Precio: 133.2
Suministro e instalación de armario de chapa galvanizada empotrable lacado blanco para colector de suelo radiante Pressman. Medidas: Ancho 830mm, altura regulable 772-872mm, profundidad regulable 110-160mm y posibilidad de entrada de tubos por ambos laterales. Válido para instalación de los colectores Pressman de 10 a 12 salidas en inox y plástico. Incluso accesorio, pequeño material, mano de obra de instalación y pruebas.

| Código | Descripción | Rendimiento | Precio | Importe |
|---|---|---|---|---|
| D0180030040 | PS ARMARIO EMP COLECTOR 830MM P/SEÑALES SUELO RADIANTE (material) | 1 | 118.2 | 118.20 |
| D8989898003 | mano de obra | 0.5 | 30 | 15.00 |
|  | Total |  |  | 133.2 |

**U970180030018** ARMARIO EMP COLECTOR PRESSMAN 1030MM P/SEÑALES SUELO
Precio: 151.2
Suministro e instalación de armario de chapa galvanizada empotrable lacado blanco para colector de suelo radiante Pressman. Medidas: Ancho 1030mm, altura regulable 772-872mm, profundidad regulable 110-160mm y posibilidad de entrada de tubos por ambos laterales. Válido para instalación de los colectores Pressman de 12 salidas en inox y plástico. Incluso accesorio, pequeño material, mano de obra de instalación y pruebas.

| Código | Descripción | Rendimiento | Precio | Importe |
|---|---|---|---|---|
| D0180030045 | PS ARMARIO EMP COLECTOR 1030MM P/SEÑALES SUELO RADIANT (material) | 1 | 136.2 | 136.20 |
| D8989898003 | mano de obra | 0.5 | 30 | 15.00 |
|  | Total |  |  | 151.2 |

##### 970180050 PRESSMAN AGUJAS SUELO RADIANTE

**U970180050002** AGUJA HIDRAULICA HYDROSTOP 60/6 46KW DN32
Precio: 262.09
Suministro e instalación de separador hidráulico de acero inoxidable 60/6 35Kw. DN 25 equipado con purgador y llave de vaciado, perfectamente aislada con EPP.. Incluso accesorio, pequeño material, mano de obra de instalación y pruebas.

| Código | Ud | Descripción | Rendimiento | Precio | Importe |
|---|---|---|---|---|---|
| D0180050000 |  | AGUJA HIDRAULICA WAFT 60/5 46KW DN32 (material) | 1 | 217.692 | 217.69 |
| D%N00011000 | % | Medios auxiliares | 10 % | 217.69 | 21.77 |
| D8989898003 |  | mano de obra | 0.5 | 30 | 15.00 |
| D%N00020300 | % | COSTES INDIRECTOS | 3 % | 254.46 | 7.63 |
|  |  | Total |  |  | 262.09 |

#### 9701850 PRESSMAN ACCESORIOS SISTEMAS DE PLACAS SUELO RADIANTE

##### 970185000 PRESSMAN FILM DE POLIETILENO

**U970185000003** ROLLO 50M FILM POLIETILENO PRESSMAN
Precio: 114.95
Suministro e instalación de rollo film polietileno Pressman, para aislamiento de las placas aislantes de posibles humedades en su colocación sobre el terreno o cuando sea necesario barrera de vapor.. Incluso accesorio, pequeño material, mano de obra de instalación y pruebas.

| Código | Ud | Descripción | Rendimiento | Precio | Importe |
|---|---|---|---|---|---|
| D0185000050 |  | ROLLO 50M FILM POLIETILENO (material) | 1 | 81 | 81.00 |
| D%N00011000 | % | Medios auxiliares | 10 % | 81.00 | 8.10 |
| D8989898003 |  | mano de obra | 0.75 | 30 | 22.50 |
| D%N00020300 | % | COSTES INDIRECTOS | 3 % | 111.60 | 3.35 |
|  |  | Total |  |  | 114.95 |

##### 970185015 PRESSMAN JUNTA DE DILATACIÓN

**U970185015004** BANDA DE DILATACION 2M PARA SUELO RADIANTE
Precio: 31.13
Suministro e instalación de junta de dilatación Waft parasuelo radiante de espuma de poliestileno con autoadhesivo de fijación. Espesor de la banda 10mm, altura de la junta 130mm, longitud de junta 2m.. Incluso accesorio, pequeño material, mano de obra de instalación y pruebas.

| Código | Ud | Descripción | Rendimiento | Precio | Importe |
|---|---|---|---|---|---|
| D0185015000 |  | BANDA DE DILATACION 2M PARA SUELO RADIANTE (material) | 1 | 7.016 | 7.02 |
| D%N00011000 | % | Medios auxiliares | 10 % | 7.02 | 0.70 |
| D8989898003 |  | mano de obra | 0.75 | 30 | 22.50 |
| D%N00020300 | % | COSTES INDIRECTOS | 3 % | 30.22 | 0.91 |
|  |  | Total |  |  | 31.13 |

##### 970185085 PRODUCTO QUÍMICO PARA MORTERO DE SUELO RADIANTE

**U970185085001** GARRAFA 25KG ADITIVO MORTERO SUELO RADIANTE SIKAPLAST
Precio: 92.56
Suministro e instalación de aditivo fluidificante para mortero SIKAMENT 25 KG apto para eliminar las bolsas de aire en morteros y hormigones durante el fraguado, exento de cloruros y con un valor de PH=8. Dosificación: entre el 1% y el 1,5% del peso del cemento.. Incluso accesorio, pequeño material, mano de obra de instalación y pruebas.

| Código | Ud | Descripción | Rendimiento | Precio | Importe |
|---|---|---|---|---|---|
| D0185085000 |  | GARRAFA 25KG ADITIVO MORTERO SUELO RADIANTE SIKAPLAS 200R 25KG (material) | 1 | 78.96 | 78.96 |
| D%N00011000 | % | Medios auxiliares | 10 % | 78.96 | 7.90 |
| D8989898003 |  | mano de obra | 0.1 | 30 | 3.00 |
| D%N00020300 | % | COSTES INDIRECTOS | 3 % | 89.86 | 2.70 |
|  |  | Total |  |  | 92.56 |

### 97033 COMPLEMENTOS DE DISTRIBUCIÓN HIDRÁULICA

#### 9703320 SEPARADORES DE LODOS Y MICROBURBUJAS

##### 970332010 REFLEX SEPARADORES DE LODOS Y MICROBURBUJAS

**U970332010016** RFX SEPARADOR MICROBURBUJAS LATON EXVOID A 3/4
Precio: 109.28
Suministro e instalación de separador de aire y microburbujas de la firma Reflex, modelo Exvoid A 3/4". Fabricado en latón, para instalación horizontal. Caudal máximo 1,25 m3/h. PN 10bar. Temperatura máxima 110ºC.. Incluso accesorio, pequeño material, mano de obra de instalación y pruebas.

| Código | Ud | Descripción | Rendimiento | Precio | Importe |
|---|---|---|---|---|---|
| D0332010016 |  | RFX SEPARADOR MICROBURBUJAS LATON EXVOID A 3/4 (material) | 1 | 70.546 | 70.55 |
| D%N00010500 | % | Medios auxiliares (14/10/2022) | 5 % | 70.55 | 3.53 |
| D8989898003 |  | mano de obra | 1 | 30 | 30.00 |
| D%N00020500 | % | COSTES INDIRECTOS (14/10/2022) | 5 % | 104.08 | 5.20 |
|  |  | Total |  |  | 109.28 |

**U970332010017** RFX SEPARADOR MICROBURBUJAS LATON EXVOID A 1
Precio: 113.61

| Código | Ud | Descripción | Rendimiento | Precio | Importe |
|---|---|---|---|---|---|
| D0332010017 |  | RFX SEPARADOR MICROBURBUJAS LATON EXVOID A 1 (material) | 1 | 74.48 | 74.48 |
| D%N00010500 | % | Medios auxiliares | 5 % | 74.48 | 3.72 |
| D8989898003 |  | mano de obra | 1 | 30 | 30.00 |
| D%N00020500 | % | COSTES INDIRECTOS | 5 % | 108.20 | 5.41 |
|  |  | Total |  |  | 113.61 |

**U970332010018** RFX SEPARADOR MICROBURBUJAS LATON EXVOID A 11/4
Precio: 148.2
Suministro e instalación de separador de aire y microburbujas de la firma Reflex, modelo Exvoid A 11/4". Fabricado en latón, para instalación horizontal. Caudal máximo 3,75 m3/h. PN 10bar. Temperatura máxima 110ºC.. Incluso accesorio, pequeño material, mano de obra de instalación y pruebas.

| Código | Ud | Descripción | Rendimiento | Precio | Importe |
|---|---|---|---|---|---|
| D0332010018 |  | RFX SEPARADOR MICROBURBUJAS LATON EXVOID A 11/4 (material) | 1 | 105.854 | 105.85 |
| D%N00010500 | % | Medios auxiliares | 5 % | 105.85 | 5.29 |
| D8989898003 |  | mano de obra | 1 | 30 | 30.00 |
| D%N00020500 | % | COSTES INDIRECTOS | 5 % | 141.14 | 7.06 |
|  |  | Total |  |  | 148.2 |

**U970332010019** RFX SEPARADOR MICROBURBUJAS LATON EXVOID A 11/2
Precio: 164.18
Suministro e instalación de separador de aire y microburbujas de la firma Reflex, modelo Exvoid A 11/2". Fabricado en latón, para instalación horizontal. Caudal máximo 5 m3/h. PN 10bar. Temperatura máxima 110ºC.. Incluso accesorio, pequeño material, mano de obra de instalación y pruebas.

| Código | Ud | Descripción | Rendimiento | Precio | Importe |
|---|---|---|---|---|---|
| D0332010019 |  | RFX SEPARADOR MICROBURBUJAS LATON EXVOID A 11/2 (material) | 1 | 120.337 | 120.34 |
| D%N00010500 | % | Medios auxiliares | 5 % | 120.34 | 6.02 |
| D8989898003 |  | mano de obra | 1 | 30 | 30.00 |
| D%N00020500 | % | COSTES INDIRECTOS | 5 % | 156.36 | 7.82 |
|  |  | Total |  |  | 164.18 |

**U970332010020** RFX SEPARADOR MICROBURBUJAS LATON EXVOID A 2
Precio: 402
Suministro e instalación de separador de aire y microburbujas de la firma Reflex, modelo Exvoid A 2". Fabricado en latón, para instalación horizontal. Caudal máximo 7,5 m3/h. PN 10bar. Temperatura máxima 110ºC.. Incluso accesorio, pequeño material, mano de obra de instalación y pruebas.

| Código | Ud | Descripción | Rendimiento | Precio | Importe |
|---|---|---|---|---|---|
| D0332010020 |  | RFX SEPARADOR MICROBURBUJAS LATON EXVOID A 2 (material) | 1 | 336.063 | 336.06 |
| D%N00010500 | % | Medios auxiliares | 5 % | 336.06 | 16.80 |
| D8989898003 |  | mano de obra | 1 | 30 | 30.00 |
| D%N00020500 | % | COSTES INDIRECTOS | 5 % | 382.86 | 19.14 |
|  |  | Total |  |  | 402 |

**U970332010030** RFX SEPARADOR LODOS LATON EXDIRT D 3/4
Precio: 106.98
Suministro e instalación de separador de sedimentos y lodo de la firma Reflex, modelo Exdirt D 3/4". Fabricado en latón, para instalación horizontal. Caudal máximo 1,25 m3/h. PN 10bar. Temperatura máxima 110ºC.. Incluso accesorio, pequeño material, mano de obra de instalación y pruebas.

| Código | Ud | Descripción | Rendimiento | Precio | Importe |
|---|---|---|---|---|---|
| D0332010030 |  | RFX SEPARADOR LODOS LATON EXDIRT D 3/4 (material) | 1 | 68.467 | 68.47 |
| D%N00010500 | % | Medios auxiliares | 5 % | 68.47 | 3.42 |
| D8989898003 |  | mano de obra | 1 | 30 | 30.00 |
| D%N00020500 | % | COSTES INDIRECTOS | 5 % | 101.89 | 5.09 |
|  |  | Total |  |  | 106.98 |

**U970332010031** RFX SEPARADOR LODOS LATON EXDIRT D 1
Precio: 116.15
Suministro e instalación de separador de sedimentos y lodo de la firma Reflex, modelo Exdirt D 1". Fabricado en latón, para instalación horizontal. Caudal máximo 2 m3/h. PN 10bar. Temperatura máxima 110ºC.. Incluso accesorio, pequeño material, mano de obra de instalación y pruebas.

| Código | Ud | Descripción | Rendimiento | Precio | Importe |
|---|---|---|---|---|---|
| D0332010031 |  | RFX SEPARADOR LODOS LATON EXDIRT D 1 (material) | 1 | 76.783 | 76.78 |
| D%N00010500 | % | Medios auxiliares | 5 % | 76.78 | 3.84 |
| D8989898003 |  | mano de obra | 1 | 30 | 30.00 |
| D%N00020500 | % | COSTES INDIRECTOS | 5 % | 110.62 | 5.53 |
|  |  | Total |  |  | 116.15 |

**U970332010032** RFX SEPARADOR LODOS LATON EXDIRT D 11/4
Precio: 146.15
Suministro e instalación de separador de sedimentos y lodo de la firma Reflex, modelo Exdirt D 11/4". Fabricado en latón, para instalación horizontal. Caudal máximo 3,7 m3/h. PN 10bar. Temperatura máxima 110ºC.. Incluso accesorio, pequeño material, mano de obra de instalación y pruebas.

| Código | Ud | Descripción | Rendimiento | Precio | Importe |
|---|---|---|---|---|---|
| D0332010032 |  | RFX SEPARADOR LODOS LATON EXDIRT D 11/4 (material) | 1 | 103.992 | 103.99 |
| D%N00010500 | % | Medios auxiliares | 5 % | 103.99 | 5.20 |
| D8989898003 |  | mano de obra | 1 | 30 | 30.00 |
| D%N00020500 | % | COSTES INDIRECTOS | 5 % | 139.19 | 6.96 |
|  |  | Total |  |  | 146.15 |

**U970332010033** RFX SEPARADOR LODOS LATON EXDIRT D 11/2
Precio: 167.97
Suministro e instalación de separador de sedimentos y lodo de la firma Reflex, modelo Exdirt D 11/2". Fabricado en latón, para instalación horizontal. Caudal máximo 5 m3/h. PN 10bar. Temperatura máxima 110ºC.. Incluso accesorio, pequeño material, mano de obra de instalación y pruebas.

| Código | Ud | Descripción | Rendimiento | Precio | Importe |
|---|---|---|---|---|---|
| D0332010033 |  | RFX SEPARADOR LODOS LATON EXDIRT D 11/2 (material) | 1 | 123.781 | 123.78 |
| D%N00010500 | % | Medios auxiliares | 5 % | 123.78 | 6.19 |
| D8989898003 |  | mano de obra | 1 | 30 | 30.00 |
| D%N00020500 | % | COSTES INDIRECTOS | 5 % | 159.97 | 8.00 |
|  |  | Total |  |  | 167.97 |

**U970332010034** RFX SEPARADOR LODOS LATON EXDIRT D 2
Precio: 412.58
Suministro e instalación de separador de sedimentos y lodo de la firma Reflex, modelo Exdirt D 2". Fabricado en latón, para instalación horizontal. Caudal máximo 7,5 m3/h. PN 10bar. Temperatura máxima 110ºC.. Incluso accesorio, pequeño material, mano de obra de instalación y pruebas.

| Código | Ud | Descripción | Rendimiento | Precio | Importe |
|---|---|---|---|---|---|
| D0332010034 |  | RFX SEPARADOR LODOS LATON EXDIRT D 2 (material) | 1 | 345.653 | 345.65 |
| D%N00010500 | % | Medios auxiliares | 5 % | 345.65 | 17.28 |
| D8989898003 |  | mano de obra | 1 | 30 | 30.00 |
| D%N00020500 | % | COSTES INDIRECTOS | 5 % | 392.93 | 19.65 |
|  |  | Total |  |  | 412.58 |

#### 9703336 GRUPOS HIDRAULICOS

##### 970333605 GRUPOS HIDRAULICOS CALEFACCIÓN

**U970333605005** GRUPO BOMBEO WAFT S/MEZCLA DN25 CALEFACCION
Precio: 382.92
Suministro e instalación de grupo de bombeo Waft MW-M2 DN25 para potencias hasta 50kW (con salto termico de 20ºC) y caudal máximo de 2150 l/h (KVs=8). Conexiones a 1" hembra. Con bomba Wilo Yonos PARA RS 25/7,5 RKC, valvula de bola en impulsión con maneta roja, valvula antirretorno, termómetros 0-120ºC y aislamiento en EPP. Dimensiones 250x380x170mm. Incluso accesorio, pequeño material, mano de obra de instalación y pruebas. Incluso accesorio, pequeño material, mano de obra de instalación y pruebas.

| Código | Ud | Descripción | Rendimiento | Precio | Importe |
|---|---|---|---|---|---|
| D0333605005 |  | GRUPO BOMBEO WAFT S/MEZCLA DN25 CALEFACCION (material) | 1 | 320.844 | 320.84 |
| D%N00011000 | % | Medios auxiliares | 10 % | 320.84 | 32.08 |
| D8989898003 |  | mano de obra | 1 | 30 | 30.00 |
|  |  | Total |  |  | 382.92 |

**U970333605006** GRUPO BOMBEO WAFT P_FIJO (20-45) DN25 CALEFACCION
Precio: 500.42
Suministro e instalación de grupo de bombeo Waft MW-M2 FIX3 DN25 para potencias hasta 35kW (con salto termico de 20ºC) y caudal máximo de 1500 l/h (KVs=3,3). Conexiones a 1" hembra. Con bomba Wilo Yonos PARA RS 25/7,5 RKC, valvula de bola en impulsión con maneta roja, valvula antirretorno, termómetros 0-120ºC y aislamiento en EPP. Dimensiones 250x380x170mm. Incluso accesorio, pequeño material, mano de obra de instalación y pruebas. Incluso accesorio, pequeño material, mano de obra de instalación y pruebas.

| Código | Ud | Descripción | Rendimiento | Precio | Importe |
|---|---|---|---|---|---|
| D0333605006 |  | GRUPO BOMBEO WAFT P_FIJO (20-45) DN25 CALEFACCION (material) | 1 | 427.645 | 427.65 |
| D%N00011000 | % | Medios auxiliares | 10 % | 427.65 | 42.77 |
| D8989898003 |  | mano de obra | 1 | 30 | 30.00 |
|  |  | Total |  |  | 500.42 |

**U970333605007** GRUPO BOMBEO WAFT C/MEZCLA 3V DN25 CALEFACCION
Precio: 503.88
Suministro e instalación de grupo de bombeo Waft MW-M2 MIX3 DN25 para potencias hasta 35kW (con salto termico de 20ºC) y caudal máximo de 1500 l/h (KVs=6,0). Conexiones a 1" hembra. Con bomba Wilo Yonos PARA RS 15/7,5 RKC, valvula de bola en impulsión con maneta roja, valvula antirretorno, termómetros 0-120ºC y aislamiento en EPP. Dimensiones 250x380x170mm. Incluso accesorio, pequeño material, mano de obra de instalación y pruebas. Incluso accesorio, pequeño material, mano de obra de instalación y pruebas.

| Código | Ud | Descripción | Rendimiento | Precio | Importe |
|---|---|---|---|---|---|
| D0333605007 |  | GRUPO BOMBEO WAFT C/MEZCLA 3V DN25 CALEFACCION (material) | 1 | 430.8 | 430.80 |
| D%N00011000 | % | Medios auxiliares | 10 % | 430.80 | 43.08 |
| D8989898003 |  | mano de obra | 1 | 30 | 30.00 |
|  |  | Total |  |  | 503.88 |

**U970333605021** GRUPO BOMBEO WAFT C/MEZCLA 3 PUNTOS DN32 CALEFACCION
Precio: 763.6
Suministro e instalación de grupo de bombeo Waft MW-MIX3 DN32 para potencias hasta 93kW (con salto termico de 20ºC) y caudal máximo de 4000 l/h (KVs=13). Conexiones a 1 1/4". Con bomba Wilo Stratos Para 30/1-7, valvula antirretorno, termómetros 0-120ºC y aislamiento en EPP. Dimensiones 250x400x170mm. Incluso accesorio, pequeño material, mano de obra de instalación y pruebas. Incluso accesorio, pequeño material, mano de obra de instalación y pruebas.

| Código | Ud | Descripción | Rendimiento | Precio | Importe |
|---|---|---|---|---|---|
| D0333605021 |  | GRUPO BOMBEO WAFT C/MEZCLA 3 PUNTOS DN32 CALEFACCION (material) | 1 | 666.91 | 666.91 |
| D%N00011000 | % | Medios auxiliares | 10 % | 666.91 | 66.69 |
| D8989898003 |  | mano de obra | 1 | 30 | 30.00 |
|  |  | Total |  |  | 763.6 |

**U970333605022** GRUPO BOMBEO WAFT PUNTO FIJO ELECTRONICO DN32 CALEFACCION
Precio: 875.23
Suministro e instalación de grupo de bombeo Waft MW-M2 DN32 a punto fijo para potencias hasta 111kW (con salto termico de 20ºC) y caudal máximo de 4800 l/h (KVs=21). Conexiones a 1 1/4". Con bomba Wilo Stratos Para 30/1-7, valvula de bola en impulsión con maneta roja, valvula antirretorno, termómetros 0-120ºC y aislamiento en EPP. Dimensiones 250x400x170mm. Incluso accesorio, pequeño material, mano de obra de instalación y pruebas. Incluso accesorio, pequeño material, mano de obra de instalación y pruebas.

| Código | Ud | Descripción | Rendimiento | Precio | Importe |
|---|---|---|---|---|---|
| D0333605022 |  | GRUPO BOMBEO WAFT PUNTO FIJO ELECTRONICO DN32 CALEFACCION (material) | 1 | 768.386 | 768.39 |
| D%N00011000 | % | Medios auxiliares | 10 % | 768.39 | 76.84 |
| D8989898003 |  | mano de obra | 1 | 30 | 30.00 |
|  |  | Total |  |  | 875.23 |

**U970333605100** GRUPO BOMBEO WAFT S/MEZCLA DN20 YONOS 15/6
Precio: 273.31
Suministro e instalación de Suministro e instalación de grupo de bombeo Waft MW-M2 DN20 para potencias hasta 35kW (con salto termico de 20ºC) y caudal máximo de 1500 l/h (KVs=6). Conexiones a 3/4". Con bomba Wilo Yonos PARA RS 15/6 RKC, valvula de bola en impulsión con maneta roja, valvula antirretorno, termómetros 0-120ºC y aislamiento en EPP. Dimensiones 180x302x142mm. Incluso accesorio, pequeño material, mano de obra de instalación y pruebas.

| Código | Ud | Descripción | Rendimiento | Precio | Importe |
|---|---|---|---|---|---|
| D0333605100 |  | GRUPO BOMBEO WAFT S/MEZCLA DN20 YONOS 15/6 (material) | 1 | 213.948 | 213.95 |
| D%N00011000 | % | Medios auxiliares | 10 % | 213.95 | 21.40 |
| D8989898003 |  | mano de obra | 1 | 30 | 30.00 |
| D%N00020300 | % | COSTES INDIRECTOS | 3 % | 265.35 | 7.96 |
|  |  | Total |  |  | 273.31 |

**U970333605101** GRUPO BOMBEO WAFT C/MEZCLA 3 PUNTOS DN20 YONOS PARA 15/6
Precio: 370.42
Suministro e instalación de Suministro e instalación de grupo de bombeo Waft MW-M2 MIX3 DN20 para potencias hasta 28kW (con salto termico de 20ºC) y caudal máximo de 1200 l/h (KVs=4,0). Conexiones a 3/4" hembra. Con bomba Wilo Yonos PARA RS 15/6 RKC, valvula de bola en impulsión con maneta roja, valvula antirretorno, termómetros 0-120ºC y aislamiento en EPP. Dimensiones 180x302x142mm. Incluso accesorio, pequeño material, mano de obra de instalación y pruebas.

| Código | Ud | Descripción | Rendimiento | Precio | Importe |
|---|---|---|---|---|---|
| D0333605101 |  | GRUPO BOMBEO WAFT C/MEZCLA 3 PUNTOS DN20 YONOS PARA 15/6 (material) | 1 | 299.656 | 299.66 |
| D%N00011000 | % | Medios auxiliares | 10 % | 299.66 | 29.97 |
| D8989898003 |  | mano de obra | 1 | 30 | 30.00 |
| D%N00020300 | % | COSTES INDIRECTOS | 3 % | 359.63 | 10.79 |
|  |  | Total |  |  | 370.42 |

**U970333605102** GRUPO BOMBEO WAFT PUNTO FIJO DN20 YONOS 15/6
Precio: 360.18
Suministro e instalación de Suministro e instalación de grupo de bombeo Waft MW-M2 FIX3 DN20 a punto fijo para potencias hasta 22kW (con salto termico de 20ºC) y caudal máximo de 1000 l/h (KVs=2). Conexiones a 3/4". Con bomba Wilo Yonos PARA RS 15/6 RKC, valvula de bola en impulsión con maneta roja, valvula antirretorno, termómetros 0-120ºC y aislamiento en EPP. Dimensiones 180x302x142mm. Incluso accesorio, pequeño material, mano de obra de instalación y pruebas.

| Código | Ud | Descripción | Rendimiento | Precio | Importe |
|---|---|---|---|---|---|
| D0333605102 |  | GRUPO BOMBEO WAFT PUNTO FIJO DN20 YONOS 15/6 (material) | 1 | 290.625 | 290.63 |
| D%N00011000 | % | Medios auxiliares | 10 % | 290.63 | 29.06 |
| D8989898003 |  | mano de obra | 1 | 30 | 30.00 |
| D%N00020300 | % | COSTES INDIRECTOS | 3 % | 349.69 | 10.49 |
|  |  | Total |  |  | 360.18 |

**U970333605120** GRUPO BOMBEO WAFT S/MEZCLA DN32 WILO 30/1-7
Precio: 487.88
Suministro e instalación de Suministro e instalación de grupo de bombeo Waft MW-M2 DN32 a punto fijo para potencias hasta 111kW (con salto termico de 20ºC) y caudal máximo de 4800 l/h (KVs=21). Conexiones a 1 1/4". Con bomba Wilo Stratos PARA 30/1-7, valvula de bola en impulsión con maneta roja, valvula antirretorno, termómetros 0-120ºC y aislamiento en EPP. Dimensiones 250x400x170mm. Incluso accesorio, pequeño material, mano de obra de instalación y pruebas.

| Código | Ud | Descripción | Rendimiento | Precio | Importe |
|---|---|---|---|---|---|
| D0333605120 |  | GRUPO BOMBEO WAFT S/MEZCLA DN32 WILO 30/1-7 (material) | 1 | 403.342 | 403.34 |
| D%N00011000 | % | Medios auxiliares | 10 % | 403.34 | 40.33 |
| D8989898003 |  | mano de obra | 1 | 30 | 30.00 |
| D%N00020300 | % | COSTES INDIRECTOS | 3 % | 473.67 | 14.21 |
|  |  | Total |  |  | 487.88 |

**U970333605122** GRUPO BOMBEO WAFT PUNTO FIJO ELECTRONICO DN32 WILO 30/1-7
Precio: 773.14
Suministro e instalación de Suministro e instalación de grupo de bombeo Waft MW-M2 FIX3 DN32 a punto fijo para potencias hasta 93kW (con salto termico de 20ºC) y caudal máximo de 4000 l/h (KVs=13). Conexiones a 1 1/4". Con bomba Wilo Stratos PARA 30/1-8 y valvula mezcladora termostática regulable 20-90ºC, valvula de bola en impulsión con maneta roja, valvula antirretorno, termómetros 0-120ºC y aislamiento en EPP. Dimensiones 250x400x170mm. Incluso accesorio, pequeño material, mano de obra de instalación y pruebas.

| Código | Ud | Descripción | Rendimiento | Precio | Importe |
|---|---|---|---|---|---|
| D0333605122 |  | GRUPO BOMBEO WAFT PUNTO FIJO ELECTRONICO DN32 WILO 30/1-7 (material) | 1 | 655.105 | 655.11 |
| D%N00011000 | % | Medios auxiliares | 10 % | 655.11 | 65.51 |
| D8989898003 |  | mano de obra | 1 | 30 | 30.00 |
| D%N00020300 | % | COSTES INDIRECTOS | 3 % | 750.62 | 22.52 |
|  |  | Total |  |  | 773.14 |

**U970333605210** COLECTOR GRUPO BOMBEO WAFT 2 CIRCUITOS DN20
Precio: 189.32
Suministro e instalación de Suministro e instalación de compensador hidráulico de acero Waft distribuidor de circuitos. Longitud 360mm y conexión para 2 circuitos. Conexiones de primario de 1" y 3/4" hembra en salidas. Caudal máximo de 2 m3/h, presión máxima trabajo 6bar y potencia máxmia de 50kW. Incluye aismamiento de 100x100mm. Incluso accesorio, pequeño material, mano de obra de instalación y pruebas.

| Código | Ud | Descripción | Rendimiento | Precio | Importe |
|---|---|---|---|---|---|
| D0333605210 |  | COLECTOR GRUPO BOMBEO WAFT 2 CIRCUITOS DN20 (material) | 1 | 139.828 | 139.83 |
| D%N00011000 | % | Medios auxiliares | 10 % | 139.83 | 13.98 |
| D8989898003 |  | mano de obra | 1 | 30 | 30.00 |
| D%N00020300 | % | COSTES INDIRECTOS | 3 % | 183.81 | 5.51 |
|  |  | Total |  |  | 189.32 |

**U970333605212** COLECTOR GRUPO BOMBEO WAFT 3 CIRCUITOS DN20
Precio: 217.88
Suministro e instalación de Suministro e instalación de compensador hidráulico de acero Waft distribuidor de circuitos. Longitud 540mm y conexión para 3 circuitos. Conexiones de primario de 1" y 3/4" hembra en salidas. Caudal máximo de 2 m3/h, presión máxima trabajo 6bar y potencia máxmia de 50kW. Incluye aismamiento de 100x100mm. Incluso accesorio, pequeño material, mano de obra de instalación y pruebas.

| Código | Ud | Descripción | Rendimiento | Precio | Importe |
|---|---|---|---|---|---|
| D0333605212 |  | COLECTOR GRUPO BOMBEO WAFT 3 CIRCUITOS DN20 (material) | 1 | 165.029 | 165.03 |
| D%N00011000 | % | Medios auxiliares | 10 % | 165.03 | 16.50 |
| D8989898003 |  | mano de obra | 1 | 30 | 30.00 |
| D%N00020300 | % | COSTES INDIRECTOS | 3 % | 211.53 | 6.35 |
|  |  | Total |  |  | 217.88 |

**U970333605214** COLECTOR GRUPO BOMBEO WAFT 2 CIRCUITOS DN25 C/SOPORTE
Precio: 266.66
Suministro e instalación de Suministro e instalación de compensador hidráulico de acero Waft distribuidor de circuitos. Longitud 508mm y conexión para 2 circuitos. Conexiones de primario de 1" y 1" macho en salidas. Caudal máximo de 2 m3/h, presión máxima trabajo 6bar y potencia máxmia de 50kW. Incluye aismamiento de 110x110mm y soporte para pared. Incluso accesorio, pequeño material, mano de obra de instalación y pruebas.

| Código | Ud | Descripción | Rendimiento | Precio | Importe |
|---|---|---|---|---|---|
| D0333605214 |  | COLECTOR GRUPO BOMBEO WAFT 2 CIRCUITOS DN25 C/SOPORTE (material) | 1 | 208.08 | 208.08 |
| D%N00011000 | % | Medios auxiliares | 10 % | 208.08 | 20.81 |
| D8989898003 |  | mano de obra | 1 | 30 | 30.00 |
| D%N00020300 | % | COSTES INDIRECTOS | 3 % | 258.89 | 7.77 |
|  |  | Total |  |  | 266.66 |

**U970333605216** COLECTOR GRUPO BOMBEO WAFT 3 CIRCUITOS DN25 C/SOPORTE
Precio: 402.97
Suministro e instalación de Suministro e instalación de compensador hidráulico de acero Waft distribuidor de circuitos. Longitud 758mm y conexión para 3 circuitos. Conexiones de primario de 1" y 1" macho en salidas. Caudal máximo de 2 m3/h, presión máxima trabajo 6bar y potencia máxmia de 50kW. Incluye aismamiento de 110x110mm y soporte para pared. Incluso accesorio, pequeño material, mano de obra de instalación y pruebas.

| Código | Ud | Descripción | Rendimiento | Precio | Importe |
|---|---|---|---|---|---|
| D0333605216 |  | COLECTOR GRUPO BOMBEO WAFT 3 CIRCUITOS DN25 C/SOPORTE (material) | 1 | 328.392 | 328.39 |
| D%N00011000 | % | Medios auxiliares | 10 % | 328.39 | 32.84 |
| D8989898003 |  | mano de obra | 1 | 30 | 30.00 |
| D%N00020300 | % | COSTES INDIRECTOS | 3 % | 391.23 | 11.74 |
|  |  | Total |  |  | 402.97 |

**U970333605218** COLECTOR GRUPO BOMBEO WAFT 4 CIRCUITOS DN25 C/SOPORTE
Precio: 457.5
Suministro e instalación de Suministro e instalación de compensador hidráulico de acero Waft distribuidor de circuitos. Longitud 1008mm y conexión para 4 circuitos. Conexiones de primario de 1" y 1" macho en salidas. Caudal máximo de 2 m3/h, presión máxima trabajo 6bar y potencia máxmia de 50kW. Incluye aismamiento de 110x110mm y soporte para pared. Incluso accesorio, pequeño material, mano de obra de instalación y pruebas.

| Código | Ud | Descripción | Rendimiento | Precio | Importe |
|---|---|---|---|---|---|
| D0333605218 |  | COLECTOR GRUPO BOMBEO WAFT 4 CIRCUITOS DN25 C/SOPORTE (material) | 1 | 376.523 | 376.52 |
| D%N00011000 | % | Medios auxiliares | 10 % | 376.52 | 37.65 |
| D8989898003 |  | mano de obra | 1 | 30 | 30.00 |
| D%N00020300 | % | COSTES INDIRECTOS | 3 % | 444.17 | 13.33 |
|  |  | Total |  |  | 457.5 |

**U970333605220** COLECTOR GRUPO BOMBEO WAFT 5 CIRCUITOS DN25
Precio: 392.95
Suministro e instalación de compensador hidráulico de acero Waft distribuidor de circuitos. Longitud 1258mm y conexión para 5 circuitos. Conexiones de primario de 1 1/4" y 1" macho en salidas. Caudal máximo de 3 m3/h, presión máxima trabajo 6bar y potencia máxmia de 70kW. Incluye aismamiento de 110x110mm. Incluso accesorio, pequeño material, mano de obra de instalación y pruebas. Incluso accesorio, pequeño material, mano de obra de instalación y pruebas.

| Código | Ud | Descripción | Rendimiento | Precio | Importe |
|---|---|---|---|---|---|
| D0333605220 |  | COLECTOR GRUPO BOMBEO WAFT 5 CIRCUITOS DN25 (material) | 1 | 329.95 | 329.95 |
| D%N00011000 | % | Medios auxiliares | 10 % | 329.95 | 33.00 |
| D8989898003 |  | mano de obra | 1 | 30 | 30.00 |
|  |  | Total |  |  | 392.95 |

**U970333605222** COLECTOR GRUPO BOMBEO WAFT 6 CIRCUITOS DN25
Precio: 447.66
Suministro e instalación de compensador hidráulico de acero Waft distribuidor de circuitos. Longitud 1508mm y conexión para 6 circuitos. Conexiones de primario de 1 1/4" y 1" macho en salidas. Caudal máximo de 3 m3/h, presión máxima trabajo 6bar y potencia máxmia de 70kW. Incluye aismamiento de 110x110mm. Incluso accesorio, pequeño material, mano de obra de instalación y pruebas. Incluso accesorio, pequeño material, mano de obra de instalación y pruebas.

| Código | Ud | Descripción | Rendimiento | Precio | Importe |
|---|---|---|---|---|---|
| D0333605222 |  | COLECTOR GRUPO BOMBEO WAFT 6 CIRCUITOS DN25 (material) | 1 | 379.692 | 379.69 |
| D%N00011000 | % | Medios auxiliares | 10 % | 379.69 | 37.97 |
| D8989898003 |  | mano de obra | 1 | 30 | 30.00 |
|  |  | Total |  |  | 447.66 |

**U970333605224** COLECTOR GRUPO BOMBEO WAFT 2 CIRCUITOS DN32
Precio: 352.23
Suministro e instalación de Suministro e instalación de colector aislado WAFT hasta una potencia de 165kW con un salto termico de 20ºC y doble conexión de impulsión y retorno. Caudal máximo hasta 7,5 m3/h, presión máxima 6bar, conexiones primario a 2", conexión para 2 circuitos a 1 1/4" macho, longitud 625mm y seccion de la caja aislante de 152x152mm. Incluso accesorio, pequeño material, mano de obra de instalación y pruebas.

| Código | Ud | Descripción | Rendimiento | Precio | Importe |
|---|---|---|---|---|---|
| D0333605224 |  | COLECTOR GRUPO BOMBEO WAFT 2 CIRCUITOS DN32 (material) | 1 | 283.608 | 283.61 |
| D%N00011000 | % | Medios auxiliares | 10 % | 283.61 | 28.36 |
| D8989898003 |  | mano de obra | 1 | 30 | 30.00 |
| D%N00020300 | % | COSTES INDIRECTOS | 3 % | 341.97 | 10.26 |
|  |  | Total |  |  | 352.23 |

**U970333605226** COLECTOR GRUPO BOMBEO WAFT 3 CIRCUITOS DN32
Precio: 439.3
Suministro e instalación de Suministro e instalación de colector aislado WAFT hasta una potencia de 165kW con un salto termico de 20ºC y doble conexión de impulsión y retorno. Caudal máximo hasta 7,5 m3/h, presión máxima 6bar, conexiones primario a 2", conexión para 3 circuitos a 1 1/4" macho, longitud 875mm y seccion de la caja aislante de 152x152mm. Incluso accesorio, pequeño material, mano de obra de instalación y pruebas.

| Código | Ud | Descripción | Rendimiento | Precio | Importe |
|---|---|---|---|---|---|
| D0333605226 |  | COLECTOR GRUPO BOMBEO WAFT 3 CIRCUITOS DN32 (material) | 1 | 360.448 | 360.45 |
| D%N00011000 | % | Medios auxiliares | 10 % | 360.45 | 36.05 |
| D8989898003 |  | mano de obra | 1 | 30 | 30.00 |
| D%N00020300 | % | COSTES INDIRECTOS | 3 % | 426.50 | 12.80 |
|  |  | Total |  |  | 439.3 |

**U970333605228** COLECTOR GRUPO BOMBEO WAFT 4 CIRCUITOS DN32
Precio: 524.62
Suministro e instalación de Suministro e instalación de colector aislado WAFT hasta una potencia de 165kW con un salto termico de 20ºC y doble conexión de impulsión y retorno. Caudal máximo hasta 7,5 m3/h, presión máxima 6bar, conexiones primario a 2", conexión para 4 circuitos a 1 1/4" macho, longitud 1125mm y seccion de la caja aislante de 152x152mm. Incluso accesorio, pequeño material, mano de obra de instalación y pruebas.

| Código | Ud | Descripción | Rendimiento | Precio | Importe |
|---|---|---|---|---|---|
| D0333605228 |  | COLECTOR GRUPO BOMBEO WAFT 4 CIRCUITOS DN32 (material) | 1 | 435.758 | 435.76 |
| D%N00011000 | % | Medios auxiliares | 10 % | 435.76 | 43.58 |
| D8989898003 |  | mano de obra | 1 | 30 | 30.00 |
| D%N00020300 | % | COSTES INDIRECTOS | 3 % | 509.34 | 15.28 |
|  |  | Total |  |  | 524.62 |

**U970333605230** COLECTOR GRUPO BOMBEO WAFT 5 CIRCUITOS DN32
Precio: 631.34
Suministro e instalación de Suministro e instalación de colector aislado WAFT hasta una potencia de 165kW con un salto termico de 20ºC y doble conexión de impulsión y retorno. Caudal máximo hasta 7,5 m3/h, presión máxima 6bar, conexiones primario a 2", conexión para 5 circuitos a 1 1/4" macho, longitud 1375mm y seccion de la caja aislante de 152x152mm. Incluso accesorio, pequeño material, mano de obra de instalación y pruebas.

| Código | Ud | Descripción | Rendimiento | Precio | Importe |
|---|---|---|---|---|---|
| D0333605230 |  | COLECTOR GRUPO BOMBEO WAFT 5 CIRCUITOS DN32 (material) | 1 | 529.951 | 529.95 |
| D%N00011000 | % | Medios auxiliares | 10 % | 529.95 | 53.00 |
| D8989898003 |  | mano de obra | 1 | 30 | 30.00 |
| D%N00020300 | % | COSTES INDIRECTOS | 3 % | 612.95 | 18.39 |
|  |  | Total |  |  | 631.34 |

**U970333605232** COLECTOR GRUPO BOMBEO WAFT 6 CIRCUITOS DN32
Precio: 694.5
Suministro e instalación de Suministro e instalación de colector aislado WAFT hasta una potencia de 165kW con un salto termico de 20ºC y doble conexión de impulsión y retorno. Caudal máximo hasta 7,5 m3/h, presión máxima 6bar, conexiones primario a 2", conexión para 6 circuitos a 1 1/4" macho, longitud 1625mm y seccion de la caja aislante de 152x152mm. Incluso accesorio, pequeño material, mano de obra de instalación y pruebas.

| Código | Ud | Descripción | Rendimiento | Precio | Importe |
|---|---|---|---|---|---|
| D0333605232 |  | COLECTOR GRUPO BOMBEO WAFT 6 CIRCUITOS DN32 (material) | 1 | 585.698 | 585.70 |
| D%N00011000 | % | Medios auxiliares | 10 % | 585.70 | 58.57 |
| D8989898003 |  | mano de obra | 1 | 30 | 30.00 |
| D%N00020300 | % | COSTES INDIRECTOS | 3 % | 674.27 | 20.23 |
|  |  | Total |  |  | 694.5 |

**U970333605254** COLECTOR GRUPO BOMBEO WAFT 2 CIRCUITOS DN25 CALEFACCION
Precio: 207.87
Suministro e instalación de colector aislado WAFT hasta una potencia de 50kW con un salto termico de 20ºC y doble conexión de impulsión y retorno. Caudal máximo hasta 2 m3/h, presión máxima 6bar, conexiones primario a 1", conexión para 2 circuitos a 1", longitud 508mm y seccion de la caja aislante de 110x110mm. Incluso accesorio, pequeño material, mano de obra de instalación y pruebas. Incluso accesorio, pequeño material, mano de obra de instalación y pruebas.

| Código | Ud | Descripción | Rendimiento | Precio | Importe |
|---|---|---|---|---|---|
| D0333605254 |  | COLECTOR GRUPO BOMBEO WAFT 2 CIRCUITOS DN25 CALEFACCION (material) | 1 | 161.697 | 161.70 |
| D%N00011000 | % | Medios auxiliares | 10 % | 161.70 | 16.17 |
| D8989898003 |  | mano de obra | 1 | 30 | 30.00 |
|  |  | Total |  |  | 207.87 |

**U970333605256** COLECTOR GRUPO BOMBEO WAFT 3 CIRCUITOS DN25 CALEFACCION
Precio: 230.5
Suministro e instalación de colector aislado WAFT hasta una potencia de 50kW con un salto termico de 20ºC y doble conexión de impulsión y retorno. Caudal máximo hasta 2 m3/h, presión máxima 6bar, conexiones primario a 1", conexión para 3 circuitos a 1", longitud 758mm y seccion de la caja aislante de 110x110mm. Incluso accesorio, pequeño material, mano de obra de instalación y pruebas. Incluso accesorio, pequeño material, mano de obra de instalación y pruebas.

| Código | Ud | Descripción | Rendimiento | Precio | Importe |
|---|---|---|---|---|---|
| D0333605256 |  | COLECTOR GRUPO BOMBEO WAFT 3 CIRCUITOS DN25 CALEFACCION (material) | 1 | 182.274 | 182.27 |
| D%N00011000 | % | Medios auxiliares | 10 % | 182.27 | 18.23 |
| D8989898003 |  | mano de obra | 1 | 30 | 30.00 |
|  |  | Total |  |  | 230.5 |

**U970333605258** COLECTOR GRUPO BOMBEO WAFT 4 CIRCUITOS DN25 CALEFACCION
Precio: 319.03
Suministro e instalación de colector aislado WAFT hasta una potencia de 50kW con un salto termico de 20ºC y doble conexión de impulsión y retorno. Caudal máximo hasta 2 m3/h, presión máxima 6bar, conexiones primario a 1", conexión para 4 circuitos a 1", longitud 1008mm y seccion de la caja aislante de 110x110mm. Incluso accesorio, pequeño material, mano de obra de instalación y pruebas. Incluso accesorio, pequeño material, mano de obra de instalación y pruebas.

| Código | Ud | Descripción | Rendimiento | Precio | Importe |
|---|---|---|---|---|---|
| D0333605258 |  | COLECTOR GRUPO BOMBEO WAFT 4 CIRCUITOS DN25 CALEFACCION (material) | 1 | 262.745 | 262.75 |
| D%N00011000 | % | Medios auxiliares | 10 % | 262.75 | 26.28 |
| D8989898003 |  | mano de obra | 1 | 30 | 30.00 |
|  |  | Total |  |  | 319.03 |

**U970333605700** SEPARADOR HIDRAULICO HW80/125
Precio: 322.74
Suministro e instalación de Separador hidráulico aislado con potencia hasta 165 KW caudal máximo hasta 7,5 m³/h, conexiones 2"M para circuitos, conexión superior 1¼" M, conexión para sonda ½"M y vaciado ½" M Incluso accesorio, pequeño material, mano de obra de instalación y pruebas.

| Código | Ud | Descripción | Rendimiento | Precio | Importe |
|---|---|---|---|---|---|
| D0333605700 |  | SEPARADOR HIDRAULICO HW80/125 (material) | 1 | 243.95 | 243.95 |
| D%N00012000 | % | Medios auxiliares | 20 % | 243.95 | 48.79 |
| D8989898003 |  | mano de obra | 1 | 30 | 30.00 |
|  |  | Total |  |  | 322.74 |

**U970333605800** SOPORTE COLECTORES WAFT DN20 Y DN25
Precio: 47.2
Suministro e instalación de Juego de soportes de chapa para la sujección de los colectores con caja de aislamiento de 100x100mm. Distancia a pared regulable entre 100 y 150mm.

| Código | Ud | Descripción | Rendimiento | Precio | Importe |
|---|---|---|---|---|---|
| D0333605800 |  | SOPORTE COLECTORES WAFT DN20 Y DN25 (material) | 1 | 28.03 | 28.03 |
| D%N00011000 | % | Medios auxiliares | 10 % | 28.03 | 2.80 |
| D8989898003 |  | mano de obra | 0.5 | 30 | 15.00 |
| D%N00020300 | % | COSTES INDIRECTOS | 3 % | 45.83 | 1.37 |
|  |  | Total |  |  | 47.2 |

**U970333605801** SOPORTE COLECTORES WAFT DN32
Precio: 79.36
Suministro e instalación de Juego de soportes de chapa para la sujección de los colectores hidráulicos con caja de aislamiento de 152x152 mm. Distancia de la pared al centro del colector 160 mm.

| Código | Ud | Descripción | Rendimiento | Precio | Importe |
|---|---|---|---|---|---|
| D0333605801 |  | SOPORTE COLECTORES WAFT DN32 (material) | 1 | 56.406 | 56.41 |
| D%N00011000 | % | Medios auxiliares | 10 % | 56.41 | 5.64 |
| D8989898003 |  | mano de obra | 0.5 | 30 | 15.00 |
| D%N00020300 | % | COSTES INDIRECTOS | 3 % | 77.05 | 2.31 |
|  |  | Total |  |  | 79.36 |

**U970333605804** SERVOMOTOR 3 PUNTOS M21
Precio: 70.94
Suministro e instalación de Servomotor a tres puntos para válvula mezcladora. Bidireccional y reversible. Ángulo de maniobra 90°, 120 seg. , fuerza 5 Nm. Almentación 230 V. IP42.

| Código | Ud | Descripción | Rendimiento | Precio | Importe |
|---|---|---|---|---|---|
| D0333605804 |  | SERVOMOTOR 3 PUNTOS M21 (material) | 1 | 60.166 | 60.17 |
| D%N00010200 | % | Medios auxiliares | 2 % | 60.17 | 1.20 |
| D8989898003 |  | mano de obra | 0.25 | 30 | 7.50 |
| D%N00020300 | % | COSTES INDIRECTOS | 3 % | 68.87 | 2.07 |
|  |  | Total |  |  | 70.94 |

**U970333605806** SERVOMOTOR 3 PUNTOS M41 24VAC
Precio: 95.93
Suministro e instalación de Servomotor a tres puntos para válvula mezcladora. Bidireccional y reversible. Ángulo de maniobra 90°,120 seg. , fuerza 5 Nm. Almentación 24 V. IP42. Incluso accesorio, pequeño material, mano de obra de instalación y pruebas.

| Código | Ud | Descripción | Rendimiento | Precio | Importe |
|---|---|---|---|---|---|
| D0333605806 |  | SERVOMOTOR 3 PUNTOS M41 24VAC (material) | 1 | 86.7 | 86.70 |
| D%N00010200 | % | Medios auxiliares | 2 % | 86.70 | 1.73 |
| D8989898003 |  | mano de obra | 0.25 | 30 | 7.50 |
|  |  | Total |  |  | 95.93 |

**U970333605807** SERVOMOTOR PROPORCIONAL M51 24VAC/DC
Precio: 113.98
Suministro e instalación de Servomotor proporcional para válvula mezcladora. Señal de mando 0-10V /2-10V o 0-20mA/4-20mA. Bidireccional y reversible. Ángulo de maniobra de 90°,120 seg., fuerza 10 Nm. Alimentación 24V DC ó 24V AC. IP42. Incluso accesorio, pequeño material, mano de obra de instalación y pruebas.

| Código | Ud | Descripción | Rendimiento | Precio | Importe |
|---|---|---|---|---|---|
| D0333605807 |  | SERVOMOTOR PROPORCIONAL M51 24VAC/DC (material) | 1 | 104.387 | 104.39 |
| D%N00010200 | % | Medios auxiliares | 2 % | 104.39 | 2.09 |
| D8989898003 |  | mano de obra | 0.25 | 30 | 7.50 |
|  |  | Total |  |  | 113.98 |

**U970333605808** SOPORTE P/MODULO INDIVIDUAL WAFT DN20 CALEFACCION
Precio: 32.01
Suministro e instalación de Soporte de fijación para módulo individual Waft DN20 a muro o pared con una distancia variable entre 100 y 150 mm en función del muro y los ejes de la instalación. Conexión: 1"M a la instalación - racor loco 1"H al grupo. Incluso accesorio, pequeño material, mano de obra de instalación y pruebas.

| Código | Ud | Descripción | Rendimiento | Precio | Importe |
|---|---|---|---|---|---|
| D0333605808 |  | SOPORTE P/MODULO INDIVIDUAL WAFT DN20 CALEFACCION (material) | 1 | 22.284 | 22.28 |
| D%N00011000 | % | Medios auxiliares | 10 % | 22.28 | 2.23 |
| D8989898003 |  | mano de obra | 0.25 | 30 | 7.50 |
|  |  | Total |  |  | 32.01 |

**U970333605810** SET CONEXION SEPARADOR HW80-COLECTOR HV80
Precio: 192.73
Suministro e instalación de Set de conexiones 2" entre el separador hidráulico HW80/125 y el colector HV80 con caja de aislamiento en EPS 1010x110x440 mm. Incluye tres racores 3piezas 2"HH de fundición zincada Incluso accesorio, pequeño material, mano de obra de instalación y pruebas.

| Código | Ud | Descripción | Rendimiento | Precio | Importe |
|---|---|---|---|---|---|
| D0333605810 |  | SET CONEXION SEPARADOR HW80-COLECTOR HV80 (material) | 1 | 169.266 | 169.27 |
| D%N00010500 | % | Medios auxiliares | 5 % | 169.27 | 8.46 |
| D8989898003 |  | mano de obra | 0.5 | 30 | 15.00 |
|  |  | Total |  |  | 192.73 |

**U970333605812** SOPORTE P/MODULO INDIVIDUAL WAFT DN25 CALEFACCION
Precio: 44.35
Suministro e instalación de Soporte de fijación para módulo individual Waft DN25 a muro o pared con una distancia variable entre 100 y 150 mm en función del muro y los ejes de la instalación. Conexión: 1½"M a la instalación - racor loco 1½"H al grupo. Incluso accesorio, pequeño material, mano de obra de instalación y pruebas.

| Código | Ud | Descripción | Rendimiento | Precio | Importe |
|---|---|---|---|---|---|
| D0333605812 |  | SOPORTE P/MODULO INDIVIDUAL WAFT DN25 CALEFACCION (material) | 1 | 33.504 | 33.50 |
| D%N00011000 | % | Medios auxiliares | 10 % | 33.50 | 3.35 |
| D8989898003 |  | mano de obra | 0.25 | 30 | 7.50 |
|  |  | Total |  |  | 44.35 |

**U970333605815** SOPORTE P/MODULO INDIVIDUAL WAFT DN32 CALEFACCION
Precio: 58.9
Suministro e instalación de Soporte de fijación para módulo individual Waft DN32 a muro o pared con una distancia variable entre 100 y 150 mm en función del muro y los ejes de la instalación. Conexión: 2"M a la instalación - racor loco2"H al grupo. Incluso accesorio, pequeño material, mano de obra de instalación y pruebas.

| Código | Ud | Descripción | Rendimiento | Precio | Importe |
|---|---|---|---|---|---|
| D0333605815 |  | SOPORTE P/MODULO INDIVIDUAL WAFT DN32 CALEFACCION (material) | 1 | 46.73 | 46.73 |
| D%N00011000 | % | Medios auxiliares | 10 % | 46.73 | 4.67 |
| D8989898003 |  | mano de obra | 0.25 | 30 | 7.50 |
|  |  | Total |  |  | 58.9 |

**U970333605820** SERVOMOTOR TRM20 3P MW-M2 MIX3 DN20
Precio: 70.61
Suministro e instalación de Servomotor a tres puntos para válvula mezcladora. Bidireccional y reversible. Ángulo de maniobra de 90°, 105 seg., fuerza 2 Nm. Alimentación 230V IP40. Incluso accesorio, pequeño material, mano de obra de instalación y pruebas.

| Código | Descripción | Rendimiento | Precio | Importe |
|---|---|---|---|---|
| D0333605820 | SERVOMOTOR TRM20 3P MW-M2 MIX3 DN20 (material) | 1 | 63.111 | 63.11 |
| D8989898003 | mano de obra | 0.25 | 30 | 7.50 |
|  | Total |  |  | 70.61 |

**U970333605835** VALVULA DIFERENCIAL BY-PASS 0-0,5BAR KVS 5,0
Precio: 54.07
Suministro e instalación de Válvula de presión direncial para el equilibrado de presiones de la instalación de calefacción, con racores de conexión para el montaje directo sobre los grupos Waft DN20. Escala de regulación 0-0,5 bar. Incluso accesorio, pequeño material, mano de obra de instalación y pruebas.

| Código | Ud | Descripción | Rendimiento | Precio | Importe |
|---|---|---|---|---|---|
| D0333605835 |  | VALVULA DIFERENCIAL BY-PASS 0-0,5BAR KVS 5,0 (material) | 1 | 44.35 | 44.35 |
| D%N00010500 | % | Medios auxiliares | 5 % | 44.35 | 2.22 |
| D8989898003 |  | mano de obra | 0.25 | 30 | 7.50 |
|  |  | Total |  |  | 54.07 |

##### 970333630 GRUPOS HIDRAULICOS DE ZONA (CALEFACCIÓN)

**U970333630000** MODULO HIDRAULICO MW-ZONA DM110 P/2 ZONAS DIRECTAS
Precio: 796.51
Suministro e instalación de Módulo hidráulico de instalación bajo caldera para la distribución de energía en dos zonas con circuito directo. Incluye colector con desconexión hidráulica incorporada, armario de chapa lacada blanca de 450x500x160 mm. Bombas y válvulas de corte con portatermómetros. Incluso accesorio, pequeño material, mano de obra de instalación y pruebas.

| Código | Ud | Descripción | Rendimiento | Precio | Importe |
|---|---|---|---|---|---|
| D0333630000 |  | MODULO HIDRAULICO MW-ZONA DM110 P/2 ZONAS DIRECTAS (material) | 1 | 701.442 | 701.44 |
| D%N00010500 | % | Medios auxiliares | 5 % | 701.44 | 35.07 |
| D8989898003 |  | mano de obra | 2 | 30 | 60.00 |
|  |  | Total |  |  | 796.51 |

**U970333630015** MODULO HIDRAULICO MW-ZONA DM120 P/ZONA DIRECTA 1 MEZCLA
Precio: 557.96
Suministro e instalación de Módulo hidráulico de instalación bajo caldera para la distribución de energía en dos zonas. Una zona directa y otra con circuito de mezcla con control a tres puntos. Incluye colector con desconexión hidráulica incorporada, armario de chapa lacada blanca de 450x500x160 mm . Bombas y válvulas de corte con portatemómetros. Incluso accesorio, pequeño material, mano de obra de instalación y pruebas.

| Código | Ud | Descripción | Rendimiento | Precio | Importe |
|---|---|---|---|---|---|
| D0333630015 |  | MODULO HIDRAULICO MW-ZONA DM120 P/ZONA DIRECTA 1 MEZCLA (material) | 1 | 474.25 | 474.25 |
| D%N00010500 | % | Medios auxiliares | 5 % | 474.25 | 23.71 |
| D8989898003 |  | mano de obra | 2 | 30 | 60.00 |
|  |  | Total |  |  | 557.96 |

**U970333630017** MODULO HIDRAULICO MW-ZONA DM122 1 DIRECTA 2 MEZCLADAS
Precio: 1368.3
Suministro e instalación de Módulo hidráulico de instalación bajo caldera para la distribución de energía en tres zonas. Una zona directa y dos zonas con circuito de mezcla con control a tres puntos. Incluye colector con desconexión hidráulica incorporada, armario de chapa lacada blanca de 450x500x160 mm . Bombas y válvulas de corte con portatemómetros. Incluso accesorio, pequeño material, mano de obra de instalación y pruebas.

| Código | Ud | Descripción | Rendimiento | Precio | Importe |
|---|---|---|---|---|---|
| D0333630017 |  | MODULO HIDRAULICO MW-ZONA DM122 1 DIRECTA 2 MEZCLADAS (material) | 1 | 1246 | 1246.00 |
| D%N00010500 | % | Medios auxiliares | 5 % | 1246.00 | 62.30 |
| D8989898003 |  | mano de obra | 2 | 30 | 60.00 |
|  |  | Total |  |  | 1368.3 |

**U970333630030** MODULO HIDRAULICO NOVAZONE 111 3CIRCUITOS DIRECTOS
Precio: 978.39
Suministro e instalación de Módulo hidráulico de instalación bajo caldera para la distribución de energía en tres zonas directas. Incluye colector con desconexión hidráulica incorporada, armario de chapa lacada blanca de 450x500x160 mm . Bombas y válvulas de corte con portatemómetros. Incluso accesorio, pequeño material, mano de obra de instalación y pruebas.

| Código | Ud | Descripción | Rendimiento | Precio | Importe |
|---|---|---|---|---|---|
| D0333630030 |  | MODULO HIDRAULICO MW-ZONA DM111 P/3 ZONAS DIRECTAS (material) | 1 | 874.657 | 874.66 |
| D%N00010500 | % | Medios auxiliares | 5 % | 874.66 | 43.73 |
| D8989898003 |  | mano de obra | 2 | 30 | 60.00 |
|  |  | Total |  |  | 978.39 |

#### 9703360 ADITIVO SISTEMAS CALEFACCION

##### 970336000 ADITIVO SISTEMAS CALEFACCION

**U970336000003** ANTICONGELANTE FRIGOSOL 5 LITROS CONCENTRADO
Precio: 26.8
Suministro e instalación de Garrafa de 5 litros de líquido anticongelante para instalaciones solares FRIGOSOL concentrado al 95%. Matería activa propilenglicol. Incluye antioxidantes y anticorrosivos. Producto para diluir con agua destilada.

| Código | Ud | Descripción | Rendimiento | Precio | Importe |
|---|---|---|---|---|---|
| D0336000003 |  | BIDON 5L ANTICONGELANTE CONCENTRADO (material) | 1 | 21.924 | 21.92 |
| D%N00010500 | % | Medios auxiliares | 5 % | 21.92 | 1.10 |
| D8989898003 |  | mano de obra | 0.1 | 30 | 3.00 |
| D%N00020300 | % | COSTES INDIRECTOS | 3 % | 26.02 | 0.78 |
|  |  | Total |  |  | 26.8 |

### 97055 REGULACIÓN Y CONTROL PRESSMAN

#### 9705500 SISTEMAS CONTROL AMBIENTE

##### 970550001 TERMOSTATOS AMBIENTE DIGITAL Y CONCENTRADORES DE SEÑALES

**U970550001009** PS CONCENTRADOR DE SEÑALES BASIC 230V 8 ZONAS S.RAD.
Precio: 69.75
Suministro e instalación de concentrador de señales PRESSMAN modelo BASIC, con control de hasta 8 zonas a 230V. Conexión de hasta 16 actuadores electrotérmicos,controlados por hasta 8 termostatos cableados. Equipamiento para calefacción y refrigeración. Señalización de estado mediante indicadores LED. Medidas de 90x 324x52 mm. Instalación mural. Cubierta transparente y carcasa en ABS. Fichas de conexión sin tornillos para cable de 0,2 a 1,5mm2. Control de bomba y generador térmico. Dispone de retardo de arranque y paro de 120sg para evitar trabajar a la bomba y el generador con los actuadores cerrados. Consumo de potencia máximo de 80W. Fusibles de 5-10A. Salida del control de bomba de 2A, 200VA inductiva. Dispone de guía de cables para ordenar la entrada al concentrador según DIN EN 60730-1.Rango de temperatura ambiente de 0 a 50ºC. Humedad ambiental admisible hasta el 80%. Estandar y regulaciones según EN 60730-2. PROTECCIÓN IP20. Peso 510g.. Incluso accesorio, pequeño material, mano de obra de instalación y pruebas.

| Código | Ud | Descripción | Rendimiento | Precio | Importe |
|---|---|---|---|---|---|
| D0550001004 |  | PS CONCENTRADOR DE SEÑALES BASIC 230V 8 ZONAS S.RAD. (material) | 1 | 52.2 | 52.20 |
| D%N00010100 | % | Medios auxiliares | 1 % | 52.20 | 0.52 |
| D8989898003 |  | mano de obra | 0.5 | 30 | 15.00 |
| D%N00020300 | % | COSTES INDIRECTOS | 3 % | 67.72 | 2.03 |
|  |  | Total |  |  | 69.75 |

**U970550001010** PS TERMOSTATO DIGITAL BASIC MODBUS
Precio: 47.38
Suministro e instalación de termostato digital PRESSMAN, modelo BASIC MODBUS no programable. Apto para calefacción y refrigeración. Pantalla en LCD negra de gran formato. Retroiluminación blanca. Dispone de detección de ventana abierta. Función de bloqueo del teclado. Protección contra congelación. Dispone de Modbus de comunicación. Medidas de 86x86x16,8 mm.Alimentación a 230V, con una carga máxima de 3A. Intervalo de consigna de 5-35ºC. Rango de temperatura ambiente entre 0-50ºC. Humedad ambiente máxima del 85%. Dispone de sensor NTC 10K. Regulación de más-menos 0,5ºC. Protección IP30. Carcasa en ABS de plástico ignífugo.. Incluso accesorio, pequeño material, mano de obra de instalación y pruebas.

| Código | Ud | Descripción | Rendimiento | Precio | Importe |
|---|---|---|---|---|---|
| D0550001002 |  | PS TERMOSTATO DIGITAL BASIC MODBUS (material) | 1 | 39.6 | 39.60 |
| D%N00010100 | % | Medios auxiliares | 1 % | 39.60 | 0.40 |
| D8989898003 |  | mano de obra | 0.2 | 30 | 6.00 |
| D%N00020300 | % | COSTES INDIRECTOS | 3 % | 46.00 | 1.38 |
|  |  | Total |  |  | 47.38 |

**U970550001011** PS TERMOSTATO DIGITAL PROGRAMABLE MODBUS
Precio: 51.75
Suministro e instalación de termostato digital PRESSMAN Programable con MODBUS. Apto para calefacción y refrigeración. Pantalla en LCD negra de gran formato. Retroiluminación blanca. Control de modo Programación (PRG) y modo manual regulables. Programable a 7 días con 6 periodos por día. Dispone de detección de ventana abierta. Función de bloqueo del teclado. Protección contra congelación. Dispone de Modbus de comunicación. Medidas de 86x86x16,8 mm.Alimentación a 230V, con una carga máxima de 3A. Intervalo de consigna de 5-35ºC. Rango de temperatura ambiente entre 0-50ºC. Humedad ambiente máxima del 85%. Dispone de sensor NTC 10K. Regulación de más-menos 0,5ºC. Protección IP30. Carcasa en ABS de plástico ignífugo.. Incluso accesorio, pequeño material, mano de obra de instalación y pruebas.

| Código | Ud | Descripción | Rendimiento | Precio | Importe |
|---|---|---|---|---|---|
| D0550001001 |  | PS TERMOSTATO DIGITAL PROGRAMABLE MODBUS (material) | 1 | 43.8 | 43.80 |
| D%N00010100 | % | Medios auxiliares | 1 % | 43.80 | 0.44 |
| D8989898003 |  | mano de obra | 0.2 | 30 | 6.00 |
| D%N00020300 | % | COSTES INDIRECTOS | 3 % | 50.24 | 1.51 |
|  |  | Total |  |  | 51.75 |

**U970550001012** PS CONCENTRADOR SEÑALES PLUS 230V 8 ZONAS S.RAD
Precio: 75.99
Suministro e instalación de concentrador de señales PRESSMAN modelo PLUS, con control de hasta 8 zonas a 230V. Conexión de hasta 19 actuadores electrotérmicos,controlados por hasta 8 termostatos cableados. Equipamiento para calefacción y refrigeración con cambio invierno-verano. dispone de contacto para sonda de humedad o higrostato. Entrada para programación hotaria. Señalización de estado mediante indicadores LED. Medidas de 90x 324x52 mm. Instalación mural. Cubierta transparente y carcasa en ABS. Fichas de conexión sin tornillos para cable de 0,2 a 1,5mm2. Control de bomba y generador térmico. Dispone de retardo de arranque y paro de 120sg para evitar trabajar a la bomba y el generador con los actuadores cerrados. Consumo de potencia máximo de 80W. Fusibles de 5-10A. Salida del control de bomba de 2A, 200VA inductiva. Dispone de guía de cables para ordenar la entrada al concentrador según DIN EN 60730-1.Rango de temperatura ambiente de 0 a 50ºC. Humedad ambiental admisible hasta el 80%. Estandar y regulaciones según EN 60730-2. PROTECCIÓN IP20. Peso 510g.. Incluso accesorio, pequeño material, mano de obra de instalación y pruebas.

| Código | Ud | Descripción | Rendimiento | Precio | Importe |
|---|---|---|---|---|---|
| D0550001913 |  | PS CONCENTRADOR SEÑALES PLUS 230V 8 ZONAS S.RAD (material) | 1 | 58.2 | 58.20 |
| D%N00010100 | % | Medios auxiliares | 1 % | 58.20 | 0.58 |
| D8989898003 |  | mano de obra | 0.5 | 30 | 15.00 |
| D%N00020300 | % | COSTES INDIRECTOS | 3 % | 73.78 | 2.21 |
|  |  | Total |  |  | 75.99 |

**U970550001013** PS TERMOSTATO DIGITAL FANCOIL MODBUS
Precio: 47.38
Suministro e instalación de termostato digital PRESSMAN, modelo FANCOIL MODBUS. Dispone de modo calefacción, refrigeración y modo de ventilación regulable con 3 velocidades de ventilador y funcionamiento automático del mismo. Pantalla en LCD de gran formato. Retroiluminación blanca. Función de bloqueo del teclado. Protección contra congelación. Dispone de Modbus de comunicación. Opción de uso para sistemas de 2 ó 4 tuberías. Medidas de 86x86x16,8 mm.Alimentación a 230V, con una carga máxima de 5 (3)A. Intervalo de consigna de 5-35ºC. Rango de temperatura ambiente entre 0-50ºC. Humedad ambiente máxima del 85%. Dispone de sensor NTC 10K. Regulación de más-menos 0,5ºC. Protección IP30. Carcasa en ABS de plástico ignífugo.. Incluso accesorio, pequeño material, mano de obra de instalación y pruebas.

| Código | Ud | Descripción | Rendimiento | Precio | Importe |
|---|---|---|---|---|---|
| D0550001003 |  | PS TERMOSTATO DIGITAL FANCOIL MODBUS (material) | 1 | 39.6 | 39.60 |
| D%N00010100 | % | Medios auxiliares | 1 % | 39.60 | 0.40 |
| D8989898003 |  | mano de obra | 0.2 | 30 | 6.00 |
| D%N00020300 | % | COSTES INDIRECTOS | 3 % | 46.00 | 1.38 |
|  |  | Total |  |  | 47.38 |

### 97155 TUBERIA DE POLIETILENO RETICULADO PEX-A Y SIST. DE ACCESORIOS

#### 9715500 TUBERIA RETICULADO

##### 971550000 TUBERIA RETICULADO PRESSMAN

**U971550000016** ML ROLLO POLIETILENO RETICULADO PRESSMAN 16/5 BLANCO
Precio: 4.12
Suministro e instalación de tubería de polietileno reticulado PEX-a, marca PRESSMAN suministrada en rollo de 16 mm. de diámetro exterior. Según norma UNE 53381 y certificado AENOR 001/930. Para instalaciones de fontanería y calefacción. Temperatura máxima de trabajo 95ºC a 9,1 bares de presión. Espesor de 1,8mm. Incluso accesorio, pequeño material, mano de obra de instalación y pruebas.

| Código | Ud | Descripción | Rendimiento | Precio | Importe |
|---|---|---|---|---|---|
| D1550000016 |  | ML ROLLO POLIETILENO RETICULADO PRESSMAN 16/5 BLANCO (material) | 1 | 1.248 | 1.25 |
| D%N000110000 | % | Medios auxiliares (14/10/2022) | 100 % | 1.25 | 1.25 |
| D8989898003 |  | mano de obra | 0.05 | 30 | 1.50 |
| D%N00020300 | % | COSTES INDIRECTOS | 3 % | 4.00 | 0.12 |
|  |  | Total |  |  | 4.12 |

**U971550000020** ML ROLLO POLIETILENO RETICULADO PRESSMAN 20/5 BLANCO
Precio: 4.72
Suministro e instalación de tubería de polietileno reticulado PEX-a, marca PRESSMAN suministrada en rollo de 20 mm. de diámetro exterior. Según norma UNE 53381 y certificado AENOR 001/930. Para instalaciones de fontanería y calefacción. Temperatura máxima de trabajo 95ºC a 9,1 bares de presión. Espesor de 1,9 mm. Incluso accesorio, pequeño material, mano de obra de instalación y pruebas.

| Código | Ud | Descripción | Rendimiento | Precio | Importe |
|---|---|---|---|---|---|
| D1550000020 |  | ML ROLLO POLIETILENO RETICULADO PRESSMAN 20/5 BLANCO (material) | 1 | 1.536 | 1.54 |
| D%N000110000 | % | Medios auxiliares | 100 % | 1.54 | 1.54 |
| D8989898003 |  | mano de obra | 0.05 | 30 | 1.50 |
| D%N00020300 | % | COSTES INDIRECTOS | 3 % | 4.58 | 0.14 |
|  |  | Total |  |  | 4.72 |

**U971550000025** ML ROLLO POLIETILENO RETICULADO PRESSMAN 25/5 BLANCO
Precio: 7.23
Suministro e instalación de tubería de polietileno reticulado PEX-a, marca PRESSMAN suministrada en rollo de 25 mm. de diámetro exterior. Según norma UNE 53381 y certificado AENOR 001/930. Para instalaciones de fontanería y calefacción. Temperatura máxima de trabajo 95ºC a 9,1 bares de presión. Espesor de 2,3 mm. Incluso accesorio, pequeño material, mano de obra de instalación y pruebas.

| Código | Ud | Descripción | Rendimiento | Precio | Importe |
|---|---|---|---|---|---|
| D1550000025 |  | ML ROLLO POLIETILENO RETICULADO PRESSMAN 25/5 BLANCO (material) | 1 | 2.46 | 2.46 |
| D%N000110000 | % | Medios auxiliares | 100 % | 2.46 | 2.46 |
| D8989898003 |  | mano de obra | 0.07 | 30 | 2.10 |
| D%N00020300 | % | COSTES INDIRECTOS | 3 % | 7.02 | 0.21 |
|  |  | Total |  |  | 7.23 |

**U971550000032** ML ROLLO POLIETILENO RETICULADO PRESSMAN 32/5 BLANCO
Precio: 10.51
Suministro e instalación de tubería de polietileno reticulado PEX-a, marca PRESSMAN suministrada en rollo de 32 mm. de diámetro exterior. Según norma UNE 53381 y certificado AENOR 001/930. Para instalaciones de fontanería y calefacción. Temperatura máxima de trabajo 95ºC a 9,1 bares de presión. Espesor de 2,9 mm. Incluso accesorio, pequeño material, mano de obra de instalación y pruebas.

| Código | Ud | Descripción | Rendimiento | Precio | Importe |
|---|---|---|---|---|---|
| D1550000032 |  | ML ROLLO POLIETILENO RETICULADO PRESSMAN 32/5 BLANCO (material) | 1 | 4.05 | 4.05 |
| D%N000110000 | % | Medios auxiliares | 100 % | 4.05 | 4.05 |
| D8989898003 |  | mano de obra | 0.07 | 30 | 2.10 |
| D%N00020300 | % | COSTES INDIRECTOS | 3 % | 10.20 | 0.31 |
|  |  | Total |  |  | 10.51 |

**U971550000116** ML BARRA POLIETILENO RETICULADO PRESSMAN 16/5 BLANCO
Precio: 3.2
Suministro e instalación de tubería de polietileno reticulado PEX-a, marca PRESSMAN suministrada en barras de 16 mm. de diámetro exterior. Según norma UNE 53381 y certificado AENOR 001/930. Para instalaciones de fontanería y calefacción. Temperatura máxima de trabajo 95ºC a 9,1 bares de presión. Espesor de 1,8mm.. Incluso accesorio, pequeño material, mano de obra de instalación y pruebas.

| Código | Ud | Descripción | Rendimiento | Precio | Importe |
|---|---|---|---|---|---|
| D1550000116 |  | PS ML BARRA RETICULADO 16/5 BLANCO (material) | 1 | 1.308 | 1.31 |
| D8989898003 |  | mano de obra | 0.06 | 30 | 1.80 |
| D%N00020300 | % | COSTES INDIRECTOS | 3 % | 3.11 | 0.09 |
|  |  | Total |  |  | 3.2 |

**U971550000120** ML BARRA POLIETILENO RETICULADO PRESSMAN 20/5 BLANCO
Precio: 5.17
Suministro e instalación de tubería de polietileno reticulado PEX-a, marca PRESSMAN suministrada en barras de 20 mm. de diámetro exterior. Según norma UNE 53381 y certificado AENOR 001/930. Para instalaciones defontanería y calefacción. Temperatura máxima de trabajo 95ºC a 9,1 bares de presión. Espesor de 1,9mm. Incluso accesorio, pequeño material, mano de obra de instalación y pruebas.

| Código | Ud | Descripción | Rendimiento | Precio | Importe |
|---|---|---|---|---|---|
| D1550000120 |  | PS ML BARRA RETICULADO 20/5 BLANCO (material) | 1 | 1.608 | 1.61 |
| D%N000110000 | % | Medios auxiliares | 100 % | 1.61 | 1.61 |
| D8989898003 |  | mano de obra | 0.06 | 30 | 1.80 |
| D%N00020300 | % | COSTES INDIRECTOS | 3 % | 5.02 | 0.15 |
|  |  | Total |  |  | 5.17 |

**U971550000125** ML BARRA POLIETILENO RETICULADO PRESSMAN 25/5 BLANCO
Precio: 7.81
Suministro e instalación de tubería de polietileno reticulado PEX-a, marca PRESSMAN suministrada en barras de 25 mm. de diámetro exterior. Según norma UNE 53381 y certificado AENOR 001/930. Para instalaciones defontanería y calefacción. Temperatura máxima de trabajo 95ºC a 9,1 bares de presión. Espesor de 2,3 mm. Incluso accesorio, pequeño material, mano de obra de instalación y pruebas.

| Código | Ud | Descripción | Rendimiento | Precio | Importe |
|---|---|---|---|---|---|
| D1550000125 |  | PS ML BARRA RETICULADO 25/5 BLANCO (material) | 1 | 2.586 | 2.59 |
| D%N000110000 | % | Medios auxiliares | 100 % | 2.59 | 2.59 |
| D8989898003 |  | mano de obra | 0.08 | 30 | 2.40 |
| D%N00020300 | % | COSTES INDIRECTOS | 3 % | 7.58 | 0.23 |
|  |  | Total |  |  | 7.81 |

**U971550000132** ML BARRA POLIETILENO RETICULADO PRESSMAN 32/5 BLANCO
Precio: 11.23
Suministro e instalación de tubería de polietileno reticulado PEX-a, marca PRESSMAN suministrada en barras de 32 mm. de diámetro exterior. Según norma UNE 53381 y certificado AENOR 001/930. Para instalaciones defontanería y calefacción. Temperatura máxima de trabajo 95ºC a 9,1 bares de presión. Espesor de 2,9 mm. Incluso accesorio, pequeño material, mano de obra de instalación y pruebas.

| Código | Ud | Descripción | Rendimiento | Precio | Importe |
|---|---|---|---|---|---|
| D1550000132 |  | ML BARRA POLIETILENO RETICULADO PRESSMAN 32/5 BLANCO (material) | 1 | 4.254 | 4.25 |
| D%N000110000 | % | Medios auxiliares | 100 % | 4.25 | 4.25 |
| D8989898003 |  | mano de obra | 0.08 | 30 | 2.40 |
| D%N00020300 | % | COSTES INDIRECTOS | 3 % | 10.90 | 0.33 |
|  |  | Total |  |  | 11.23 |

#### 9715510 ACC. RETICULADO RETIPRESS PRESSMAN

##### 971551099 DISTRIBUID Y ACC RETIPRESS PRESSMAN

**U971551099120** PALANCA Y PLAFON PARA LLAVE EMPOTRAR
Precio: 6.52
Suministro e instalación de mando con palanca y plafón marca TULLER para instalación en llaves de empotrar, fabricada en latón según UNE-EN 12165/12164. Incluso accesorio, pequeño material, mano de obra de instalación y pruebas.

| Código | Ud | Descripción | Rendimiento | Precio | Importe |
|---|---|---|---|---|---|
| D1551099120 |  | MANDO PALANCA Y PLAFON PARA LLAVE EMPOTRAR B&F (material) | 1 | 3.03 | 3.03 |
| D%N00011000 | % | Medios auxiliares | 10 % | 3.03 | 0.30 |
| D8989898003 |  | mano de obra | 0.1 | 30 | 3.00 |
| D%N00020300 | % | COSTES INDIRECTOS | 3 % | 6.33 | 0.19 |
|  |  | Total |  |  | 6.52 |

**U971551099801** INST. PEX-A RETIPRESS CUARTO INODORO (INOD+LAV)
Precio: 194.97
Suministro e instalación de Ud. Instalación interior de fontaneria para cuarto humedo formado por inodoro y lavabo realizada con tubería PRESSMAN de polietileno reticulado (PEX-a), segun norma UNE-EN ISO 15875 y certificado AENOR001/4594. Diametro de entrada 20mm y derivacion a lavabo e inodoro en 16mm. Incluye llaves de corte general TULLER fabricadas en laton según UNE-EN 12165/12164, llaves de escuadra marca KLAPPE con sistema de cierre cerámico, con p.p. de accesorios de casquillo prensado RetiPRESS de laton CW617N con bajo contenido en plomo y estaño, protección con tubo corrugado o aislamiento segun normativa vigente (CTE DB-HS Salubridad y UNE-EN 12108 Sistemas de canalización en materiales plásticos), totalmente instalada y probada a 10bar de presión. Incluso accesorio, pequeño material, mano de obra de instalación y pruebas.

| Código | Ud | Descripción | Rendimiento | Precio |
|---|---|---|---|---|
| D1551020812 |  | PS LLAVE DOBLE ESFERA RETIPRESS C/CASQUILLO 20 EMPOT (material) | 2 | 18.852 |
| D1551099160 |  | PS MANDO OCULTO Y PLAFON PARA LLAVE EMPOTRAR 8MM (material) | 2 | 4.83 |
| D1550000125 |  | PS ML BARRA RETICULADO 25/5 BLANCO | 4 | 2.586 |
| D1550000116 |  | PS ML BARRA RETICULADO 16/5 BLANCO | 9 | 1.308 |
| D2050550002 |  | LLAVE KLAPPE ESCUADRA 1/2X3/8 SIN TUERCA CIERRE CERAMICO (material) | 1 | 5.457 |
| D2050550003 |  | LLAVE KLAPPE ESCUADRA 1/2X1/2 SIN TUERCA CIERRE CERAMICO (material) | 2 | 5.692 |
| D1551095211 |  | PS TE REDUCIDA 20X16X16 RETIPRESS (material) | 1 | 4.86 |
| D1551090512 |  | PS CODO BASE FIJACION 16X1/2 RETIPRESS (material) | 1 | 3.528 |
| D1551097201 |  | PS MANGUITO REDUCIDO 20X16 RETIPRESS (material) | 3 | 2.688 |
| D%N00010210 | % | Medios auxiliares (14/10/2022) | 2.1 % |  |
| D8989898003 |  | mano de obra | 3 | 30 |

**U971551099802** INST. PEX-A RETIPRESS CUARTO ASEO (INOD+LAV+DUCHA)
Precio: 262.31
Suministro e instalación de Ud. Instalación interior de fontaneria para cuarto humedo formado por inodoro, lavabo y ducha realizada con tubería PRESSMAN de polietileno reticulado (PEX-a), segun norma UNE-EN ISO 15875 y certificado AENOR001/4594. Diametro de entrada 25mm y derivaciones a ducha en 20mm y lavabo e inodoro en 16mm. Incluye llaves de corte general TULLER fabricadas en laton según UNE-EN 12165/12164, llaves de escuadra marca KLAPPE con sistema de cierre cerámico, con p.p. de accesorios de casquillo prensado RetiPRESS de laton CW617N con bajo contenido en plomo y estaño, protección con tubo corrugado o aislamiento segun normativa vigente (CTE DB-HS Salubridad y UNE-EN 12108 Sistemas de canalización en materiales plásticos), totalmente instalada y probada a 10bar de presión. Incluso accesorio, pequeño material, mano de obra de instalación y pruebas.

| Código | Ud | Descripción | Rendimiento | Precio |
|---|---|---|---|---|
| D1551095312 |  | PS TE REDUCIDA 25X16X20 RETIPRESS (material) | 1 | 8.172 |
| D1551099160 |  | PS MANDO OCULTO Y PLAFON PARA LLAVE EMPOTRAR 8MM | 2 | 4.83 |
| D1550000125 |  | PS ML BARRA RETICULADO 25/5 BLANCO | 4 | 2.586 |
| D1550000120 |  | PS ML BARRA RETICULADO 20/5 BLANCO | 6 | 1.608 |
| D1550000116 |  | PS ML BARRA RETICULADO 16/5 BLANCO | 9 | 1.308 |
| D2050550002 |  | LLAVE KLAPPE ESCUADRA 1/2X3/8 SIN TUERCA CIERRE CERAMICO | 1 | 5.457 |
| D2050550003 |  | LLAVE KLAPPE ESCUADRA 1/2X1/2 SIN TUERCA CIERRE CERAMICO | 2 | 5.692 |
| D1551025812 |  | PS LLAVE DOBLE ESFERA RETIPRESS C/CASQUILLO 25 EMPOT (material) | 2 | 21.936 |
| D1551095825 |  | PS CRUZ REDUCIDA 25X20X16X16 RETIPRESS (material) | 1 | 10.128 |
| D1551090512 |  | PS CODO BASE FIJACION 16X1/2 RETIPRESS | 3 | 3.528 |
| D1551090522 |  | PS CODO BASE FIJACION 20X1/2 RETIPRESS (material) | 2 | 3.774 |
| D%N00010266 | % | Medios auxiliares (14/10/2022) | 2.66 % |  |
| D8989898003 |  | mano de obra | 4 | 30 |

**U971551099803** INST. PEX-A RETIPRESS CUARTO BAÑO (INOD+BID+LAV+DUCHA)
Precio: 348.03
Suministro e instalación de Ud. Instalación interior de fontaneria para cuarto humedo formado por inodoro, bidé, lavabo y ducha o bañera realizada con tubería PRESSMAN de polietileno reticulado (PEX-a), segun norma UNE-EN ISO 15875 y certificado AENOR 001/4594. Diametro de entrada 25mm y derivacion a ducha en 20mm y lavabo, inodoro y bidé en 16mm. Incluye llaves de corte general TULLER fabricadas en laton según UNE-EN 12165/12164, llaves de escuadra marca KLAPPE con sistema de cierre cerámico, con p.p. de accesorios de casquillo prensado RetiPRESS de laton CW617N con bajo contenido en plomo y estaño, protección con tubo corrugado o aislamiento segun normativa vigente (CTE DB-HS Salubridad y UNE-EN 12108 Sistemas de canalización en materiales plásticos), totalmente instalada y probada a 10bar de presión. Incluso accesorio, pequeño material, mano de obra de instalación y pruebas.

| Código | Ud | Descripción | Rendimiento | Precio |
|---|---|---|---|---|
| D1551095312 |  | PS TE REDUCIDA 25X16X20 RETIPRESS | 1 | 8.172 |
| D1551099160 |  | PS MANDO OCULTO Y PLAFON PARA LLAVE EMPOTRAR 8MM | 2 | 4.83 |
| D1550000125 |  | PS ML BARRA RETICULADO 25/5 BLANCO | 4 | 2.586 |
| D1550000120 |  | PS ML BARRA RETICULADO 20/5 BLANCO | 6 | 1.608 |
| D1550000116 |  | PS ML BARRA RETICULADO 16/5 BLANCO | 15 | 1.308 |
| D2050550002 |  | LLAVE KLAPPE ESCUADRA 1/2X3/8 SIN TUERCA CIERRE CERAMICO | 1 | 5.457 |
| D2050550003 |  | LLAVE KLAPPE ESCUADRA 1/2X1/2 SIN TUERCA CIERRE CERAMICO | 4 | 5.692 |
| D1551025812 |  | PS LLAVE DOBLE ESFERA RETIPRESS C/CASQUILLO 25 EMPOT | 2 | 21.936 |
| D1551095825 |  | PS CRUZ REDUCIDA 25X20X16X16 RETIPRESS | 1 | 10.128 |
| D1551090512 |  | PS CODO BASE FIJACION 16X1/2 RETIPRESS | 5 | 3.528 |
| D1551090522 |  | PS CODO BASE FIJACION 20X1/2 RETIPRESS | 2 | 3.774 |
| D1551099007 |  | PS DISTRIBUIDOR 4 SALIDAS 25 A 20-16-16-16 RETIPRESS (material) | 1 | 26.514 |
| D%N00010345 | % | Medios auxiliares (14/10/2022) | 3.45 % |  |
| D8989898003 |  | mano de obra | 5 | 30 |

**U971551099804** INST. PEX-A RETIPRESS COCINA
Precio: 295.4
Suministro e instalación de Ud. Instalación interior de fontaneria para cocina formada por fregadero, lavadora y lavavajillas realizada con tubería PRESSMAN de polietileno reticulado (PEX-a), segun norma UNE-EN ISO 15875 y certificado AENOR001/4594. Diametro de entrada y tuberia hasta distribuidor bajo fregadero en 25mm. Incluye llaves de corte general TULLER fabricadas en laton según UNE-EN 12165/12164, llaves de escuadra marca KLAPPE con sistema de cierre cerámico, con p.p. de accesorios de casquillo prensado RetiPRESS de laton CW617N con bajo contenido en plomo y estaño, protección con tubo corrugado o aislamiento segun normativa vigente (CTE DB-HS Salubridad y UNE-EN 12108 Sistemas de canalización en materiales plásticos), totalmente instalada y probada a 10bar de presión. Incluso accesorio, pequeño material, mano de obra de instalación y pruebas.

| Código | Ud | Descripción | Rendimiento | Precio |
|---|---|---|---|---|
| D1551099000 |  | PS DISTRIBUIDOR COCINA 20 3SALIDAS 1/2 RETIPRESS (material) | 2 | 17.826 |
| D1551099170 |  | PS MANDO PALANCA Y PLAFON PARA LLAVE EMPOTRAR 8MM (material) | 2 | 4.83 |
| D1550000125 |  | PS ML BARRA RETICULADO 25/5 BLANCO | 18 | 2.586 |
| D2050550003 |  | LLAVE KLAPPE ESCUADRA 1/2X1/2 SIN TUERCA CIERRE CERAMICO | 6 | 5.692 |
| D1551025812 |  | PS LLAVE DOBLE ESFERA RETIPRESS C/CASQUILLO 25 EMPOT | 2 | 21.936 |
| D%N00010320 | % | Medios auxiliares (14/10/2022) | 3.2 % |  |
| D8989898003 |  | mano de obra | 4 | 30 |

#### 9715515 ACC. RETICULADO EASYFIT PRESSMAN

##### 971551599 DISTRIB. Y ACC EASYFIT PRESSMAN

**U971551599801** INST. PEX-A EASYFIT CUARTO INODORO (INOD+LAV)
Precio: 190.84
Suministro e instalación de Ud. Instalación interior de fontaneria para cuarto humedo formado por inodoro y lavabo realizada con tubería PRESSMAN de polietileno reticulado (PEX-a), segun norma UNE-EN ISO 15875 y certificado AENOR 001/4594. Diametro de entrada 20mm y derivacion a lavabo e inodoro en 16mm. Inluye llaves de corte general TULLER fabricadas en laton según UNE-EN 12165/12164, llaves de escuadra marca KLAPPE con sistema de cierre cerámico, con p.p. de accesorios de laton CW617N con bajo contenido en plomo y estaño para anillo de expansión EASY FIT, protección con tubo corrugado o aislamiento segun normativa vigente (CTE DB-HS Salubridad y UNE-EN 12108 Sistemas de canalización en materiales plásticos), totalmente instalada y probada a 10bar de presión. Incluso accesorio, pequeño material, mano de obra de instalación y pruebas.

| Código | Ud | Descripción | Rendimiento | Precio |
|---|---|---|---|---|
| D1551520900 |  | PS ANILLO PLASTICO ROJO 20 EASYFIT (material) | 6 | 0.36 |
| D1551099160 |  | PS MANDO OCULTO Y PLAFON PARA LLAVE EMPOTRAR 8MM | 2 | 4.83 |
| D1550000125 |  | PS ML BARRA RETICULADO 25/5 BLANCO | 4 | 2.586 |
| D1550000116 |  | PS ML BARRA RETICULADO 16/5 BLANCO | 9 | 1.308 |
| D2050550002 |  | LLAVE KLAPPE ESCUADRA 1/2X3/8 SIN TUERCA CIERRE CERAMICO | 1 | 5.457 |
| D2050550003 |  | LLAVE KLAPPE ESCUADRA 1/2X1/2 SIN TUERCA CIERRE CERAMICO | 2 | 5.692 |
| D1551520802 |  | PS LLAVE DOBLE ESFERA EASYFIT C/CASQUILLO 20 EMPOTRAR (material) | 2 | 15.708 |
| D1551597201 |  | PS MANGUITO REDUCIDO 20X16 EASYFIT (material) | 1 | 1.542 |
| D1551595211 |  | PS TE REDUCIDA 20X16X16 EASYFIT (material) | 1 | 3.09 |
| D1551590512 |  | PS CODO BASE FIJACION 16X1/2 EASYFIT (material) | 3 | 3.348 |
| D1551516900 |  | PS ANILLO PLASTICO ROJO 16 EASYFIT (material) | 6 | 0.318 |
| D%N00010203 | % | Medios auxiliares (14/10/2022) | 2.03 % |  |
| D8989898003 |  | mano de obra | 3 | 30 |

**U971551599802** INST. PEX-A EASYFIT CUARTO ASEO (INOD+LAV+DUCHA)
Precio: 256.47
Suministro e instalación de Ud. Instalación interior de fontaneria para cuarto humedo formado por inodoro, lavabo y ducha realizada con tubería PRESSMAN de polietileno reticulado (PEX-a), segun norma UNE-EN ISO 15875 y certificado AENOR 001/4594. Diametro de entrada 25mm y derivaciones a ducha en 20mm y lavabo e inodoro en 16mm. Inluye llaves de corte general TULLER fabricadas en laton según UNE-EN 12165/12164, llaves de escuadra marca KLAPPE con sistema de cierre cerámico, con p.p. de accesorios de laton CW617N con bajo contenido en plomo y estaño para anillo de expansión EASY FIT, protección con tubo corrugado o aislamiento segun normativa vigente (CTE DB-HS Salubridad y UNE-EN 12108 Sistemas de canalización en materiales plásticos), totalmente instalada y probada a 10bar de presión. Incluso accesorio, pequeño material, mano de obra de instalación y pruebas.

| Código | Ud | Descripción | Rendimiento | Precio |
|---|---|---|---|---|
| D1551525900 |  | PS ANILLO PLASTICO ROJO 25 EASYFIT (material) | 6 | 0.39 |
| D1551099160 |  | PS MANDO OCULTO Y PLAFON PARA LLAVE EMPOTRAR 8MM | 2 | 4.83 |
| D1550000125 |  | PS ML BARRA RETICULADO 25/5 BLANCO | 4 | 2.586 |
| D1550000120 |  | PS ML BARRA RETICULADO 20/5 BLANCO | 6 | 1.608 |
| D1550000116 |  | PS ML BARRA RETICULADO 16/5 BLANCO | 9 | 1.308 |
| D2050550002 |  | LLAVE KLAPPE ESCUADRA 1/2X3/8 SIN TUERCA CIERRE CERAMICO | 1 | 5.457 |
| D2050550003 |  | LLAVE KLAPPE ESCUADRA 1/2X1/2 SIN TUERCA CIERRE CERAMICO | 2 | 5.692 |
| D1551525802 |  | PS LLAVE DOBLE ESFERA EASYFIT C/CASQUILLO 25 EMPOTRAR (material) | 2 | 20.16 |
| D1551525320 |  | PS CRUZ REDUCIDA 25-20-16-16 EASYFIT (material) | 1 | 5.556 |
| D1551595312 |  | PS TE REDUCIDA 25X16X20 EASYFIT (material) | 1 | 5.706 |
| D1551590512 |  | PS CODO BASE FIJACION 16X1/2 EASYFIT | 3 | 3.348 |
| D1551590522 |  | PS CODO BASE FIJACION 20X1/2 EASYFIT (material) | 2 | 3.642 |
| D1551516900 |  | PS ANILLO PLASTICO ROJO 16 EASYFIT | 6 | 0.318 |
| D1551520900 |  | PS ANILLO PLASTICO ROJO 20 EASYFIT | 4 | 0.36 |
| D%N00010266 | % | Medios auxiliares | 2.66 % |  |
| D8989898003 |  | mano de obra | 4 | 30 |

**U971551599803** INST. PEX-A EASYFIT CUARTO BAÑO (INOD+BID+LAV+DUCHA)
Precio: 323.72
Suministro e instalación de Ud. Instalación interior de fontaneria para cuarto humedo formado por inodoro, bidé, lavabo y ducha o bañera realizada con tubería PRESSMAN de polietileno reticulado (PEX-a), segun norma UNE-EN ISO 15875 y certificado AENOR 001/4594. Diametro de entrada 25mm y derivacion a ducha en 20mm y lavabo, inodoro y bidé en 16mm. Inluye llaves de corte general TULLER fabricadas en laton según UNE-EN 12165/12164, llaves de escuadra marca KLAPPE con sistema de cierre cerámico, con p.p. de accesorios de laton CW617N con bajo contenido en plomo y estaño para anillo de expansión EASY FIT, protección con tubo corrugado o aislamiento segun normativa vigente (CTE DB-HS Salubridad y UNE-EN 12108 Sistemas de canalización en materiales plásticos), totalmente instalada y probada a 10bar de presión. Incluso accesorio, pequeño material, mano de obra de instalación y pruebas.

| Código | Ud | Descripción | Rendimiento | Precio |
|---|---|---|---|---|
| D1551520900 |  | PS ANILLO PLASTICO ROJO 20 EASYFIT | 4 | 0.36 |
| D1551099160 |  | PS MANDO OCULTO Y PLAFON PARA LLAVE EMPOTRAR 8MM | 2 | 4.83 |
| D1550000125 |  | PS ML BARRA RETICULADO 25/5 BLANCO | 4 | 2.586 |
| D1550000120 |  | PS ML BARRA RETICULADO 20/5 BLANCO | 6 | 1.608 |
| D1550000116 |  | PS ML BARRA RETICULADO 16/5 BLANCO | 15 | 1.308 |
| D2050550002 |  | LLAVE KLAPPE ESCUADRA 1/2X3/8 SIN TUERCA CIERRE CERAMICO | 1 | 5.457 |
| D2050550003 |  | LLAVE KLAPPE ESCUADRA 1/2X1/2 SIN TUERCA CIERRE CERAMICO | 4 | 5.692 |
| D1551525802 |  | PS LLAVE DOBLE ESFERA EASYFIT C/CASQUILLO 25 EMPOTRAR | 2 | 20.16 |
| D1551525320 |  | PS CRUZ REDUCIDA 25-20-16-16 EASYFIT | 1 | 5.556 |
| D1551595312 |  | PS TE REDUCIDA 25X16X20 EASYFIT | 1 | 5.706 |
| D1551590512 |  | PS CODO BASE FIJACION 16X1/2 EASYFIT | 5 | 3.348 |
| D1551590522 |  | PS CODO BASE FIJACION 20X1/2 EASYFIT | 2 | 3.642 |
| D1551599004 |  | PS DISTRIBUIDOR 4 SALIDAS 25 A 20-16-16-16 EASYFIT (material) | 1 | 8.742 |
| D1551516900 |  | PS ANILLO PLASTICO ROJO 16 EASYFIT | 8 | 0.318 |
| D1551525900 |  | PS ANILLO PLASTICO ROJO 25 EASYFIT | 6 | 0.39 |
| D%N00010325 | % | Medios auxiliares (14/10/2022) | 3.25 % |  |
| D8989898003 |  | mano de obra | 5 | 30 |

**U971551599804** INST. PEX-A EASYFIT COCINA
Precio: 286.15
Suministro e instalación de Ud. Instalación interior de fontaneria para cocina formada por fregadero, lavadora y lavavajillas realizada con tubería PRESSMAN depolietileno reticulado (PEX-a), segun norma UNE-EN ISO 15875 y certificado AENOR 001/4594. Diametro de entrada y tuberia hasta distribuidor bajo fregadero en 25mm. Inluye llaves de corte general TULLER fabricadas en laton según UNE-EN 12165/12164, llaves de escuadra marca KLAPPE con sistema de cierre cerámico, con p.p. de accesorios de laton CW617N con bajo contenido en plomo y estaño para anillo de expansión EASY FIT, protección con tubo corrugado o aislamiento segun normativa vigente (CTE DB-HS Salubridad y UNE-EN 12108 Sistemas de canalización en materiales plásticos), totalmente instalada y probada a 10bar de presión. Incluso accesorio, pequeño material, mano de obra de instalación y pruebas.

| Código | Ud | Descripción | Rendimiento | Precio |
|---|---|---|---|---|
| D1551599000 |  | PS DISTRIBUIDOR COCINA 20 3SALIDAS 1/2 EASYFIT (material) | 2 | 13.962 |
| D1551099170 |  | PS MANDO PALANCA Y PLAFON PARA LLAVE EMPOTRAR 8MM | 2 | 4.83 |
| D1550000125 |  | PS ML BARRA RETICULADO 25/5 BLANCO | 18 | 2.586 |
| D2050550003 |  | LLAVE KLAPPE ESCUADRA 1/2X1/2 SIN TUERCA CIERRE CERAMICO | 6 | 5.692 |
| D1551525802 |  | PS LLAVE DOBLE ESFERA EASYFIT C/CASQUILLO 25 EMPOTRAR | 2 | 20.16 |
| D1551525900 |  | PS ANILLO PLASTICO ROJO 25 EASYFIT | 6 | 0.39 |
| D%N00010320 | % | Medios auxiliares | 3.2 % |  |
| D8989898003 |  | mano de obra | 4 | 30 |

#### 9715520 ACC. RETICULADO POWERFIT PRESSMAN

##### 971552099 DISTRIBUIDORES POWERFIT PRESSMAN

**U971552099801** INST. PEX-A POWERFIT CUARTO INODORO (INOD+LAV)
Precio: 202.38
Suministro e instalación de ud. Instalación interior de fontaneria para cuarto humedo formado por inodoro y lavabo realizada con tubería PRESSMAN de polietileno reticulado (PEX-a), segun norma UNE-EN ISO 15875 y certificado AENOR 001/4594. Diametro de entrada 20mm y derivacion a lavabo e inodoro en 16mm. Incluye llaves de corte general TULLER fabricadas en laton según UNE-EN 12165/12164, llaves de escuadra marca KLAPPE con sistema de cierre cerámico, con p.p. de accesorios de anillo corredizo POWER FIT de laton CW617N con bajo contenido en plomo y estaño, protección con tubo corrugado o aislamiento segun normativa vigente (CTE DB-HS Salubridad y UNE-EN 12108 Sistemas de canalización en materiales plásticos), totalmente instalada y probada a 10bar de presión. Incluso accesorio, pequeño material, mano de obra de instalación y pruebas.

| Código | Ud | Descripción | Rendimiento | Precio |
|---|---|---|---|---|
| D1552020812 |  | PS LLAVE DOBLE ESFERA C/CASQUILLO 20 EMPOT (material) | 2 | 19.878 |
| D1551099160 |  | PS MANDO OCULTO Y PLAFON PARA LLAVE EMPOTRAR 8MM | 2 | 4.83 |
| D1550000125 |  | PS ML BARRA RETICULADO 25/5 BLANCO | 4 | 2.586 |
| D1550000116 |  | PS ML BARRA RETICULADO 16/5 BLANCO | 9 | 1.308 |
| D2050550002 |  | LLAVE KLAPPE ESCUADRA 1/2X3/8 SIN TUERCA CIERRE CERAMICO | 1 | 5.457 |
| D2050550003 |  | LLAVE KLAPPE ESCUADRA 1/2X1/2 SIN TUERCA CIERRE CERAMICO | 2 | 5.692 |
| D1552097162 |  | PS MANGUITO REDUCIDO 16X20 POWERFIT (material) | 1 | 3.078 |
| D1552095211 |  | PS TE REDUCCION 20X16X16 POWERFIT (material) | 1 | 5.76 |
| D1552090512 |  | PS CODO BASE FIJACION 16X1/2 POWERFIT (material) | 3 | 4.314 |
| D%N00010200 | % | Medios auxiliares | 2 % |  |
| D8989898003 |  | mano de obra | 3 | 30 |

**U971552099802** INST. PEX-A POWERFIT CUARTO ASEO (INOD+LAV+DUCHA)
Precio: 266.78
Suministro e instalación de Ud. Instalación interior de fontaneria para cuarto humedo formado por inodoro, lavabo y ducha realizada con tubería PRESSMAN de polietileno reticulado (PEX-a), segun norma UNE-EN ISO 15875 y certificado AENOR 001/4594. Diametro de entrada 25mm y derivaciones a ducha en 20mm y lavabo e inodoro en 16mm. Incluye llaves de corte general TULLER fabricadas en laton según UNE-EN 12165/12164, llaves de escuadra marca KLAPPE con sistema de cierre cerámico, con p.p. de accesorios de anillo corredizo POWER FIT de laton CW617N con bajo contenido en plomo y estaño, protección con tubo corrugado o aislamiento segun normativa vigente (CTE DB-HS Salubridad y UNE-EN 12108 Sistemas de canalización en materiales plásticos), totalmente instalada y probada a 10bar de presión. Incluso accesorio, pequeño material, mano de obra de instalación y pruebas.

| Código | Ud | Descripción | Rendimiento | Precio |
|---|---|---|---|---|
| D1552095825 |  | PS CRUZ REDUCIDA 25X20X16X16 POWERFIT (material) | 1 | 9.438 |
| D1551099160 |  | PS MANDO OCULTO Y PLAFON PARA LLAVE EMPOTRAR 8MM | 2 | 4.83 |
| D1550000125 |  | PS ML BARRA RETICULADO 25/5 BLANCO | 4 | 2.586 |
| D1550000120 |  | PS ML BARRA RETICULADO 20/5 BLANCO | 6 | 1.608 |
| D1550000116 |  | PS ML BARRA RETICULADO 16/5 BLANCO | 9 | 1.308 |
| D2050550002 |  | LLAVE KLAPPE ESCUADRA 1/2X3/8 SIN TUERCA CIERRE CERAMICO | 1 | 5.457 |
| D2050550003 |  | LLAVE KLAPPE ESCUADRA 1/2X1/2 SIN TUERCA CIERRE CERAMICO | 2 | 5.692 |
| D1552025812 |  | PS LLAVE DOBLE ESFERA C/CASQUILLO 25 EMPOT (material) | 2 | 23.172 |
| D1552095312 |  | PS TE REDUCCION 25X16X20 POWERFIT (material) | 1 | 7.542 |
| D1552090512 |  | PS CODO BASE FIJACION 16X1/2 POWERFIT | 3 | 4.314 |
| D1552090522 |  | PS CODO BASE FIJACION 20X1/2 POWERFIT (material) | 2 | 4.176 |
| D%N00010270 | % | Medios auxiliares (14/10/2022) | 2.7 % |  |
| D8989898003 |  | mano de obra | 4 | 30 |

**U971552099803** INST. PEX-A POWERFIT CUARTO BAÑO (INOD+BID+LAV+DUCHA)
Precio: 329.6
Suministro e instalación de Ud. Instalación interior de fontaneria para cuarto humedo formado por inodoro, bidé, lavabo y ducha o bañera realizada con tubería PRESSMAN de polietileno reticulado (PEX-a), segun norma UNE-EN ISO 15875 y certificado AENOR 001/4594. Diametro de entrada 25mm y derivacion a ducha en 20mm y lavabo, inodoro y bidé en 16mm. Incluye llaves de corte general TULLER fabricadas en laton según UNE-EN 12165/12164, llaves de escuadra marca KLAPPE con sistema de cierre cerámico, con p.p. de accesorios de anillo corredizo POWERFIT de laton CW617N con bajo contenido en plomo y estaño, protección con tubo corrugado o aislamiento segun normativa vigente (CTE DB-HS Salubridad y UNE-EN 12108 Sistemas de canalización en materiales plásticos), totalmente instalada y probada a 10bar de presión. Incluso accesorio, pequeño material, mano de obra de instalación y pruebas.

| Código | Ud | Descripción | Rendimiento | Precio |
|---|---|---|---|---|
| D1552099425 |  | PS DISTRIBUIDOR 4 SALIDAS 25 A 20-16-16-16 POWERFIT (material) | 1 | 10.668 |
| D1551099160 |  | PS MANDO OCULTO Y PLAFON PARA LLAVE EMPOTRAR 8MM | 2 | 4.83 |
| D1550000125 |  | PS ML BARRA RETICULADO 25/5 BLANCO | 4 | 2.586 |
| D1550000120 |  | PS ML BARRA RETICULADO 20/5 BLANCO | 6 | 1.608 |
| D1550000116 |  | PS ML BARRA RETICULADO 16/5 BLANCO | 15 | 1.308 |
| D2050550002 |  | LLAVE KLAPPE ESCUADRA 1/2X3/8 SIN TUERCA CIERRE CERAMICO | 1 | 5.457 |
| D2050550003 |  | LLAVE KLAPPE ESCUADRA 1/2X1/2 SIN TUERCA CIERRE CERAMICO | 4 | 5.692 |
| D1552025812 |  | PS LLAVE DOBLE ESFERA C/CASQUILLO 25 EMPOT | 2 | 23.172 |
| D1552095825 |  | PS CRUZ REDUCIDA 25X20X16X16 POWERFIT | 1 | 9.438 |
| D1552090512 |  | PS CODO BASE FIJACION 16X1/2 POWERFIT | 5 | 4.314 |
| D1552090522 |  | PS CODO BASE FIJACION 20X1/2 POWERFIT | 2 | 4.176 |
| D%N00010327 | % | Medios auxiliares (14/10/2022) | 3.27 % |  |
| D8989898003 |  | mano de obra | 5 | 30 |

**U971552099804** INST. PEX-A POWERFIT COCINA
Precio: 291.72
Suministro e instalación de Ud. Instalación interior de fontaneria para cocina formada por fregadero, lavadora y lavavajillas realizada con tubería PRESSMAN depolietileno reticulado (PEX-a), segun norma UNE-EN ISO 15875 y certificado AENOR001/4594. Diametro de entrada y tuberia hasta distribuidor bajo fregadero en 25mm. Incluye llaves de corte general TULLER fabricadas en laton según UNE-EN 12165/12164, llaves de escuadra marca KLAPPE con sistema de cierre cerámico, con p.p. de accesorios de anillo corredizo POWER FIT de laton CW617N con bajo contenido en plomo y estaño, protección con tubo corrugado o aislamiento segun normativa vigente (CTE DB-HS Salubridad y UNE-EN 12108 Sistemas de canalización en materiales plásticos), totalmente instalada y probada a 10bar de presión. Incluso accesorio, pequeño material, mano de obra de instalación y pruebas.

| Código | Ud | Descripción | Rendimiento | Precio |
|---|---|---|---|---|
| D1552099000 |  | PS DISTRIBUIDOR COCINA 20 3SALIDAS 1/2 POWERFIT (material) | 2 | 14.82 |
| D1551099170 |  | PS MANDO PALANCA Y PLAFON PARA LLAVE EMPOTRAR 8MM | 2 | 4.83 |
| D1550000125 |  | PS ML BARRA RETICULADO 25/5 BLANCO | 18 | 2.586 |
| D2050550003 |  | LLAVE KLAPPE ESCUADRA 1/2X1/2 SIN TUERCA CIERRE CERAMICO | 6 | 5.692 |
| D1552025812 |  | PS LLAVE DOBLE ESFERA C/CASQUILLO 25 EMPOT | 2 | 23.172 |
| D%N00010320 | % | Medios auxiliares | 3.2 % |  |
| D8989898003 |  | mano de obra | 4 | 30 |

### 97160 MULTICAPA

#### 9716000 TUBERIA MULTICAPA

##### 971600000 TUBERIA MULTICAPA PRESSMAN

**U971600000041** PRESSMAN ROLLO 200M TUBO MULTICAPA PERT-AL-PERT Ø16X2,0MM
Precio: 253.69
Suministro e instalación de rollo de Multicapa PERT-AL-PERT Pressman de 200m, de diámetro 16 y 2mm de espesor apto para instalaciones con temperaturas de 95ºC, y capaz de soportar 110ºC en momentos punta. Tubería formada por 5 capas. Capa interior polietileno resistente a temperatura (PE-RT), capa de adhesivo con punto de fusión >120 ºC, capa intermedia de aluminio solapada y soldada, capa de adhesivo con punto de fusión >120 ºC, y capa exterior de polietileno resistenta a temperatura (PE-RT). Permeabilidad al O2<0.001 g/m3.d. Incluso accesorio, pequeño material, mano de obra de instalación y pruebas.

| Código | Ud | Descripción | Rendimiento | Precio | Importe |
|---|---|---|---|---|---|
| D1600000041 |  | PS ROLLO 200M TUBO MULTICAPA PERT-AL-PERT 16/2 (material) | 1 | 210 | 210.00 |
| D%N00010300 | % | Medios auxiliares (14/10/2022) | 3 % | 210.00 | 6.30 |
| D8989898003 |  | mano de obra | 1 | 30 | 30.00 |
| D%N00020300 | % | COSTES INDIRECTOS | 3 % | 246.30 | 7.39 |
|  |  | Total |  |  | 253.69 |

**U971600000042** PRESSMAN ROLLO 200M TUBO MULTICAPA PERT-AL-PERT Ø18X2,0MM
Precio: 298.25
Suministro e instalación de rollo de Multicapa PERT-AL-PERT Pressman de 200m, de diámetro 18 y 2mm de espesor apto para instalaciones con temperaturas de 95ºC, y capaz de soportar 110ºC en momentos punta. Tubería formada por 5 capas. Capa interior polietileno resistente a temperatura (PE-RT), capa de adhesivo con punto de fusión >120 ºC, capa intermedia de aluminio solapada y soldada, capa de adhesivo con punto de fusión >120 ºC, y capa exterior de polietileno resistenta a temperatura (PE-RT). Permeabilidad al O2<0.001 g/m3.d. Incluso accesorio, pequeño material, mano de obra de instalación y pruebas.

| Código | Ud | Descripción | Rendimiento | Precio | Importe |
|---|---|---|---|---|---|
| D1600000042 |  | PS ROLLO 200M TUBO MULTICAPA PERT-AL-PERT 18/2 (material) | 1 | 252 | 252.00 |
| D%N00010300 | % | Medios auxiliares | 3 % | 252.00 | 7.56 |
| D8989898003 |  | mano de obra | 1 | 30 | 30.00 |
| D%N00020300 | % | COSTES INDIRECTOS | 3 % | 289.56 | 8.69 |
|  |  | Total |  |  | 298.25 |

**U971600000043** PRESSMAN ROLLO 200M TUBO MULTICAPA PERT-AL-PERT Ø20X2,0MM
Precio: 341.53
Suministro e instalación de rollo de Multicapa PERT-AL-PERT Pressman de 200m, de diámetro 20 y 2mm de espesor apto para instalaciones con temperaturas de 95ºC, y capaz de soportar 110ºC en momentos punta. Tubería formada por 5 capas. Capa interior polietileno resistente a temperatura (PE-RT), capa de adhesivo con punto de fusión >120 ºC, capa intermedia de aluminio solapada y soldada, capa de adhesivo con punto de fusión >120 ºC, y capa exterior de polietileno resistenta a temperatura (PE-RT). Permeabilidad al O2<0.001 g/m3.d. Incluso accesorio, pequeño material, mano de obra de instalación y pruebas.

| Código | Ud | Descripción | Rendimiento | Precio | Importe |
|---|---|---|---|---|---|
| D1600000043 |  | PS ROLLO 200M TUBO MULTICAPA PERT-AL-PERT 20/2 (material) | 1 | 292.8 | 292.80 |
| D%N00010300 | % | Medios auxiliares | 3 % | 292.80 | 8.78 |
| D8989898003 |  | mano de obra | 1 | 30 | 30.00 |
| D%N00020300 | % | COSTES INDIRECTOS | 3 % | 331.58 | 9.95 |
|  |  | Total |  |  | 341.53 |

**U971600000044** PRESSMAN ROLLO 500M TUBO MULTICAPA PERT-AL-PERT Ø16X2,0MM
Precio: 641.55
Suministro e instalación de rollo de Multicapa PERT-AL-PERT Pressman de 500m, de diámetro 16 y 2mm de espesor apto para instalaciones con temperaturas de 95ºC, y capaz de soportar 110ºC en momentos punta. Tubería formada por 5 capas. Capa interior polietileno resistente a temperatura (PE-RT), capa de adhesivo con punto de fusión >120 ºC, capa intermedia de aluminio solapada y soldada, capa de adhesivo con punto de fusión >120 ºC, y capa exterior de polietileno resistenta a temperatura (PE-RT). Permeabilidad al O2<0.001 g/m3.d. Incluso accesorio, pequeño material, mano de obra de instalación y pruebas.

| Código | Ud | Descripción | Rendimiento | Precio | Importe |
|---|---|---|---|---|---|
| D1600000044 |  | PS ROLLO 500M TUBO MULTICAPA PERT-AL-PERT 16/2 (material) | 1 | 498 | 498.00 |
| D%N00010700 | % | Medios auxiliares (14/10/2022) | 7 % | 498.00 | 34.86 |
| D8989898003 |  | mano de obra | 3 | 30 | 90.00 |
| D%N00020300 | % | COSTES INDIRECTOS | 3 % | 622.86 | 18.69 |
|  |  | Total |  |  | 641.55 |

**U971600000045** PRESSMAN ROLLO 500M TUBO MULTICAPA PERT-AL-PERT Ø18X2,0MM
Precio: 1158.57
Suministro e instalación de rollo de Multicapa PERT-AL-PERT Pressman de 500m, de diámetro 18 y 2mm de espesor apto para instalaciones con temperaturas de 95ºC, y capaz de soportar 110ºC en momentos punta. Tubería formada por 5 capas. Capa interior polietileno resistente a temperatura (PE-RT), capa de adhesivo con punto de fusión >120 ºC, capa intermedia de aluminio solapada y soldada, capa de adhesivo con punto de fusión >120 ºC, y capa exterior de polietileno resistenta a temperatura (PE-RT). Permeabilidad al O2<0.001 g/m3.d. Incluso accesorio, pequeño material, mano de obra de instalación y pruebas.

| Código | Ud | Descripción | Rendimiento | Precio | Importe |
|---|---|---|---|---|---|
| D1600000045 |  | PS ROLLO 500M TUBO MULTICAPA PERT-AL-PERT 18/2 (material) | 1 | 967.128 | 967.13 |
| D%N00010700 | % | Medios auxiliares | 7 % | 967.13 | 67.70 |
| D8989898003 |  | mano de obra | 3 | 30 | 90.00 |
| D%N00020300 | % | COSTES INDIRECTOS | 3 % | 1124.83 | 33.74 |
|  |  | Total |  |  | 1158.57 |

**U971600000050** ROLLO 200M TUBO MULTICAPA PE-AL-PEX-b PRESSMAN 16/2
Precio: 304.67
Suministro e instalación de rollo de Tubería multicapa marca Pressman de 200m de longitud, de diámetro 16 y 2mm de espesor apto para instalaciones con temperaturas de 95ºC, y capaz de soportar 110ºC en momentos punta. Tubería formada por 5 capas. Capa interior polietileno reticulado de alta densidad (PEX-b), capa de adhesivo con punto de fusión >120 ºC, capa intermedia de aluminio solapada y soldada, capa de adhesivo con punto de fusión >120 ºC, y capa exterior de polietileno de alta densidad (PE).. Incluso accesorio, pequeño material, mano de obra de instalación y pruebas.

| Código | Ud | Descripción | Rendimiento | Precio | Importe |
|---|---|---|---|---|---|
| D1600000050 |  | ROLLO 200M TUBO MULTICAPA PRESSMAN 16/2 (material) | 1 | 228 | 228.00 |
| D%N00011000 | % | Medios auxiliares | 10 % | 228.00 | 22.80 |
| D8989898003 |  | mano de obra | 1.5 | 30 | 45.00 |
| D%N00020300 | % | COSTES INDIRECTOS | 3 % | 295.80 | 8.87 |
|  |  | Total |  |  | 304.67 |

**U971600000051** ROLLO 200M TUBO MULTICAPA PE-AL-PEX-b PRESSMAN 18/2
Precio: 367.22
Suministro e instalación de rollo de tubería multicapa marca Pressman de 200m de longitud, de diámetro 18 y 2mm de espesor apto para instalaciones con temperaturas de 95ºC, y capaz de soportar 110ºC en momentos punta. Tubería formada por 5 capas. Capa interior polietileno reticulado de alta densidad (PEX-b), capa de adhesivo con punto de fusión >120 ºC, capa intermedia de aluminio solapada y soldada, capa de adhesivo con punto de fusión >120 ºC, y capa exterior de polietileno de alta densidad (PE).. Incluso accesorio, pequeño material, mano de obra de instalación y pruebas.

| Código | Ud | Descripción | Rendimiento | Precio | Importe |
|---|---|---|---|---|---|
| D1600000051 |  | ROLLO 200M TUBO MULTICAPA PRESSMAN 18/2 (material) | 1 | 283.2 | 283.20 |
| D%N00011000 | % | Medios auxiliares | 10 % | 283.20 | 28.32 |
| D8989898003 |  | mano de obra | 1.5 | 30 | 45.00 |
| D%N00020300 | % | COSTES INDIRECTOS | 3 % | 356.52 | 10.70 |
|  |  | Total |  |  | 367.22 |

**U971600000052** ROLLO 200M TUBO MULTICAPA PE-AL-PEX-b PRESSMAN 20/2
Precio: 413.44
Suministro e instalación de rollo de tubería multicapa marca Pressman de 200m de longitud, de diámetro 20 y 2mm de espesor apto para instalaciones con temperaturas de 95ºC, y capaz de soportar 110ºC en momentos punta. Tubería formada por 5 capas. Capa interior polietileno reticulado de alta densidad (PEX-b), capa de adhesivo con punto de fusión >120 ºC, capa intermedia de aluminio solapada y soldada, capa de adhesivo con punto de fusión >120 ºC, y capa exterior de polímero (PE).. Incluso accesorio, pequeño material, mano de obra de instalación y pruebas.

| Código | Ud | Descripción | Rendimiento | Precio | Importe |
|---|---|---|---|---|---|
| D1600000052 |  | ROLLO 200M TUBO MULTICAPA PRESSMAN 20/2 (material) | 1 | 324 | 324.00 |
| D%N00011000 | % | Medios auxiliares | 10 % | 324.00 | 32.40 |
| D8989898003 |  | mano de obra | 1.5 | 30 | 45.00 |
| D%N00020300 | % | COSTES INDIRECTOS | 3 % | 401.40 | 12.04 |
|  |  | Total |  |  | 413.44 |

**U971600000060** ROLLO 500M TUBO MULTICAPA PE-AL-PEX-b PRESSMAN 16/2
Precio: 707.92
Suministro e instalación de rollo de Tubería multicapa marca Pressman de 500m de longitud, de diámetro 16 y 2mm de espesor apto para instalaciones con temperaturas de 95ºC, y capaz de soportar 110ºC en momentos punta. Tubería formada por 5 capas. Capa interior polietileno reticulado de alta densidad (PEX-b), capa de adhesivo con punto de fusión >120 ºC, capa intermedia de aluminio solapada y soldada, capa de adhesivo con punto de fusión >120 ºC, y capa exterior de polietileno de alta densidad (PE).. Incluso accesorio, pequeño material, mano de obra de instalación y pruebas.

| Código | Ud | Descripción | Rendimiento | Precio | Importe |
|---|---|---|---|---|---|
| D1600000060 |  | ROLLO 500M TUBO MULTICAPA PRESSMAN 16/2 (material) | 1 | 543 | 543.00 |
| D%N00011000 | % | Medios auxiliares | 10 % | 543.00 | 54.30 |
| D8989898003 |  | mano de obra | 3 | 30 | 90.00 |
| D%N00020300 | % | COSTES INDIRECTOS | 3 % | 687.30 | 20.62 |
|  |  | Total |  |  | 707.92 |

**U971600000061** ROLLO 500M TUBO MULTICAPA PE-AL-PEX-b PRESSMAN 18/2
Precio: 1163.63
Suministro e instalación de rollo de tubería multicapa marca Pressman de 500m de longitud, de diámetro 18 y 2mm de espesor apto para instalaciones con temperaturas de 95ºC, y capaz de soportar 110ºC en momentos punta. Tubería formada por 5 capas. Capa interior polietileno reticulado de alta densidad (PEX-b), capa de adhesivo con punto de fusión >120 ºC, capa intermedia de aluminio solapada y soldada, capa de adhesivo con punto de fusión >120 ºC, y capa exterior de polietileno de alta densidad (PE).. Incluso accesorio, pequeño material, mano de obra de instalación y pruebas.

| Código | Ud | Descripción | Rendimiento | Precio | Importe |
|---|---|---|---|---|---|
| D1600000061 |  | ROLLO 500M TUBO MULTICAPA PRESSMAN 18/2 (material) | 1 | 945.222 | 945.22 |
| D%N00011000 | % | Medios auxiliares | 10 % | 945.22 | 94.52 |
| D8989898003 |  | mano de obra | 3 | 30 | 90.00 |
| D%N00020300 | % | COSTES INDIRECTOS | 3 % | 1129.74 | 33.89 |
|  |  | Total |  |  | 1163.63 |

#### 9716010 ACCESORIO MULTIPRESS PRESSMAN

##### 971601099 COMPLEMENTOS MULTIPRESS PRESSMAN

**U971601099011** DISTRIBUIDOR COCINA 20 3SALIDAS 1/2 MULTICAPA PRESSMAN
Precio: 40.67
Suministro e instalación de distribuidor para cocina marca PRESSMAN con 3 salidas rosca hembra 1/2 para tubería de multicapa de 20.. Incluso accesorio, pequeño material, mano de obra de instalación y pruebas.

| Código | Ud | Descripción | Rendimiento | Precio | Importe |
|---|---|---|---|---|---|
| D1601099000 |  | PS DISTRIBUIDOR COCINA 20 3SALIDAS 1/2 MULTIPRESS (material) | 1 | 22.26 | 22.26 |
| D%N00011000 | % | Medios auxiliares | 10 % | 22.26 | 2.23 |
| D8989898003 |  | mano de obra | 0.5 | 30 | 15.00 |
| D%N00020300 | % | COSTES INDIRECTOS | 3 % | 39.49 | 1.18 |
|  |  | Total |  |  | 40.67 |

**U971601099012** DISTRIBUIDOR 3 SALIDAS 20 A 20-16-16 MULTICAPA PRESSMAN
Precio: 28.06
Suministro e instalación de distribuidor para cocina marca PRESSMAN con 3 salidas. Diámetro entrada 20 y 3 salidas de 20, 16 y 16 de tubería multicapa.. Incluso accesorio, pequeño material, mano de obra de instalación y pruebas.

| Código | Ud | Descripción | Rendimiento | Precio | Importe |
|---|---|---|---|---|---|
| D1601099001 |  | DISTRIBUIDOR 3 SALIDAS 20 A 20-16-16 MULTICAPA PRESSMAN (material) | 1 | 11.13 | 11.13 |
| D%N00011000 | % | Medios auxiliares | 10 % | 11.13 | 1.11 |
| D8989898003 |  | mano de obra | 0.5 | 30 | 15.00 |
| D%N00020300 | % | COSTES INDIRECTOS | 3 % | 27.24 | 0.82 |
|  |  | Total |  |  | 28.06 |

**U971601099013** DISTRIBUIDOR 3 SALIDAS 25 A 20-16-16 MULTICAPA PRESSMAN
Precio: 30.59
Suministro e instalación de distribuidor para cocina marca PRESSMAN con 3 salidas. Diámetro entrada 25 y 3 salidas de 20, 16 y 16 de tubería multicapa.. Incluso accesorio, pequeño material, mano de obra de instalación y pruebas.

| Código | Ud | Descripción | Rendimiento | Precio | Importe |
|---|---|---|---|---|---|
| D1601099002 |  | PS DISTRIBUIDOR 3 SALIDAS 25 A 20-16-16 MULTIPRESS (material) | 1 | 13.356 | 13.36 |
| D%N00011000 | % | Medios auxiliares | 10 % | 13.36 | 1.34 |
| D8989898003 |  | mano de obra | 0.5 | 30 | 15.00 |
| D%N00020300 | % | COSTES INDIRECTOS | 3 % | 29.70 | 0.89 |
|  |  | Total |  |  | 30.59 |

**U971601099014** DISTRIBUIDOR 4 SALIDAS 20 A 20-16-16-16 MULTICAPA PRESSMAN
Precio: 32.26
Suministro e instalación de distribuidor para cocina marca PRESSMAN con 4 salidas. Diámetro entrada 20 y 4 salidas de 20, 16, 16 y 16 de tubería multicapa.. Incluso accesorio, pequeño material, mano de obra de instalación y pruebas.

| Código | Ud | Descripción | Rendimiento | Precio | Importe |
|---|---|---|---|---|---|
| D1601099003 |  | DISTRIBUIDOR 4 SALIDAS 20 A 20-16-16-16 MULTICAPA PRESSMAN (material) | 1 | 14.844 | 14.84 |
| D%N00011000 | % | Medios auxiliares | 10 % | 14.84 | 1.48 |
| D8989898003 |  | mano de obra | 0.5 | 30 | 15.00 |
| D%N00020300 | % | COSTES INDIRECTOS | 3 % | 31.32 | 0.94 |
|  |  | Total |  |  | 32.26 |

**U971601099015** DISTRIBUIDOR 4 SALIDAS 25 A 20-16-16-16 MULTICAPA PRESSMAN
Precio: 30.59
Suministro e instalación de distribuidor para cocina marca PRESSMAN con 4 salidas. Diámetro entrada 25 y 4 salidas de 20, 16, 16 y 16 de tubería multicapa.. Incluso accesorio, pequeño material, mano de obra de instalación y pruebas.

| Código | Ud | Descripción | Rendimiento | Precio | Importe |
|---|---|---|---|---|---|
| D1601099004 |  | PS DISTRIBUIDOR 4 SALIDAS 25 A 20-16-16-16 MULTIPRESS (material) | 1 | 13.356 | 13.36 |
| D%N00011000 | % | Medios auxiliares | 10 % | 13.36 | 1.34 |
| D8989898003 |  | mano de obra | 0.5 | 30 | 15.00 |
| D%N00020300 | % | COSTES INDIRECTOS | 3 % | 29.70 | 0.89 |
|  |  | Total |  |  | 30.59 |

**U971601099801** INST. PERT-AL-PERT MULTIPRESS CUARTO INODORO (INOD+LAV)
Precio: 219
Suministro e instalación de Ud. Instalación interior de fontaneria para cuarto humedo formado por inodoro y lavabo realizada con tubería multicapa PRESSMAN (PERT-Al-PERT), segun norma UNE EN ISO-21003 y certificado AENOR 001/6216. Diametro de entrada 20mm y derivación a lavabo e inodoro en 16mm. Incluye llavesde corte general TULLER fabricadas en laton según UNE-EN 12165/12164, llaves de escuadra marca KLAPPE con sistema de cierre cerámico, con p.p. de accesorios de casquillo prensado MultiPRESS de laton CW617N con bajo contenido en plomo y estaño, protección con tubo corrugado o aislamiento segun normativa vigente (CTEDB-HS Salubridad y UNE-EN 12108 Sistemas de canalización en materiales plásticos), totalmente instalada y probada a 10bar de presión. Incluso accesorio, pequeño material, mano de obra de instalación y pruebas.

| Código | Ud | Descripción | Rendimiento | Precio | Importe |
|---|---|---|---|---|---|
| D1601095200 |  | PS TE REDUCIDA 20X16X16 MULTIPRESS (material) | 1 | 6.81 | 6.81 |
| D1551099160 |  | PS MANDO OCULTO Y PLAFON PARA LLAVE EMPOTRAR 8MM | 2 | 4.83 | 9.66 |
| D1600005225 |  | PS ML TUBO MULTICAPA ROLLO AISLADO 25/2,5 ROJO (material) | 2 | 4.842 | 9.68 |
| D1600005425 |  | PS ML TUBO MULTICAPA ROLLO AISLADO 25/2,5 AZUL (material) | 2 | 4.842 | 9.68 |
| D1600005216 |  | PS ML TUBO MULTICAPA ROLLO AISLADO 16/2 ROJO (material) | 3 | 1.896 | 5.69 |
| D1600005416 |  | PS ML TUBO MULTICAPA ROLLO AISLADO 16/2 AZUL (material) | 6 | 1.896 | 11.38 |
| D2050550002 |  | LLAVE KLAPPE ESCUADRA 1/2X3/8 SIN TUERCA CIERRE CERAMICO | 1 | 5.457 | 5.46 |
| D2050550003 |  | LLAVE KLAPPE ESCUADRA 1/2X1/2 SIN TUERCA CIERRE CERAMICO | 2 | 5.692 | 11.38 |
| D1601020812 |  | PS LLAVE DOBLE ESFERA C/CASQUILLO 20 EMP MULTIPRESS (material) | 2 | 19.692 | 39.38 |
| D1601097020 |  | PS MANGUITO REDUCIDO 16X20 MULTIPRESS (material) | 1 | 3.444 | 3.44 |
| D1601090202 |  | PS CODO PLACA 16X1/2 MULTIPRESS (material) | 3 | 4.428 | 13.28 |
| D%N00010248 | % | Medios auxiliares (14/10/2022) | 2.48 % | 125.84 | 3.12 |
| D8989898003 |  | mano de obra | 3 | 30 | 90.00 |
|  |  | Total |  |  | 219 |

**U971601099802** INST. PERT-AL-PERT MULTIPRESS CUARTO ASEO (IN+LAV+DUCHA)
Precio: 302.82
Suministro e instalación de Ud. Instalación interior de fontaneria para cuarto humedo formado por inodoro, lavabo y ducha realizada con tuberia multicapa PRESSMAN (PERT-Al-PERT), segun norma UNE EN ISO-21003 y certificado AENOR 001/6216. Diametro de entrada 25mm y derivaciones a ducha en 20mm y lavabo e inodoro en 16mm. Incluye llaves de corte general TULLER fabricadas en laton según UNE-EN 12165/12164, llaves de escuadra marca KLAPPE con sistema de cierre cerámico, con p.p. de accesorios de casquillo prensado MultiPRESS de laton CW617N con bajo contenido en plomo y estaño, protección con tubo corrugado o aislamiento segun normativa vigente (CTE DB-HS Salubridad y UNE-EN 12108 Sistemas de canalización en materiales plásticos), totalmente instalada y probada a 10bar de presión. Incluso accesorio, pequeño material, mano de obra de instalación y pruebas.

| Código | Ud | Descripción | Rendimiento | Precio |
|---|---|---|---|---|
| D1601099002 |  | PS DISTRIBUIDOR 3 SALIDAS 25 A 20-16-16 MULTIPRESS | 1 | 13.356 |
| D1551099160 |  | PS MANDO OCULTO Y PLAFON PARA LLAVE EMPOTRAR 8MM | 2 | 4.83 |
| D1600005225 |  | PS ML TUBO MULTICAPA ROLLO AISLADO 25/2,5 ROJO | 2 | 4.842 |
| D1600005425 |  | PS ML TUBO MULTICAPA ROLLO AISLADO 25/2,5 AZUL | 2 | 4.842 |
| D1600005220 |  | PS ML TUBO MULTICAPA ROLLO AISLADO 20/2 ROJO (material) | 3 | 2.64 |
| D1600005420 |  | PS ML TUBO MULTICAPA ROLLO AISLADO 20/2 AZUL (material) | 3 | 2.64 |
| D1600005216 |  | PS ML TUBO MULTICAPA ROLLO AISLADO 16/2 ROJO | 3 | 1.896 |
| D1600005416 |  | PS ML TUBO MULTICAPA ROLLO AISLADO 16/2 AZUL | 6 | 1.896 |
| D2050550002 |  | LLAVE KLAPPE ESCUADRA 1/2X3/8 SIN TUERCA CIERRE CERAMICO | 1 | 5.457 |
| D2050550003 |  | LLAVE KLAPPE ESCUADRA 1/2X1/2 SIN TUERCA CIERRE CERAMICO | 2 | 5.692 |
| D1601025812 |  | PS LLAVE DOBLE ESFERA C/CASQUILLO 25 EMP MULTIPRESS (material) | 2 | 24.6 |
| D1601095322 |  | PS TE REDUCIDA 25X20X20 MULTIPRESS (material) | 1 | 9.828 |
| D1601097020 |  | PS MANGUITO REDUCIDO 16X20 MULTIPRESS | 1 | 3.444 |
| D1601090202 |  | PS CODO PLACA 16X1/2 MULTIPRESS | 3 | 4.428 |
| D1601090222 |  | PS CODO PLACA 20X1/2 MULTIPRESS (material) | 2 | 4.542 |
| D%N00010329 | % | Medios auxiliares (14/10/2022) | 3.29 % |  |
| D8989898003 |  | mano de obra | 4 | 30 |

**U971601099803** INST. PERT-AL-PERT MULTIPRESS CUARTO BAÑO (IN+BID+LAV+DUCHA)
Precio: 380.92
Suministro e instalación de Ud. Instalación interior de fontaneria para cuarto humedo formado por inodoro, bidé, lavabo y ducha o bañera realizada con tuberia multicapa PRESSMAN (PERT-Al-PERT), segun norma UNE EN ISO-21003 y certificado AENOR 001/6216. Diametro de entrada 25mm y derivacion a ducha en 20mm y lavabo, inodoro y bidé en 16mm. Incluye llaves de corte general TULLER fabricadas en laton según UNE-EN 12165/12164, llaves de escuadra marca KLAPPE con sistema de cierre cerámico, con p.p. de accesorios de casquillo prensado MultiPRESS de laton CW617N con bajo contenido en plomo y estaño, protección con tubo corrugado o aislamiento segun normativa vigente (CTE DB-HS Salubridad y UNE-EN 12108 Sistemas de canalización en materiales plásticos), totalmente instalada y probada a 10bar de presión. Incluso accesorio, pequeño material, mano de obra de instalación y pruebas.

| Código | Ud | Descripción | Rendimiento | Precio |
|---|---|---|---|---|
| D1601099004 |  | PS DISTRIBUIDOR 4 SALIDAS 25 A 20-16-16-16 MULTIPRESS | 1 | 13.356 |
| D1551099160 |  | PS MANDO OCULTO Y PLAFON PARA LLAVE EMPOTRAR 8MM | 2 | 4.83 |
| D1600005225 |  | PS ML TUBO MULTICAPA ROLLO AISLADO 25/2,5 ROJO | 2 | 4.842 |
| D1600005425 |  | PS ML TUBO MULTICAPA ROLLO AISLADO 25/2,5 AZUL | 2 | 4.842 |
| D1600005220 |  | PS ML TUBO MULTICAPA ROLLO AISLADO 20/2 ROJO | 3 | 2.64 |
| D1600005420 |  | PS ML TUBO MULTICAPA ROLLO AISLADO 20/2 AZUL | 3 | 2.64 |
| D1600005216 |  | PS ML TUBO MULTICAPA ROLLO AISLADO 16/2 ROJO | 6 | 1.896 |
| D1600005416 |  | PS ML TUBO MULTICAPA ROLLO AISLADO 16/2 AZUL | 9 | 1.896 |
| D2050550002 |  | LLAVE KLAPPE ESCUADRA 1/2X3/8 SIN TUERCA CIERRE CERAMICO | 1 | 5.457 |
| D2050550003 |  | LLAVE KLAPPE ESCUADRA 1/2X1/2 SIN TUERCA CIERRE CERAMICO | 4 | 5.692 |
| D1601025812 |  | PS LLAVE DOBLE ESFERA C/CASQUILLO 25 EMP MULTIPRESS | 2 | 24.6 |
| D1601099002 |  | PS DISTRIBUIDOR 3 SALIDAS 25 A 20-16-16 MULTIPRESS | 1 | 13.356 |
| D1601095322 |  | PS TE REDUCIDA 25X20X20 MULTIPRESS | 1 | 9.828 |
| D1601097020 |  | PS MANGUITO REDUCIDO 16X20 MULTIPRESS | 1 | 3.444 |
| D1601090202 |  | PS CODO PLACA 16X1/2 MULTIPRESS | 5 | 4.428 |
| D1601090222 |  | PS CODO PLACA 20X1/2 MULTIPRESS | 2 | 4.542 |
| D%N00010402 | % | Medios auxiliares (14/10/2022) | 4.02 % |  |
| D8989898003 |  | mano de obra | 5 | 30 |

**U971601099804** INST. PERT-AL-PERT MULTIPRESS COCINA
Precio: 353.81
Suministro e instalación de Ud. Instalación interior de fontaneria para cocina formada por fregadero, lavadora y lavavajillas realizada con tuberia multicapa PRESSMAN (PERT-Al-PERT), segun norma UNE EN ISO-21003 y certificado AENOR 001/6216. Diametro de entrada y tuberia hasta distribuidor bajo fregadero en 25mm. Incluye llaves de corte general TULLER fabricadas en laton según UNE-EN 12165/12164, llaves de escuadra marca KLAPPE con sistema de cierre cerámico, con p.p. de accesorios de casquillo prensado MultiPRESS de laton CW617N con bajo contenido en plomo y estaño, protección con tubo corrugado o aislamiento segun normativa vigente (CTE DB-HS Salubridad y UNE-EN 12108 Sistemas de canalización en materiales plásticos), totalmente instalada y probada a 10bar de presión. Incluso accesorio, pequeño material, mano de obra de instalación y pruebas.

| Código | Ud | Descripción | Rendimiento | Precio |
|---|---|---|---|---|
| D1601099000 |  | PS DISTRIBUIDOR COCINA 20 3SALIDAS 1/2 MULTIPRESS | 2 | 22.26 |
| D1551099170 |  | PS MANDO PALANCA Y PLAFON PARA LLAVE EMPOTRAR 8MM | 2 | 4.83 |
| D1600005225 |  | PS ML TUBO MULTICAPA ROLLO AISLADO 25/2,5 ROJO | 9 | 4.842 |
| D1600005425 |  | PS ML TUBO MULTICAPA ROLLO AISLADO 25/2,5 AZUL | 9 | 4.842 |
| D2050550003 |  | LLAVE KLAPPE ESCUADRA 1/2X1/2 SIN TUERCA CIERRE CERAMICO | 6 | 5.692 |
| D1601025812 |  | PS LLAVE DOBLE ESFERA C/CASQUILLO 25 EMP MULTIPRESS | 2 | 24.6 |
| D%N00010408 | % | Medios auxiliares (14/10/2022) | 4.08 % |  |
| D8989898003 |  | mano de obra | 4 | 30 |

### 97162 PUSH-FIT

#### 9716210 ACCESORIO PUSH-FIT

##### 971621099 COMPLEMENTOS PUSH-FIT

**U971621099801** INST. PEX-A PUSHFIT CUARTO INODORO (INOD+LAV)
Precio: 192.27
Suministro e instalación de Ud. Instalación interior de fontaneria para cuarto humedo formado por inodoro y lavabo realizada con tubería PRESSMAN de polietileno reticulado (PEX-a), segun norma UNE-EN ISO 15875 y certificado AENOR 001/4594. Diametro de entrada 20mm y derivacion a lavabo e inodoro en 16mm. Inluye llaves de corte general TULLER fabricadas en laton según UNE-EN 12165/12164, llaves de escuadra marca KLAPPE con sistema de cierre cerámico, con p.p. de accesorios de sistemas de union rápida sin herramientas Push FIT (certificado Aenor 001/006849), protección con tubo corrugado o aislamiento segun normativa vigente (CTE DB-HS Salubridad y UNE-EN 12108 Sistemas de canalización en materiales plásticos), totalmente instalada y probada a 10bar de presión. Incluso accesorio, pequeño material, mano de obra de instalación y pruebas.

| Código | Ud | Descripción | Rendimiento | Precio |
|---|---|---|---|---|
| D1621090202 |  | PS CODO PLACA 16X1/2 PUSHFIT (material) | 3 | 4.403 |
| D1551099160 |  | PS MANDO OCULTO Y PLAFON PARA LLAVE EMPOTRAR 8MM | 2 | 4.83 |
| D1550000125 |  | PS ML BARRA RETICULADO 25/5 BLANCO | 4 | 2.586 |
| D1550000116 |  | PS ML BARRA RETICULADO 16/5 BLANCO | 9 | 1.308 |
| D2050550002 |  | LLAVE KLAPPE ESCUADRA 1/2X3/8 SIN TUERCA CIERRE CERAMICO | 1 | 5.457 |
| D2050550003 |  | LLAVE KLAPPE ESCUADRA 1/2X1/2 SIN TUERCA CIERRE CERAMICO | 2 | 5.692 |
| D1621020800 |  | PS CUERPO LLAVE 20 PUSHFIT (material) | 2 | 14.182 |
| D1621097020 |  | PS MANGUITO REDUCIDO 16X20 PUSHFIT (material) | 1 | 3.871 |
| D1621095200 |  | PS TE REDUCIDA 20X16X16 PUSHFIT (material) | 1 | 6.37 |
| D%N00010181 | % | Medios auxiliares (14/10/2022) | 1.81 % |  |
| D8989898003 |  | mano de obra | 3 | 30 |

**U971621099802** INST. PEX-A PUSHFIT CUARTO ASEO (INOD+LAV+DUCHA)
Precio: 267.75
Suministro e instalación de Ud. Instalación interior de fontaneria para cuarto humedo formado por inodoro, lavabo y ducha realizada con tubería PRESSMAN de polietileno reticulado (PEX-a), segun norma UNE-EN ISO 15875 y certificado AENOR 001/4594. Diametro de entrada 25mm y derivaciones a ducha en 20mm y lavabo e inodoro en 16mm. Inluye llaves de corte general TULLER fabricadas en laton según UNE-EN 12165/12164, llaves de escuadra marca KLAPPE con sistema de cierre cerámico, con p.p. de accesorios de sistemas de union rápida sin herramientas Push FIT (certificado Aenor 001/006849), protección con tubo corrugado o aislamiento segun normativa vigente (CTE DB-HS Salubridad y UNE-EN 12108 Sistemas de canalización en materiales plásticos), totalmente instalada y probada a 10bar de presión. Incluso accesorio, pequeño material, mano de obra de instalación y pruebas.

| Código | Ud | Descripción | Rendimiento | Precio |
|---|---|---|---|---|
| D1621090202 |  | PS CODO PLACA 16X1/2 PUSHFIT | 3 | 4.403 |
| D1551099160 |  | PS MANDO OCULTO Y PLAFON PARA LLAVE EMPOTRAR 8MM | 2 | 4.83 |
| D1550000125 |  | PS ML BARRA RETICULADO 25/5 BLANCO | 4 | 2.586 |
| D1550000120 |  | PS ML BARRA RETICULADO 20/5 BLANCO | 6 | 1.608 |
| D1550000116 |  | PS ML BARRA RETICULADO 16/5 BLANCO | 9 | 1.308 |
| D2050550002 |  | LLAVE KLAPPE ESCUADRA 1/2X3/8 SIN TUERCA CIERRE CERAMICO | 1 | 5.457 |
| D2050550003 |  | LLAVE KLAPPE ESCUADRA 1/2X1/2 SIN TUERCA CIERRE CERAMICO | 2 | 5.692 |
| D1621025800 |  | PS CUERPO LLAVE 25 PUSHFIT (material) | 2 | 17.423 |
| D1621099203 |  | PS COLECTOR ORIENTABLE 25-20-16-16 PUSHFIT (material) | 1 | 14.441 |
| D1621095302 |  | PS TE REDUCIDA 25X16X20 PUSHFIT (material) | 1 | 13.034 |
| D1621090222 |  | PS CODO PLACA 20X1/2 PUSHFIT (material) | 2 | 5.187 |
| D%N00010246 | % | Medios auxiliares (14/10/2022) | 2.46 % |  |
| D8989898003 |  | mano de obra | 4 | 30 |

**U971621099803** INST. PEX-A PUSHFIT CUARTO BAÑO (INOD+BID+LAV+DUCHA)
Precio: 331.65
Suministro e instalación de Ud. Instalación interior de fontaneria para cuarto humedo formado por inodoro, bidé, lavabo y ducha o bañera realizada con tubería PRESSMAN de polietileno reticulado (PEX-a), segun norma UNE-EN ISO 15875 y certificado AENOR 001/4594. Diametro de entrada 25mm y derivacion a ducha en 20mm y lavabo, inodoro y bidé en 16mm. Inluye llaves de corte general TULLER fabricadas en laton según UNE-EN 12165/12164, llaves de escuadra marca KLAPPE con sistema de cierre cerámico, con p.p. de accesorios de sistemas de union rápida sin herramientas Push FIT (certificado Aenor 001/006849), protección con tubo corrugado o aislamiento segun normativa vigente (CTE DB-HS Salubridad y UNE-EN 12108 Sistemas de canalización en materiales plásticos), totalmente instalada y probada a 10bar de presión. Incluso accesorio, pequeño material, mano de obra de instalación y pruebas.

| Código | Ud | Descripción | Rendimiento | Precio |
|---|---|---|---|---|
| D1621090222 |  | PS CODO PLACA 20X1/2 PUSHFIT | 2 | 5.187 |
| D1551099160 |  | PS MANDO OCULTO Y PLAFON PARA LLAVE EMPOTRAR 8MM | 2 | 4.83 |
| D1550000125 |  | PS ML BARRA RETICULADO 25/5 BLANCO | 4 | 2.586 |
| D1550000120 |  | PS ML BARRA RETICULADO 20/5 BLANCO | 6 | 1.608 |
| D1550000116 |  | PS ML BARRA RETICULADO 16/5 BLANCO | 15 | 1.308 |
| D2050550002 |  | LLAVE KLAPPE ESCUADRA 1/2X3/8 SIN TUERCA CIERRE CERAMICO | 1 | 5.457 |
| D2050550003 |  | LLAVE KLAPPE ESCUADRA 1/2X1/2 SIN TUERCA CIERRE CERAMICO | 4 | 5.692 |
| D1621025800 |  | PS CUERPO LLAVE 25 PUSHFIT | 2 | 17.423 |
| D1621099203 |  | PS COLECTOR ORIENTABLE 25-20-16-16 PUSHFIT | 1 | 14.441 |
| D1621099205 |  | PS COLECTOR ORIENTABLE 25-20-16-16-16 PUSHFIT (material) | 1 | 17.178 |
| D1621090202 |  | PS CODO PLACA 16X1/2 PUSHFIT | 5 | 4.403 |
| D%N00010298 | % | Medios auxiliares (14/10/2022) | 2.98 % |  |
| D8989898003 |  | mano de obra | 5 | 30 |

**U971621099804** INST. PEX-A PUSHFIT COCINA
Precio: 347.93
Suministro e instalación de Ud. Instalación interior de fontaneria para cocina formada por fregadero, lavadora y lavavajillas realizada con tubería PRESSMAN depolietileno reticulado (PEX-a), segun norma UNE-EN ISO 15875 y certificado AENOR 001/4594. Diametro de entrada y tuberia hasta distribuidor bajo fregadero en 25mm. Inluye llaves de corte general TULLER fabricadas en laton según UNE-EN 12165/12164, llaves de escuadra marca KLAPPE con sistema de cierre cerámico, con p.p. de accesorios de sistemas de union rápida sin herramientas Push FIT (certificado Aenor 001/006849), protección con tubo corrugado o aislamiento segun normativa vigente (CTE DB-HS Salubridad y UNE-EN 12108 Sistemas de canalización en materiales plásticos), totalmente instalada y probada a 10bar de presión. Incluso accesorio, pequeño material, mano de obra de instalación y pruebas.

| Código | Ud | Descripción | Rendimiento | Precio |
|---|---|---|---|---|
| D1621099208 |  | PS COLECTOR ORIENTABLE 25-20-20-20 PUSHFIT (material) | 2 | 18.578 |
| D1551099170 |  | PS MANDO PALANCA Y PLAFON PARA LLAVE EMPOTRAR 8MM | 2 | 4.83 |
| D1550000125 |  | PS ML BARRA RETICULADO 25/5 BLANCO | 6 | 2.586 |
| D1550000120 |  | PS ML BARRA RETICULADO 20/5 BLANCO | 36 | 1.608 |
| D2050550003 |  | LLAVE KLAPPE ESCUADRA 1/2X1/2 SIN TUERCA CIERRE CERAMICO | 6 | 5.692 |
| D1621025800 |  | PS CUERPO LLAVE 25 PUSHFIT | 2 | 17.423 |
| D1621090222 |  | PS CODO PLACA 20X1/2 PUSHFIT | 6 | 5.187 |
| D%N00010340 | % | Medios auxiliares (14/10/2022) | 3.4 % |  |
| D8989898003 |  | mano de obra | 4 | 30 |

**U971621099805** INST. PERT-AL-PERT PUSHFIT CUARTO INODORO (INOD+LAV)
Precio: 207.12
Suministro e instalación de Ud. Instalación interior de fontaneria para cuarto humedo formado por inodoro y lavabo realizada con tubería multicapa PRESSMAN (PERT-Al-PERT), segun norma UNE EN ISO-21003 y certificado AENOR 001/6216. Diametro de entrada 20mm y derivación a lavabo e inodoro en 16mm. Incluye llaves de corte general TULLER fabricadas en laton según UNE-EN 12165/12164, llaves de escuadra marca KLAPPE con sistema de cierre cerámico, con p.p. de accesorios de sistemas de union rápida sin herramientas Push FIT (certificado Aenor 001/006849), protección con tubo corrugado o aislamiento segun normativa vigente (CTE DB-HS Salubridad y UNE-EN 12108 Sistemas de canalización en materiales plásticos), totalmente instalada y probada a 10bar de presión. Incluso accesorio, pequeño material, mano de obra de instalación y pruebas.

| Código | Ud | Descripción | Rendimiento | Precio | Importe |
|---|---|---|---|---|---|
| D1621090202 |  | PS CODO PLACA 16X1/2 PUSHFIT | 3 | 4.403 | 13.209 |
| D1551099160 |  | PS MANDO OCULTO Y PLAFON PARA LLAVE EMPOTRAR 8MM | 2 | 4.83 | 9.660 |
| D1600005225 |  | PS ML TUBO MULTICAPA ROLLO AISLADO 25/2,5 ROJO | 2 | 4.842 | 9.684 |
| D1600005425 |  | PS ML TUBO MULTICAPA ROLLO AISLADO 25/2,5 AZUL | 2 | 4.842 | 9.684 |
| D1600005216 |  | PS ML TUBO MULTICAPA ROLLO AISLADO 16/2 ROJO | 3 | 1.896 | 5.688 |
| D1600005416 |  | PS ML TUBO MULTICAPA ROLLO AISLADO 16/2 AZUL | 6 | 1.896 | 11.376 |
| D2050550002 |  | LLAVE KLAPPE ESCUADRA 1/2X3/8 SIN TUERCA CIERRE CERAMICO | 1 | 5.457 | 5.457 |
| D2050550003 |  | LLAVE KLAPPE ESCUADRA 1/2X1/2 SIN TUERCA CIERRE CERAMICO | 2 | 5.692 | 11.384 |
| D1621020800 |  | PS CUERPO LLAVE 20 PUSHFIT | 2 | 14.182 | 28.364 |
| D1621097020 |  | PS MANGUITO REDUCIDO 16X20 PUSHFIT | 1 | 3.871 | 3.871 |
| D1621095200 |  | PS TE REDUCIDA 20X16X16 PUSHFIT | 1 | 6.37 | 6.370 |
| D%N00010206 | % | Medios auxiliares (14/10/2022) | 2.06 % | 114.747 | 2.364 |
| D8989898003 |  | mano de obra | 3 | 30 | 90.000 |
|  |  | Total |  |  | 207.12 |

**U971621099806** INST. PERT-AL-PERT PUSHFIT CUARTO ASEO (INOD+LAV+DUCHA)
Precio: 289.3
Suministro e instalación de Ud. Instalación interior de fontaneria para cuarto humedo formado por inodoro, lavabo y ducha realizada con tuberia multicapa PRESSMAN (PERT-Al-PERT), segun norma UNE EN ISO-21003 y certificado AENOR 001/6216. Diametro de entrada 25mm y derivaciones a ducha en 20mm y lavabo e inodoro en 16mm. Incluye llaves de corte general TULLER fabricadas en laton según UNE-EN 12165/12164, llaves de escuadra marca KLAPPE con sistema de cierre cerámico, con p.p. de accesorios de sistemas de union rápida sin herramientas Push FIT (certificado Aenor 001/006849), protección con tubo corrugado o aislamiento segun normativa vigente (CTE DB-HS Salubridad y UNE-EN 12108 Sistemas de canalización en materiales plásticos), totalmente instalada y probada a 10bar de presión. Incluso accesorio, pequeño material, mano de obra de instalación y pruebas.

| Código | Ud | Descripción | Rendimiento | Precio | Importe |
|---|---|---|---|---|---|
| D1621095302 |  | PS TE REDUCIDA 25X16X20 PUSHFIT | 1 | 13.034 | 13.034 |
| D1551099160 |  | PS MANDO OCULTO Y PLAFON PARA LLAVE EMPOTRAR 8MM | 2 | 4.83 | 9.660 |
| D1600005225 |  | PS ML TUBO MULTICAPA ROLLO AISLADO 25/2,5 ROJO | 2 | 4.842 | 9.684 |
| D1600005425 |  | PS ML TUBO MULTICAPA ROLLO AISLADO 25/2,5 AZUL | 2 | 4.842 | 9.684 |
| D1600005220 |  | PS ML TUBO MULTICAPA ROLLO AISLADO 20/2 ROJO | 3 | 2.64 | 7.920 |
| D1600005420 |  | PS ML TUBO MULTICAPA ROLLO AISLADO 20/2 AZUL | 3 | 2.64 | 7.920 |
| D1600005216 |  | PS ML TUBO MULTICAPA ROLLO AISLADO 16/2 ROJO | 3 | 1.896 | 5.688 |
| D1600005416 |  | PS ML TUBO MULTICAPA ROLLO AISLADO 16/2 AZUL | 6 | 1.896 | 11.376 |
| D2050550002 |  | LLAVE KLAPPE ESCUADRA 1/2X3/8 SIN TUERCA CIERRE CERAMICO | 1 | 5.457 | 5.457 |
| D2050550003 |  | LLAVE KLAPPE ESCUADRA 1/2X1/2 SIN TUERCA CIERRE CERAMICO | 2 | 5.692 | 11.384 |
| D1621025800 |  | PS CUERPO LLAVE 25 PUSHFIT | 2 | 17.423 | 34.846 |
| D1621099203 |  | PS COLECTOR ORIENTABLE 25-20-16-16 PUSHFIT | 1 | 14.441 | 14.441 |
| D1621090202 |  | PS CODO PLACA 16X1/2 PUSHFIT | 3 | 4.403 | 13.209 |
| D1621090222 |  | PS CODO PLACA 20X1/2 PUSHFIT | 2 | 5.187 | 10.374 |
| D%N00010280 | % | Medios auxiliares (14/10/2022) | 2.8 % | 164.677 | 4.611 |
| D8989898003 |  | mano de obra | 4 | 30 | 120.000 |
|  |  | Total |  |  | 289.3 |

**U971621099807** INST. PERT-AL-PERT PUSHFIT CUARTO BAÑO (INOD+BID+LAV+DUCHA)
Precio: 357.19
Suministro e instalación de Ud. Instalación interior de fontaneria para cuarto humedo formado por inodoro, bidé, lavabo y ducha o bañera realizada con tuberia multicapa PRESSMAN (PERT-Al-PERT), segun norma UNE EN ISO-21003 y certificado AENOR 001/6216. Diametro de entrada 25mm y derivacion a ducha en 20mm y lavabo, inodoro y bidé en 16mm. Incluye llaves de corte general TULLER fabricadas en laton según UNE-EN 12165/12164, llaves de escuadra marca KLAPPE con sistema de cierre cerámico, con p.p. de accesorios de sistemas de union rápida sin herramientas Push FIT (certificado Aenor 001/006849), protección con tubo corrugado o aislamiento segun normativa vigente (CTE DB-HS Salubridad y UNE-EN 12108 Sistemas de canalización en materiales plásticos), totalmente instalada y probada a 10bar de presión. Incluso accesorio, pequeño material, mano de obra de instalación y pruebas.

| Código | Ud | Descripción | Rendimiento | Precio |
|---|---|---|---|---|
| D1621099205 |  | PS COLECTOR ORIENTABLE 25-20-16-16-16 PUSHFIT | 1 | 17.178 |
| D1551099160 |  | PS MANDO OCULTO Y PLAFON PARA LLAVE EMPOTRAR 8MM | 2 | 4.83 |
| D1600005225 |  | PS ML TUBO MULTICAPA ROLLO AISLADO 25/2,5 ROJO | 2 | 4.842 |
| D1600005425 |  | PS ML TUBO MULTICAPA ROLLO AISLADO 25/2,5 AZUL | 2 | 4.842 |
| D1600005220 |  | PS ML TUBO MULTICAPA ROLLO AISLADO 20/2 ROJO | 3 | 2.64 |
| D1600005420 |  | PS ML TUBO MULTICAPA ROLLO AISLADO 20/2 AZUL | 3 | 2.64 |
| D1600005216 |  | PS ML TUBO MULTICAPA ROLLO AISLADO 16/2 ROJO | 6 | 1.896 |
| D1600005416 |  | PS ML TUBO MULTICAPA ROLLO AISLADO 16/2 AZUL | 9 | 1.896 |
| D2050550002 |  | LLAVE KLAPPE ESCUADRA 1/2X3/8 SIN TUERCA CIERRE CERAMICO | 1 | 5.457 |
| D2050550003 |  | LLAVE KLAPPE ESCUADRA 1/2X1/2 SIN TUERCA CIERRE CERAMICO | 4 | 5.692 |
| D1621025800 |  | PS CUERPO LLAVE 25 PUSHFIT | 2 | 17.423 |
| D1621099203 |  | PS COLECTOR ORIENTABLE 25-20-16-16 PUSHFIT | 1 | 14.441 |
| D1621090202 |  | PS CODO PLACA 16X1/2 PUSHFIT | 5 | 4.403 |
| D1621090222 |  | PS CODO PLACA 20X1/2 PUSHFIT | 2 | 5.187 |
| D%N00010338 | % | Medios auxiliares (14/10/2022) | 3.38 % |  |
| D8989898003 |  | mano de obra | 5 | 30 |

**U971621099808** INST. PERT-AL-PERT PUSHFIT COCINA
Precio: 402.38
Suministro e instalación de Ud. Instalación interior de fontaneria para cocina formada por fregadero, lavadora y lavavajillas realizada con tuberia multicapa PRESSMAN (PERT-Al-PERT), segun norma UNE EN ISO-21003 y certificado AENOR 001/6216. Diametro de entrada y tuberia hasta distribuidor bajo fregadero en 25mm. Incluye llaves de corte general TULLER fabricadas en laton según UNE-EN 12165/12164, llaves de escuadra marca KLAPPE con sistema de cierre cerámico, con p.p. de accesorios de sistemas de union rápida sin herramientas Push FIT (certificado Aenor 001/006849), protección con tubo corrugado o aislamiento segun normativa vigente (CTE DB-HS Salubridad y UNE-EN 12108 Sistemas de canalización en materiales plásticos), totalmente instalada y probada a 10bar de presión. Incluso accesorio, pequeño material, mano de obra de instalación y pruebas.

| Código | Ud | Descripción | Rendimiento | Precio | Importe |
|---|---|---|---|---|---|
| D1621099208 |  | PS COLECTOR ORIENTABLE 25-20-20-20 PUSHFIT | 2 | 18.578 | 37.156 |
| D1551099170 |  | PS MANDO PALANCA Y PLAFON PARA LLAVE EMPOTRAR 8MM | 2 | 4.83 | 9.660 |
| D1600005225 |  | PS ML TUBO MULTICAPA ROLLO AISLADO 25/2,5 ROJO | 3 | 4.842 | 14.526 |
| D1600005425 |  | PS ML TUBO MULTICAPA ROLLO AISLADO 25/2,5 AZUL | 3 | 4.842 | 14.526 |
| D1600005220 |  | PS ML TUBO MULTICAPA ROLLO AISLADO 20/2 ROJO | 18 | 2.64 | 47.520 |
| D1600005420 |  | PS ML TUBO MULTICAPA ROLLO AISLADO 20/2 AZUL | 18 | 2.64 | 47.520 |
| D2050550003 |  | LLAVE KLAPPE ESCUADRA 1/2X1/2 SIN TUERCA CIERRE CERAMICO | 6 | 5.692 | 34.152 |
| D1621025800 |  | PS CUERPO LLAVE 25 PUSHFIT | 2 | 17.423 | 34.846 |
| D1621090222 |  | PS CODO PLACA 20X1/2 PUSHFIT | 6 | 5.187 | 31.122 |
| D%N00010419 | % | Medios auxiliares (14/10/2022) | 4.19 % | 271.028 | 11.356 |
| D8989898003 |  | mano de obra | 4 | 30 | 120.000 |
|  |  | Total |  |  | 402.38 |

| Código | Ud | Descripción | Precio |
|---|---|---|---|
| D%N0001 | % | Medios auxiliares | 0 |
| D%N0002 | % | COSTES INDIRECTOS | 0 |

## Recursos

**D0180000005** PS PLACA SUELO RADIANTE T45 1,32X0,96M ALTURA 45MM
Placa de suelo radiante Pressman de nopas de poliestireno expandido (EPS), formada por termoplaca vaporizada y microfundida por sus caras externas. Dimensiones 1,32x0,96 m y altura total de 45mm.Área de la placa de 1,267 m². Altura panel de 45 mm. Densidad de la placa 40 kg/m². Paso entre nopas de 6-12-18 cm. Diámetro de tubos 16,18 y 20mm. Conductividad Térmica según DIN 52612 de 0,032 W/K m. Resistencia térmica según UNE-EN 1264:2022 de 0,46 m2 K/W. Resistencia a compresión según EN 826 mayor de 300kPa. Espesor efectivo segun UNE-EN 1264:2022 de 15mm. Clase al fuego E según UNE-EN 13501.

**D0180000025** PS PLACA SUELO RADIANTE T55 TAC 1,32X0,96M E.55MM R=0,75
Placa de suelo radiante Pressman de nopas compuesta por dos capas de poliestireno expandido (EPS), una capa EPS1 de 15/45mm de espesor y densidad de 40 kg/m3y otra placa EPS2 de espesor 10mm y densidad de 20kg/m3. Formada por termoplaca vaporizada y microfundida por sus caras externas. Dimensiones 1,32x0,96 m.Área de la placa de 1,267 m². Altura total de 55mm. Paso entre nopas de 6-12-18 cm. Diámetro de tubos 16,18 y 20mm. Conductividad Térmica según DIN 52612 de 0,032 W/K m capa EPS1 y de 0,036 W/K m capa EPS2. Resistencia térmica total de la placa según UNE-EN 1264:2022 de 0,75 m2 K/W. Resistencia a compresión según EN 826 mayor de 300kPa. Espesor efectivo segun UNE-EN 1264:2022 de 25mm. Ensayo acústico de atenuación al ruido de impacto con valor de 28 dB.Clase al fuego E según UNE-EN 13501.

**D0180000050** PS PLACA SUELO RAD L25 ALU E.25 1,00X0,50M R=0,83
Placa Lisa para suelo radiante Pressman modelo L25 ALU, fabricada en neopor expandido de alta densidad cubierto por lámina de aluminio de 0,25mm de espesor para realizar las funciones de barrera de vapor y mejorar la difusión del calor a traves de la losa. Dimensiones 1000x500 mm. Altura total del panel: 25 mm. Densidad de la placa 20 Kg/m3, conductividad térmica según DIN 52612 de 0,030 W/mK. Resistencia térmica de 0,83m2K/W. Densidad a la compresión según EN 826 mayor de 200 Kpa y reaccion al fuego según EN 13501-1 Clase E. Serigrafía de 5, 10, y 15 cm. Área de la placa de 0,5 m2.

**D0180000040** PS PLACA S.RADIANTE TERMOCONF TT32 NEOPOR E.32MM 1,40X0,8M
Placa para suelo radiante termoconformada PRESSMAN formada por material aislante Neopor y de un termoconformado superior de PS de 2mm con función de barrera antivapor para tubos de 16mm de diámetro. Dimensiones 1.400x800mm y altura total de 32mm. Densidad de placa de 30kg/m3. Espesor efectivo según UNE-EN 1264:2022 de 10mm. Separación de tubos 5-10-15-20-25mm. Resistencia térmica según UNE 1264:2022 de 0,33 m2 K/W. Conductividad Térmica según DIN 52612 de 0,030 W/K m. Resistencia a compresión según EN 826 mayor de 100kPa. Clase al fuego E según UNE-EN 13501.

**D0180000030** PS PLACA S.RADIANTE TERMOCONF TT46 EPS 1,40X0,8M R=0,75
Placa para suelo radiante termoconformada PRESSMAN formada por material aislante de EPS y de un termoconformado superior de PS de 2mm con función de barrera antivapor para tubos de 16mm de diámetro. Dimensiones 1.400x800mm y altura total de 46,50mm. Densidad de placa de 22kg/m3. Espesor efectivo según UNE-EN 1264:2022 de 25,50 mm. Separación de tubos 5-10-15-20-25mm. Resistencia térmica según UNE 1264:2022 de 0,75 m2 K/W. Conductividad Térmica según DIN 52612 de 0,034 W/K m. Resistencia a compresión según EN 826 mayor de 100kPa. Clase al fuego E según UNE-EN 13501.

**D0180000045** PS PLACA S.RADIANTE TF45 TAC 1,32X0,96M E.45MM R=0,75
Placa de suelo radiante Pressman de nopas de poliestireno expandido (EPS)con recubrimiento plástico de film retractilado. Dimensiones 1,32x0,96 m y altura total de 45mm.Área de la placa de 1,267 m². Densidad de la placa 22 kg/m². Paso entre nopas de 6-12-18 cm. Diámetro de tubos 16 mm. Conductividad Térmica según DIN 52612 de 0,036 W/K m. Resistencia térmica según UNE-EN 1264:2022 de 0,75 m2 K/W. Resistencia a compresión según EN 826 mayor de 100kPa. Espesor efectivo segun UNE-EN 1264:2022 de 27 mm. Ensayo acústico de atenuación al ruido de impacto con valor mayor de 23dB.Clase al fuego E según UNE-EN 13501.

**D0180000060** PS PLACA S.RADIANTE TF65 TAC 1,32X0,96M E.65MM R=1,30
Placa de suelo radiante Pressman de nopas de poliestireno expandido (EPS)con recubrimiento plástico de film retractilado. Dimensiones 1,32x0,96 m y altura total de 65mm.Área de la placa de 1,267 m². Densidad de la placa 22 kg/m². Paso entre nopas de 6-12-18 cm. Diámetro de tubos 16 mm. Conductividad Térmica según DIN 52612 de 0,036 W/K m. Resistencia térmica según UNE-EN 1264:2022 de 1,30 m2 K/W. Resistencia a compresión según EN 826 mayor de 100kPa. Espesor efectivo segun UNE-EN 1264:2022 de 47 mm. Ensayo acústico de atenuación al ruido de impacto con valor mayor de 25 dB.Clase al fuego E según UNE-EN 13501.

**D0180000090** PS PLACA S.RAD. LISA EN ROLLO L31 ROL TAC 10X1M E.31 R=0,75
Placa Lisa en rollo para suelo radiante Pressman modelo L31 ROL TAC, fabricada en Poliestireno Expandido (EPS) de 20kg/m3 de densidad. Cubierta por lámina aluminizada de HDPE Termo-reflectante para realizar las funciones de barrera de vapor y mejorar la difusión del calor a traves de la losa y serigrafiada cada 5cm. Unión de los rollos por solape pegado de la lámina termo-reflectante. Dimensiones 10.000x1.000 mm (10m2). Altura total del panel: 31 mm. Conductividad térmica según DIN 5261 de 0,041 W/mK. Resistencia térmica según UNE-EN 1264:2022 de 0,75 m2 K/W. Ensayo acústico de atenuación al ruido de impacto con valor de 24 dB.Resistencia la compresión según EN 826 mayor de 50 Kpa y reaccion al fuego según EN 13501-1 Clase E. Área del rollo de 10 m2.

**D0180000080** PS PLACA S.RAD. LISA EN ROLLO V31 ROL TAC 10X1M E.31 R=0,75
Placa Lisa en rollo con autofijación textil del tubo, para suelo radiante Pressman modelo V31 ROL TAC, fabricada en Poliestireno Expandido (EPS) de 20kg/m3 de densidad. Cubierta por lámina de autofijación textil para la fijación del tubo, serigrafiada cada 5cm. Unión de los rollos por solape pegado de la lámina de autofijación. Dimensiones 10.000x1.000 mm (10m2). Altura total del panel: 31 mm. Conductividad térmica según DIN 5261 de 0,041 W/mK. Resistencia térmica según UNE-EN 1264:2022 de 0,75 m2 K/W. Ensayo acústico de atenuación al ruido de impacto con valor de 24 dB.Resistencia la compresión según EN 826 mayor de 50 Kpa y reaccion al fuego según EN 13501-1 Clase E. Área del rollo de 10 m2.

**D0180000065** PS PLACA S.RADIANTE T74 TAC 1,32X0,96M E.74MM R=1,27
Placa de suelo radiante Pressman de nopas compuesta por dos capas de poliestireno expandido (EPS), una capa EPS1de 45mm de espesor y densidad de 40 kg/m3 y otra placa EPS2 de espesor 29mm y densidad de 20kg/m3. Formada por termoplaca vaporizada y microfundida por sus caras externas. Dimensiones 1,32x0,96 m.Área de la placa de 1,267 m². Altura total de 74mm. Paso entre nopas de 6-12-18 cm. Diámetro de tubos 16,18 y 20mm. Conductividad Térmica según DIN 52612 de 0,032 W/K m capa EPS1 y de 0,036 W/K m capa EPS2. Resistencia térmica total de la placa según UNE-EN 1264:2022 de 1,27 m2 K/W. Resistencia a compresión según EN 826 mayor de 300kPa. Espesor efectivo segun UNE-EN 1264:2022 de 44 mm. Ensayo acústico de atenuación al ruido de impacto con valor mayor de 29dB. Clase al fuego E según UNE-EN 13501.

**D0180000061** PS PLACA S.RADIANTE TF72 1,32X0,96M E.72MM R=1,50
Placa de suelo radiante Pressman de nopas de poliestireno expandido (EPS)con recubrimiento plástico de film retractilado. Dimensiones 1,32x0,96 m y altura total de 72mm.Área de la placa de 1,267 m². Densidad de la placa 22 kg/m². Paso entre nopas de 6-12-18 cm. Diámetro de tubos 16,18 y 20mm. Conductividad Térmica según DIN 52612 de 0,036 W/K m. Resistencia térmica según UNE-EN 1264:2022 de 1,50 m2 K/W. Resistencia a compresión según EN 826 mayor de 100kPa. Espesor efectivo segun UNE-EN 1264:2022 de 54 mm. Clase al fuego E según UNE-EN 13501.

**D0180000066** PS PLACA S.RADIANTE T82 1,32X0,96M E.82MM R=1,50
Placa de suelo radiante Pressman de nopas compuesta por dos capas de poliestireno expandido (EPS), una capa EPS1de 45mm de espesor y densidad de 40 kg/m3 y otra placa EPS2 de espesor 37mm y densidad de 20kg/m3. Formada por termoplaca vaporizada y microfundida por sus caras externas. Dimensiones 1,32x0,96 m.Área de la placa de 1,267 m². Altura total de 82mm. Paso entre nopas de 6-12-18 cm. Diámetro de tubos 16,18 y 20mm. Conductividad Térmica según DIN 52612 de 0,032 W/K m capa EPS1 y de 0,036 W/K m capa EPS2. Resistencia térmica total de la placa según UNE-EN 1264:2022 de 1,50 m2 K/W. Resistencia a compresión según EN 826 mayor de 300kPa. Espesor efectivo segun UNE-EN 1264:2022 de 52 mm. Clase al fuego E según UNE-EN 13501.

**D0180000082** PS PLACA S.RAD. LISA EN ROLLO V52 ROL TAC 6X1M E.52 R=1,25
Placa Lisa en rollo con autofijación textil del tubo, para suelo radiante Pressman modelo V52 ROL TAC, fabricada en Poliestireno Expandido (EPS) de 20kg/m3 de densidad. Cubierta por lámina de autofijación textil para la fijación del tubo, serigrafiada cada 5cm. Unión de los rollos por solape pegado de la lámina de autofijación. Dimensiones 6.000x1.000 mm (6m2). Altura total del panel: 52 mm. Conductividad térmica según DIN 52612 de 0,041 W/mK. Resistencia térmica según UNE-EN 1264:2022 de 1,25 m2 K/W. Ensayo acústico de atenuación al ruido de impacto con valor de 28 dB.Resistencia la compresión según EN 826 de 50 Kpa y reaccion al fuego según EN 13501-1 Clase E. Serigrafía de 5, 10, y 15 cm. Área del rollo de 6 m2.

**D0180000092** PS PLACA S.RAD. LISA EN ROLLO L52 ROL TAC 6X1M E.52 R=1,25
Placa Lisa en rollo para suelo radiante Pressman modelo L52 ROL TAC, fabricada en Poliestireno Expandido (EPS) de 20kg/m3 de densidad. Cubierta por lámina aluminizada de HDPE Termo-reflectante para realizar las funciones de barrera de vapor y mejorar la difusión del calor a traves de la losa y serigrafiada cada 5 cm. Unión de los rollos por solape pegado de la lámina termo-reflectante. Dimensiones 6.000x1.000 mm (6m2). Altura total del panel: 52 mm. Conductividad térmica según DIN 52612 de 0,041 W/mK. Resistencia térmica según UNE-EN 1264:2022 de 1,25 m2 K/W. Ensayo acústico de atenuación al ruido de impacto con valor de 28 dB. Resistencia la compresión según EN 826 de 50 Kpa y reaccion al fuego según EN 13501-1 Clase E. Serigrafía de 5, 10, y 15 cm. Área del rollo de 6 m2.

**D0180010501** WFT ROLLO 120M EVOH Ø16X1,8MM BARRERA ANTIOXIGENO
Rollo de polietileno resistente a temperatura (PE-RT) Pressman, con barrera antioxigeno de 120m de longitud. diámetro 16x1,8mm de espesor. Tubería PE-RT según UNE EN ISO 22391. protección contra oxigeno según UNE 1264-4 con una permeabilidad al O2 (40ºC)<0.1 g/m3.d

**D0180010502** WFT ROLLO 120M EVOH Ø20X1,9MM BARRERA ANTIOXIGENO
Rollo de polietileno resistente a temperatura (PE-RT) Pressman, con barrera antioxigeno de 120m de longitud. diámetro 20x1,9mm de espesor. Tubería PE-RT según UNE EN ISO 22391. protección contra oxigeno según UNE 1264-4 con una permeabilidad al O2 (40ºC)<0.1 g/m3.d

**D0180010511** WFT ROLLO 200M EVOH Ø16X1,8MM BARRERA ANTIOXIGENO
Rollo de polietileno resistente a temperatura (PE-RT) Pressman, con barrera antioxigeno de 200m de longitud. diámetro 16x1,8mm de espesor. Tubería PE-RT según UNE EN ISO 22391. protección contra oxigeno según UNE 1264-4 con una permeabilidad al O2 (40ºC)<0.1 g/m3.d

**D0180010512** WFT ROLLO 200M EVOH Ø20X1,9MM BARRERA ANTIOXIGENO
Rollo de polietileno resistente a temperatura (PE-RT) Pressman, con barrera antioxigeno de 200m de longitud. diámetro 20X1,9mm de espesor. Tubería PE-RT según UNE EN ISO 22391. protección contra oxigeno según UNE 1264-4 con una permeabilidad al O2 (40ºC)<0.1 g/m3.d

**D0180010521** WFT ROLLO 400M EVOH Ø16X1,8MM BARRERA ANTIOXIGENO
Rollo de polietileno resistente a temperatura (PE-RT) Pressman, con barrera antioxigeno de 400m de longitud. diámetro 16x1,8mm de espesor. Tubería PE-RT según UNE EN ISO 22391. protección contra oxigeno según UNE 1264-4 con una permeabilidad al O2 (40ºC)<0.1 g/m3.d

**D0180010532** WFT ROLLO 500M EVOH Ø20X1,9MM BARRERA ANTIOXIGENO
Rollo de polietileno resistente a temperatura (PE-RT) Pressman, con barrera antioxigeno de 500m de longitud. diámetro 20X1,9mm de espesor. Tubería PE-RT según UNE EN ISO 22391. protección contra oxigeno según UNE 1264-4 con una permeabilidad al O2 (40ºC)<0.1 g/m3.d

**D0180010541** WFT ROLLO 600M EVOH Ø16X1,8MM BARRERA ANTIOXIGENO
Rollo de polietileno resistente a temperatura (PE-RT) Pressman, con barrera antioxigeno de 600m de longitud. diámetro 16x1,8mm de espesor. Tubería PE-RT según UNE EN ISO 22391. protección contra oxigeno según UNE 1264-4 con una permeabilidad al O2 (40ºC)<0.1 g/m3.d

**D0180010241** PS ROLLO 120M PE-RT EVOH AUTOFIJACION KLETT VELKRO Ø16X1,8
Rollo de polietileno resistente a temperatura (PE-RT) Pressman, con autofijación textil Klett Pressman, con barrera antioxigeno EVOH de 120m de longitud. diámetro 16x1,8mm de espesor. Fijación a placa aislante por lámina textil de autofijación compuesta de polipropileno con microganchos. Tubería PE-RT según UNE EN ISO 22391. protección contra oxigeno según UNE 1264-4 con una permeabilidad al O2 (40ºC)<0.1 g/m3.d

**D0180010242** PS ROLLO 200M PE-RT EVOH AUTOFIJACION KLETT VELKRO Ø16X1,8
Rollo de polietileno resistente a temperatura (PE-RT) Pressman, con autofijación textil Klett , con barrera antioxigeno EVOH de 200m de longitud. diámetro 16x1,8mm de espesor. Fijación a placa aislante por lámina textil de autofijación compuesta de polipropileno con microganchos. Tubería PE-RT según UNE EN ISO 22391. protección contra oxigeno según UNE 1264-4 con una permeabilidad al O2 (40ºC)<0.1 g/m3.d

**D0180010243** PS ROLLO 600M PE-RT EVOH AUTOFIJACION KLETT VELKRO Ø16X1,8
Rollo de polietileno resistente a temperatura (PE-RT) Pressman, con autofijación textil Klett , con barrera antioxigeno EVOH de 600m de longitud. diámetro 16x1,8mm de espesor. Fijación a placa aislante por lámina textil de autofijación compuesta de polipropileno con microganchos. Tubería PE-RT según UNE EN ISO 22391. protección contra oxigeno según UNE 1264-4 con una permeabilidad al O2 (40ºC)<0.1 g/m3.d

**D0180010250** PS ROLLO 200M MULTICAPA AUTOFIJACION KLETT Ø16X2,0MM
Rollo de Multicapa PERT-AL-PERT con autofijación textil Klett Pressman de 200m, de diámetro 16 y 2mm de espesor apto para instalaciones con temperaturas de 95ºC, y capaz de soportar 110ºC en momentos punta. Fijación por lámina textil de autofijación compuesta de polipropileno con microganchos.Tubería formada por 5 capas. Capa interior polietileno resistente a temperatura (PE-RT), capa de adhesivo con punto de fusión >120 ºC, capa intermedia de aluminio solapada y soldada, capa de adhesivo con punto de fusión >120 ºC, y capa exterior de polietileno resistenta a temperatura (PE-RT). Permeabilidad al O2<0.001 g/m3.d

**D0180010251** PS ROLLO 500M MULTICAPA AUTOFIJACION KLETT Ø16X2,0MM
Rollo de Multicapa PERT-AL-PERT con autofijación textil Klett Pressman de 500m, de diámetro 16 y 2mm de espesor apto para instalaciones con temperaturas de 95ºC, y capaz de soportar 110ºC en momentos punta. Fijación por lámina textil de autofijación compuesta de polipropileno con microganchos.Tubería formada por 5 capas. Capa interior polietileno resistente a temperatura (PE-RT), capa de adhesivo con punto de fusión >120 ºC, capa intermedia de aluminio solapada y soldada, capa de adhesivo con punto de fusión >120 ºC, y capa exterior de polietileno resistenta a temperatura (PE-RT). Permeabilidad al O2<0.001 g/m3.d

**D0180015000** ROLLO 50M ZOCALO PERIMETRAL PRESSMAN PARA SUELO RADIANTE
Zócalo perimetral Pressman en rollo de 50m para suelo radiante, de espuma de poliestireno con autoadhesivo de fijación y faldón de plástico. Espesor del zócalo 8mm compresible hasta 2 mm. Altura del zócalo 150mm.

**D0180020402** KIT COLECTOR WAFT 2 SAL+GRUPO MEZCLA PUNTO FIJO+ARM 9KW
Armario para suelo radiante Pressman, realizado en chapa galvanizada lacada en blanco, hasta 9kW (1000 L/hora), de instalación empotrada y altura de colocación regulable. incluyendo colector de acero inoxidable premontado de 2 vias marca Pressman para aplicaciones en circuitos de suelo radiante y grupo de mezcla a punto fijo compuesto por bomba Wilo Yonos RS 15/6, termómetro y valvula mezcladora termostática con rango de regulación entre 20 y 45ºC. Incorpora dos colectores de 2 vias (ida y retorno) fabricados integramente en acero inoxidable de diámetro DN32 con conexiones de 1". Cada uno de ellos dispone de llave de corte a la entrada y termometro. Cada una de las vias del colector de ida incorpora un caudalimetro para el ajuste de la instalación y el de retorno esta preparado para incorporar cabezales termoeléctricos de corte. Las tomas para cada uno de los anillos es de 3/4" tipo eurocono.

**D0180020403** KIT COLECTOR WAFT 3 SAL+GRUPO MEZCLA PUNTO FIJO+ARM 9KW
Armario para suelo radiante Pressman, realizado en chapa galvanizada lacada en blanco, hasta 9kW (1000 L/hora), de instalación empotrada y altura de colocación regulable. incluyendo colector de acero inoxidable premontado de 3 vias marca Pressman para aplicaciones en circuitos de suelo radiante y grupo de mezcla a punto fijo compuesto por bomba Wilo Yonos RS 15/6, termómetro y valvula mezcladora termostática con rango de regulación entre 20 y 45ºC. Incorpora dos colectores de 3 vias (ida y retorno) fabricados integramente en acero inoxidable de diámetro DN32 con conexiones de 1". Cada uno de ellos dispone de llave de corte a la entrada y termometro. Cada una de las vias del colector de ida incorpora un caudalimetro para el ajuste de la instalación y el de retorno esta preparado para incorporar cabezales termoeléctricos de corte. Las tomas para cada uno de los anillos es de 3/4" tipo eurocono.

**D0180020404** KIT COLECTOR WAFT 4 SAL+GRUPO MEZCLA PUNTO FIJO+ARM 9KW
Armario para suelo radiante Pressman, realizado en chapa galvanizada lacada en blanco, hasta 9kW (1000 L/hora), de instalación empotrada y altura de colocación regulable. incluyendo colector de acero inoxidable premontado de 4 vias marca Pressman para aplicaciones en circuitos de suelo radiante y grupo de mezcla a punto fijo compuesto por bomba Wilo Yonos RS 15/6, termómetro y valvula mezcladora termostática con rango de regulación entre 20 y 45ºC. Incorpora dos colectores de 4 vias (ida y retorno) fabricados integramente en acero inoxidable de diámetro DN32 con conexiones de 1". Cada uno de ellos dispone de llave de corte a la entrada y termometro. Cada una de las vias del colector de ida incorpora un caudalimetro para el ajuste de la instalación y el de retorno esta preparado para incorporar cabezales termoeléctricos de corte. Las tomas para cada uno de los anillos es de 3/4" tipo eurocono.

**D0180020405** KIT COLECTOR WAFT 5 SAL+GRUPO MEZCLA PUNTO FIJO+ARM 9KW
Armario para suelo radiante Pressman, realizado en chapa galvanizada lacada en blanco, hasta 9kW (1000 L/hora), de instalación empotrada y altura de colocación regulable. incluyendo colector de acero inoxidable premontado de 5 vias marca Pressman para aplicaciones en circuitos de suelo radiante y grupo de mezcla a punto fijo compuesto por bomba Wilo Yonos RS 15/6, termómetro y valvula mezcladora termostática con rango de regulación entre 20 y 45ºC. Incorpora dos colectores de 5 vias (ida y retorno) fabricados integramente en acero inoxidable de diámetro DN32 con conexiones de 1". Cada uno de ellos dispone de llave de corte a la entrada y termometro. Cada una de las vias del colector de ida incorpora un caudalimetro para el ajuste de la instalación y el de retorno esta preparado para incorporar cabezales termoeléctricos de corte. Las tomas para cada uno de los anillos es de 3/4" tipo eurocono.

**D0180020406** KIT COLECTOR WAFT 6 SAL+GRUPO MEZCLA PUNTO FIJO+ARM 9KW
Armario para suelo radiante Pressman, realizado en chapa galvanizada lacada en blanco, hasta 9kW (1000 L/hora), de instalación empotrada y altura de colocación regulable. incluyendo colector de acero inoxidable premontado de 6 vias marca Pressman para aplicaciones en circuitos de suelo radiante y grupo de mezcla a punto fijo compuesto por bomba Wilo Yonos RS 15/6, termómetro y valvula mezcladora termostática con rango de regulación entre 20 y 45ºC. Incorpora dos colectores de 6 vias (ida y retorno) fabricados integramente en acero inoxidable de diámetro DN32 con conexiones de 1". Cada uno de ellos dispone de llave de corte a la entrada y termometro. Cada una de las vias del colector de ida incorpora un caudalimetro para el ajuste de la instalación y el de retorno esta preparado para incorporar cabezales termoeléctricos de corte. Las tomas para cada uno de los anillos es de 3/4" tipo eurocono.

**D0180020407** KIT COLECTOR WAFT 7 SAL+GRUPO MEZCLA PUNTO FIJO+ARM 9KW
Armario para suelo radiante Pressman, realizado en chapa galvanizada lacada en blanco, hasta 9kW (1000 L/hora), de instalación empotrada y altura de colocación regulable. incluyendo colector de acero inoxidable premontado de 7 vias marca Pressman para aplicaciones en circuitos de suelo radiante y grupo de mezcla a punto fijo compuesto por bomba Wilo Yonos RS 15/6, termómetro y valvula mezcladora termostática con rango de regulación entre 20 y 45ºC. Incorpora dos colectores de 7 vias (ida y retorno) fabricados integramente en acero inoxidable de diámetro DN32 con conexiones de 1". Cada uno de ellos dispone de llave de corte a la entrada y termometro. Cada una de las vias del colector de ida incorpora un caudalimetro para el ajuste de la instalación y el de retorno esta preparado para incorporar cabezales termoeléctricos de corte. Las tomas para cada uno de los anillos es de 3/4" tipo eurocono.

**D0180020408** KIT COLECTOR WAFT 8 SAL+GRUPO MEZCLA PUNTO FIJO+ARM 9KW
Armario para suelo radiante Pressman, realizado en chapa galvanizada lacada en blanco, hasta 9kW (1000 L/hora), de instalación empotrada y altura de colocación regulable. incluyendo colector de acero inoxidable premontado de 8 vias marca Pressman para aplicaciones en circuitos de suelo radiante y grupo de mezcla a punto fijo compuesto por bomba Wilo Yonos RS 15/6, termómetro y valvula mezcladora termostática con rango de regulación entre 20 y 45ºC. Incorpora dos colectores de 8 vias (ida y retorno) fabricados integramente en acero inoxidable de diámetro DN32 con conexiones de 1". Cada uno de ellos dispone de llave de corte a la entrada y termometro. Cada una de las vias del colector de ida incorpora un caudalimetro para el ajuste de la instalación y el de retorno esta preparado para incorporar cabezales termoeléctricos de corte. Las tomas para cada uno de los anillos es de 3/4" tipo eurocono.

**D0180020409** KIT COLECTOR WAFT 9 SAL+GRUPO MEZCLA PUNTO FIJO+ARM 9KW
Armario para suelo radiante Pressman, realizado en chapa galvanizada lacada en blanco, hasta 9kW (1000 L/hora), de instalación empotrada y altura de colocación regulable. incluyendo colector de acero inoxidable premontado de 9 vias marca Pressman para aplicaciones en circuitos de suelo radiante y grupo de mezcla a punto fijo compuesto por bomba Wilo Yonos RS 15/6, termómetro y valvula mezcladora termostática con rango de regulación entre 20 y 45ºC. Incorpora dos colectores de 9 vias (ida y retorno) fabricados integramente en acero inoxidable de diámetro DN32 con conexiones de 1". Cada uno de ellos dispone de llave de corte a la entrada y termometro. Cada una de las vias del colector de ida incorpora un caudalimetro para el ajuste de la instalación y el de retorno esta preparado para incorporar cabezales termoeléctricos de corte. Las tomas para cada uno de los anillos es de 3/4" tipo eurocono.

**D0180020410** KIT COLECTOR WAFT 10SAL+GRUPO MEZCLA PUNTO FIJO+ARM 9KW
Armario para suelo radiante Pressman, realizado en chapa galvanizada lacada en blanco, hasta 9kW (1000 L/hora), de instalación empotrada y altura de colocación regulable. incluyendo colector de acero inoxidable premontado de 10 vias marca Pressman para aplicaciones en circuitos de suelo radiante y grupo de mezcla a punto fijo compuesto por bomba Wilo Yonos RS 15/6, termómetro y valvula mezcladora termostática con rango de regulación entre 20 y 45ºC. Incorpora dos colectores de 10 vias (ida y retorno) fabricados integramente en acero inoxidable de diámetro DN32 con conexiones de 1". Cada uno de ellos dispone de llave de corte a la entrada y termometro. Cada una de las vias del colector de ida incorpora un caudalimetro para el ajuste de la instalación y el de retorno esta preparado para incorporar cabezales termoeléctricos de corte. Las tomas para cada uno de los anillos es de 3/4" tipo eurocono.

**D0180020411** KIT COLECTOR WAFT 11SAL+GRUPO MEZCLA PUNTO FIJO+ARM 9KW
Armario para suelo radiante Pressman, realizado en chapa galvanizada lacada en blanco, hasta 9kW (1000 L/hora), de instalación empotrada y altura de colocación regulable. incluyendo colector de acero inoxidable premontado de 11 vias marca Pressman para aplicaciones en circuitos de suelo radiante y grupo de mezcla a punto fijo compuesto por bomba Wilo Yonos RS 15/6, termómetro y valvula mezcladora termostática con rango de regulación entre 20 y 45ºC. Incorpora dos colectores de 11 vias (ida y retorno) fabricados integramente en acero inoxidable de diámetro DN32 con conexiones de 1". Cada uno de ellos dispone de llave de corte a la entrada y termometro. Cada una de las vias del colector de ida incorpora un caudalimetro para el ajuste de la instalación y el de retorno esta preparado para incorporar cabezales termoeléctricos de corte. Las tomas para cada uno de los anillos es de 3/4" tipo eurocono.

**D0180020412** KIT COLECTOR WAFT 12SAL+GRUPO MEZCLA PUNTO FIJO+ARM 9KW
Armario para suelo radiante Pressman, realizado en chapa galvanizada lacada en blanco, hasta 9kW (1000 L/hora), de instalación empotrada y altura de colocación regulable. incluyendo colector de acero inoxidable premontado de 12 vias marca Pressman para aplicaciones en circuitos de suelo radiante y grupo de mezcla a punto fijo compuesto por bomba Wilo Yonos RS 15/6, termómetro y valvula mezcladora termostática con rango de regulación entre 20 y 45ºC. Incorpora dos colectores de 12 vias (ida y retorno) fabricados integramente en acero inoxidable de diámetro DN32 con conexiones de 1". Cada uno de ellos dispone de llave de corte a la entrada y termometro. Cada una de las vias del colector de ida incorpora un caudalimetro para el ajuste de la instalación y el de retorno esta preparado para incorporar cabezales termoeléctricos de corte. Las tomas para cada uno de los anillos es de 3/4" tipo eurocono.

**D0180020422** KIT COLECTOR WAFT 2 SAL+GRUPO MEZCLA PUNTO FIJO+ARM 15KW
Armario para suelo radiante Pressman, realizado en chapa galvanizada lacada en blanco, hasta 15W (1600 L/hora), de instalación empotrada y altura de colocación regulable. incluyendo colector de acero inoxidable premontado de 2 vias marca Pressman para aplicaciones en circuitos de suelo radiante y grupo de mezcla a punto fijo compuesto por bomba Wilo Yonos RS 15/7,5, termómetro y valvula mezcladora termostática con rango de regulación entre 20 y 45ºC. Incorpora dos colectores de 2 vias (ida y retorno) fabricados integramente en acero inoxidable de diámetro DN32 con conexiones de 1". Cada uno de ellos dispone de llave de corte a la entrada y termometro. Cada una de las vias del colector de ida incorpora un caudalimetro para el ajuste de la instalación y el de retorno esta preparado para incorporar cabezales termoeléctricos de corte. Las tomas para cada uno de los anillos es de 3/4" tipo eurocono.

**D0180020423** KIT COLECTOR WAFT 3 SAL+GRUPO MEZCLA PUNTO FIJO+ARM 15KW
Armario para suelo radiante Pressman, realizado en chapa galvanizada lacada en blanco, hasta 15W (1600 L/hora), de instalación empotrada y altura de colocación regulable. incluyendo colector de acero inoxidable premontado de 3 vias marca Pressman para aplicaciones en circuitos de suelo radiante y grupo de mezcla a punto fijo compuesto por bomba Wilo Yonos RS 15/7,5, termómetro y valvula mezcladora termostática con rango de regulación entre 20 y 45ºC. Incorpora dos colectores de 3 vias (ida y retorno) fabricados integramente en acero inoxidable de diámetro DN32 con conexiones de 1". Cada uno de ellos dispone de llave de corte a la entrada y termometro. Cada una de las vias del colector de ida incorpora un caudalimetro para el ajuste de la instalación y el de retorno esta preparado para incorporar cabezales termoeléctricos de corte. Las tomas para cada uno de los anillos es de 3/4" tipo eurocono.

**D0180020424** KIT COLECTOR WAFT 4 SAL+GRUPO MEZCLA PUNTO FIJO+ARM 15KW
Armario para suelo radiante Pressman, realizado en chapa galvanizada lacada en blanco, hasta 15W (1600 L/hora), de instalación empotrada y altura de colocación regulable. incluyendo colector de acero inoxidable premontado de 4 vias marca Pressman para aplicaciones en circuitos de suelo radiante y grupo de mezcla a punto fijo compuesto por bomba Wilo Yonos RS 15/7,5, termómetro y valvula mezcladora termostática con rango de regulación entre 20 y 45ºC. Incorpora dos colectores de 4 vias (ida y retorno) fabricados integramente en acero inoxidable de diámetro DN32 con conexiones de 1". Cada uno de ellos dispone de llave de corte a la entrada y termometro. Cada una de las vias del colector de ida incorpora un caudalimetro para el ajuste de la instalación y el de retorno esta preparado para incorporar cabezales termoeléctricos de corte. Las tomas para cada uno de los anillos es de 3/4" tipo eurocono.

**D0180020425** KIT COLECTOR WAFT 5 SAL+GRUPO MEZCLA PUNTO FIJO+ARM 15KW
Armario para suelo radiante Pressman, realizado en chapa galvanizada lacada en blanco, hasta 15W (1600 L/hora), de instalación empotrada y altura de colocación regulable. incluyendo colector de acero inoxidable premontado de 5 vias marca Pressman para aplicaciones en circuitos de suelo radiante y grupo de mezcla a punto fijo compuesto por bomba Wilo Yonos RS 15/7,5, termómetro y valvula mezcladora termostática con rango de regulación entre 20 y 45ºC. Incorpora dos colectores de 5 vias (ida y retorno) fabricados integramente en acero inoxidable de diámetro DN32 con conexiones de 1". Cada uno de ellos dispone de llave de corte a la entrada y termometro. Cada una de las vias del colector de ida incorpora un caudalimetro para el ajuste de la instalación y el de retorno esta preparado para incorporar cabezales termoeléctricos de corte. Las tomas para cada uno de los anillos es de 3/4" tipo eurocono.

**D0180020426** KIT COLECTOR WAFT 6 SAL+GRUPO MEZCLA PUNTO FIJO+ARM 16KW
Armario para suelo radiante Pressman, realizado en chapa galvanizada lacada en blanco, hasta 15W (1600 L/hora), de instalación empotrada y altura de colocación regulable. incluyendo colector de acero inoxidable premontado de 6 vias marca Pressman para aplicaciones en circuitos de suelo radiante y grupo de mezcla a punto fijo compuesto por bomba Wilo Yonos RS 15/7,5, termómetro y valvula mezcladora termostática con rango de regulación entre 20 y 45ºC. Incorpora dos colectores de 6 vias (ida y retorno) fabricados integramente en acero inoxidable de diámetro DN32 con conexiones de 1". Cada uno de ellos dispone de llave de corte a la entrada y termometro. Cada una de las vias del colector de ida incorpora un caudalimetro para el ajuste de la instalación y el de retorno esta preparado para incorporar cabezales termoeléctricos de corte. Las tomas para cada uno de los anillos es de 3/4" tipo eurocono.

**D0180020427** KIT COLECTOR WAFT 7 SAL+GRUPO MEZCLA PUNTO FIJO+ARM 15KW
Armario para suelo radiante Pressman, realizado en chapa galvanizada lacada en blanco, hasta 15W (1600 L/hora), de instalación empotrada y altura de colocación regulable. incluyendo colector de acero inoxidable premontado de 7 vias marca Pressman para aplicaciones en circuitos de suelo radiante y grupo de mezcla a punto fijo compuesto por bomba Wilo Yonos RS 15/7,5, termómetro y valvula mezcladora termostática con rango de regulación entre 20 y 45ºC. Incorpora dos colectores de 7 vias (ida y retorno) fabricados integramente en acero inoxidable de diámetro DN32 con conexiones de 1". Cada uno de ellos dispone de llave de corte a la entrada y termometro. Cada una de las vias del colector de ida incorpora un caudalimetro para el ajuste de la instalación y el de retorno esta preparado para incorporar cabezales termoeléctricos de corte. Las tomas para cada uno de los anillos es de 3/4" tipo eurocono.

**D0180020428** KIT COLECTOR WAFT 8 SAL+GRUPO MEZCLA PUNTO FIJO+ARM 15KW
Armario para suelo radiante Pressman, realizado en chapa galvanizada lacada en blanco, hasta 15W (1600 L/hora), de instalación empotrada y altura de colocación regulable. incluyendo colector de acero inoxidable premontado de 8 vias marca Pressman para aplicaciones en circuitos de suelo radiante y grupo de mezcla a punto fijo compuesto por bomba Wilo Yonos RS 15/7,5, termómetro y valvula mezcladora termostática con rango de regulación entre 20 y 45ºC. Incorpora dos colectores de 8 vias (ida y retorno) fabricados integramente en acero inoxidable de diámetro DN32 con conexiones de 1". Cada uno de ellos dispone de llave de corte a la entrada y termometro. Cada una de las vias del colector de ida incorpora un caudalimetro para el ajuste de la instalación y el de retorno esta preparado para incorporar cabezales termoeléctricos de corte. Las tomas para cada uno de los anillos es de 3/4" tipo eurocono.

**D0180020429** KIT COLECTOR WAFT 9 SAL+GRUPO MEZCLA PUNTO FIJO+ARM 15KW
Armario para suelo radiante Pressman, realizado en chapa galvanizada lacada en blanco, hasta 15W (1600 L/hora), de instalación empotrada y altura de colocación regulable. incluyendo colector de acero inoxidable premontado de 9 vias marca Pressman para aplicaciones en circuitos de suelo radiante y grupo de mezcla a punto fijo compuesto por bomba Wilo Yonos RS 15/7,5, termómetro y valvula mezcladora termostática con rango de regulación entre 20 y 45ºC. Incorpora dos colectores de 9 vias (ida y retorno) fabricados integramente en acero inoxidable de diámetro DN32 con conexiones de 1". Cada uno de ellos dispone de llave de corte a la entrada y termometro. Cada una de las vias del colector de ida incorpora un caudalimetro para el ajuste de la instalación y el de retorno esta preparado para incorporar cabezales termoeléctricos de corte. Las tomas para cada uno de los anillos es de 3/4" tipo eurocono.

**D0180020430** KIT COLECTOR WAFT 10SAL+GRUPO MEZCLA PUNTO FIJO+ARM 15KW
Armario para suelo radiante Pressman, realizado en chapa galvanizada lacada en blanco, hasta 15W (1600 L/hora), de instalación empotrada y altura de colocación regulable. incluyendo colector de acero inoxidable premontado de 10 vias marca Pressman para aplicaciones en circuitos de suelo radiante y grupo de mezcla a punto fijo compuesto por bomba Wilo Yonos RS 15/7,5, termómetro y valvula mezcladora termostática con rango de regulación entre 20 y 45ºC. Incorpora dos colectores de 10 vias (ida y retorno) fabricados integramente en acero inoxidable de diámetro DN32 con conexiones de 1". Cada uno de ellos dispone de llave de corte a la entrada y termometro. Cada una de las vias del colector de ida incorpora un caudalimetro para el ajuste de la instalación y el de retorno esta preparado para incorporar cabezales termoeléctricos de corte. Las tomas para cada uno de los anillos es de 3/4" tipo eurocono.

**D0180020431** KIT COLECTOR WAFT 11SAL+GRUPO MEZCLA PUNTO FIJO+ARM 15KW
Armario para suelo radiante Pressman, realizado en chapa galvanizada lacada en blanco, hasta 15W (1600 L/hora), de instalación empotrada y altura de colocación regulable. incluyendo colector de acero inoxidable premontado de 11 vias marca Pressman para aplicaciones en circuitos de suelo radiante y grupo de mezcla a punto fijo compuesto por bomba Wilo Yonos RS 15/7,5, termómetro y valvula mezcladora termostática con rango de regulación entre 20 y 45ºC. Incorpora dos colectores de 11 vias (ida y retorno) fabricados integramente en acero inoxidable de diámetro DN32 con conexiones de 1". Cada uno de ellos dispone de llave de corte a la entrada y termometro. Cada una de las vias del colector de ida incorpora un caudalimetro para el ajuste de la instalación y el de retorno esta preparado para incorporar cabezales termoeléctricos de corte. Las tomas para cada uno de los anillos es de 3/4" tipo eurocono.

**D0180020432** KIT COLECTOR WAFT 12SAL+GRUPO MEZCLA PUNTO FIJO+ARM 15KW
Armario para suelo radiante Pressman, realizado en chapa galvanizada lacada en blanco, hasta 15W (1600 L/hora), de instalación empotrada y altura de colocación regulable. incluyendo colector de acero inoxidable premontado de 12 vias marca Pressman para aplicaciones en circuitos de suelo radiante y grupo de mezcla a punto fijo compuesto por bomba Wilo Yonos RS 15/7,5, termómetro y valvula mezcladora termostática con rango de regulación entre 20 y 45ºC. Incorpora dos colectores de 12 vias (ida y retorno) fabricados integramente en acero inoxidable de diámetro DN32 con conexiones de 1". Cada uno de ellos dispone de llave de corte a la entrada y termometro. Cada una de las vias del colector de ida incorpora un caudalimetro para el ajuste de la instalación y el de retorno esta preparado para incorporar cabezales termoeléctricos de corte. Las tomas para cada uno de los anillos es de 3/4" tipo eurocono.

**D0180020442** KIT COLECTOR WAFT 2 SAL+GRUPO MEZCLA CLIMATICO+ARM 11KW
Armario para suelo radiante Pressman, realizado en chapa galvanizada lacada en blanco, hasta 11kW (1200 L/hora), de instalación empotrada y altura de colocación regulable. incluyendo colector de acero inoxidable premontado de 2 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.

**D0180020443** KIT COLECTOR WAFT 3 SAL+GRUPO MEZCLA CLIMATICO+ARM 11KW
Armario para suelo radiante Pressman, realizado en chapa galvanizada lacada en blanco, hasta 11kW (1200 L/hora), de instalación empotrada y altura de colocación regulable. incluyendo colector de acero inoxidable premontado de 3 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.

**D0180020444** KIT COLECTOR WAFT 4 SAL+GRUPO MEZCLA CLIMATICO+ARM 11KW
Armario para suelo radiante Pressman, realizado en chapa galvanizada lacada en blanco, hasta 11kW (1200 L/hora), de instalación empotrada y altura de colocación regulable. incluyendo colector de acero inoxidable premontado de 4 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.

**D0180020445** KIT COLECTOR WAFT 5 SAL+GRUPO MEZCLA CLIMATICO+ARM 11KW
Armario para suelo radiante Pressman, realizado en chapa galvanizada lacada en blanco, hasta 11kW (1200 L/hora), de instalación empotrada y altura de colocación regulable. incluyendo colector de acero inoxidable premontado de 5 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.

**D0180020446** KIT COLECTOR WAFT 6 SAL+GRUPO MEZCLA CLIMATICO+ARM 11KW
Armario para suelo radiante Pressman, realizado en chapa galvanizada lacada en blanco, hasta 11kW (1200 L/hora), de instalación empotrada y altura de colocación regulable. incluyendo colector de acero inoxidable premontado de 6 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.

**D0180020447** KIT COLECTOR WAFT 7 SAL+GRUPO MEZCLA CLIMATICO+ARM 11KW
Armario para suelo radiante Pressman, realizado en chapa galvanizada lacada en blanco, hasta 11kW (1200 L/hora), de instalación empotrada y altura de colocación regulable. incluyendo colector de acero inoxidable premontado de 7 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.

**D0180020448** KIT COLECTOR WAFT 8 SAL+GRUPO MEZCLA CLIMATICO+ARM 11KW
Armario para suelo radiante Pressman, realizado en chapa galvanizada lacada en blanco, hasta 11kW (1200 L/hora), de instalación empotrada y altura de colocación regulable. incluyendo colector de acero inoxidable premontado de 8 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.

**D0180020449** KIT COLECTOR WAFT 9 SAL+GRUPO MEZCLA CLIMATICO+ARM 11KW
Armario para suelo radiante Pressman, realizado en chapa galvanizada lacada en blanco, hasta 11kW (1200 L/hora), de instalación empotrada y altura de colocación regulable. incluyendo colector de acero inoxidable premontado de 9 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.

**D0180020450** KIT COLECTOR WAFT 10SAL+GRUPO MEZCLA CLIMATICO+ARM 11KW
Armario para suelo radiante Pressman, realizado en chapa galvanizada lacada en blanco, hasta 11kW (1200 L/hora), de instalación empotrada y altura de colocación regulable. incluyendo colector de acero inoxidable premontado de 10 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.

**D0180020451** KIT COLECTOR WAFT 11SAL+GRUPO MEZCLA CLIMATICO+ARM 11KW
Armario para suelo radiante Pressman, realizado en chapa galvanizada lacada en blanco, hasta 11kW (1200 L/hora), de instalación empotrada y altura de colocación regulable. incluyendo colector de acero inoxidable premontado de 11 vias marca Pressman para aplicaciones en circuitos de suelo radiante y grupo de mezcla climático compuesto por bomba Wilo Yonos RS 15/6, termómetro y valvula mezcladora con servomotor de 3 puntos con rango de regulación entre 20 y 45ºC. Incorpora dos colectores de 11 vias (ida y retorno) fabricados integramente en acero inoxidable de diámetro DN32 con conexiones de 1". Cada uno de ellos dispone de llave de corte a la entrada y termometro. Cada una de las vias del colector de ida incorpora un caudalimetro para el ajuste de la instalación y el de retorno esta preparado para incorporar cabezales termoeléctricos de corte. Las tomas para cada uno de los anillos es de 3/4" tipo eurocono.

**D0180020452** KIT COLECTOR WAFT 12SAL+GRUPO MEZCLA CLIMATICO+ARM 11KW
Armario para suelo radiante Pressman, realizado en chapa galvanizada lacada en blanco, hasta 11kW (1200 L/hora), de instalación empotrada y altura de colocación regulable. incluyendo colector de acero inoxidable premontado de 12 vias marca Pressman para aplicaciones en circuitos de suelo radiante y grupo de mezcla climático compuesto por bomba Wilo Yonos RS 15/6, termómetro y valvula mezcladora con servomotor de 3 puntos con rango de regulación entre 20 y 45ºC. Incorpora dos colectores de 12 vias (ida y retorno) fabricados integramente en acero inoxidable de diámetro DN32 con conexiones de 1". Cada uno de ellos dispone de llave de corte a la entrada y termometro. Cada una de las vias del colector de ida incorpora un caudalimetro para el ajuste de la instalación y el de retorno esta preparado para incorporar cabezales termoeléctricos de corte. Las tomas para cada uno de los anillos es de 3/4" tipo eurocono.

**D0180020462** KIT COLECTOR WAFT 2 SAL+GRUPO MEZCLA CLIMATICO+ARM 17KW
Armario para suelo radiante Pressman, realizado en chapa galvanizada lacada en blanco, hasta 17W (1800 L/hora), de instalación empotrada y altura de colocación regulable. incluyendo colector de acero inoxidable premontado de 2 vias marca Pressman para aplicaciones en circuitos de suelo radiante y rupo de mezcla climático compuesto por bomba Wilo Yonos RS 15/7,5, termómetro y valvula mezcladora con servomotor de 3 puntos con rango de regulación entre 20 y 45ºC. Incorpora dos colectores de 2 vias (ida y retorno) fabricados integramente en acero inoxidable de diámetro DN32 con conexiones de 1". Cada uno de ellos dispone de llave de corte a la entrada y termometro. Cada una de las vias del colector de ida incorpora un caudalimetro para el ajuste de la instalación y el de retorno esta preparado para incorporar cabezales termoeléctricos de corte. Las tomas para cada uno de los anillos es de 3/4" tipo eurocono.

**D0180020463** KIT COLECTOR WAFT 3 SAL+GRUPO MEZCLA CLIMATICO+ARM 17KW
Armario para suelo radiante Pressman, realizado en chapa galvanizada lacada en blanco, hasta 17W (1800 L/hora), de instalación empotrada y altura de colocación regulable. incluyendo colector de acero inoxidable premontado de 3 vias marca Pressman para aplicaciones en circuitos de suelo radiante y rupo de mezcla climático compuesto por bomba Wilo Yonos RS 15/7,5, termómetro y valvula mezcladora con servomotor de 3 puntos con rango de regulación entre 20 y 45ºC. Incorpora dos colectores de 3 vias (ida y retorno) fabricados integramente en acero inoxidable de diámetro DN32 con conexiones de 1". Cada uno de ellos dispone de llave de corte a la entrada y termometro. Cada una de las vias del colector de ida incorpora un caudalimetro para el ajuste de la instalación y el de retorno esta preparado para incorporar cabezales termoeléctricos de corte. Las tomas para cada uno de los anillos es de 3/4" tipo eurocono.

**D0180020464** KIT COLECTOR WAFT 4 SAL+GRUPO MEZCLA CLIMATICO+ARM 17KW
Armario para suelo radiante Pressman, realizado en chapa galvanizada lacada en blanco, hasta 17W (1800 L/hora), de instalación empotrada y altura de colocación regulable. incluyendo colector de acero inoxidable premontado de 4 vias marca Pressman para aplicaciones en circuitos de suelo radiante y rupo de mezcla climático compuesto por bomba Wilo Yonos RS 15/7,5, termómetro y valvula mezcladora con servomotor de 3 puntos con rango de regulación entre 20 y 45ºC. Incorpora dos colectores de 4 vias (ida y retorno) fabricados integramente en acero inoxidable de diámetro DN32 con conexiones de 1". Cada uno de ellos dispone de llave de corte a la entrada y termometro. Cada una de las vias del colector de ida incorpora un caudalimetro para el ajuste de la instalación y el de retorno esta preparado para incorporar cabezales termoeléctricos de corte. Las tomas para cada uno de los anillos es de 3/4" tipo eurocono.

**D0180020465** KIT COLECTOR WAFT 5 SAL+GRUPO MEZCLA CLIMATICO+ARM 17KW
Armario para suelo radiante Pressman, realizado en chapa galvanizada lacada en blanco, hasta 17W (1800 L/hora), de instalación empotrada y altura de colocación regulable. incluyendo colector de acero inoxidable premontado de 5 vias marca Pressman para aplicaciones en circuitos de suelo radiante y rupo de mezcla climático compuesto por bomba Wilo Yonos RS 15/7,5, termómetro y valvula mezcladora con servomotor de 3 puntos con rango de regulación entre 20 y 45ºC. Incorpora dos colectores de 5 vias (ida y retorno) fabricados integramente en acero inoxidable de diámetro DN32 con conexiones de 1". Cada uno de ellos dispone de llave de corte a la entrada y termometro. Cada una de las vias del colector de ida incorpora un caudalimetro para el ajuste de la instalación y el de retorno esta preparado para incorporar cabezales termoeléctricos de corte. Las tomas para cada uno de los anillos es de 3/4" tipo eurocono.

**D0180020466** KIT COLECTOR WAFT 6 SAL+GRUPO MEZCLA CLIMATICO+ARM 17KW
Armario para suelo radiante Pressman, realizado en chapa galvanizada lacada en blanco, hasta 17W (1800 L/hora), de instalación empotrada y altura de colocación regulable. incluyendo colector de acero inoxidable premontado de 6 vias marca Pressman para aplicaciones en circuitos de suelo radiante y rupo de mezcla climático compuesto por bomba Wilo Yonos RS 15/7,5, termómetro y valvula mezcladora con servomotor de 3 puntos con rango de regulación entre 20 y 45ºC. Incorpora dos colectores de 6 vias (ida y retorno) fabricados integramente en acero inoxidable de diámetro DN32 con conexiones de 1". Cada uno de ellos dispone de llave de corte a la entrada y termometro. Cada una de las vias del colector de ida incorpora un caudalimetro para el ajuste de la instalación y el de retorno esta preparado para incorporar cabezales termoeléctricos de corte. Las tomas para cada uno de los anillos es de 3/4" tipo eurocono.

**D0180020467** KIT COLECTOR WAFT 7 SAL+GRUPO MEZCLA CLIMATICO+ARM 17KW
Armario para suelo radiante Pressman, realizado en chapa galvanizada lacada en blanco, hasta 17W (1800 L/hora), de instalación empotrada y altura de colocación regulable. incluyendo colector de acero inoxidable premontado de 7 vias marca Pressman para aplicaciones en circuitos de suelo radiante y rupo de mezcla climático compuesto por bomba Wilo Yonos RS 15/7,5, termómetro y valvula mezcladora con servomotor de 3 puntos con rango de regulación entre 20 y 45ºC. Incorpora dos colectores de 7 vias (ida y retorno) fabricados integramente en acero inoxidable de diámetro DN32 con conexiones de 1". Cada uno de ellos dispone de llave de corte a la entrada y termometro. Cada una de las vias del colector de ida incorpora un caudalimetro para el ajuste de la instalación y el de retorno esta preparado para incorporar cabezales termoeléctricos de corte. Las tomas para cada uno de los anillos es de 3/4" tipo eurocono.

**D0180020468** KIT COLECTOR WAFT 8 SAL+GRUPO MEZCLA CLIMATICO+ARM 17KW
Armario para suelo radiante Pressman, realizado en chapa galvanizada lacada en blanco, hasta 17W (1800 L/hora), de instalación empotrada y altura de colocación regulable. incluyendo colector de acero inoxidable premontado de 8 vias marca Pressman para aplicaciones en circuitos de suelo radiante y rupo de mezcla climático compuesto por bomba Wilo Yonos RS 15/7,5, termómetro y valvula mezcladora con servomotor de 3 puntos con rango de regulación entre 20 y 45ºC. Incorpora dos colectores de 8 vias (ida y retorno) fabricados integramente en acero inoxidable de diámetro DN32 con conexiones de 1". Cada uno de ellos dispone de llave de corte a la entrada y termometro. Cada una de las vias del colector de ida incorpora un caudalimetro para el ajuste de la instalación y el de retorno esta preparado para incorporar cabezales termoeléctricos de corte. Las tomas para cada uno de los anillos es de 3/4" tipo eurocono.

**D0180020469** KIT COLECTOR WAFT 9 SAL+GRUPO MEZCLA CLIMATICO+ARM 17KW
Armario para suelo radiante Pressman, realizado en chapa galvanizada lacada en blanco, hasta 17W (1800 L/hora), de instalación empotrada y altura de colocación regulable. incluyendo colector de acero inoxidable premontado de 9 vias marca Pressman para aplicaciones en circuitos de suelo radiante y rupo de mezcla climático compuesto por bomba Wilo Yonos RS 15/7,5, termómetro y valvula mezcladora con servomotor de 3 puntos con rango de regulación entre 20 y 45ºC. Incorpora dos colectores de 9 vias (ida y retorno) fabricados integramente en acero inoxidable de diámetro DN32 con conexiones de 1". Cada uno de ellos dispone de llave de corte a la entrada y termometro. Cada una de las vias del colector de ida incorpora un caudalimetro para el ajuste de la instalación y el de retorno esta preparado para incorporar cabezales termoeléctricos de corte. Las tomas para cada uno de los anillos es de 3/4" tipo eurocono.

**D0180020470** KIT COLECTOR WAFT 10SAL+GRUPO MEZCLA CLIMATICO+ARM 17KW
Armario para suelo radiante Pressman, realizado en chapa galvanizada lacada en blanco, hasta 17W (1800 L/hora), de instalación empotrada y altura de colocación regulable. incluyendo colector de acero inoxidable premontado de 10 vias marca Pressman para aplicaciones en circuitos de suelo radiante y rupo de mezcla climático compuesto por bomba Wilo Yonos RS 15/7,5, termómetro y valvula mezcladora con servomotor de 3 puntos con rango de regulación entre 20 y 45ºC. Incorpora dos colectores de 10 vias (ida y retorno) fabricados integramente en acero inoxidable de diámetro DN32 con conexiones de 1". Cada uno de ellos dispone de llave de corte a la entrada y termometro. Cada una de las vias del colector de ida incorpora un caudalimetro para el ajuste de la instalación y el de retorno esta preparado para incorporar cabezales termoeléctricos de corte. Las tomas para cada uno de los anillos es de 3/4" tipo eurocono.

**D0180020471** KIT COLECTOR WAFT 11SAL+GRUPO MEZCLA CLIMATICO+ARM 17KW
Armario para suelo radiante Pressman, realizado en chapa galvanizada lacada en blanco, hasta 17W (1800 L/hora), de instalación empotrada y altura de colocación regulable. incluyendo colector de acero inoxidable premontado de 11 vias marca Pressman para aplicaciones en circuitos de suelo radiante y rupo de mezcla climático compuesto por bomba Wilo Yonos RS 15/7,5, termómetro y valvula mezcladora con servomotor de 3 puntos con rango de regulación entre 20 y 45ºC. Incorpora dos colectores de 11 vias (ida y retorno) fabricados integramente en acero inoxidable de diámetro DN32 con conexiones de 1". Cada uno de ellos dispone de llave de corte a la entrada y termometro. Cada una de las vias del colector de ida incorpora un caudalimetro para el ajuste de la instalación y el de retorno esta preparado para incorporar cabezales termoeléctricos de corte. Las tomas para cada uno de los anillos es de 3/4" tipo eurocono.

**D0180020002** COLECTOR INOX WAFT 2 SALIDAS 3/4 5L/MIN 1-DN32 C/CONEXIONES
Colector de acero inoxidable premontado de 2 vías marca Pressman, para aplicaciones en circuitos de suelo radiante. Incorpora dos colectores de dos vías (ida y retorno) fabricados integramente en acero inoxidable de diámetro DN32 con conexiones de 1". Cada uno de ellos dispone de llave de corte a la entrada y termometro. Cada una de las vías del colector de ida incorpora un caudalimetro para el ajuste de la instalación y el de retorno esta preparado para incorporar cabezales termoeléctricos de corte. Las tomas para cada uno de los anillos es de 3/4" tipo eurocono.

**D0180020003** COLECTOR INOX WAFT 3 SALIDAS 3/4 5L/MIN 1-DN32 C/CONEXIONES
Colector de acero inoxidable premontado de 3 vías marca Pressman, para aplicaciones en circuitos de suelo radiante. Incorpora dos colectores de tres vías (ida y retorno) fabricados integramente en acero inoxidable de diámetro DN32 con conexiones de 1". Cada uno de ellos dispone de llave de corte a la entrada y termometro. Cada una de las vías del colector de ida incorpora un caudalimetro para el ajuste de la instalación y el de retorno esta preparado para incorporar cabezales termoeléctricos de corte. Las tomas para cada uno de los anillos es de 3/4" tipo eurocono.

**D0180020004** COLECTOR INOX WAFT 4 SALIDAS 3/4 5L/MIN 1-DN32 C/CONEXIONES
Colector de acero inoxidable premontado de 4 vías marca Pressman, para aplicaciones en circuitos de suelo radiante. Incorpora dos colectores de cuatro vías (ida y retorno) fabricados integramente en acero inoxidable de diámetro DN32 con conexiones de 1". Cada uno de ellos dispone de llave de corte a la entrada y termometro. Cada una de las vías del colector de ida incorpora un caudalimetro para el ajuste de la instalación y el de retorno esta preparado para incorporar cabezales termoeléctricos de corte. Las tomas para cada uno de los anillos es de 3/4" tipo eurocono.

**D0180020005** COLECTOR INOX WAFT 5 SALIDAS 3/4 5L/MIN 1-DN32 C/CONEXIONES
Colector de acero inoxidable premontado de 5 vías marca Pressman, para aplicaciones en circuitos de suelo radiante. Incorpora dos colectores de cinco vías (ida y retorno) fabricados integramente en acero inoxidable de diámetro DN32 con conexiones de 1". Cada uno de ellos dispone de llave de corte a la entrada y termometro. Cada una de las vías del colector de ida incorpora un caudalimetro para el ajuste de la instalación y el de retorno esta preparado para incorporar cabezales termoeléctricos de corte. Las tomas para cada uno de los anillos es de 3/4" tipo eurocono.

**D0180020006** COLECTOR INOX WAFT 6 SALIDAS 3/4 5L/MIN 1-DN32 C/CONEXIONES
Colector de acero inoxidable premontado de 6 vías marca Pressman, para aplicaciones en circuitos de suelo radiante. Incorpora dos colectores de seis vías (ida y retorno) fabricados integramente en acero inoxidable de diámetro DN32 con conexiones de 1". Cada uno de ellos dispone de llave de corte a la entrada y termometro. Cada una de las vías del colector de ida incorpora un caudalimetro para el ajuste de la instalación y el de retorno esta preparado para incorporar cabezales termoeléctricos de corte. Las tomas para cada uno de los anillos es de 3/4" tipo eurocono.

**D0180020007** COLECTOR INOX WAFT 7 SALIDAS 3/4 5L/MIN 1-DN32 C/CONEXIONES
Colector de acero inoxidable premontado de 7 vías marca Pressman, para aplicaciones en circuitos de suelo radiante. Incorpora dos colectores de siete vías (ida y retorno) fabricados integramente en acero inoxidable de diámetro DN32 con conexiones de 1". Cada uno de ellos dispone de llave de corte a la entrada y termometro. Cada una de las vías del colector de ida incorpora un caudalimetro para el ajuste de la instalación y el de retorno esta preparado para incorporar cabezales termoeléctricos de corte. Las tomas para cada uno de los anillos es de 3/4" tipo eurocono.

**D0180020008** COLECTOR INOX WAFT 8 SALIDAS 3/4 5L/MIN 1-DN32 C/CONEXIONES
Colector de acero inoxidable premontado de 8 vías marca Pressman, para aplicaciones en circuitos de suelo radiante. Incorpora dos colectores de ocho vías (ida y retorno) fabricados integramente en acero inoxidable de diámetro DN32 con conexiones de 1". Cada uno de ellos dispone de llave de corte a la entrada y termometro. Cada una de las vías del colector de ida incorpora un caudalimetro para el ajuste de la instalación y el de retorno esta preparado para incorporar cabezales termoeléctricos de corte. Las tomas para cada uno de los anillos es de 3/4" tipo eurocono.

**D0180020009** COLECTOR INOX WAFT 9 SALIDAS 3/4 5L/MIN 1-DN32 C/CONEXIONES
Colector de acero inoxidable premontado de 9 vías marca Pressman, para aplicaciones en circuitos de suelo radiante. Incorpora dos colectores de nueve vías (ida y retorno) fabricados integramente en acero inoxidable de diámetro DN32 con conexiones de 1". Cada uno de ellos dispone de llave de corte a la entrada y termometro. Cada una de las vías del colector de ida incorpora un caudalimetro para el ajuste de la instalación y el de retorno esta preparado para incorporar cabezales termoeléctricos de corte. Las tomas para cada uno de los anillos es de 3/4" tipo eurocono.

**D0180020010** COLECTOR INOX WAFT 10 SALIDAS 3/4 5L/MIN 1-DN32 C/CONEXIONES
Colector de acero inoxidable premontado de 10 vías marca Pressman, para aplicaciones en circuitos de suelo radiante. Incorpora dos colectores de diez vías (ida y retorno) fabricados integramente en acero inoxidable de diámetro DN32 con conexiones de 1". Cada uno de ellos dispone de llave de corte a la entrada y termometro. Cada una de las vías del colector de ida incorpora un caudalimetro para el ajuste de la instalación y el de retorno esta preparado para incorporar cabezales termoeléctricos de corte. Las tomas para cada uno de los anillos es de 3/4" tipo eurocono.

**D0180020011** COLECTOR INOX WAFT 11 SALIDAS 3/4 5L/MIN 1-DN32 C/CONEXIONES
Colector de acero inoxidable premontado de 11 vías marca Pressman, para aplicaciones en circuitos de suelo radiante. Incorpora dos colectores de once vías (ida y retorno) fabricados integramente en acero inoxidable de diámetro DN32 con conexiones de 1". Cada uno de ellos dispone de llave de corte a la entrada y termometro. Cada una de las vías del colector de ida incorpora un caudalimetro para el ajuste de la instalación y el de retorno esta preparado para incorporar cabezales termoeléctricos de corte. Las tomas para cada uno de los anillos es de 3/4" tipo eurocono.

**D0180020012** COLECTOR INOX WAFT 12 SALIDAS 3/4 5L/MIN 1-DN32 C/CONEXIONES
Colector de acero inoxidable premontado de 12 vías marca Pressman, para aplicaciones en circuitos de suelo radiante. Incorpora dos colectores de doce vías (ida y retorno) fabricados integramente en acero inoxidable de diámetro DN32 con conexiones de 1". Cada uno de ellos dispone de llave de corte a la entrada y termometro. Cada una de las vías del colector de ida incorpora un caudalimetro para el ajuste de la instalación y el de retorno esta preparado para incorporar cabezales termoeléctricos de corte. Las tomas para cada uno de los anillos es de 3/4" tipo eurocono.

**D0180025002** COLECTOR PLASTICO WAFT 2 SALIDAS 3/4 EUROCONO 4L/MIN 1-DN32
Colector de plástico reforzado con fibra de vidrio premontado de dos vías marca Pressman, para aplicaciones en circuitos de suelo radiante. Incorpora dos colectores de dos vías (ida y retorno) de diámetro DN32 con conexiones de 1". Cada uno de ellos dispone de llave de corte a la entrada y termómetro. Cada una de las vías del colector de ida incorpora un caudalimetro para el ajuste de la instalación y el de retorno esta preparado para incorporar cabezales termoeléctricos de corte de M 30x1,5. Las tomas para cada uno de los anillos es de 3/4" tipo eurocono.

**D0180025003** COLECTOR PLASTICO WAFT 3 SALIDAS 3/4 EUROCONO 4L/MIN 1-DN32
Colector de plástico reforzado con fibra de vidrio premontado de tres vías marca Pressman, para aplicaciones en circuitos de suelo radiante. Incorpora dos colectores de tres vías (ida y retorno) de diámetro DN32 con conexiones de 1". Cada uno de ellos dispone de llave de corte a la entrada y termómetro. Cada una de las vías del colector de ida incorpora un caudalimetro para el ajuste de la instalación y el de retorno esta preparado para incorporar cabezales termoeléctricos de corte de M 30x1,5. Las tomas para cada uno de los anillos es de 3/4" tipo eurocono.

**D0180025004** COLECTOR PLASTICO WAFT 4 SALIDAS 3/4 EUROCONO 4L/MIN 1-DN32
Colector de plástico reforzado con fibra de vidrio premontado de cuatro vías marca Pressman, para aplicaciones en circuitos de suelo radiante. Incorpora dos colectores de cuatro vías (ida y retorno) de diámetro DN32 con conexiones de 1". Cada uno de ellos dispone de llave de corte a la entrada y termómetro. Cada una de las vías del colector de ida incorpora un caudalimetro para el ajuste de la instalación y el de retorno esta preparado para incorporar cabezales termoeléctricos de corte de M 30x1,5. Las tomas para cada uno de los anillos es de 3/4" tipo eurocono.

**D0180025005** COLECTOR PLASTICO WAFT 5 SALIDAS 3/4 EUROCONO 4L/MIN 1-DN32
Colector de plástico reforzado con fibra de vidrio premontado de cinco vías marca Pressman, para aplicaciones en circuitos de suelo radiante. Incorpora dos colectores de cinco vías (ida y retorno) de diámetro DN32 con conexiones de 1". Cada uno de ellos dispone de llave de corte a la entrada y termómetro. Cada una de las vías del colector de ida incorpora un caudalimetro para el ajuste de la instalación y el de retorno esta preparado para incorporar cabezales termoeléctricos de corte de M 30x1,5. Las tomas para cada uno de los anillos es de 3/4" tipo eurocono.

**D0180025006** COLECTOR PLASTICO WAFT 6 SALIDAS 3/4 EUROCONO 4L/MIN 1-DN32
Colector de plástico reforzado con fibra de vidrio premontado de seis vías marca Pressman, para aplicaciones en circuitos de suelo radiante. Incorpora colectores de seis vías (ida y retorno) de diámetro DN32 con conexiones de 1". Cada uno de ellos dispone de llave de corte a la entrada y termómetro. Cada una de las vías del colector de ida incorpora un caudalimetro para el ajuste de la instalación y el de retorno esta preparado para incorporar cabezales termoeléctricos de corte de M 30x1,5. Las tomas para cada uno de los anillos es de 3/4" tipo eurocono.

**D0180025007** COLECTOR PLASTICO WAFT 7 SALIDAS 3/4 EUROCONO 4L/MIN 1-DN32
Colector de plástico reforzado con fibra de vidrio premontado de siete vías marca Pressman, para aplicaciones en circuitos de suelo radiante. Incorpora dos colectores de siete vías (ida y retorno) de diámetro DN32 con conexiones de 1". Cada uno de ellos dispone de llave de corte a la entrada y termómetro. Cada una de las vías del colector de ida incorpora un caudalimetro para el ajuste de la instalación y el de retorno esta preparado para incorporar cabezales termoeléctricos de corte de M 30x1,5. Las tomas para cada uno de los anillos es de 3/4" tipo eurocono.

**D0180025008** COLECTOR PLASTICO WAFT 8 SALIDAS 3/4 EUROCONO 4L/MIN 1-DN32
Colector de plástico reforzado con fibra de vidrio premontado de ocho vías marca Pressman, para aplicaciones en circuitos de suelo radiante. Incorpora dos colectores de ocho vías (ida y retorno) de diámetro DN32 con conexiones de 1". Cada uno de ellos dispone de llave de corte a la entrada y termómetro. Cada una de las vías del colector de ida incorpora un caudalimetro para el ajuste de la instalación y el de retorno esta preparado para incorporar cabezales termoeléctricos de corte de M 30x1,5. Las tomas para cada uno de los anillos es de 3/4" tipo eurocono.

**D0180025009** COLECTOR PLASTICO WAFT 9 SALIDAS 3/4 EUROCONO 4L/MIN 1-DN32
Colector de plástico reforzado con fibra de vidrio premontado de nueve vías marca Pressman, para aplicaciones en circuitos de suelo radiante. Incorpora dos colectores de nueve vías (ida y retorno) de diámetro DN32 con conexiones de 1". Cada uno de ellos dispone de llave de corte a la entrada y termómetro. Cada una de las vías del colector de ida incorpora un caudalimetro para el ajuste de la instalación y el de retorno esta preparado para incorporar cabezales termoeléctricos de corte de M 30x1,5. Las tomas para cada uno de los anillos es de 3/4" tipo eurocono.

**D0180025010** COLECTOR PLASTICO WAFT 10 SALIDAS 3/4 EUROCONO 4L/MIN 1-DN32
Colector de plástico reforzado con fibra de vidrio premontado de diez vías marca Pressman, para aplicaciones en circuitos de suelo radiante. Incorpora dos colectores de diez vías (ida y retorno) de diámetro DN32 con conexiones de 1". Cada uno de ellos dispone de llave de corte a la entrada y termómetro. Cada una de las vías del colector de ida incorpora un caudalimetro para el ajuste de la instalación y el de retorno esta preparado para incorporar cabezales termoeléctricos de corte de M 30x1,5. Las tomas para cada uno de los anillos es de 3/4" tipo eurocono.

**D0180025011** COLECTOR PLASTICO WAFT 11 SALIDAS 3/4 EUROCONO 4L/MIN 1-DN32
Colector de plástico reforzado con fibra de vidrio premontado de once vías marca Pressman, para aplicaciones en circuitos de suelo radiante. Incorpora dos colectores de once vías (ida y retorno) de diámetro DN32 con conexiones de 1". Cada uno de ellos dispone de llave de corte a la entrada y termómetro. Cada una de las vías del colector de ida incorpora un caudalimetro para el ajuste de la instalación y el de retorno esta preparado para incorporar cabezales termoeléctricos de corte de M 30x1,5. Las tomas para cada uno de los anillos es de 3/4" tipo eurocono.

**D0180025012** COLECTOR PLASTICO WAFT 12 SALIDAS 3/4 EUROCONO 4L/MIN 1-DN32
Colector de plástico reforzado con fibra de vidrio premontado de doce vías marca Pressman, para aplicaciones en circuitos de suelo radiante. Incorpora dos colectores de doce vías (ida y retorno) de diámetro DN32 con conexiones de 1". Cada uno de ellos dispone de llave de corte a la entrada y termómetro. Cada una de las vías del colector de ida incorpora un caudalimetro para el ajuste de la instalación y el de retorno esta preparado para incorporar cabezales termoeléctricos de corte de M 30x1,5. Las tomas para cada uno de los anillos es de 3/4" tipo eurocono.

**D0180030000** ARMARIO EMPOTRABLE COLECTOR WAFT NEW 400MM SUELO RADIANTE
Armario de chapa galvanizada empotrable lacado blanco para colector de suelo radiante Pressman. Medidas: Ancho 400mm, altura regulable 690-790mm, profundidad regulable 110-160mm y posibilidad de entrada de tubos por ambos laterales. Válido para instalación de los colectores Pressman de 2 a 4 salidas en inox y plástico

**D0180030005** ARMARIO EMPOTRABLE COLECTOR WAFT NEW 530MM SUELO RADIANTE
Armario de chapa galvanizada empotrable lacado blanco para colector de suelo radiante Pressman. Medidas: Ancho 530mm, altura regulable 690-790mm, profundidad regulable 110-160mm y posibilidad de entrada de tubos por ambos laterales. Válido para instalación de los colectores Pressman de 5 y 6 salidas en inox y plástico.

**D0180030010** ARMARIO EMPOTRABLE COLECTOR WAFT NEW 680MM SUELO RADIANTE
Armario de chapa galvanizada empotrable lacado blanco para colector de suelo radiante Pressman. Medidas: Ancho 680mm, altura regulable 690-790mm, profundidad regulable 110-160mm y posibilidad de entrada de tubos por ambos laterales. Válido para instalación de los colectores Pressman de 7 a 9 salidas en inox y plástico.

**D0180030015** ARMARIO EMPOTRABLE COLECTOR WAFT NEW 830MM SUELO RADIANTE
Armario de chapa galvanizada empotrable lacado blanco para colector de suelo radiante Pressman. Medidas: Ancho 830mm, altura regulable 690-790mm, profundidad regulable 110-160mm y posibilidad de entrada de tubos por ambos laterales. Válido para instalación de los colectores Pressman de 10 a 12 salidas en inox y plástico.

**D0180030020** ARMARIO EMPOTRABLE COLECTOR WAFT NEW 1030MM SUELO RADIANTE
Armario de chapa galvanizada empotrable lacado blanco para colector de suelo radiante Pressman. Medidas: Ancho 1030mm, altura regulable 690-790mm, profundidad regulable 110-160mm y posibilidad de entrada de tubos por ambos laterales. Válido para instalación de los colectores Pressman de 12 salidas en inox y plástico

**D0180030025** PS ARMARIO EMP COLECTOR 400MM P/SEÑALES SUELO RADIANTE
Armario de chapa galvanizada empotrable lacado blanco para colector de suelo radiante Pressman. Medidas: Ancho 400mm, altura regulable 772-872mm, profundidad regulable 110-160mm y posibilidad de entrada de tubos por ambos laterales. Válido para instalación de los colectores Pressman de 2 a 4 salidas en inox y plástico

**D0180030030** PS ARMARIO EMP COLECTOR 530MM P/SEÑALES SUELO RADIANTE
Armario de chapa galvanizada empotrable lacado blanco para colector de suelo radiante Pressman. Medidas: Ancho 530mm, altura regulable 772-872mm, profundidad regulable 110-160mm y posibilidad de entrada de tubos por ambos laterales. Válido para instalación de los colectores Pressman de 5 y 6 salidas en inox y plástico.

**D0180030035** PS ARMARIO EMP COLECTOR 680MM P/SEÑALES SUELO RADIANTE
Armario de chapa galvanizada empotrable lacado blanco para colector de suelo radiante Pressman. Medidas: Ancho 680mm, altura regulable 772-872mm, profundidad regulable 110-160mm y posibilidad de entrada de tubos por ambos laterales. Válido para instalación de los colectores Pressman de 7 a 9 salidas en inox y plástico.

**D0180030040** PS ARMARIO EMP COLECTOR 830MM P/SEÑALES SUELO RADIANTE
Armario de chapa galvanizada empotrable lacado blanco para colector de suelo radiante Pressman. Medidas: Ancho 830mm, altura regulable 772-872mm, profundidad regulable 110-160mm y posibilidad de entrada de tubos por ambos laterales. Válido para instalación de los colectores Pressman de 10 a 12 salidas en inox y plástico

**D0180030045** PS ARMARIO EMP COLECTOR 1030MM P/SEÑALES SUELO RADIANT
Armario de chapa galvanizada empotrable lacado blanco para colector de suelo radiante Pressman. Medidas: Ancho 1030mm, altura regulable 772-872mm, profundidad regulable 110-160mm y posibilidad de entrada de tubos por ambos laterales. Válido para instalación de los colectores Pressman de 12 salidas en inox y plástico

**D0180050000** AGUJA HIDRAULICA WAFT 60/5 46KW DN32
Separador hidráulico de acero inoxidable 60/6 35Kw. DN 25 equipado con purgador y llave de vaciado, perfectamente aislada con EPP.

**D0185000050** ROLLO 50M FILM POLIETILENO
Rollo film polietileno Pressman, para aislamiento de las placas aislantes de posibles humedades en su colocación sobre el terreno o cuando sea necesario barrera de vapor.

**D0185015000** BANDA DE DILATACION 2M PARA SUELO RADIANTE
Junta de dilatación Waft para suelo radiante de espuma de poliestileno con autoadhesivo de fijación. Espesor de la banda 10mm, altura de la junta 130mm, longitud de junta 2m.

**D0185085000** GARRAFA 25KG ADITIVO MORTERO SUELO RADIANTE SIKAPLAS 200R 25KG
Aditivo fluidificante para mortero SIKAPLAST 25 KG apto para eliminar las bolsas de aire en morteros y hormigones durante el fraguado, exento de cloruros y con un valor de PH=8. Dosificación: entre el 1% y el 1,5% del peso del cemento.

**D0332010016** RFX SEPARADOR MICROBURBUJAS LATON EXVOID A 3/4
Separador de aire y microburbujas de la firma Reflex, modelo Exvoid A 3/4". Fabricado en latón, para instalación horizontal. Caudal máximo 1,25 m3/h. PN 10bar. Temperatura máxima 110ºC.

**D0332010017** RFX SEPARADOR MICROBURBUJAS LATON EXVOID A 1
Separador de aire y microburbujas de la firma Reflex, modelo Exvoid A 1". Fabricado en latón, para instalación horizontal. Caudal máximo 2 m3/h. PN 10bar. Temperatura máxima 110ºC.

**D0332010018** RFX SEPARADOR MICROBURBUJAS LATON EXVOID A 11/4
Separador de aire y microburbujas de la firma Reflex, modelo Exvoid A 11/4". Fabricado en latón, para instalación horizontal. Caudal máximo 3,75 m3/h. PN 10bar. Temperatura máxima 110ºC.

**D0332010019** RFX SEPARADOR MICROBURBUJAS LATON EXVOID A 11/2
Separador de aire y microburbujas de la firma Reflex, modelo Exvoid A 11/2". Fabricado en latón, para instalación horizontal. Caudal máximo 5 m3/h. PN 10bar. Temperatura máxima 110ºC.

**D0332010020** RFX SEPARADOR MICROBURBUJAS LATON EXVOID A 2
Separador de aire y microburbujas de la firma Reflex, modelo Exvoid A 2". Fabricado en latón, para instalación horizontal. Caudal máximo 7,5 m3/h. PN 10bar. Temperatura máxima 110ºC.

**D0332010030** RFX SEPARADOR LODOS LATON EXDIRT D 3/4
Separador de sedimentos y lodo de la firma Reflex, modelo Exdirt D 3/4". Fabricado en latón, para instalación horizontal. Caudal máximo 1,25 m3/h. PN 10bar. Temperatura máxima 110ºC.

**D0332010031** RFX SEPARADOR LODOS LATON EXDIRT D 1
Separador de sedimentos y lodo de la firma Reflex, modelo Exdirt D 1". Fabricado en latón, para instalación horizontal. Caudal máximo 2 m3/h. PN 10bar. Temperatura máxima 110ºC.

**D0332010032** RFX SEPARADOR LODOS LATON EXDIRT D 11/4
Separador de sedimentos y lodo de la firma Reflex, modelo Exdirt D 11/4". Fabricado en latón, para instalación horizontal. Caudal máximo 3,7 m3/h. PN 10bar. Temperatura máxima 110ºC.

**D0332010033** RFX SEPARADOR LODOS LATON EXDIRT D 11/2
Separador de sedimentos y lodo de la firma Reflex, modelo Exdirt D 11/2". Fabricado en latón, para instalación horizontal. Caudal máximo 5 m3/h. PN 10bar. Temperatura máxima 110ºC.

**D0332010034** RFX SEPARADOR LODOS LATON EXDIRT D 2
Separador de sedimentos y lodo de la firma Reflex, modelo Exdirt D 2". Fabricado en latón, para instalación horizontal. Caudal máximo 7,5 m3/h. PN 10bar. Temperatura máxima 110ºC.

**D0333605005** GRUPO BOMBEO WAFT S/MEZCLA DN25 CALEFACCION
Grupo de bombeo Waft MW-M2 DN25 sin mezcla, para potencias hasta 50kW (con salto termico de 20ºC) y caudal máximo de 2150 l/h (KVs=8 ). Conexiones a 1" hembra. Con bomba Wilo PARA 25/8 SC, valvula de bola en impulsión con maneta roja, valvula antirretorno, termómetros 0- 120ºC y aislamiento en EPP. Dimensiones 250x380x170mm. Distnacia ejes de 125mm

**D0333605006** GRUPO BOMBEO WAFT P_FIJO (20-45) DN25 CALEFACCION
Grupo de bombeo Waft MW-M2 FIX 3 DN25 para potencias hasta 35 kW (con salto termico de 20ºC) y caudal máximo de 1500 l/h ( KVs=3,3). Control de temperatura de distribución termostático con regulación de 20 a 45ºC.Conexiones a 1" hembra. Con bomba Wilo PARA 25/8 SC, valvula de bola en impulsión con maneta roja, valvula antirretorno, termómetros 0-120ºC y aislamiento en EPP. Dimensiones 250x380x170mm. Distancia ejes 125mm.

**D0333605007** GRUPO BOMBEO WAFT C/MEZCLA 3V DN25 CALEFACCION
Grupo de bombeo Waft MW-M2 MIX 3 DN25 para potencias hasta 35 kW (con salto termico de 20ºC) y caudal máximo de 1500 l/h ( KVs=6,0). Control de temperatura de distribución por mezcla con válvula de 3 vías y actuador a 3 puntos M21 (Incluido).Conexiones a 1" hembra. Con bomba Wilo PARA 25/8 SC, valvula de bola en impulsión con maneta roja, valvula antirretorno, termómetros 0-120ºC y aislamiento en EPP. Dimensiones 250x380x170mm. Distancia ejes 125mm.

**D0333605021** GRUPO BOMBEO WAFT C/MEZCLA 3 PUNTOS DN32 CALEFACCION
Grupo de bombeo Waft MW-MIX3 DN32 para potencias hasta 93kW (con salto termico de 20ºC) y caudal máximo de 4000 l/h (KVs =13). Control de temperatura de distribución por mezcla con válvula de 3 vías y actuador a 3 puntos M21 (Incluido). Conexiones a 1 1/4"Hembra. Con bomba Wilo Stratos Para 30/1-8, valvula antirretorno, termómetros 0-120ºC y aislamiento en EPP. Dimensiones 250x400x170 mm. Distancia ejes 125mm.

**D0333605022** GRUPO BOMBEO WAFT PUNTO FIJO ELECTRONICO DN32 CALEFACCION
Grupo de bombeo Waft MW-M2 DN32 a punto fijo para potencias hasta 111kW (con salto termico de 20ºC) y caudal máximo de 4 800 l/h (KVs=21). Control eléctronico a punto fijo de la temperatura de la distribución mediante actuador ACC30 (incluido).Conexiones a 1 1/4". Con bomba Wilo Stratos Para 30/1-8, valvula de bola en impulsión con maneta roja, valvula antirretorno, termómetros 0-120ºC y aislamiento en EPP. Dimensiones 250x400x170mm. Distancia ejes 125mm.

**D0333605100** GRUPO BOMBEO WAFT S/MEZCLA DN20 YONOS 15/6
Grupo de bombeo Waft MW-M2 DN20 sin mezcla, para potencias hasta 35kW (con salto termico de 20ºC) y caudal máximo de 1500 l/h (KVs=6). Conexiones a 3/4"M-H. Con bomba Wilo PARA 15/6 SC, valvula de bola en impulsión con maneta roja, valvula antirretorno, termómetros 0-120ºC y aislamiento en EPP. Dimensiones 180x302x142mm. Distancia ejes 90mm.

**D0333605101** GRUPO BOMBEO WAFT C/MEZCLA 3 PUNTOS DN20 YONOS PARA 15/6
Grupo de bombeo Waft MW-M2 MIX3 DN20 para potencias hasta 28kW (con salto termico de 20ºC) y caudal máximo de 1200 l/h (KV s=4,0). Control de la temperatura de distribución mediante válvula de 3 vías con actuador a 3 puntos TRM20 (incluido).Conexiones a 3/4" hembra. Con bomba Wilo PARA 15/6 SC, valvula de bola en impulsión con maneta roja, valvula antirretorno, termómetros 0-120ºC y aislamiento en EPP. Dimensiones 180x302x142mm. Distancia ejes 90mm.

**D0333605102** GRUPO BOMBEO WAFT PUNTO FIJO DN20 YONOS 15/6
Grupo de bombeo Waft MW-M2 FIX3 DN20 a punto fijo para potencias hasta 22kW (con salto termico de 20ºC) y caudal máximo de 1000 l/h (KVs=2). Control de la temperatura de distribución termostático a punto fijo con regulación de 20 a 45ºC. Conexiones a 3/4"M-H. Con bomba Wilo PARA 15/6 SC, valvula de bola en impulsión con maneta roja, valvula antirretorno, termómetros 0-120ºC y aislamiento en EPP. Dimensiones 180x302x142 mm.distancia ejes de 90mm.

**D0333605120** GRUPO BOMBEO WAFT S/MEZCLA DN32 WILO 30/1-7
Grupo de bombeo Waft MW-M2 DN32 sin mezcla, para potencias hasta 51kW (con salto termico de 20ºC) y caudal máximo de 2200 l/h (KVs=21). Conexiones a 1 1/4" H. Con bomba Wilo PARA 30/1-8, valvula de bola en impulsión con maneta roja, valvula antirretorno, termómetros 0-120ºC y aislamiento en EPP. Dimensiones 250x400x170mm.Distancia ejes 125mm.

**D0333605122** GRUPO BOMBEO WAFT PUNTO FIJO ELECTRONICO DN32 WILO 30/1-7
Grupo de bombeo Waft MW-M2 FIX3 DN32 a punto fijo para potencias hasta 93kW (con salto termico de 20ºC) y caudal máximo de 4000 l/h (KVs=13). Conexiones a 1 1/4" H. Con bomba Wilo PARA 30/8 SC.Control de la temperatura de distribución electrónico a punto fijo mediante actuador ACC30 (incluido),con regulación de 5 a 95ºC. Valvula de bola en impulsión con maneta roja, valvula antirretorno, termómetros 0 -120ºC y aislamiento en EPP. Dimensiones 250x400x170mm. Distancia ejes 125mm.

**D0333605210** COLECTOR GRUPO BOMBEO WAFT 2 CIRCUITOS DN20
Colector grupo de bombeo Waft. Longitud 360mm y conexión para 2 circuitos. Conexiones de primario de 1" y 3/4" hembra en salidas. Caudal máximo de 2 m3/h, presión máxima trabajo 6 bar y potencia máxmia de 50kW. Incluye aismamiento de 100x100mm.

**D0333605212** COLECTOR GRUPO BOMBEO WAFT 3 CIRCUITOS DN20
Colector grupo de bombeo Waft. Longitud 540mm y conexión pa ra 3 circuitos. Conexiones de primario de 1" y 3/4" hembra e n salidas. Caudal máximo de 2 m3/h, presión máxima trabajo 6 bar y potencia máxmia de 50kW. Incluye aismamiento de 100x100mm.

**D0333605214** COLECTOR GRUPO BOMBEO WAFT 2 CIRCUITOS DN25 C/SOPORTE
Colector grupo de bombeo Waft. Longitud 508mm y conexión pa ra 2 circuitos. Conexiones de primario de 1" y 1" macho en s alidas. Caudal máximo de 2 m3/ h, presión máxima trabajo 6bar y potencia máxmia de 50kW. In cluye aismamiento de 110x110mm y soporte para pared.

**D0333605216** COLECTOR GRUPO BOMBEO WAFT 3 CIRCUITOS DN25 C/SOPORTE
Colector grupo de bombeo Waft. Longitud 758mm y conexión pa ra 3 circuitos. Conexiones de primario de 1" y 1" macho en s alidas. Caudal máximo de 2 m3/ h, presión máxima trabajo 6bar y potencia máxmia de 50kW. In cluye aismamiento de 110x110mm y soporte para pared.

**D0333605218** COLECTOR GRUPO BOMBEO WAFT 4 CIRCUITOS DN25 C/SOPORTE
Colector grupo de bombeo Waft. Longitud 1008mm y conexión para 4 circuitos. Conexiones de primario de 1" y 1" macho en salidas. Caudal máximo de 2 m3 /h, presión máxima trabajo 6ba r y potencia máxmia de 50kW. I ncluye aismamiento de 110x110m m y soporte para pared.

**D0333605220** COLECTOR GRUPO BOMBEO WAFT 5 CIRCUITOS DN25
Colector grupo de bombeo Waft. Longitud 1258mm y conexión para 5 circuitos. Conexiones de primario de 1 1/4" y 1" mac ho en salidas. Caudal máximo d e 3 m3/h, presión máxima traba jo 6bar y potencia máxmia de 7 0kW. Incluye aismamiento de 11 0x110mm.

**D0333605222** COLECTOR GRUPO BOMBEO WAFT 6 CIRCUITOS DN25
Colector grupo de bombeo Waft. Longitud 1508mm y conexión para 6 circuitos. Conexiones de primario de 1 1/4" y 1" mac ho en salidas. Caudal máximo d e 3 m3/h, presión máxima traba jo 6bar y potencia máxmia de 7 0kW. Incluye aismamiento de 11 0x110mm.

**D0333605224** COLECTOR GRUPO BOMBEO WAFT 2 CIRCUITOS DN32
Colector aislado WAFT hasta una potencia de 165kW con un salto termico de 20ºC y doble conexión de impulsión y retorno. Caudal máximo hasta 7,5 m3/h, presión máxima 6bar, conexiones primario a 2", conexión para 2 circuitos a 1 1/4" macho, longitud 625mm y seccion de la caja aislante de 152x152mm.

**D0333605226** COLECTOR GRUPO BOMBEO WAFT 3 CIRCUITOS DN32
Colector aislado WAFT hasta una potencia de 165kW con un salto termico de 20ºC y doble conexión de impulsión y retorno. Caudal máximo hasta 7,5 m3/h, presión máxima 6bar, conexiones primario a 2", conexión para 3 circuitos a 1 1/4" macho, longitud 875mm y seccion de la caja aislante de 152x152mm.

**D0333605228** COLECTOR GRUPO BOMBEO WAFT 4 CIRCUITOS DN32
Colector aislado WAFT hasta una potencia de 165kW con un salto termico de 20ºC y doble conexión de impulsión y retorno. Caudal máximo hasta 7,5 m3/h, presión máxima 6bar, conexiones primario a 2", conexión para 4 circuitos a 1 1/4" macho, longitud 1125mm y seccion de la caja aislante de 152x152mm.

**D0333605230** COLECTOR GRUPO BOMBEO WAFT 5 CIRCUITOS DN32
Colector aislado WAFT hasta una potencia de 165kW con un salto termico de 20ºC y doble conex ión de impulsión y retorno. Caudal máximo hasta 7,5 m3/h, presión máxima 6bar, conexiones primario a 2", conexión para 5 circuitos a 1 1/4" macho, longitud 1375mm y seccion de la caja aislante de 152x152mm.

**D0333605232** COLECTOR GRUPO BOMBEO WAFT 6 CIRCUITOS DN32
Colector aislado WAFT hasta una potencia de 165kW con un salto termico de 20ºC y doble conexión de impulsión y retorno. Caudal máximo hasta 7,5 m3/h, presión máxima 6bar, conexiones primario a 2", conexión para 6 circuitos a 1 1/4" macho, longitud 1625mm y seccion de la caja aislante de 152x152mm.

**D0333605254** COLECTOR GRUPO BOMBEO WAFT 2 CIRCUITOS DN25 CALEFACCION
Colector aislado WAFT hasta una potencia de 50kW con un salto termico de 20ºC y doble conexión de impulsión y retorno. Caudal máximo hasta 2 m3/h, pre sión máxima 6bar, conexiones primario a 1", conexión para 2 circuitos a 1", longitud 508mm y seccion de la caja aislante de 110x110mm.

**D0333605256** COLECTOR GRUPO BOMBEO WAFT 3 CIRCUITOS DN25 CALEFACCION
Colector aislado WAFT hasta una potencia de 50kW con un salto termico de 20ºC y doble conexión de impulsión y retorno. Caudal máximo hasta 2 m3/h, presión máxima 6bar, conexiones primario a 1", conexión para 3 circuitos a 1", longitud 758mm y seccion de la caja aislante de 110x110mm.

**D0333605258** COLECTOR GRUPO BOMBEO WAFT 4 CIRCUITOS DN25 CALEFACCION
Colector aislado WAFT hasta una potencia de 50kW con un salto termico de 20ºC y doble conexión de impulsión y retorno. Caudal máximo hasta 2 m3/h, presión máxima 6bar, conexiones primario a 1", conexión para 4 circuitos a 1", longitud 1008m m y seccion de la caja aislante de 110x110mm.

**D0333605700** SEPARADOR HIDRAULICO HW80/125
Separador hidráulico aislado con potencia hasta 165 KW caudal máximo hasta 7,5 m³/h, conexiones 2"M para circuitos, conexión superior 1¼" M, conexión para sonda ½"M y vaciado ½" M

**D0333605800** SOPORTE COLECTORES WAFT DN20 Y DN25
Juego de soportes de chapa para la sujección de los colectores con caja de aislamiento de 100x100mm. Distancia a pared regulable entre 100 y 150mm.

**D0333605801** SOPORTE COLECTORES WAFT DN32
Juego de soportes de chapa para la sujección de los colectores hidráulicos con caja de aislamiento de 152x152 mm. Distancia de la pared al centro del colector 160 mm.

**D0333605804** SERVOMOTOR 3 PUNTOS M21
Servomotor a tres puntos para válvula mezcladora. Bidireccional y reversible. Ángulo de maniobra 90°, 120 seg. , fuerza 5 Nm. Almentación 230 V. IP42.

**D0333605806** SERVOMOTOR 3 PUNTOS M41 24VAC
Servomotor a tres puntos para válvula mezcladora. Bidireccional y reversible. Ángulo de maniobra 90°,120 seg. , fuerza 5 Nm. Almentación 24 V. IP42.

**D0333605807** SERVOMOTOR PROPORCIONAL M51 24VAC/DC
Servomotor proporcional para válvula mezcladora. Señal de mando 0-10V /2-10V o 0-20mA/4-20mA. Bidireccional y reversible. Ángulo de maniobra de 90°,120 seg., fuerza 10 Nm. Alimentación 24V DC ó 24V AC. IP42.

**D0333605808** SOPORTE P/MODULO INDIVIDUAL WAFT DN20 CALEFACCION
Soporte de fijación para módulo individual Waft DN20 a muro o pared con una distancia variable entre 100 y 150 mm en función del muro y los ejes de la instalación. Conexión: 1"M a la instalación - racor loco 1"H al grupo.

**D0333605810** SET CONEXION SEPARADOR HW80-COLECTOR HV80
Set de conexiones 2" entre el separador hidráulico HW80/125 y el colector HV80 con caja de aislamiento en EPS 1010x110x440 mm. Incluye tres racores 3piezas 2"HH de fundición zincada

**D0333605812** SOPORTE P/MODULO INDIVIDUAL WAFT DN25 CALEFACCION
Soporte de fijación para módulo individual Waft DN25 a muro o pared con una distancia variable entre 100 y 150 mm en función del muro y los ejes de la instalación. Conexión: 1½"M a la instalación - racor loco 1½"H al grupo.

**D0333605815** SOPORTE P/MODULO INDIVIDUAL WAFT DN32 CALEFACCION
Soporte de fijación para módulo individual Waft DN32 a muro o pared con una distancia variable entre 100 y 150 mm en función del muro y los ejes de la instalación. Conexión: 2"M a la instalación - racor loco2"H al grupo.

**D0333605820** SERVOMOTOR TRM20 3P MW-M2 MIX3 DN20
Servomotor a tres puntos para válvula mezcladora. Bidireccional y reversible. Ángulo de maniobra de 90°, 105 seg., fuerza 2 Nm. Alimentación 230V IP40.

**D0333605835** VALVULA DIFERENCIAL BY-PASS 0-0,5BAR KVS 5,0
Válvula de presión direncial para el equilibrado de presiones de la instalación de calefacción, con racores de conexión para el montaje directo sobre los grupos Waft DN20. Escala de regulación 0-0,5 bar.

**D0333630000** MODULO HIDRAULICO MW-ZONA DM110 P/2 ZONAS DIRECTAS
Módulo hidráulico de instalación bajo caldera para la distribución de energía en dos zonas con circuito directo. Incluye colector con desconexión hidráulica incorporada, armario de chapa lacada blanca de 450x500x160 mm. Bombas y válvulas de corte con portatermómetros.

**D0333630015** MODULO HIDRAULICO MW-ZONA DM120 P/ZONA DIRECTA 1 MEZCLA
Módulo hidráulico de instalación bajo caldera para la distribución de energía en dos zonas. Una zona directa y otra con circuito de mezcla con control a tres puntos. Incluye colector con desconexión hidráulica incorporada, armario de chapa lacada blanca de 450x500x160 mm . Bombas y válvulas de corte con portatemómetros.

**D0333630017** MODULO HIDRAULICO MW-ZONA DM122 1 DIRECTA 2 MEZCLADAS
Módulo hidráulico de instalación bajo caldera para la distribución de energía en tres zonas. Una zona directa y dos zonas con circuito de mezcla con control a tres puntos. Incluye colector con desconexión hidráulica incorporada, armario de chapa lacada blanca de 450x500x160 mm . Bombas y válvulas de corte con portatemómetros.

**D0333630030** MODULO HIDRAULICO MW-ZONA DM111 P/3 ZONAS DIRECTAS
Módulo hidráulico de instalación bajo caldera para la distribución de energía en tres zonas directas. Incluye colector con desconexión hidráulica incorporada, armario de chapa lacada blanca de 450x500x160 mm . Bombas y válvulas de corte con portatemómetros.

**D0336000003** BIDON 5L ANTICONGELANTE CONCENTRADO
Garrafa de 5 litros de líquido anticongelante para instalaciones solares FRIGOSOL concentrado al 95%. Matería activa propilenglicol. Incluye antioxidantes y anticorrosivos. Producto para diluir con agua destilada.

**D0550001004** PS CONCENTRADOR DE SEÑALES BASIC 230V 8 ZONAS S.RAD
Concentrador de señales PRESSMAN modelo BASIC, con control de hasta 8 zonas a 230V. Conexión de hasta 16 actuadores electrotérmicos,controlados por hasta 8 termostatos cableados. Equipamiento para calefacción y refrigeración. Señalización de estado mediante indicadores LED. Medidas de 90x 324x52 mm. Instalación mural. Cubierta transparente y carcasa en ABS. Fichas de conexión sin tornillos para cable de 0,2 a 1,5mm2. Control de bomba y generador térmico. Dispone de retardo de arranque y paro de 120sg para evitar trabajar a la bomba y el generador con los actuadores cerrados. Consumo de potencia máximo de 80W. Fusibles de 5-10A. Salida del control de bomba de 2A, 200VA inductiva. Dispone de guía de cables para ordenar la entrada al concentrador según DIN EN 60730-1.Rango de temperatura ambiente de 0 a 50ºC. Humedad ambiental admisible hasta el 80%. Estandar y regulaciones según EN 60730-2. PROTECCIÓN IP20. Peso 510g.

**D0550001002** PS TERMOSTATO DIGITAL BASIC MODBUS
Termostato digital PRESSMAN, modelo BASIC MODBUS no programable. Apto para calefacción y refrigeración. Pantalla en LCD negra de gran formato. Retroiluminación blanca. Dispone de detección de ventana abierta. Función de bloqueo del teclado. Protección contra congelación. Dispone de Modbus de comunicación. Medidas de 86x86x16,8 mm.Alimentación a 230V, con una carga máxima de 3A. Intervalo de consigna de 5-35ºC. Rango de temperatura ambiente entre 0-50ºC. Humedad ambiente máxima del 85%. Dispone de sensor NTC 10K. Regulación de más-menos 0,5ºC. Protección IP30. Carcasa en ABS de plástico ignífugo.

**D0550001001** PS TERMOSTATO DIGITAL PROGRAMABLE MODBUS
Termostato digital PRESSMAN Programable con MODBUS. Apto para calefacción y refrigeración. Pantalla en LCD negra de gran formato. Retroiluminación blanca. Control de modo Programación (PRG) y modo manual regulables. Programable a 7 días con 6 periodos por día. Dispone de detección de ventana abierta. Función de bloqueo del teclado. Protección contra congelación. Dispone de Modbus de comunicación. Medidas de 86x86x16,8 mm.Alimentación a 230V, con una carga máxima de 3A. Intervalo de consigna de 5-35ºC. Rango de temperatura ambiente entre 0-50ºC. Humedad ambiente máxima del 85%. Dispone de sensor NTC 10K. Regulación de más-menos 0,5ºC. Protección IP30. Carcasa en ABS de plástico ignífugo.

**D0550001913** PS CONCENTRADOR SEÑALES PLUS 230V 8 ZONAS S.RAD
Concentrador de señales PRESSMAN modelo PLUS, con control de hasta 8 zonas a 230V. Conexión de hasta 19 actuadores electrotérmicos,controlados por hasta 8 termostatos cableados. Equipamiento para calefacción y refrigeración con cambio invierno-verano. dispone de contacto para sonda de humedad o higrostato. Entrada para programación hotaria. Señalización de estado mediante indicadores LED. Medidas de 90x 324x52 mm. Instalación mural. Cubierta transparente y carcasa en ABS. Fichas de conexión sin tornillos para cable de 0,2 a 1,5mm2. Control de bomba y generador térmico. Dispone de retardo de arranque y paro de 120sg para evitar trabajar a la bomba y el generador con los actuadores cerrados. Consumo de potencia máximo de 80W. Fusibles de 5-10A. Salida del control de bomba de 2A, 200VA inductiva. Dispone de guía de cables para ordenar la entrada al concentrador según DIN EN 60730-1.Rango de temperatura ambiente de 0 a 50ºC. Humedad ambiental admisible hasta el 80%. Estandar y regulaciones según EN 60730-2. PROTECCIÓN IP20. Peso 510g.

**D0550001003** PS TERMOSTATO DIGITAL FANCOIL MODBUS
Termostato digital PRESSMAN, modelo FANCOIL MODBUS. Dispone de modo calefacción, refrigeración y modo de ventilación regulable con 3 velocidades de ventilador y funcionamiento automático del mismo. Pantalla en LCD de gran formato. Retroiluminación blanca. Función de bloqueo del teclado. Protección contra congelación. Dispone de Modbus de comunicación. Opción de uso para sistemas de 2 ó 4 tuberías. Medidas de 86x86x16,8 mm.Alimentación a 230V, con una carga máxima de 5 (3)A. Intervalo de consigna de 5-35ºC. Rango de temperatura ambiente entre 0-50ºC. Humedad ambiente máxima del 85%. Dispone de sensor NTC 10K. Regulación de más-menos 0,5ºC. Protección IP30. Carcasa en ABS de plástico ignífugo.

**D1550000016** ML ROLLO POLIETILENO RETICULADO PRESSMAN 16/5 BLANCO
Tubería de polietileno reticulado PEX-a, marca Pressman suministrada en rollo de 16 mm. de diámetro exterior. Según norma UNE 53381 y certificado AENOR 001/930. Para instalaciones de fontanería y calefacción. Temperatura máxima de trabajo 95ºC a 9,1 bares de presión. Espesor de 1,8mm.

**D1550000020** ML ROLLO POLIETILENO RETICULADO PRESSMAN 20/5 BLANCO
Tubería de polietileno reticulado PEX-a, marca Pressman suministrada en rollo de 20 mm. de diámetro exterior. Según norma UNE 53381 y certificado AENOR 001/930. Para instalaciones de fontanería y calefacción. Temperatura máxima de trabajo 95ºC a 9,1 bares de presión. Espesor de 1,9 mm.

**D1550000025** ML ROLLO POLIETILENO RETICULADO PRESSMAN 25/5 BLANCO
Tubería de polietileno reticulado PEX-a, marca Pressman suministrada en rollo de 25 mm. de diámetro exterior. Según norma UNE 53381 y certificado AENOR 001/930. Para instalaciones de fontanería y calefacción. Temperatura máxima de trabajo 95ºC a 9,1 bares de presión. Espesor de 2,3 mm.

**D1550000032** ML ROLLO POLIETILENO RETICULADO PRESSMAN 32/5 BLANCO
Tubería de polietileno reticulado PEX-a, marca Pressman suministrada en rollo de 32 mm. de diámetro exterior. Según norma UNE 53381 y certificado AENOR 001/930. Para instalaciones de fontanería y calefacción. Temperatura máxima de trabajo 95ºC a 9,1 bares de presión. Espesor de 2,9 mm.

**D1550000116** PS ML BARRA RETICULADO 16/5 BLANCO
Tubería de polietileno reticulado PEX-a, marca Pressman suministrada en barras de 16 mm. de diámetro exterior. Según norma UNE 53381 y certificado AENOR 001/930. Para instalaciones de fontanería y calefacción. Temperatura máxima de trabajo 95ºC a 9,1 bares de presión. Espesor de 1,8mm.

**D1550000120** PS ML BARRA RETICULADO 20/5 BLANCO
Tubería de polietileno reticulado PEX-a, marca Pressman suministrada en barras de 20 mm. de diámetro exterior. Según norma UNE 53381 y certificado AENOR 001/930. Para instalaciones de fontanería y calefacción. Temperatura máxima de trabajo 95ºC a 9,1 bares de presión. Espesor de 1,9mm.

**D1550000125** PS ML BARRA RETICULADO 25/5 BLANCO
Tubería de polietileno reticulado PEX-a, marca Pressman suministrada en barras de 25 mm. de diámetro exterior. Según norma UNE 53381 y certificado AENOR 001/930. Para instalaciones de fontanería y calefacción. Temperatura máxima de trabajo 95ºC a 9,1 bares de presión. Espesor de 2,3 mm.

**D1550000132** ML BARRA POLIETILENO RETICULADO PRESSMAN 32/5 BLANCO
Tubería de polietileno reticulado PEX-A, marca Pressman suministrada en barras de 32 mm. de diámetro exterior. Según norma UNE 53381 y certificado AENOR 001/930. Para instalaciones de fontanería y calefacción. Temperatura máxima de trabajo 95ºC a 9,1 bares de presión. Espesor de 2,9 mm.

**D1551099120** MANDO PALANCA Y PLAFON PARA LLAVE EMPOTRAR B&F
Mando con palanca y plafón marca Pressman para instalación en llaves de empotrar, fabricada en latón según UNE-EN 12165/12164.

**D2050550002** LLAVE KLAPPE ESCUADRA 1/2X3/8 SIN TUERCA CIERRE CERAMICO
Llave de escuadra cromada sin tuerca marca KLAPPE fabricada en latón según UNE-EN 12165/12164 y sistema de cierre cerámico antical. Con uniones 1/2-3/8". Presión máxima de trabajo 16 bar. Temperatura máxima admisible 90ºC.

**D2050550003** LLAVE KLAPPE ESCUADRA 1/2X1/2 SIN TUERCA CIERRE CERAMICO
Llave de escuadra cromada sin tuerca marca KLAPPE fabricada en latón según UNE-EN 12165/12164 y sistema de cierre cerámico antical. Con uniones 1/2-1/2". Presión máxima de trabajo 16 bar. Temperatura máxima admisible 90ºC.

**D1552099425** PS DISTRIBUIDOR 4 SALIDAS 25 A 20-16-16-16 POWERFIT
Distribuidor para cocina marca Pressman con 4 salidas para tubería de polietileno reticulado. Diámetro entrada 25 y 3 salidas de 20, 16, 16 y 16 de polietileno reticulado.

**D1552099000** PS DISTRIBUIDOR COCINA 20 3SALIDAS 1/2 POWERFIT
Distribuidor para cocina marca Pressman con 3 salidas 1/2 para tubería de polietileno reticulado de diámetro 20mm

**D1600000041** PS ROLLO 200M TUBO MULTICAPA PERT-AL-PERT 16/2
Rollo de Multicapa PERT-AL-PERT Pressman de 200m, de diámetro 16 y 2mm de espesor apto para instalaciones con temperaturas de 95ºC, y capaz de soportar 110ºC en momentos punta. Tubería formada por 5 capas. Capa interior polietileno resistente a temperatura (PE-RT), capa de adhesivo con punto de fusión >120 ºC, capa intermedia de aluminio solapada y soldada, capa de adhesivo con punto de fusión >120 ºC, y capa exterior de polietileno resistenta a temperatura (PE-RT). Permeabilidad al O2<0.001 g/m3.d

**D1600000042** PS ROLLO 200M TUBO MULTICAPA PERT-AL-PERT 18/2
Rollo de Multicapa PERT-AL-PERT Pressman de 200m, de diámetro 18 y 2mm de espesor apto para instalaciones con temperaturas de 95ºC, y capaz de soportar 110ºC en momentos punta. Tubería formada por 5 capas. Capa interior polietileno resistente a temperatura (PE-RT), capa de adhesivo con punto de fusión >120 ºC, capa intermedia de aluminio solapada y soldada, capa de adhesivo con punto de fusión >120 ºC, y capa exterior de polietileno resistenta a temperatura (PE-RT). Permeabilidad al O2<0.001 g/m3.d

**D1600000043** PS ROLLO 200M TUBO MULTICAPA PERT-AL-PERT 20/2
Rollo de Multicapa PERT-AL-PERT Pressman de 200m, de diámetro 20 y 2mm de espesor apto para instalaciones con temperaturas de 95ºC, y capaz de soportar 110ºC en momentos punta. Tubería formada por 5 capas. Capa interior polietileno resistente a temperatura (PE-RT), capa de adhesivo con punto de fusión >120 ºC, capa intermedia de aluminio solapada y soldada, capa de adhesivo con punto de fusión >120 ºC, y capa exterior de polietileno resistenta a temperatura (PE-RT). Permeabilidad al O2<0.001 g/m3.d

**D1600000044** PS ROLLO 500M TUBO MULTICAPA PERT-AL-PERT 16/2
Rollo de Multicapa PERT-AL-PERT Pressman de 500m, de diámetro 16 y 2mm de espesor apto para instalaciones con temperaturas de 95ºC, y capaz de soportar 110ºC en momentos punta. Tubería formada por 5 capas. Capa interior polietileno resistente a temperatura (PE-RT), capa de adhesivo con punto de fusión >120 ºC, capa intermedia de aluminio solapada y soldada, capa de adhesivo con punto de fusión >120 ºC, y capa exterior de polietileno resistenta a temperatura (PE-RT). Permeabilidad al O2<0.001 g/m3.d

**D1600000045** PS ROLLO 500M TUBO MULTICAPA PERT-AL-PERT 18/2
Rollo de Multicapa PERT-AL-PERT Pressman de 500m, de diámetro 18 y 2mm de espesor apto para instalaciones con temperaturas de 95ºC, y capaz de soportar 110ºC en momentos punta. Tubería formada por 5 capas. Capa interior polietileno resistente a temperatura (PE-RT), capa de adhesivo con punto de fusión >120 ºC, capa intermedia de aluminio solapada y soldada, capa de adhesivo con punto de fusión >120 ºC, y capa exterior de polietileno resistenta a temperatura (PE-RT). Permeabilidad al O2<0.001 g/m3.d

**D1600000050** ROLLO 200M TUBO MULTICAPA PRESSMAN 16/2
Rollo de tubería multicapa marca Pressman de 200m de longitud, de diámetro 16 y 2mm de espesor apto para instalaciones con temperaturas de 95ºC, y capaz de soportar 110ºC en momentos punta. Tubería formada por 5 capas. Capa interior polietileno reticulado de alta densidad (PEX-b), capa de adhesivo con punto de fusión >120 ºC, capa intermedia de aluminio solapada y soldada, capa de adhesivo con punto de fusión >120 ºC, y capa exterior de polietileno de alta densidad (PE).

**D1600000051** ROLLO 200M TUBO MULTICAPA PRESSMAN 18/2
Rollo de tubería multicapa marca Pressman de 200m de longitud, de diámetro 18 y 2mm de espesor apto para instalaciones con temperaturas de 95ºC, y capaz de soportar 110ºC en momentos punta. Tubería formada por 5 capas. Capa interior polietileno reticulado de alta densidad (PEX-b), capa de adhesivo con punto de fusión >120 ºC, capa intermedia de aluminio solapada y soldada, capa de adhesivo con punto de fusión >120 ºC, y capa exterior de polietileno de alta densidad (PE).

**D1600000052** ROLLO 200M TUBO MULTICAPA PRESSMAN 20/2
Rollo de tubería multicapa marca Pressman de 200m de longitud, de diámetro 20 y 2mm de espesor apto para instalaciones con temperaturas de 95ºC, y capaz de soportar 110ºC en momentos punta. Tubería formada por 5 capas. Capa interior polietileno reticulado de alta densidad (PEX-b), capa de adhesivo con punto de fusión >120 ºC, capa intermedia de aluminio solapada y soldada, capa de adhesivo con punto de fusión >120 ºC, y capa exterior de polímero (PE).

**D1600000060** ROLLO 500M TUBO MULTICAPA PRESSMAN 16/2
Rollo de tubería multicapa marca Pressman de 500m de longitud, de diámetro 16 y 2mm de espesor apto para instalaciones con temperaturas de 95ºC, y capaz de soportar 110ºC en momentos punta. Tubería formada por 5 capas. Capa interior polietileno reticulado de alta densidad (PEX-b), capa de adhesivo con punto de fusión >120 ºC, capa intermedia de aluminio solapada y soldada, capa de adhesivo con punto de fusión >120 ºC, y capa exterior de polietileno de alta densidad (PE).

**D1600000061** ROLLO 500M TUBO MULTICAPA PRESSMAN 18/2
Rollo de tubería multicapa marca Pressman de 500m de longitud, de diámetro 18 y 2mm de espesor apto para instalaciones con temperaturas de 95ºC, y capaz de soportar 110ºC en momentos punta. Tubería formada por 5 capas. Capa interior polietileno reticulado de alta densidad (PEX-b), capa de adhesivo con punto de fusión >120 ºC, capa intermedia de aluminio solapada y soldada, capa de adhesivo con punto de fusión >120 ºC, y capa exterior de polietileno de alta densidad (PE).

**D1601099000** PS DISTRIBUIDOR COCINA 20 3SALIDAS 1/2 MULTIPRESS
Distribuidor para cocina marca Pressman con 3 salidas rosca hembra 1/2 para tubería de multicapa de 20.

**D1601099001** DISTRIBUIDOR 3 SALIDAS 20 A 20-16-16 MULTICAPA PRESSMAN
Distribuidor para cocina marca Pressman con 3 salidas. Diámetro entrada 20 y 3 salidas de 20, 16 y 16 de tubería multicapa.

**D1601099002** PS DISTRIBUIDOR 3 SALIDAS 25 A 20-16-16 MULTIPRESS
Distribuidor para cocina marca Pressman con 3 salidas. Diámetro entrada 25 y 3 salidas de 20, 16 y 16 de tubería multicapa.

**D1601099003** DISTRIBUIDOR 4 SALIDAS 20 A 20-16-16-16 MULTICAPA PRESSMAN
Distribuidor para cocina marca Pressman con 4 salidas. Diámetro entrada 20 y 4 salidas de 20, 16, 16 y 16 de tubería multicapa.

**D1601099004** PS DISTRIBUIDOR 4 SALIDAS 25 A 20-16-16-16 MULTIPRESS
Distribuidor para cocina marca Pressman con 4 salidas. Diámetro entrada 25 y 4 salidas de 20, 16, 16 y 16 de tubería multicapa.

**D1600005225** PS ML TUBO MULTICAPA ROLLO AISLADO 25/2,5 ROJO
Tubería multicapa PERT-AL-PERTen rollo, diámetro 25 y 2,5mm de espesor, apto para instalaciones con temperaturas de 100ºC. Presion maxima de trabajo 10bar. Con aislamiento a base de polietileno de 7 mm de espesor, coeficiente de conductividad a 40° ? = 0,038 W/m°K, densidad 33,3 Kg/m3, reaccion al fuego clase 1, libre de gases CFC y HCFC.

**D1600005425** PS ML TUBO MULTICAPA ROLLO AISLADO 25/2,5 AZUL
Tubería multicapa PERT-AL-PERT en rollo, diámetro 25 y 2,5mm de espesor, apto para instalaciones con temperaturas de 100ºC. Presion maxima de trabajo 10bar. Con aislamiento a base de polietileno de 7 mm de espesor, coeficiente de conductividad a 40° ? = 0,038 W/m°K, densidad 33,3 Kg/m3, reaccion al fuego clase 1, libre de gases CFC y HCFC.

**D1600005216** PS ML TUBO MULTICAPA ROLLO AISLADO 16/2 ROJO
Tubería multicapa PERT-AL-PERT en rollo, diámetro 16 y 2mm de espesor, apto para instalaciones con temperaturas de 100ºC. Presion maxima de trabajo 10bar. Con aislamiento a base de polietileno de 7 mm de espesor, coeficiente de conductividad a 40° ? = 0,038 W/m°K, densidad 33,3 Kg/m3, reaccion al fuego clase 1, libre de gases CFC y HCFC.

**D1600005416** PS ML TUBO MULTICAPA ROLLO AISLADO 16/2 AZUL
Tubería multicapa PERT-AL-PERT en rollo, diámetro 16 y 2mm de espesor, apto para instalaciones con temperaturas de 100ºC. Presion maxima de trabajo 10bar. Con aislamiento a base de polietileno de 7 mm de espesor, coeficiente de conductividad a 40° ? = 0,038 W/m°K, densidad 33,3 Kg/m3, reaccion al fuego clase 1, libre de gases CFC y HCFC.

**D1600005220** PS ML TUBO MULTICAPA ROLLO AISLADO 20/2 ROJO
Tubería multicapa PERT-AL-PERT en rollo, diámetro 20 y 2mm de espesor, apto para instalaciones con temperaturas de 100ºC. Presion maxima de trabajo 10bar. Con aislamiento a base de polietileno de 7 mm de espesor, coeficiente de conductividad a 40° ? = 0,038 W/m°K, densidad 33,3 Kg/m3, reaccion al fuego clase 1, libre de gases CFC y HCFC.

**D1600005420** PS ML TUBO MULTICAPA ROLLO AISLADO 20/2 AZUL
Tubería multicapa PERT-AL-PERT en rollo, diámetro 20 y 2mm de espesor, apto para instalaciones con temperaturas de 100ºC. Presion maxima de trabajo 10bar. Con aislamiento a base de polietileno de 7 mm de espesor, coeficiente de conductividad a 40° ? = 0,038 W/m°K, densidad 33,3 Kg/m3, reaccion al fuego clase 1, libre de gases CFC y HCFC.
